# Actuacions puntuals de seguretat i drenatge a diverses carreteres de la xarxa local de la Diputació de Tarragona. Any 2023.

- Propietat de l'arxiu: RIB Spain
- Format: FIEBDC-3/2016
- Programa: Presto 18.04
- Tipus: pressupost
- Data dels preus: 07/12/1994
- Divisa: EUR
Import: 2087200.05

## 01 Ctra. TV-7223 De la Selva del Camp a Vilallonga del Camp
Import: 42856.57

### 01.01 Demolicions i moviment de terres
Import: 15461.73

**E0217** u Arrencament d'arbre, inclòs planta de compostatge, i tapat forat aportació terra
25 u × 40.46 = 1011.50
Arrencament d'arbre, càrrega i transport de les arrels a planta de compostatge i neteja de l'obra, inclòs tapat del forat amb aportació de terra.

| Codi | Ut | Descripció | Rendiment | Preu | Import |
|---|---|---|---|---|---|
| O0101 | h | Cap de colla (mà d'obra; 05/08/2022) | 0.1 | 31.22 | 3.12 |
| O0102 | h | Oficial 1ª (mà d'obra; 05/08/2022) | 0.25 | 29.47 | 7.37 |
| O0110 | h | Peó (mà d'obra; 05/08/2022) | 0.6 | 24.49 | 14.69 |
| M0212B | h | Camió de trabuc 16 m³ (maquinària; 05/08/2022) | 0.1 | 54.48 | 5.45 |
| M0214 | h | Camió grua 12 tn (maquinària; 23/07/1998) | 0.1 | 50.484 | 5.05 |
| M0358 | h | Motoserra 80 cm³ (maquinària; 23/07/1998) | 0.6 | 3.06 | 1.84 |
| P1613 | u | Cànon d'abocador (23/07/1998) | 1 | 0.96 | 0.96 |
| vg | % | Despeses indirectes | 0.275 | 7.2 | 1.98 |
|  |  | Total |  |  | 40.46 |

| Amidament | Uts. | Parcial |
|---|---|---|
| varis | 25 | 25.00 |
| Total |  | 25 |

**E0313** m2 Esbrossada del terreny, inclòs càrrega i transport.
1080 m2 × 0.66 = 712.80
Esbrossada del terreny de qualsevol tipus, excepte zones boscoses, càrrega i transport.a l'interior d'obra o abocador controlat inclòs canon d'abocador i condicionament del mateix

| Codi | Ut | Descripció | Rendiment | Preu | Import |
|---|---|---|---|---|---|
| O0101 | h | Cap de colla | 0.001 | 31.22 | 0.03 |
| O0110 | h | Peó | 0.004 | 24.49 | 0.10 |
| M0207 | h | Retroexcavadora 100 hp (maquinària; 23/07/1998) | 0.001 | 71.292 | 0.07 |
| M0205 | h | Pala carregadora sobre orugues (maquinària; 23/07/1998) | 0.002 | 88.02 | 0.18 |
| M0212B | h | Camió de trabuc 16 m³ | 0.001 | 54.48 | 0.05 |
| P1613 | u | Cànon d'abocador | 0.2 | 0.96 | 0.19 |
| vg | % | Despeses indirectes | 0.005 | 7.2 | 0.04 |
|  |  | Total |  |  | 0.66 |

| Amidament | Uts. | Llarg | Ample | Parcial |
|---|---|---|---|---|
| cuneta | 1 | 540 | 2 | 1080.00 |
| Total |  |  |  | 1080 |

**E0334** m Tall serra disc paviment mescles bituminoses, formigó o panot, fins 25 cm
540 m × 2.37 = 1279.80
Tall amb serra de disc de paviment de mescles bituminoses, formigó o panot, fins a una fondària de 25 cm.

| Codi | Ut | Descripció | Rendiment | Preu | Import |
|---|---|---|---|---|---|
| O0101 | h | Cap de colla | 0.01 | 31.22 | 0.31 |
| O0110 | h | Peó | 0.05 | 24.49 | 1.22 |
| M0334 | h | Serra de disc (maquinària; 10/07/2006) | 0.05 | 14.4 | 0.72 |
| vg | % | Despeses indirectes | 0.017 | 7.2 | 0.12 |
|  |  | Total |  |  | 2.37 |

| Amidament | Uts. | Llarg | Parcial |
|---|---|---|---|
| cuneta | 1 | 540 | 540.00 |
| Total |  |  | 540 |

**E0213** m2 Demolició paviment de mescla bituminosa, mitjans mecànics, fondària 25 cm
54 m2 × 4.46 = 240.84
Demolició de paviment de mescla bituminosa,amb mitjans mecànics, fins a una profunditat de 25 cm., inclòs transport dels materials de runa a l'abocador, cànon i condicionament del mateix.

| Codi | Ut | Descripció | Rendiment | Preu | Import |
|---|---|---|---|---|---|
| O0110 | h | Peó | 0.02 | 24.49 | 0.49 |
| M0201 | h | Compressor aire gasoil 13,3 m³/h (maquinària; 12/01/2009) | 0.008 | 25.3058328 | 0.20 |
| M0204 | h | Pala carregadora pneumàtics (maquinària; 12/01/2009) | 0.01 | 69.9217344 | 0.70 |
| M0207B | h | Retroexcavadora amb martell trencador (maquinària; 23/07/1998) | 0.01 | 82.668 | 0.83 |
| M0212B | h | Camió de trabuc 16 m³ | 0.012 | 54.48 | 0.65 |
| P1613 | u | Cànon d'abocador | 1.2 | 0.96 | 1.15 |
| vg | % | Despeses indirectes | 0.061 | 7.2 | 0.44 |
|  |  | Total |  |  | 4.46 |

| Amidament | Uts. | Llarg | Ample | Parcial |
|---|---|---|---|---|
| cuneta | 1 | 540 | 0.1 | 54.00 |
| Total |  |  |  | 54 |

**E0208** m3 Enderroc estructures formigó en massa, inclòs transport a abocador
6 m3 × 42.16 = 252.96
Enderroc d'estructures de formigó en massa, inclòs transport a l'abocador, cànon i condicionament del mateix.

| Codi | Ut | Descripció | Rendiment | Preu | Import |
|---|---|---|---|---|---|
| O0102 | h | Oficial 1ª | 0.08 | 29.47 | 2.36 |
| O0110 | h | Peó | 0.4 | 24.49 | 9.80 |
| M0207B | h | Retroexcavadora amb martell trencador | 0.24 | 82.668 | 19.84 |
| M0212B | h | Camió de trabuc 16 m³ | 0.125 | 54.48 | 6.81 |
| P1613 | u | Cànon d'abocador | 1.2 | 0.96 | 1.15 |
| vg | % | Despeses indirectes | 0.305 | 7.2 | 2.20 |
|  |  | Total |  |  | 42.16 |

| Amidament | Uts. | Llarg | Ample | Parcial |
|---|---|---|---|---|
| accés | 2 | 3 | 1 | 6.00 |
| Total |  |  |  | 6 |

**E0305** m3 Excavació rases i pous, mitjans mecànics, cànon abocador
794.4 m3 × 14.88 = 11820.67
Excavació en rases, pous o fonaments, amb mitjans mecànics i manuals en qualsevol tipus tipus de terreny, inclòs càrrega i transport a l'interior d'obra o abocador controlat, inclòs el seu cànon.

| Codi | Ut | Descripció | Rendiment | Preu | Import |
|---|---|---|---|---|---|
| O0101 | h | Cap de colla | 0.02 | 31.22 | 0.62 |
| O0102 | h | Oficial 1ª | 0.06 | 29.47 | 1.77 |
| O0110 | h | Peó | 0.12 | 24.49 | 2.94 |
| M0207 | h | Retroexcavadora 100 hp | 0.06 | 71.292 | 4.28 |
| M0228 | h | Electrobomba sumergible 20 kW (maquinària; 12/01/2009) | 0.02 | 4.5617256 | 0.09 |
| M0212B | h | Camió de trabuc 16 m³ | 0.06 | 54.48 | 3.27 |
| P1613 | u | Cànon d'abocador | 1.2 | 0.96 | 1.15 |
| vg | % | Despeses indirectes | 0.105 | 7.2 | 0.76 |
|  |  | Total |  |  | 14.88 |

| Amidament | Uts. | Llarg | Ample | Alt | Parcial |
|---|---|---|---|---|---|
| cuneta | 1 | 540 | 1.4 | 1 | 756.00 |
| accesos | 5 | 5 | 3 | 0.4 | 30.00 |
|  | 1 | 7 | 3 | 0.4 | 8.40 |
| Subtotal |  |  |  |  | 794.40 |
| Total |  |  |  |  | 794.4 |

**E0341** u Cales per a localització serveis
2 u × 71.58 = 143.16
Cales pera a la localització dels serveis existents.

| Codi | Ut | Descripció | Rendiment | Preu | Import |
|---|---|---|---|---|---|
| O0101 | h | Cap de colla | 0.1 | 31.22 | 3.12 |
| O0102 | h | Oficial 1ª | 0.4 | 29.47 | 11.79 |
| O0110 | h | Peó | 1 | 24.49 | 24.49 |
| M0207 | h | Retroexcavadora 100 hp | 0.4 | 71.292 | 28.52 |
| vg | % | Despeses indirectes | 0.508 | 7.2 | 3.66 |
|  |  | Total |  |  | 71.58 |

| Amidament | Uts. | Parcial |
|---|---|---|
| varis | 2 | 2.00 |
| Total |  | 2 |

### 01.02 Drenatges
Import: 27355.05

**E0601** m3 Base granular de tot-u artificial, amb motoanivelladora
321.6 m3 × 28.67 = 9220.27
Base granular de tot-u artificial ZA 0/32 o ZA 0/20, SE>35, LA<35, no plàstica, estesa i col·locada amb motoanivelladora, humectada i compactada en 2 tongades amb base l'assaig de referència.

| Codi | Ut | Descripció | Rendiment | Preu | Import |
|---|---|---|---|---|---|
| O0101 | h | Cap de colla | 0.003 | 31.22 | 0.09 |
| O0102 | h | Oficial 1ª | 0.008 | 29.47 | 0.24 |
| O0110 | h | Peó | 0.016 | 24.49 | 0.39 |
| P1601 | m3 | Aigua (material; 23/07/1998) | 0.13 | 0.78 | 0.10 |
| P03061 | m3 | Tot-u artificial SE>35 NP ZA20 ZA32 (material; 05/08/2022) | 1.15 | 20.4 | 23.46 |
| M0208 | h | Motoanivelladora (maquinària; 12/01/2009) | 0.016 | 88.020288 | 1.41 |
| M0213 | h | Camió cisterna de 8 m³ (maquinària; 23/07/1998) | 0.016 | 57.6 | 0.92 |
| M0210 | h | Corró vibratori autop. 10 a 12 t (maquinària; 12/01/2009) | 0.012 | 61.8490872 | 0.74 |
| vg | % | Despeses indirectes | 0.184 | 7.2 | 1.32 |
|  |  | Total |  |  | 28.67 |

| Amidament | Uts. | Llarg | Ample | Alt | Parcial |
|---|---|---|---|---|---|
| cuneta | 1 | 540 | 1.4 | 0.4 | 302.40 |
| accesos | 5 | 5 | 3 | 0.2 | 15.00 |
|  | 1 | 7 | 3 | 0.2 | 4.20 |
| Subtotal |  |  |  |  | 321.60 |
| Total |  |  |  |  | 321.6 |

**E0884** m Formació i reperfilat de cunetes en qualsevol tipus de terreny
540 m × 2.97 = 1603.80

| Codi | Ut | Descripció | Rendiment | Preu | Import |
|---|---|---|---|---|---|
| O0101 | h | Cap de colla | 0.01 | 31.22 | 0.31 |
| O0110 | h | Peó | 0.02 | 24.49 | 0.49 |
| M0204 | h | Pala carregadora pneumàtics | 0.004 | 69.9217344 | 0.28 |
| M0208 | h | Motoanivelladora | 0.017 | 88.020288 | 1.50 |
| M0212B | h | Camió de trabuc 16 m³ | 0.004 | 54.48 | 0.22 |
| %16130 | % | Despeses indirectes | 6 % | 2.80 | 0.17 |
|  |  | Total |  |  | 2.97 |

| Amidament | Uts. | Llarg | Parcial |
|---|---|---|---|
| cuneta | 1 | 540 | 540.00 |
| Total |  |  | 540 |

**E0880** m3 Formigó en revestiment de cunetes (actuacions <2000 m)
111 m3 × 142.68 = 15837.48
Formigó en revestiment de cunetes amb formigó tipus HM-20-P-12-I-AI, àrid 12 mm i additiu airejant, executada amb mitjans mecànics o de forma manual, inclòs vibrat, motlles, regles i guies, entroncaments, remolinat, reg de curat del formigó, totalment acabada.

| Codi | Ut | Descripció | Rendiment | Preu | Import |
|---|---|---|---|---|---|
| O0101 | h | Cap de colla | 0.025 | 31.22 | 0.78 |
| O0102 | h | Oficial 1ª | 0.06 | 29.47 | 1.77 |
| O0110 | h | Peó | 0.1 | 24.49 | 2.45 |
| P0508 | m3 | Formigó HM-20-P-12-I-AI, posat a l'obra en revest. cunetes (material; 18/10/2021) | 1.02 | 102.852 | 104.91 |
| M0225 | h | Vibrador (maquinària; 05/08/2022) | 0.1 | 2.51 | 0.25 |
| E0515 | m2 | Encofrat de fusta per a fonaments i/o formigó ocult | 0.8 | 30.55 | 24.44 |
| %16130 | % | Despeses indirectes | 6 % | 134.60 | 8.08 |
|  |  | Total |  |  | 142.68 |

| Amidament | Uts. | Llarg | Ample | Alt | Parcial |
|---|---|---|---|---|---|
| cuneta | 1 | 540 | 0.17 |  | 91.80 |
| accesos | 5 | 5 | 3 | 0.2 | 15.00 |
|  | 1 | 7 | 3 | 0.2 | 4.20 |
| Subtotal |  |  |  |  | 111.00 |
| Total |  |  |  |  | 111 |

**E05172** m2 Malla electrosoldada en acer corrugat B500T 15x15 cm Ø 8 mm
134.4 m2 × 5.16 = 693.50
Subministrament i col·locació de malla electrosoldada en acer corrugat B 500 T de 15x15 cm i 8 mm de diàmetre.

| Codi | Ut | Descripció | Rendiment | Preu | Import |
|---|---|---|---|---|---|
| O0101 | h | Cap de colla | 0.001 | 31.22 | 0.03 |
| O0102 | h | Oficial 1ª | 0.003 | 29.47 | 0.09 |
| O0110 | h | Peó | 0.003 | 24.49 | 0.07 |
| P0602 | kg | Filferro recuit (material; 12/01/2009) | 0.008 | 1.8790848 | 0.02 |
| P06102 | m2 | Malla electrosoldada en acer corrugat B500T, de 15x15 cm i 8 mm de diàmetre (material; 18/10/2021) | 1 | 4.644 | 4.64 |
| M0245 | h | Cisalla elèctrica (maquinària; 12/01/2009) | 0.002 | 4.4751888 | 0.01 |
| M0246 | h | Màquina de doblegar rodó d'acer (maquinària; 12/01/2009) | 0.002 | 3.5974584 | 0.01 |
| %16130 | % | Despeses indirectes | 6 % | 4.87 | 0.29 |
|  |  | Total |  |  | 5.16 |

| Amidament | Uts. | Llarg | Ample | Parcial |
|---|---|---|---|---|
| accesos | 5 | 5 | 4.2 | 105.00 |
|  | 1 | 7 | 4.2 | 29.40 |
| Subtotal |  |  |  | 134.40 |
| Total |  |  |  | 134.4 |

### 01.03 Senyalització, abalisament i sistemes de contenció
Import: 39.79

**E07311** u Trasllat de senyal existent
1 u × 39.79 = 39.79
Trasllat de senyal existent, inclou desmuntage, muntatge i fonamentació.

| Codi | Ut | Descripció | Rendiment | Preu | Import |
|---|---|---|---|---|---|
| O0101 | h | Cap de colla | 0.1 | 31.22 | 3.12 |
| O0110 | h | Peó | 0.4 | 24.49 | 9.80 |
| M0212B | h | Camió de trabuc 16 m³ | 0.1 | 54.48 | 5.45 |
| P1609 | m3 | Excavació de terres (23/07/1998) | 0.18 | 13.344 | 2.40 |
| E0502 | m3 | Formigó HM-20 fonaments | 0.18 | 95.31 | 17.16 |
| vg | % | Despeses indirectes | 0.258 | 7.2 | 1.86 |
|  |  | Total |  |  | 39.79 |

| Amidament | Uts. | Parcial |
|---|---|---|
| R-305 | 1 | 1.00 |
| Total |  | 1 |

## 02 Ctra TV-2441 De Santes Creus a Pontons (Santes Creus)
Import: 134536.29

### 02.01 Demolicions i moviment de terres
Import: 26174.43

**E0400** m3 Enderroc controlat de muralló, inclòs transport a abocador
14.92 m3 × 137.99 = 2058.81
Enderroc controlat de murallons amb mitjans mecànics i manuals, inclòs tall previ i enrasat de la base, càrrega i transport de la runa l'abocador, cànon i condicionament del mateix.

| Codi | Ut | Descripció | Rendiment | Preu | Import |
|---|---|---|---|---|---|
| O0102 | h | Oficial 1ª | 0.28 | 29.47 | 8.252 |
| O0110 | h | Peó | 1.4 | 24.49 | 34.286 |
| M0201 | h | Compressor aire gasoil 13,3 m³/h | 0.4 | 25.3058328 | 10.122 |
| M0207B | h | Retroexcavadora amb martell trencador | 0.5 | 82.668 | 41.334 |
| M0212B | h | Camió de trabuc 16 m³ | 0.3 | 54.48 | 16.344 |
| M0214B | h | Camió cistella h=10 m (maquinària; 23/07/2014) | 0.3 | 43.092 | 12.928 |
| M0334 | h | Serra de disc | 0.4 | 14.4 | 5.760 |
| P1613 | u | Cànon d'abocador | 1.2 | 0.96 | 1.152 |
| %16130 | % | Despeses indirectes | 6 % | 130.178 | 7.811 |
|  |  | Total |  |  | 137.99 |

| Amidament | Uts. | Llarg | Ample | Alt | Parcial |
|---|---|---|---|---|---|
| malecons | 17 | 1.6 | 0.5 | 0.6 | 8.16 |
| mur | 1 | 43 | 0.5 | 0.25 | 5.38 |
|  | 1 | 11 | 0.5 | 0.25 | 1.38 |
| Subtotal |  |  |  |  | 14.92 |
| Total |  |  |  |  | 14.92 |

**E0334** m Tall serra disc paviment mescles bituminoses, formigó o panot, fins 25 cm
981 m × 2.37 = 2324.97

| Amidament | Uts. | Llarg | Parcial |
|---|---|---|---|
| cèrcol pk 0+260 a 0+295 md | 1 | 43 | 43.00 |
| cèrcol pk 0+340 a 0+351 md | 1 | 11 | 11.00 |
| cèrcol md pk 0+295 a 0+340 md | 1 | 45 | 45.00 |
| cuneta de pk 0+170 a 0+280 me | 1 | 116 | 116.00 |
| cuneta de pk 0+340 a 0+476 me | 1 | 129 | 129.00 |
| cuneta de pk 0+476 a 0+650 me | 1 | 174 | 174.00 |
| rigola zona aparcaments | 2 | 125 | 250.00 |
| rigola pk 0+080 me | 1 | 32 | 32.00 |
| rigola pk 0+120 me | 2 | 42 | 84.00 |
| rigola pk 0+080 md | 1 | 64 | 64.00 |
| vorada jardí pk 0+300 me | 1 | 33 | 33.00 |
| Subtotal |  |  | 981.00 |
| Total |  |  | 981 |

**E0210** m Demolició de vorada i rigola, inclosa la fonamentació, i transport
187 m × 8.42 = 1574.54
Demolició de vorada i rigola, inclosa la fonamentació, transport a abocador, cànon i condicionament del mateix.

| Codi | Ut | Descripció | Rendiment | Preu | Import |
|---|---|---|---|---|---|
| O0110 | h | Peó | 0.2 | 24.49 | 4.90 |
| M0207 | h | Retroexcavadora 100 hp | 0.02 | 71.292 | 1.43 |
| M0212B | h | Camió de trabuc 16 m³ | 0.02 | 54.48 | 1.09 |
| P1613 | u | Cànon d'abocador | 0.6 | 0.96 | 0.58 |
| vg | % | Despeses indirectes | 0.058 | 7.2 | 0.42 |
|  |  | Total |  |  | 8.42 |

| Amidament | Uts. | Llarg | Parcial |
|---|---|---|---|
| pk 0+150 md | 1 | 109 | 109.00 |
| pk 0+120 me | 1 | 46 | 46.00 |
| pk 0+100 me | 1 | 10 | 10.00 |
| pk 0+080 md | 1 | 22 | 22.00 |
| Subtotal |  |  | 187.00 |
| Total |  |  | 187 |

**E02110** m2 Demolició de paviment de formigó, transport abocador
662.3 m2 × 6 = 3973.80
Demolició de paviment de formigó, inclòs transport dels materials de runa a l'abocador, cànon i condicionament del mateix.

| Codi | Ut | Descripció | Rendiment | Preu | Import |
|---|---|---|---|---|---|
| O0110 | h | Peó | 0.05 | 24.49 | 1.22 |
| M0207B | h | Retroexcavadora amb martell trencador | 0.016 | 82.668 | 1.32 |
| M0212B | h | Camió de trabuc 16 m³ | 0.016 | 54.48 | 0.87 |
| M0204 | h | Pala carregadora pneumàtics | 0.016 | 69.9217344 | 1.12 |
| P1613 | u | Cànon d'abocador | 1.2 | 0.96 | 1.15 |
| vg | % | Despeses indirectes | 0.044 | 7.2 | 0.32 |
|  |  | Total |  |  | 6 |

| Amidament | Uts. | Llarg | Ample | Parcial |
|---|---|---|---|---|
| vorera pk 0+120 me | 1 | 63 |  | 63.00 |
| berma pk 0+100 md | 1 | 27 |  | 27.00 |
| camí | 1 | 53 |  | 53.00 |
| cuneta de pk 0+170 a 0+280 me | 1 | 116 | 1.2 | 139.20 |
| cuneta de pk 0+340 a 0+476 me | 1 | 129 | 1.2 | 154.80 |
| cuneta de pk 0+476 a 0+650 me | 1 | 174 | 1.2 | 208.80 |
| cuneta de pk 0+280 a 0+340 me | 1 | 33 | 0.5 | 16.50 |
| Subtotal |  |  |  | 662.30 |
| Total |  |  |  | 662.3 |

**E0212** m2 Demolició de paviment de panots de morter de ciment, transport abocador
8.8 m2 × 6.61 = 58.17
Demolició de paviment de panots de morter de ciment col·locats sobre formigó, inclosa la base de formigó i transport dels materials de runa a l'abocador, cànon i condicionament del mateix.

| Codi | Ut | Descripció | Rendiment | Preu | Import |
|---|---|---|---|---|---|
| O0110 | h | Peó | 0.06 | 24.49 | 1.47 |
| M0207B | h | Retroexcavadora amb martell trencador | 0.02 | 82.668 | 1.65 |
| M0212B | h | Camió de trabuc 16 m³ | 0.016 | 54.48 | 0.87 |
| M0204 | h | Pala carregadora pneumàtics | 0.016 | 69.9217344 | 1.12 |
| P1613 | u | Cànon d'abocador | 1.2 | 0.96 | 1.15 |
| vg | % | Despeses indirectes | 0.049 | 7.2 | 0.35 |
|  |  | Total |  |  | 6.61 |

| Amidament | Uts. | Llarg | Ample | Parcial |
|---|---|---|---|---|
| pk 0+080 md | 1 | 22 | 0.4 | 8.80 |
| Total |  |  |  | 8.8 |

**E0213** m2 Demolició paviment de mescla bituminosa, mitjans mecànics, fondària 25 cm
106.9 m2 × 4.46 = 476.77

| Amidament | Uts. | Llarg | Ample | Parcial |
|---|---|---|---|---|
| rigola zona aparcaments | 1 | 125 | 0.5 | 62.50 |
| rigola pk 0+120 me | 1 | 42 | 0.6 | 25.20 |
| rigola pk 0+080 me | 1 | 32 | 0.2 | 6.40 |
| rigola pk 0+080 md | 1 | 64 | 0.2 | 12.80 |
| Subtotal |  |  |  | 106.90 |
| Total |  |  |  | 106.9 |

**E0340** m2 Tall previ del talús en zona de desmunt en roca
130 m2 × 20.37 = 2648.10
Tall previ del talús en zona de desmunt en roca, per qualsevol separació entre taladres segons l'especificat als plànols.

| Codi | Ut | Descripció | Rendiment | Preu | Import |
|---|---|---|---|---|---|
| O0101 | h | Cap de colla | 0.06 | 31.22 | 1.87 |
| O0102 | h | Oficial 1ª | 0.12 | 29.47 | 3.54 |
| O0110 | h | Peó | 0.15 | 24.49 | 3.67 |
| P1602 | pp | Explosiu amb p.p. metxa (material; 23/07/1998) | 0.45 | 5.484 | 2.47 |
| M0275 | h | Maquinària perforació (maquinària; 12/01/2009) | 0.15 | 16.9859376 | 2.55 |
| M0295 | h | Carro perforador (maquinària; 12/01/2009) | 0.15 | 34.7630688 | 5.21 |
| vg | % | Despeses indirectes | 0.147 | 7.2 | 1.06 |
|  |  | Total |  |  | 20.37 |

| Amidament | Uts. | Llarg | Ample | Parcial |
|---|---|---|---|---|
| marge esquerre | 1 | 26 | 5 | 130.00 |
| Total |  |  |  | 130 |

**E0303** m3 Excavació en desmunt en qualsevol tipus de terreny, abocador i condicionament
1394.38 m3 × 7.89 = 11001.66
Excavació en desmunt en qualsevol tipus de terreny, amb càrrega i transport a l'interior d'obra o abocador controlat inclòs canon d'abocador i condicionament del mateix.

| Codi | Ut | Descripció | Rendiment | Preu | Import |
|---|---|---|---|---|---|
| O0101 | h | Cap de colla | 0.015 | 31.22 | 0.47 |
| O0110 | h | Peó | 0.03 | 24.49 | 0.73 |
| P1603 | pp | Sistema detonació no elèctric (material; 23/07/1998) | 0.012 | 5.484 | 0.07 |
| M0275 | h | Maquinària perforació | 0.02 | 16.9859376 | 0.34 |
| M0207B | h | Retroexcavadora amb martell trencador | 0.03 | 82.668 | 2.48 |
| M0212B | h | Camió de trabuc 16 m³ | 0.03 | 54.48 | 1.63 |
| P1613 | u | Cànon d'abocador | 1.2 | 0.96 | 1.15 |
| P1615 | u | Condicionament de l'abocador (05/07/2010) | 1 | 0.6 | 0.60 |
| vg | % | Despeses indirectes | 0.058 | 7.2 | 0.42 |
|  |  | Total |  |  | 7.89 |

| Amidament | Uts. | Llarg | Ample | Parcial |
|---|---|---|---|---|
| vorera pk 0+080 me i mur escullera | 1 | 139.05 | 1 | 139.05 |
| vorera pk 0+080 md | 1 | 103.2 | 0.15 | 15.48 |
| cubicació perfils desmunt: calçada i cuneta | 1 | 725.14 |  | 725.14 |
| cubicació perfils vegetal | 1 | 503.71 |  | 503.71 |
| aparcament pk 0+475 md | 1 | 55 | 0.2 | 11.00 |
| Subtotal |  |  |  | 1394.38 |
| Total |  |  |  | 1394.38 |

**E0305** m3 Excavació rases i pous, mitjans mecànics, cànon abocador
10.67 m3 × 14.88 = 158.77

| Amidament | Uts. | Llarg | Ample | Alt | Parcial |
|---|---|---|---|---|---|
| berma md | 1 | 45 | 0.5 | 0.25 | 5.63 |
| rigola pk 0+120 me | 1 | 42 | 0.6 | 0.2 | 5.04 |
| Subtotal |  |  |  |  | 10.67 |
| Total |  |  |  |  | 10.67 |

**E0341** u Cales per a localització serveis
4 u × 71.58 = 286.32

| Amidament | Uts. | Parcial |
|---|---|---|
| xarxa pluvials | 2 | 2.00 |
| varis | 2 | 2.00 |
| Subtotal |  | 4.00 |
| Total |  | 4 |

**E1187** m3 Estesa terra vegetal talussos, gruix 15 cm (material préstec)
55.29 m3 × 10.85 = 599.90
Subministrament, tractament i estesa de terra vegetal procedent de préstec, sobre talussos de terraplens i desmunts de qualsevol pendent i alçada, inclòs refinat manual dels talussos (gruix mitjà tant en rotonda com en illetes laterals de 15 cm.)

| Codi | Ut | Descripció | Rendiment | Preu | Import |
|---|---|---|---|---|---|
| O0101 | h | Cap de colla | 0.003 | 31.22 | 0.09 |
| O0110 | h | Peó | 0.012 | 24.49 | 0.29 |
| M0208 | h | Motoanivelladora | 0.003 | 88.020288 | 0.26 |
| M0204 | h | Pala carregadora pneumàtics | 0.003 | 69.9217344 | 0.21 |
| M0212B | h | Camió de trabuc 16 m³ | 0.006 | 54.48 | 0.33 |
| P0333 | m3 | Terra vegetal préstec (material; 12/01/2009) | 1.15 | 7.8872112 | 9.07 |
| vg | % | Despeses indirectes | 0.084 | 7.2 | 0.60 |
|  |  | Total |  |  | 10.85 |

| Amidament | Uts. | Llarg | Ample | Alt | Parcial |
|---|---|---|---|---|---|
| pk 0+350 a 0+400 me | 1 | 50 | 4 | 0.15 | 30.00 |
| pk 0+475 a 0+545 me | 1 | 70 | 1.5 | 0.15 | 15.75 |
| pk 0+590 a 0+620 me | 1 | 30 | 1 | 0.15 | 4.50 |
| pk 0+630 a 658 me | 1 | 28 | 1.2 | 0.15 | 5.04 |
| Subtotal |  |  |  |  | 55.29 |
| Total |  |  |  |  | 55.29 |

**E1143** m2 Hidrosembra projectada en 2 fases (23/07/1998)
368.6 m2 × 1.51 = 556.59
Hidrosembra projectada en dues fases amb espècies adaptades agroclimàticament a la zona, inclòs el subministrament de tots els components necessaris (aigua, llavors, estabilitzant, adobs, mulch) i regs d'arrelament; totalment acabada segons les característiques especificades al plec de condicions.

| Codi | Ut | Descripció | Rendiment | Preu | Import |
|---|---|---|---|---|---|
| O0110 | h | Peó | 0.02 | 24.49 | 0.49 |
| P1601 | m3 | Aigua | 0.04 | 0.78 | 0.03 |
| P1101 |  | Adob mineral d'anivellament lent (material; 12/01/2009) | 1 | 0.0370872 | 0.04 |
| P1122 |  | Fixador sintètic base acrílica (material; 12/01/2009) | 1.2 | 0.0865368 | 0.10 |
| P1120 |  | Bioactivador microbià (material; 12/01/2009) | 1 | 0.1483488 | 0.15 |
| P1505 |  | Barreja llavors herbàcies hidros (material; 12/01/2009) | 1 | 0.1483488 | 0.15 |
| P1123 |  | Mulch prot hidros fibra semi-cur (material; 12/01/2009) | 3 | 0.0123624 | 0.04 |
| M0213 | h | Camió cisterna de 8 m³ | 0.003 | 57.6 | 0.17 |
| P1126 | u | Altres conceptes (12/01/2009) | 1 | 0.34272 | 0.34 |
|  |  | Total |  |  | 1.51 |

| Amidament | Uts. | Llarg | Ample | Parcial |
|---|---|---|---|---|
| pk 0+350 a 0+400 me | 1 | 50 | 4 | 200.00 |
| pk 0+475 a 0+545 me | 1 | 70 | 1.5 | 105.00 |
| pk 0+590 a 0+620 me | 1 | 30 | 1 | 30.00 |
| pk 0+630 a 658 me | 1 | 28 | 1.2 | 33.60 |
| Subtotal |  |  |  | 368.60 |
| Total |  |  |  | 368.6 |

**E0328** m3 Terraplè amb compactació, material préstec, inclòs càrrega i transport
41.42 m3 × 11.01 = 456.03
Terraplenat i piconatge amb material apte procedent de préstec, en tongades de més de 25 cm i fins a 50 cm amb un grau de compactació segons capa i amb base l'assaig de referència, inclòs cànon d'extracció i transport.

| Codi | Ut | Descripció | Rendiment | Preu | Import |
|---|---|---|---|---|---|
| O0101 | h | Cap de colla | 0.006 | 31.22 | 0.19 |
| O0102 | h | Oficial 1ª | 0.01 | 29.47 | 0.29 |
| O0110 | h | Peó | 0.025 | 24.49 | 0.61 |
| P0307 | m3 | Terra de préstec (material; 23/07/1998) | 1 | 4.08 | 4.08 |
| M0208 | h | Motoanivelladora | 0.013 | 88.020288 | 1.14 |
| M0213 | h | Camió cisterna de 8 m³ | 0.013 | 57.6 | 0.75 |
| M0209 | h | Corró vibratori autop. 8 a 10 t (maquinària; 12/01/2009) | 0.015 | 55.507176 | 0.83 |
| M0204 | h | Pala carregadora pneumàtics | 0.015 | 69.9217344 | 1.05 |
| M0212B | h | Camió de trabuc 16 m³ | 0.027 | 54.48 | 1.47 |
| vg | % | Despeses indirectes | 0.083 | 7.2 | 0.60 |
|  |  | Total |  |  | 11.01 |

| Amidament | Uts. | Llarg | Parcial |
|---|---|---|---|
| cubicació perfils | 1 | 41.42 | 41.42 |
| Total |  |  | 41.42 |

### 02.02 Fonaments i murs
Import: 7711.41

**E04111** t Escullera amb blocs pedra calcària 400-800 kg
55.49 t × 28.97 = 1607.55
Escullera amb blocs de pedra calcària de 400 kg a 800 kg, com a màxim, col.locats amb pala carregadora, inclòs càrrega i transport.

| Codi | Ut | Descripció | Rendiment | Preu | Import |
|---|---|---|---|---|---|
| O0101 | h | Cap de colla | 0.01 | 31.22 | 0.31 |
| O0102 | h | Oficial 1ª | 0.04 | 29.47 | 1.18 |
| O0110 | h | Peó | 0.1 | 24.49 | 2.45 |
| P03251 | t | Bloc pedra calcària.esc.400-800 kg (material; 13/12/2011) | 1 | 21.3 | 21.30 |
| M0205 | h | Pala carregadora sobre orugues | 0.015 | 88.02 | 1.32 |
| M0212B | h | Camió de trabuc 16 m³ | 0.015 | 54.48 | 0.82 |
| vg | % | Despeses indirectes | 0.221 | 7.2 | 1.59 |
|  |  | Total |  |  | 28.97 |

| Amidament | Uts. | Parcial |
|---|---|---|
| pk 0+080 me | 55.488 | 55.49 |
| Total |  | 55.49 |

**E0319** m3 Rebliment i piconatge localitzat amb material filtrant
8 m3 × 30.96 = 247.68
Rebliment amb material filtrant darrera d'alçats d'obres de fàbrica i murs d'escullera, inclòs càrrega, transport, estesa i piconatge.

| Codi | Ut | Descripció | Rendiment | Preu | Import |
|---|---|---|---|---|---|
| O0101 | h | Cap de colla | 0.05 | 31.22 | 1.56 |
| O0102 | h | Oficial 1ª | 0.09 | 29.47 | 2.65 |
| O0110 | h | Peó | 0.15 | 24.49 | 3.67 |
| P0308 | m3 | Material filtrant (material; 09/10/2009) | 1 | 19.6344 | 19.63 |
| M0207 | h | Retroexcavadora 100 hp | 0.025 | 71.292 | 1.78 |
| vg | % | Despeses indirectes | 0.232 | 7.2 | 1.67 |
|  |  | Total |  |  | 30.96 |

| Amidament | Uts. | Llarg | Ample | Alt | Parcial |
|---|---|---|---|---|---|
| mur escullera | 1 | 16 | 0.5 | 1 | 8.00 |
| Total |  |  |  |  | 8 |

**E0867** m Tub dren DN 200 mm PE corrugat i doble paret TP
17 m × 14.39 = 244.63
Tub dren de 200 mm de diàmetre nominal de PE corrugat i doble paret, totalment ranurat, col·locat en rasa de trasdós de mur per al drenatge.

| Codi | Ut | Descripció | Rendiment | Preu | Import |
|---|---|---|---|---|---|
| O0102 | h | Oficial 1ª | 0.05 | 29.47 | 1.47 |
| O0110 | h | Peó | 0.05 | 24.49 | 1.22 |
| P1151 | m | Tub PE DN200 mm doble paret TP (material; 23/07/1998) | 1 | 8.772 | 8.77 |
| P1171 | pp | Accessoris i connexions PVC (material; 12/01/2009) | 1 | 2.1139704 | 2.11 |
| %16130 | % | Despeses indirectes | 6 % | 13.57 | 0.81 |
|  |  | Total |  |  | 14.39 |

| Amidament | Uts. | Llarg | Parcial |
|---|---|---|---|
| drenatge escullera | 1 | 17 | 17.00 |
| Total |  |  | 17 |

**E0505** m3 Formigó HA-25 fonaments i soleres
12.39 m3 × 99.04 = 1227.11
Formigó tipus HA-25 en fonaments i soleres, elaborat en planta,col·locat.

| Codi | Ut | Descripció | Rendiment | Preu | Import |
|---|---|---|---|---|---|
| O0101 | h | Cap de colla | 0.025 | 31.22 | 0.78 |
| O0102 | h | Oficial 1ª | 0.1 | 29.47 | 2.95 |
| O0110 | h | Peó | 0.2 | 24.49 | 4.90 |
| P0505 | m3 | Formigó HA-25 posat a l'obra (material; 05/08/2022) | 1.02 | 84 | 85.68 |
| M0225 | h | Vibrador | 0.1 | 2.51 | 0.25 |
| vg | % | Despeses indirectes | 0.622 | 7.2 | 4.48 |
|  |  | Total |  |  | 99.04 |

| Amidament | Uts. | Llarg | Ample | Alt | Parcial |
|---|---|---|---|---|---|
| cèrcol mur pk 0+260 a 0+295 md | 1 | 43 | 0.5 | 0.25 | 5.38 |
| cèrcol mur pk 0+340 a 0+351 md | 1 | 11 | 0.5 | 0.25 | 1.38 |
| cèrcol berma md pk 0+295 a 0+340 md | 1 | 45 | 0.5 | 0.25 | 5.63 |
| Subtotal |  |  |  |  | 12.39 |
| Total |  |  |  |  | 12.39 |

**E0516** m2 Encofrat de fusta per a formigó vist
24.75 m2 × 38.62 = 955.85
Encofrat de fusta per a formigó vist, col·locat.

| Codi | Ut | Descripció | Rendiment | Preu | Import |
|---|---|---|---|---|---|
| O0101 | h | Cap de colla | 0.02 | 31.22 | 0.624 |
| O0102 | h | Oficial 1ª | 0.2 | 29.47 | 5.894 |
| O0110 | h | Peó | 0.2 | 24.49 | 4.898 |
| P0602 | kg | Filferro recuit | 0.3 | 1.8790848 | 0.564 |
| P0604 | kg | Claus d'acer zincats (material; 12/01/2009) | 0.15 | 2.0521584 | 0.308 |
| P0701 | m | Tauló de fusta de pi (material; 12/01/2009) | 2 | 0.5068584 | 1.014 |
| P0702 | m3 | Llata de fusta de pi (material; 12/01/2009) | 0.001 | 346.1472 | 0.346 |
| P0704 | m2 | Tauler de fusta de pi 22 mm. (material; 01/04/2009) | 1 | 18.0588 | 18.059 |
| P0706 | u | Puntal telescòpic. (material; 12/01/2009) | 0.05 | 13.5491904 | 0.677 |
| P0707 | l | Desencofrant (material; 12/01/2009) | 0.06 | 1.916172 | 0.115 |
| M0214 | h | Camió grua 12 tn | 0.08 | 50.484 | 4.039 |
| vg | % | Despeses indirectes | 0.288 | 7.2 | 2.074 |
|  |  | Total |  |  | 38.62 |

| Amidament | Uts. | Llarg | Alt | Parcial |
|---|---|---|---|---|
| cèrcol mur pk 0+260 a 0+295 md | 1 | 43 | 0.25 | 10.75 |
| cèrcol mur pk 0+340 a 0+351 md | 1 | 11 | 0.25 | 2.75 |
| cèrcol berma md pk 0+295 a 0+340 md | 1 | 45 | 0.25 | 11.25 |
| Subtotal |  |  |  | 24.75 |
| Total |  |  |  | 24.75 |

**E0517** kg Acer especial B-500S de límit elàstic 500 N/mm2 en barres corrugades
1408.07 kg × 1.48 = 2083.94
Subministrament d'acer B 500 S de límit elàstic 500 n/mm2 en barres corrugades, inclòs muntatge, distanciadors i col·locació.

| Codi | Ut | Descripció | Rendiment | Preu | Import |
|---|---|---|---|---|---|
| O0101 | h | Cap de colla | 0.002 | 31.22 | 0.06 |
| O0102 | h | Oficial 1ª | 0.004 | 29.47 | 0.12 |
| O0110 | h | Peó | 0.004 | 24.49 | 0.10 |
| P0602 | kg | Filferro recuit | 0.008 | 1.8790848 | 0.02 |
| P0607 | kg | Acer corrugat B500S en barres (material; 23/07/1998) | 1 | 1.104 | 1.10 |
| M0245 | h | Cisalla elèctrica | 0.003 | 4.4751888 | 0.01 |
| M0246 | h | Màquina de doblegar rodó d'acer | 0.003 | 3.5974584 | 0.01 |
| vg | % | Despeses indirectes | 0.009 | 7.2 | 0.06 |
|  |  | Total |  |  | 1.48 |

| Amidament | Uts. | Llarg | Parcial |
|---|---|---|---|
| cèrcol mur pk 0+260 a 0+295 md | 555.99 |  | 555.99 |
| cèrcol mur pk 0+340 a 0+351 md | 142.23 |  | 142.23 |
| cèrcol berma md pk 0+295 a 0+340 md | 581.85 |  | 581.85 |
| solapaments 10% | 0.1 | 1280 | 128.00 |
| Subtotal |  |  | 1408.07 |
| Total |  |  | 1408.07 |

**E0101** u Ancoratge d'acer corrugat de D=16 mm
48 u × 22.12 = 1061.76
Ancoratge amb barra d'acer corrugat de 16 mm de diàmetre, inclòs perforació, col·locació amb injectat continu amb morter de ciment o resina, en estructura de formigó, segons plànols.

| Codi | Ut | Descripció | Rendiment | Preu | Import |
|---|---|---|---|---|---|
| O0101 | h | Cap de colla | 0.005 | 31.22 | 0.16 |
| O0102 | h | Oficial 1ª | 0.15 | 29.47 | 4.42 |
| O0110 | h | Peó | 0.3 | 24.49 | 7.35 |
| A0804 | h | Equip complet de perforació d'ancoratges i injecció per a perns (29/06/2020) | 0.125 | 22.428 | 2.80 |
| P0607 | kg | Acer corrugat B500S en barres | 2.1 | 1.104 | 2.32 |
| P10206 | pp | Materials i elements auxiliars (material; 12/01/2009) | 1 | 3.832344 | 3.83 |
| %16130 | % | Despeses indirectes | 6 % | 20.88 | 1.25 |
|  |  | Total |  |  | 22.12 |

| Amidament | Uts. | Llarg | Parcial |
|---|---|---|---|
| cèrcol mur pk 0+260 a 0+295 md | 3 | 12 | 36.00 |
| cèrcol mur pk 0+340 a 0+351 md | 3 | 4 | 12.00 |
| Subtotal |  |  | 48.00 |
| Total |  |  | 48 |

**E5403** m2 Pintat de parament horitzontal o vertical de formigó amb color òxid ocre
24.75 m2 × 11.43 = 282.89
Pintat de parament horitzontal o vertical de formigó amb color òxid ocre, deixant oxidar la superfície, inclòs tots els treballs de preparació i acabat final.

| Codi | Ut | Descripció | Rendiment | Preu | Import |
|---|---|---|---|---|---|
| O0102 | h | Oficial 1ª | 0.05 | 29.47 | 1.47 |
| O0110 | h | Peó | 0.05 | 24.49 | 1.22 |
| P5018 | kg | Sulfat d'òxid (material; 13/11/2017) | 0.5 | 15.78 | 7.89 |
| P10206 | pp | Materials i elements auxiliars | 0.005 | 3.832344 | 0.02 |
| P10209 | pp | Petit material (material; 12/01/2009) | 0.005 | 35.8015104 | 0.18 |
| %16130 | % | Despeses indirectes | 6 % | 10.78 | 0.65 |
|  |  | Total |  |  | 11.43 |

| Amidament | Uts. | Llarg | Alt | Parcial |
|---|---|---|---|---|
| cèrcol mur pk 0+260 a 0+295 md | 1 | 43 | 0.25 | 10.75 |
| cèrcol mur pk 0+340 a 0+351 md | 1 | 11 | 0.25 | 2.75 |
| cèrcol berma md pk 0+295 a 0+340 md | 1 | 45 | 0.25 | 11.25 |
| Subtotal |  |  |  | 24.75 |
| Total |  |  |  | 24.75 |

### 02.03 Drenatges
Import: 29615.7

**E0884** m Formació i reperfilat de cunetes en qualsevol tipus de terreny
447 m × 2.97 = 1327.59

| Amidament | Uts. | Llarg | Parcial |
|---|---|---|---|
| cuneta peu de terraplé al camí | 1 | 28 | 28.00 |
| de pk 0+170 a 0+280 me | 1 | 116 | 116.00 |
| de pk 0+340 a 0+476 me | 1 | 129 | 129.00 |
| de pk 0+476 a 0+650 me | 1 | 174 | 174.00 |
| Subtotal |  |  | 447.00 |
| Total |  |  | 447 |

**E0880** m3 Formigó en revestiment de cunetes (actuacions <2000 m)
68.92 m3 × 142.68 = 9833.51

| Amidament | Uts. | Llarg | Ample | Parcial |
|---|---|---|---|---|
| de pk 0+170 a 0+280 me | 1 | 116 | 0.14 | 16.24 |
| de pk 0+340 a 0+476 me | 1 | 129 | 0.14 | 18.06 |
| de pk 0+476 a 0+650 me | 1 | 174 | 0.17 | 29.58 |
| cuneta peu de terraplé al camí | 1 | 28 | 0.18 | 5.04 |
| Subtotal |  |  |  | 68.92 |
| Total |  |  |  | 68.92 |

**E08703** u Arqueta drenatge per recollida de cunetes, Hmax=2,00 m, 2 reixes D-400
3 u × 1382.4 = 4147.20
Arqueta de drenatge per a recollida de les aigües pluvials provinents de les cunetes de fins a 2,00 m d'alçària amb bonera i reixa abatible classe C-250 de 790x355x29 mm amb bastiment i 2 reixes de fosa talla-aigües 973x490x70 mm classe D-400 segons plànols, de formigó armat, inclòs excavació, base de formigó de neteja i encofrat, totalment acabada.

| Codi | Ut | Descripció | Rendiment | Preu |
|---|---|---|---|---|
| O0101 | h | Cap de colla | 0.18 | 31.22 |
| O0102 | h | Oficial 1ª | 1.8 | 29.47 |
| O0110 | h | Peó | 3.6 | 24.49 |
| P1609 | m3 | Excavació de terres | 5.5 | 13.344 |
| P0502 | m3 | Formigó HL-150 posat a l'obra (material; 05/08/2022) | 0.16 | 72.6 |
| P0503 | m3 | Formigó HM-20 posat a l'obra (material; 05/08/2022) | 2.5 | 80.4 |
| E0515 | m2 | Encofrat de fusta per a fonaments i/o formigó ocult | 11 | 30.55 |
| E0516 | m2 | Encofrat de fusta per a formigó vist | 3.55 | 38.62 |
| P06202 | u | Reixa i marc C-250 (material; 23/09/2020) | 1 | 78.192 |
| P0617 | u | Reixa i bastiment 973x490x70 mm D-400 (material; 23/07/1998) | 2 | 158.4 |
| P1242 | m | Tub de pp DN400 mm., SN 8 kN/m2 (material; 23/07/1998) | 0.21 | 15.18 |
| %16130 | % | Despeses indirectes | 6 % |  |

| Amidament | Uts. | Parcial |
|---|---|---|
| arqueta pk 0+476 | 1 | 1.00 |
| arqueta pk 0+340 | 1 | 1.00 |
| arqueta pk 0+170 | 1 | 1.00 |
| Subtotal |  | 3.00 |
| Total |  | 3 |

**E0334** m Tall serra disc paviment mescles bituminoses, formigó o panot, fins 25 cm
172 m × 2.37 = 407.64

| Amidament | Uts. | Llarg | Parcial |
|---|---|---|---|
| conexió embornals D250 | 6 | 7 | 42.00 |
|  | 2 | 2 | 4.00 |
| conexió D315 tub existent pk 0+500 md | 2 | 48 | 96.00 |
| conexió D 500 arqueta pk 0+476 | 2 | 15 | 30.00 |
| Subtotal |  |  | 172.00 |
| Total |  |  | 172 |

**E0213** m2 Demolició paviment de mescla bituminosa, mitjans mecànics, fondària 25 cm
54.6 m2 × 4.46 = 243.52

| Amidament | Uts. | Llarg | Ample | Parcial |
|---|---|---|---|---|
| conexió embornals D250 | 3 | 7 | 0.6 | 12.60 |
|  | 1 | 2 | 0.6 | 1.20 |
| conexió D315 tub existent pk 0+500 md | 1 | 48 | 0.6 | 28.80 |
| conexió D 500 arqueta pk 0+476 | 1 | 15 | 0.8 | 12.00 |
| Subtotal |  |  |  | 54.60 |
| Total |  |  |  | 54.6 |

**E0305** m3 Excavació rases i pous, mitjans mecànics, cànon abocador
53.22 m3 × 14.88 = 791.91

| Amidament | Uts. | Llarg | Ample | Alt | Parcial |
|---|---|---|---|---|---|
| conexió embornals D250 | 3 | 7 | 0.6 | 0.9 | 11.34 |
|  | 1 | 2 | 0.6 | 0.9 | 1.08 |
| conexió D250 zona ajardinada pk 0+180 me | 1 | 28 | 0.6 | 0.5 | 8.40 |
| conexió D315 tub existent pk 0+500 md | 1 | 48 | 0.6 | 0.5 | 14.40 |
| conexió D 500 arqueta pk 0+476 | 1 | 15 | 0.8 | 1.5 | 18.00 |
| Subtotal |  |  |  |  | 53.22 |
| Total |  |  |  |  | 53.22 |

**E0502** m3 Formigó HM-20 fonaments
42.99 m3 × 95.31 = 4097.38
Formigó en massa tipus HM-20 en fonaments i soleres, elaborat en planta, col·locat.

| Codi | Ut | Descripció | Rendiment | Preu | Import |
|---|---|---|---|---|---|
| O0101 | h | Cap de colla | 0.025 | 31.22 | 0.78 |
| O0102 | h | Oficial 1ª | 0.1 | 29.47 | 2.95 |
| O0110 | h | Peó | 0.2 | 24.49 | 4.90 |
| P0503 | m3 | Formigó HM-20 posat a l'obra | 1.02 | 80.4 | 82.01 |
| M0225 | h | Vibrador | 0.16 | 2.51 | 0.40 |
| vg | % | Despeses indirectes | 0.593 | 7.2 | 4.27 |
|  |  | Total |  |  | 95.31 |

| Amidament | Uts. | Llarg | Ample | Alt | Parcial |
|---|---|---|---|---|---|
| conexió embornals D250 | 3 | 7 | 0.6 | 1 |  |
|  | 1 | 2 | 0.6 | 1 |  |
| a deduir tub | -1 | 9 | 0.05 |  |  |
| conexió D315 tub existent pk 0+500 md | 1 | 48 | 0.6 | 0.6 |  |
| a deduir tub | -1 | 48 | 0.08 |  |  |
| conexió D 500 arqueta pk 0+476 | 1 | 15 | 0.8 | 1.6 |  |
| a deduir tub | -1 | 15 | 0.196 |  |  |
| Subtotal |  |  |  |  |  |
| Total |  |  |  |  | 42.99 |

**E0876** m Tub de PP corrugat doble capa Ø500 mm
19 m × 39.02 = 741.38
Tub de PP corrugat doble capa de 500 mm. de diàmetre nominal i SN 8 kN/m2, inclòs pp de peces especials i accessoris, col·locat.

| Codi | Ut | Descripció | Rendiment | Preu | Import |
|---|---|---|---|---|---|
| O0101 | h | Cap de colla | 0.02 | 31.22 | 0.62 |
| O0102 | h | Oficial 1ª | 0.05 | 29.47 | 1.47 |
| O0110 | h | Peó | 0.05 | 24.49 | 1.22 |
| P1243 | m | Tub de pp DN500 mm., SN 8 kN/m2 (material; 09/10/2009) | 1 | 25.8 | 25.80 |
| P%1615 | % | Part proporcional accessoris (10/08/1999) | 30 % | 25.80 | 7.74 |
| vg | % | Despeses indirectes | 0.302 | 7.2 | 2.17 |
|  |  | Total |  |  | 39.02 |

| Amidament | Uts. | Llarg | Parcial |
|---|---|---|---|
| conexió arqueta pk 0+476 | 1 | 15 | 15.00 |
| conexió arqueta pk 0+340 | 1 | 2 | 2.00 |
| conexió arqueta pk 0+170 | 1 | 2 | 2.00 |
| Subtotal |  |  | 19.00 |
| Total |  |  | 19 |

**E0874** m Tub de PP corrugat doble capa Ø315 mm
48 m × 27.1 = 1300.80
Tub de PP corrugat doble capa de 315 mm. de diàmetre nominal i SN 8 kN/m2, inclòs pp de peces especials i accessoris, col·locat.

| Codi | Ut | Descripció | Rendiment | Preu | Import |
|---|---|---|---|---|---|
| O0101 | h | Cap de colla | 0.03 | 31.22 | 0.94 |
| O0102 | h | Oficial 1ª | 0.14 | 29.47 | 4.13 |
| O0110 | h | Peó | 0.14 | 24.49 | 3.43 |
| P1241 | m | Tub de pp DN315 mm., SN 8 kN/m2 (material; 23/07/1998) | 1 | 13.188 | 13.19 |
| P%1615 | % | Part proporcional accessoris | 30 % | 13.19 | 3.96 |
| vg | % | Despeses indirectes | 0.201 | 7.2 | 1.45 |
|  |  | Total |  |  | 27.1 |

| Amidament | Uts. | Llarg | Parcial |
|---|---|---|---|
| conexió tub existent pk 0+500 md | 1 | 48 | 48.00 |
| Total |  |  | 48 |

**E0873** m Tub de PP corrugat doble capa Ø250 mm
51 m × 20.94 = 1067.94
Tub de PP corrugat doble capa de 250 mm. de diàmetre nominal i SN 8 kN/m2, inclòs pp de peces especials i accessoris, col·locat.

| Codi | Ut | Descripció | Rendiment | Preu | Import |
|---|---|---|---|---|---|
| O0101 | h | Cap de colla | 0.05 | 31.22 | 1.56 |
| O0102 | h | Oficial 1ª | 0.1 | 29.47 | 2.95 |
| O0110 | h | Peó | 0.1 | 24.49 | 2.45 |
| P1240 | m | Tub de pp DN250 mm., SN 8 kN/m2 (material; 01/04/2009) | 1 | 9.892344 | 9.89 |
| P%1615 | % | Part proporcional accessoris | 30 % | 9.89 | 2.97 |
| vg | % | Despeses indirectes | 0.155 | 7.2 | 1.12 |
|  |  | Total |  |  | 20.94 |

| Amidament | Uts. | Llarg | Parcial |
|---|---|---|---|
| conexió embornals | 3 | 7 | 21.00 |
|  | 1 | 2 | 2.00 |
| conexió zona ajardinada pk 0+180 me | 1 | 28 | 28.00 |
| Subtotal |  |  | 51.00 |
| Total |  |  | 51 |

**E0835** u Pou registre DN1000 formigó pref, tapa Ø650 i bastiment fosa i pates, Hmax=1,80 m
3 u × 554.53 = 1663.59
Pou de registre Ø1000 de formigó prefabricat fins 1,80 m d'alçada, inclòs tapa de fosa de Ø650 mm exterior, estanca i insonora, marc Ø800, amb bastiment de fosa grisa, fins 1 bar de pressió d'aigua i graons d'acer revestits de polipropilè.

| Codi | Ut | Descripció | Rendiment | Preu | Import |
|---|---|---|---|---|---|
| O0101 | h | Cap de colla | 0.025 | 31.22 | 0.78 |
| O0102 | h | Oficial 1ª | 2 | 29.47 | 58.94 |
| O0110 | h | Peó | 2.5 | 24.49 | 61.23 |
| P1609 | m3 | Excavació de terres | 2.2 | 13.344 | 29.36 |
| P0652 | u | Con reductor asimètric 1000x690 mm (material; 23/07/1998) | 1 | 84 | 84.00 |
| P0503 | m3 | Formigó HM-20 posat a l'obra | 0.6 | 80.4 | 48.24 |
| E0515 | m2 | Encofrat de fusta per a fonaments i/o formigó ocult | 2.44 | 30.55 | 74.54 |
| M0225 | h | Vibrador | 0.03 | 2.51 | 0.08 |
| P0618 | u | Tapa fosa Ø650 mm. exterior, marc Ø800 mm., classe D-400 (material; 23/07/1998) | 1 | 148.2 | 148.20 |
| P0651 | u | Graó d'acer revestit de polipropilè, 40 cm d'amplada (material; 23/07/1998) | 3 | 6.576 | 19.73 |
| vg | % | Despeses indirectes | 4.087 | 7.2 | 29.43 |
|  |  | Total |  |  | 554.53 |

| Amidament | Uts. | Parcial |
|---|---|---|
| conexió embornals | 3 | 3.00 |
| Total |  | 3 |

**E08205** u Embornal amb bústia i reixa talla-aigües de fosa 985x495x70 mm D-400
3 u × 328.92 = 986.76
Embornal amb vorada tipus bústia i reixa de fosa dúctil de 985x495x70 mm amb marc angular, classe D-400, acabat amb pintura negra asfàltica, inclou excavació, totalment acabada.

| Codi | Ut | Descripció | Rendiment | Preu | Import |
|---|---|---|---|---|---|
| O0110 | h | Peó | 1.85 | 24.49 | 45.31 |
| O0101 | h | Cap de colla | 0.1 | 31.22 | 3.12 |
| O0102 | h | Oficial 1ª | 1.85 | 29.47 | 54.52 |
| P1609 | m3 | Excavació de terres | 1 | 13.344 | 13.34 |
| P0617 | u | Reixa i bastiment 973x490x70 mm D-400 | 1 | 158.4 | 158.40 |
| P1005 | m | Vorada pref. form. tipus bústia. (material; 01/04/2009) | 1 | 11.78064 | 11.78 |
| E0502 | m3 | Formigó HM-20 fonaments | 0.25 | 95.31 | 23.83 |
| %16131 | % | Despeses indirectes (23/09/2020) | 6 % | 310.30 | 18.62 |
|  |  | Total |  |  | 328.92 |

| Amidament | Uts. | Parcial |
|---|---|---|
| pas elevat | 3 | 3.00 |
| Total |  | 3 |

**E0820** u Embornal pla amb reixa fosa grisa 980x495x70 mm.
4 u × 341.07 = 1364.28
Embornal pla, inclòs reixa de fosa grisa de 980x490x70mm, classe D-400 per 40Tn de càrrega de ruptura i marc abatible, totalment acabada.

| Codi | Ut | Descripció | Rendiment | Preu | Import |
|---|---|---|---|---|---|
| O0101 | h | Cap de colla | 0.1 | 31.22 | 3.12 |
| O0102 | h | Oficial 1ª | 1 | 29.47 | 29.47 |
| O0110 | h | Peó | 1 | 24.49 | 24.49 |
| P1609 | m3 | Excavació de terres | 0.9 | 13.344 | 12.01 |
| P0504 | m3 | Formigó HM-20 posat a l'obra (material; 05/08/2022) | 0.462 | 80.4 | 37.14 |
| E0515 | m2 | Encofrat de fusta per a fonaments i/o formigó ocult | 1.87 | 30.55 | 57.13 |
| P0617 | u | Reixa i bastiment 973x490x70 mm D-400 | 1 | 158.4 | 158.40 |
| %1613 | % | Despeses indirectes | 6 % | 321.76 | 19.31 |
|  |  | Total |  |  | 341.07 |

| Amidament | Uts. | Parcial |
|---|---|---|
| PK 0+130 md | 2 | 2.00 |
| PK 0+480 md | 2 | 2.00 |
| Subtotal |  | 4.00 |
| Total |  | 4 |

**E08211** u Recreixement i anivellació pou de registre
4 u × 196.06 = 784.24
Recreixement i anivellació de pou de registre, totalment acabat.

| Codi | Ut | Descripció | Rendiment | Preu |
|---|---|---|---|---|
| O0101 | h | Cap de colla | 0.12 | 31.22 |
| O0102 | h | Oficial 1ª | 1.61 | 29.47 |
| O0110 | h | Peó | 1.61 | 24.49 |
| P0503 | m3 | Formigó HM-20 posat a l'obra | 0.65 | 80.4 |
| P0602 | kg | Filferro recuit | 0.4 | 1.8790848 |
| P0604 | kg | Claus d'acer zincats | 0.3 | 2.0521584 |
| P0701 | m | Tauló de fusta de pi | 2 | 0.5068584 |
| P0702 | m3 | Llata de fusta de pi | 0.015 | 346.1472 |
| P0704 | m2 | Tauler de fusta de pi 22 mm. | 1.25 | 18.0588 |
| P0706 | u | Puntal telescòpic. | 0.5 | 13.5491904 |
| P0707 | l | Desencofrant | 0.2 | 1.916172 |
| M0214 | h | Camió grua 12 tn | 0.075 | 50.484 |
| vg | % | Despeses indirectes | 1.675 | 7.2 |

| Amidament | Uts. | Parcial |
|---|---|---|
| arquetes existents | 4 | 4.00 |
| Total |  | 4 |

**E0825** u Tapa fosa Ø600 mm, classe D-400 pestell seguretat i junta insonora (23/07/1998)
4 u × 182.44 = 729.76
Subministrament i col·locació de tapa i cèrcol de pou abatible circular de Ø 600 mm de fosa dúctil acabat amb pintura negra asfàltica, classe D-400, amb tancament i pestell de seguretat, inclòs marc, junta d'estanqueïat i insonoritzant, col·locat amb microformigó amb fibres metàl·liques o morters de fraguat ràpid de 50 MPa de color, segons normativa i especificacions tècniques.

| Codi | Ut | Descripció | Rendiment | Preu | Import |
|---|---|---|---|---|---|
| O0102 | h | Oficial 1ª | 0.3 | 29.47 | 8.84 |
| O0110 | h | Peó | 0.6 | 24.49 | 14.69 |
| O0101 | h | Cap de colla | 0.02 | 31.22 | 0.62 |
| P0618 | u | Tapa fosa Ø650 mm. exterior, marc Ø800 mm., classe D-400 | 1 | 148.2 | 148.20 |
| vgz | % | Despeses indirectes (vg) (29/06/2020) | 1.401 | 7.2 | 10.09 |
|  |  | Total |  |  | 182.44 |

| Amidament | Uts. | Parcial |
|---|---|---|
| arquetes existents | 4 | 4.00 |
| Total |  | 4 |

**E0822** m Baixant aigües pluvials talús peça U 60x31,5 cm interiors
2 m × 64.1 = 128.20
Baixant de desguàs de peces de formigó prefabricat bicapa amb secció en forma d'U, de dimensions interiors mínimes de 60x31,5 cm i 105 cm de longitud, resistència a compressió 275 kg/cm², col·locada en talussos, inclòs l'excavació en qualsevol tipus de terreny, recalçada amb formigó tipus HM-20, inclòs rastrells, totalment acabada.

| Codi | Ut | Descripció | Rendiment | Preu | Import |
|---|---|---|---|---|---|
| O0101 | h | Cap de colla | 0.05 | 31.22 | 1.56 |
| O0102 | h | Oficial 1ª | 0.15 | 29.47 | 4.42 |
| O0110 | h | Peó | 0.2 | 24.49 | 4.90 |
| P0503 | m3 | Formigó HM-20 posat a l'obra | 0.1 | 80.4 | 8.04 |
| P10190 | m | Baixant prefabricat en forma d'U 60x31,5 cm (material; 23/07/1998) | 1.05 | 39.768 | 41.76 |
| vg | % | Despeses indirectes | 0.475 | 7.2 | 3.42 |
|  |  | Total |  |  | 64.1 |

| Amidament | Uts. | Parcial |
|---|---|---|
| vorada pk 0+330 md | 2 | 2.00 |
| Total |  | 2 |

### 02.04 Ferms i paviments
Import: 30736.78

**E0601** m3 Base granular de tot-u artificial, amb motoanivelladora
243.74 m3 × 28.67 = 6988.03

| Amidament | Uts. | Llarg | Ample | Parcial |
|---|---|---|---|---|
| vorera pk 0+080 me i mur escullera | 1 | 139.05 | 0.15 | 20.86 |
| vorera pk 0+080 md | 1 | 103.2 | 0.15 | 15.48 |
| cubicació perfils terraplé: calçada i cuneta | 1 | 159 |  | 159.00 |
| aparcament pk 0+475 md | 1 | 55 | 0.2 | 11.00 |
| itinerari vianants amb tot-ú | 1 | 187 | 0.2 | 37.40 |
| Subtotal |  |  |  | 243.74 |
| Total |  |  |  | 243.74 |

**E06200** m3 Paviment de formigó tipus HM-20, amb junts
7.95 m3 × 118.75 = 944.06
Paviment de formigó tipus HM-20, inclòs junts, encofrat i col·locació.

| Codi | Ut | Descripció | Rendiment | Preu | Import |
|---|---|---|---|---|---|
| O0101 | h | Cap de colla | 0.025 | 31.22 | 0.78 |
| O0102 | h | Oficial 1ª | 0.05 | 29.47 | 1.47 |
| O0110 | h | Peó | 0.15 | 24.49 | 3.67 |
| P0503 | m3 | Formigó HM-20 posat a l'obra | 1 | 80.4 | 80.40 |
| E0515 | m2 | Encofrat de fusta per a fonaments i/o formigó ocult | 0.5 | 30.55 | 15.28 |
| P1604 | m2 | Junta material inorg. 2 cm. (material; 12/01/2009) | 0.5 | 3.523284 | 1.76 |
| P1605 | m | Fibra bitum. pre-emmotllada (material; 12/01/2009) | 2.5 | 3.7952568 | 9.49 |
| M0240 | h | Regle vibratori (maquinària; 12/01/2009) | 0.05 | 5.501268 | 0.28 |
| vg | % | Despeses indirectes | 0.779 | 7.2 | 5.61 |
|  |  | Total |  |  | 118.75 |

| Amidament | Uts. | Llarg | Alt | Parcial |
|---|---|---|---|---|
| camí | 1 | 53 | 0.15 | 7.95 |
| Total |  |  |  | 7.95 |

**E0623** m2 Paviment de panot a determinar de 20x20x4 cm. (a det. per DO)
290.62 m2 × 31.41 = 9128.37
Paviment de panot ratllat, decorat o de pastilles a determinar per la Direcció d'Obra, de qualsevol color, de dimensions 20x20x4 cm., col·locat sobre solera de formigó HM-20 inclosa, i base de sorra-ciment pòrtland humit de 200 kg/m3, inclòs la beurada amb morter de ciment pòrtland.

| Codi | Ut | Descripció | Rendiment | Preu | Import |
|---|---|---|---|---|---|
| O0101 | h | Cap de colla | 0.08 | 31.22 | 2.50 |
| O0102 | h | Oficial 1ª | 0.1 | 29.47 | 2.95 |
| O0110 | h | Peó | 0.2 | 24.49 | 4.90 |
| P0503 | m3 | Formigó HM-20 posat a l'obra | 0.1 | 80.4 | 8.04 |
| P0811 | m2 | Rajola hidr. gris 20x20x4 cm. (material; 23/07/1998) | 1 | 9.228 | 9.23 |
| E0108 | m3 | Morter de ciment elaborat a l'obra (23/07/1998) | 0.031 | 64.75 | 2.01 |
| %16130 | % | Despeses indirectes | 6 % | 29.63 | 1.78 |
|  |  | Total |  |  | 31.41 |

| Amidament | Uts. | Llarg | Parcial |
|---|---|---|---|
| pk 0+080 me | 1 | 75.5 | 75.50 |
| pk 0+120 me | 1 | 134.7 | 134.70 |
| pk 0+080 md | 1 | 90.1 | 90.10 |
| a deduïr indicador | -1 | 9.68 | -9.68 |
| Subtotal |  |  | 290.62 |
| Total |  |  | 290.62 |

**E0673** m2 Paviment lloseta tàctil indicador d'advertència o proximitat de perill
4.88 m2 × 42.7 = 208.38
Paviment de lloseta tàctil indicador d'advertència o proximitat de perill, prefabricada de formigó 20x20 cm. amb botons de 2,5 cm. de diàmetre exterior, 0,5 cm. d'alçada i separats 5 cm. entre els seus centres, de color diferenciat de la resta del paviment, col·locat sobre solera de formigó (inclosa), totalment acabat.

| Codi | Ut | Descripció | Rendiment | Preu | Import |
|---|---|---|---|---|---|
| O0102 | h | Oficial 1ª | 0.4 | 29.47 | 11.788 |
| O0110 | h | Peó | 0.4 | 24.49 | 9.796 |
| E0108 | m3 | Morter de ciment elaborat a l'obra | 0.015 | 64.75 | 0.971 |
| E0199 | kg | Ciment Portland, a peu d'obra (03/02/2006) | 3 | 0.132 | 0.396 |
| P1601 | m3 | Aigua | 0.01 | 0.78 | 0.008 |
| P0503 | m3 | Formigó HM-20 posat a l'obra | 0.1 | 80.4 | 8.040 |
| P0673 | m2 | Lloseta tàctil de botons (material; 23/07/1998) | 1 | 9.6 | 9.600 |
| vg | % | Despeses indirectes | 0.292 | 7.2 | 2.102 |
|  |  | Total |  |  | 42.7 |

| Amidament | Uts. | Llarg | Ample | Parcial |
|---|---|---|---|---|
| passos vianants | 1 | 1.8 | 0.8 | 1.44 |
|  | 1 | 2.3 | 0.8 | 1.84 |
|  | 2 | 1 | 0.8 | 1.60 |
| Subtotal |  |  |  | 4.88 |
| Total |  |  |  | 4.88 |

**E0674** m2 Paviment lloseta tàctil indicador direccional
4.8 m2 × 42.07 = 201.94
Paviment de lloseta tàctil indicador direccional, prefabricada de formigó de 20x20 cm. amb 4 línies de 2,5 cm. d'ample i 0,5 cm. de ressalt , de color diferenciat de la resta del paviment, col·locat sobre solera de formigó (inclosa), totalment acabat.

| Codi | Ut | Descripció | Rendiment | Preu | Import |
|---|---|---|---|---|---|
| O0102 | h | Oficial 1ª | 0.4 | 29.47 | 11.788 |
| O0110 | h | Peó | 0.4 | 24.49 | 9.796 |
| E0108 | m3 | Morter de ciment elaborat a l'obra | 0.015 | 64.75 | 0.971 |
| E0199 | kg | Ciment Portland, a peu d'obra | 3 | 0.132 | 0.396 |
| P1601 | m3 | Aigua | 0.01 | 0.78 | 0.008 |
| P0503 | m3 | Formigó HM-20 posat a l'obra | 0.1 | 80.4 | 8.040 |
| P0674 | m2 | Lloseta tàctil de línies (material; 23/07/1998) | 1 | 9 | 9.000 |
| vg | % | Despeses indirectes | 0.287 | 7.2 | 2.066 |
|  |  | Total |  |  | 42.07 |

| Amidament | Uts. | Llarg | Ample | Parcial |
|---|---|---|---|---|
| passos vianants | 4 | 2 | 0.6 | 4.80 |
| Total |  |  |  | 4.8 |

**E0621** m Vorada de peces de formigó 17x28 cm (tipus T-3)
138 m × 27.88 = 3847.44
Vorada prefabricada de peces de formigó bicapa de 17x28 cm tipus T-3, col·locada, inclòs l'excavació, talls, base de formigó tipus HM-20 i rejuntada amb morter de ciment.

| Codi | Ut | Descripció | Rendiment | Preu | Import |
|---|---|---|---|---|---|
| O0101 | h | Cap de colla | 0.05 | 31.22 | 1.56 |
| O0102 | h | Oficial 1ª | 0.1 | 29.47 | 2.95 |
| O0110 | h | Peó | 0.12 | 24.49 | 2.94 |
| P1609 | m3 | Excavació de terres | 0.09 | 13.344 | 1.20 |
| P0503 | m3 | Formigó HM-20 posat a l'obra | 0.08 | 80.4 | 6.43 |
| E0108 | m3 | Morter de ciment elaborat a l'obra | 0.023 | 64.75 | 1.49 |
| P10091 | m | Vorada pref. form. 17x28cm. (material; 23/07/1998) | 1 | 9.888 | 9.89 |
| vg | % | Despeses indirectes | 0.197 | 7.2 | 1.42 |
|  |  | Total |  |  | 27.88 |

| Amidament | Uts. | Llarg | Parcial |
|---|---|---|---|
| pk 0+080 me | 1 | 32 | 32.00 |
| pk 0+120 me | 1 | 42 | 42.00 |
| pk 0+080 md | 1 | 64 | 64.00 |
| Subtotal |  |  | 138.00 |
| Total |  |  | 138 |

**E1108** m Vorada de peces de formigó de 8x20 cm tipus jardí
197 m × 21.16 = 4168.52
Vorada prefabricada de peces de formigó bicapa de 8x20 cm tipus tauló, col·locada, inclòs l'excavació, base de formigó tipus HM-20 i rejuntat amb morter de ciment.

| Codi | Ut | Descripció | Rendiment | Preu | Import |
|---|---|---|---|---|---|
| O0101 | h | Cap de colla | 0.03 | 31.22 | 0.94 |
| O0102 | h | Oficial 1ª | 0.06 | 29.47 | 1.77 |
| O0110 | h | Peó | 0.18 | 24.49 | 4.41 |
| P1609 | m3 | Excavació de terres | 0.06 | 13.344 | 0.80 |
| P1007 | m | Vorada pref. form. 8x20 cm. tipus jardí (material; 23/07/1998) | 1 | 3.768 | 3.77 |
| P0503 | m3 | Formigó HM-20 posat a l'obra | 0.04 | 80.4 | 3.22 |
| E0108 | m3 | Morter de ciment elaborat a l'obra | 0.08 | 64.75 | 5.18 |
| vg | % | Despeses indirectes | 0.148 | 7.2 | 1.07 |
|  |  | Total |  |  | 21.16 |

| Amidament | Uts. | Llarg | Parcial |
|---|---|---|---|
| pk 0+150 md | 1 | 109 | 109.00 |
| pk 0+300 me | 1 | 52 | 52.00 |
| pk 0+330 md | 1 | 36 | 36.00 |
| Subtotal |  |  | 197.00 |
| Total |  |  | 197 |

**E0629** m Rigola blanca de 20x20x8 cm.
138 m × 18.08 = 2495.04
Rigola blanca prefabricada de formigó de 20x20x8 cm, inclòs l'excavació, la base de formigó HM-20 i la beurada, totalment col·locada.

| Codi | Ut | Descripció | Rendiment | Preu | Import |
|---|---|---|---|---|---|
| O0101 | h | Cap de colla | 0.005 | 31.22 | 0.16 |
| O0102 | h | Oficial 1ª | 0.06 | 29.47 | 1.77 |
| O0110 | h | Peó | 0.25 | 24.49 | 6.12 |
| P19020 | u | Rigola blanca 20x20x8 cm (material; 23/07/1998) | 5 | 0.96 | 4.80 |
| E0108 | m3 | Morter de ciment elaborat a l'obra | 0.005 | 64.75 | 0.32 |
| P0503 | m3 | Formigó HM-20 posat a l'obra | 0.05 | 80.4 | 4.02 |
| vg | % | Despeses indirectes | 0.124 | 7.2 | 0.89 |
|  |  | Total |  |  | 18.08 |

| Amidament | Uts. | Llarg | Parcial |
|---|---|---|---|
| pk 0+080 me | 1 | 32 | 32.00 |
| pk 0+120 me | 1 | 42 | 42.00 |
| pk 0+080 md | 1 | 64 | 64.00 |
| Subtotal |  |  | 138.00 |
| Total |  |  | 138 |

**E06291** m Rigola blanca de 30x30x8 cm
125 m × 22.04 = 2755.00
Rigola blanca prefabricada de formigó de 30x30x8 cm, inclòs l'excavació, la base de formigó HM-20 i la beurada, totalment col·locada.

| Codi | Ut | Descripció | Rendiment | Preu | Import |
|---|---|---|---|---|---|
| O0101 | h | Cap de colla | 0.005 | 31.22 | 0.16 |
| O0102 | h | Oficial 1ª | 0.07 | 29.47 | 2.06 |
| O0110 | h | Peó | 0.25 | 24.49 | 6.12 |
| P19021 | u | Rigola blanca 30x30X7 cm (material; 23/07/1998) | 3.33 | 2.004 | 6.67 |
| E0108 | m3 | Morter de ciment elaborat a l'obra | 0.005 | 64.75 | 0.32 |
| P0503 | m3 | Formigó HM-20 posat a l'obra | 0.07 | 80.4 | 5.63 |
| vg | % | Despeses indirectes | 0.152 | 7.2 | 1.09 |
|  |  | Total |  |  | 22.04 |

| Amidament | Uts. | Llarg | Parcial |
|---|---|---|---|
| zona aparcaments | 1 | 125 | 125.00 |
| Total |  |  | 125 |

### 02.05 Reposició de serveis
Import: 4126.68

**E0305** m3 Excavació rases i pous, mitjans mecànics, cànon abocador
11.04 m3 × 14.88 = 164.28

| Amidament | Uts. | Llarg | Ample | Alt | Parcial |
|---|---|---|---|---|---|
| enllumenat pas vianants elevat | 1 | 46 | 0.4 | 0.6 | 11.04 |
| Total |  |  |  |  | 11.04 |

**E0317** m3 Rebliment i piconatge rasa, material pròpia obra, inclòs càrrega i transport
3.68 m3 × 5.55 = 20.42
Rebliment i piconatge de rasa amb compactació amb base a l'assaig de referència amb material apte procedent de la pròpia obra, inclòs càrrega i transport.

| Codi | Ut | Descripció | Rendiment | Preu | Import |
|---|---|---|---|---|---|
| O0101 | h | Cap de colla | 0.01 | 31.22 | 0.31 |
| O0102 | h | Oficial 1ª | 0.03 | 29.47 | 0.88 |
| O0110 | h | Peó | 0.07 | 24.49 | 1.71 |
| M0207 | h | Retroexcavadora 100 hp | 0.025 | 71.292 | 1.78 |
| M0211 | h | Corró de llança 650 kg (maquinària; 12/01/2009) | 0.05 | 11.5341192 | 0.58 |
| vg | % | Despeses indirectes | 0.04 | 7.2 | 0.29 |
|  |  | Total |  |  | 5.55 |

| Amidament | Uts. | Llarg | Ample | Alt | Parcial |
|---|---|---|---|---|---|
| enllumenat pas vianants elevat | 1 | 46 | 0.4 | 0.2 | 3.68 |
| Total |  |  |  |  | 3.68 |

**E0322** m3 Arena de riu en recobriment de tubs D<5 mm rentada
7.36 m3 × 24.41 = 179.66
Arena de riu en reblert de rases i recobriment de tubs de D<5mm, rentada, neta, solta i exempta de substàncies orgàniques, argila o partícules terrosses, en tongades de 20 cm com a màxim, inclòs càrrega, transport i piconatge.

| Codi | Ut | Descripció | Rendiment | Preu | Import |
|---|---|---|---|---|---|
| O0101 | h | Cap de colla | 0.05 | 31.22 | 1.56 |
| O0110 | h | Peó | 0.16 | 24.49 | 3.92 |
| P03150 | m3 | Sorra de riu a peu d'obra (material; 23/07/1998) | 1 | 15.828 | 15.83 |
| M0207 | h | Retroexcavadora 100 hp | 0.025 | 71.292 | 1.78 |
| vg | % | Despeses indirectes | 0.184 | 7.2 | 1.32 |
|  |  | Total |  |  | 24.41 |

| Amidament | Uts. | Llarg | Ample | Alt | Parcial |
|---|---|---|---|---|---|
| enllumenat pas vianants elevat | 1 | 46 | 0.4 | 0.4 | 7.36 |
| Total |  |  |  |  | 7.36 |

**E1113031** u Columna troncocònica h=7 m en acer galvanitzat (23/07/1998)
1 u × 874.26 = 874.26
Columna troncocònica de planxa d'acer galvanitzat, de 7m/4mm/90mm, inclosos els perns d'ancoratge i 3 caixes de fusibles SERTSEM CF-105 i cable 3x2,5 mm2 , instal·lat i connexionat en caixa a l'interior, hissada, aplomada i fixada sobre dau de formigó.

| Codi | Ut | Descripció | Rendiment | Preu |
|---|---|---|---|---|
| O0101 | h | Cap de colla | 0.5 | 31.22 |
| O0102 | h | Oficial 1ª | 2 | 29.47 |
| O0110 | h | Peó | 3 | 24.49 |
| P990206 | u | Columna troncocònica de 7 m d'alçada (material; 01/09/2013) | 1 | 482.268 |
| P10109 | m | Conductor Cu tripolar 3x2,5 rv 0,6/1 kV (material; 23/07/1998) | 8 | 1.56 |
| P101101 | m | Conductor Cu bipolar 2x2,5 rv 0,6/1 kV (material; 23/07/1998) | 8 | 1.176 |
| P10209 | pp | Petit material | 2 | 35.8015104 |
| M0214 | h | Camió grua 12 tn | 2 | 50.484 |
| % | % | Despeses generals (23/07/1998) | 6 % |  |

| Amidament | Uts. | Parcial |
|---|---|---|
| enllumenat pas vianants elevat | 1 | 1.00 |
| Total |  | 1 |

**E111568** u Llumenera model EST/Estilo 44 W LED de Carandini o similar (23/07/1998)
1 u × 851.26 = 851.26
Llumenera model EST/Estilo LED Q.L043.SL.LRD.C de Carandini ó similar, làmpades de 4370 lm, 44 W i caixa de fusibles inclòs

| Codi | Ut | Descripció | Rendiment | Preu | Import |
|---|---|---|---|---|---|
| O0101 | h | Cap de colla | 0.15 | 31.22 | 4.68 |
| O0102 | h | Oficial 1ª | 1.05 | 29.47 | 30.94 |
| O0110 | h | Peó | 1.05 | 24.49 | 25.71 |
| P990193 | u | Lluminària EST/Estilo L043.SL.LRD.C (material; 01/09/2013) | 1 | 680.7 | 680.70 |
| P10209 | pp | Petit material | 1 | 35.8015104 | 35.80 |
| M0214 | h | Camió grua 12 tn | 0.5 | 50.484 | 25.24 |
| % | % | Despeses generals | 6 % | 803.07 | 48.18 |
|  |  | Total |  |  | 851.26 |

| Amidament | Uts. | Parcial |
|---|---|---|
| enllumenat pas vianants elevat | 1 | 1.00 |
| Total |  | 1 |

**E10129** u Fonamentació fanal columna h>5m alçada
1 u × 223.91 = 223.91
Fonamentació de fanal amb columna de més de 5 m d'alçada, inclòs excavació, formigó HA-25 abocat i vibrat, motlle, passatubs, placa i perns d'ancoratge d'acer galvanitzat amb forma de gaiata, totalment acabada.

| Codi | Ut | Descripció | Rendiment | Preu | Import |
|---|---|---|---|---|---|
| O0101 | h | Cap de colla | 0.12 | 31.22 | 3.746 |
| O0110 | h | Peó | 0.48 | 24.49 | 11.755 |
| P1609 | m3 | Excavació de terres | 2 | 13.344 | 26.688 |
| P0505 | m3 | Formigó HA-25 posat a l'obra | 2 | 84 | 168.000 |
| P1680 | u | Placa, perns i cargoleria per ancoratge (material; 12/01/2009) | 1 | 9.0121896 | 9.012 |
| vg | % | Despeses indirectes | 0.654 | 7.2 | 4.709 |
|  |  | Total |  |  | 223.91 |

| Amidament | Uts. | Parcial |
|---|---|---|
| enllumenat pas vianants elevat | 1 | 1.00 |
| Total |  | 1 |

**E12101** u Pericó registre 45x45x60 cm, amb tapa (semàf i enllum, s/base formigó)
1 u × 112.17 = 112.17
Pericó de registre de dimensions de 45x45x60 cm interiors mínims, per a instal·lacions semafòriques o d'enllumenat, inclòs marc i tapa de fosa dúctil classe B-125 , de tipus prefabricat o elaborat in siut amb parets de maó calat "gero" arrebossat i acabat lliscat interior, col·locat sobre solera de graves.

| Codi | Ut | Descripció | Rendiment | Preu |
|---|---|---|---|---|
| O0101 | h | Cap de colla | 0.09 | 31.22 |
| O0102 | h | Oficial 1ª | 0.45 | 29.47 |
| O0110 | h | Peó | 0.9 | 24.49 |
| P0805 | u | Maó massís 29x14x5 cm. a rev. (material; 23/07/1998) | 100 | 0.144 |
| E0108 | m3 | Morter de ciment elaborat a l'obra | 0.1 | 64.75 |
| P0841 | m2 | EnlluÏment parets exteriors (material; 12/01/2009) | 1.08 | 24.0077808 |
| P06207 | u | Tapa fosa 480x480x30, marc 500x500, classe B-125 (material; 23/07/1998) | 1 | 21.684 |
| vg | % | Despeses indirectes | 0.829 | 7.2 |

| Amidament | Uts. | Parcial |
|---|---|---|
| enllumenat pas vianants elevat | 1 | 1.00 |
| Total |  | 1 |

**E101002** m Tub de PEAD corrugat de Ø 90 mm doble paret (23/07/1998)
46 m × 4.2 = 193.20
Tub corbable de PEAD de doble paret vermell de 90 mm. de diàmetre nominal, interior llis i exterior corrugat, per a canalització soterrada amb fil guia incorporat, resistència a la compressió 450 N, grau de protecció segons normativa vigent, inclòs part proporcional de maneguets d'unió, col·locat en rasa.

| Codi | Ut | Descripció | Rendiment | Preu | Import |
|---|---|---|---|---|---|
| O0102 | h | Oficial 1ª | 0.012 | 29.47 | 0.35 |
| O0110 | h | Peó | 0.012 | 24.49 | 0.29 |
| P091272 | m | Tub PEAD corrugat ext. llis int. DN90 mm. (material; 17/06/2019) | 1.05 | 2.988 | 3.14 |
| P10209 | pp | Petit material | 0.005 | 35.8015104 | 0.18 |
| % | % | Despeses generals | 6 % | 3.96 | 0.24 |
|  |  | Total |  |  | 4.2 |

| Amidament | Uts. | Llarg | Parcial |
|---|---|---|---|
| enllumenat pas vianants elevat | 1 | 46 | 46.00 |
| Total |  |  | 46 |

**E10104** m Conductor coure tetrapolar 4x6 mm2 soterrada (23/07/1998)
46 m × 7.27 = 334.42
Conductor de coure tetrapolar 4x6 mm2, de designació UNE RV 0,6/1 kV, col·locat en línia d'enllumenat soterrada, allotjat en tub corrugat.

| Codi | Ut | Descripció | Rendiment | Preu | Import |
|---|---|---|---|---|---|
| O0101 | h | Cap de colla | 0.01 | 31.22 | 0.312 |
| O0102 | h | Oficial 1ª | 0.04 | 29.47 | 1.179 |
| O0110 | h | Peó | 0.04 | 24.49 | 0.980 |
| P10104 | m | Conductor Cu tetrapolar 4x6 rv 0,6/1 kV (material; 23/07/1998) | 1.05 | 4.176 | 4.385 |
| % | % | Despeses generals | 6 % | 6.856 | 0.411 |
|  |  | Total |  |  | 7.27 |

| Amidament | Uts. | Llarg | Parcial |
|---|---|---|---|
| enllumenat pas vianants elevat | 1 | 46 | 46.00 |
| Total |  |  | 46 |

**E10121** m Conductor coure nu de 35 mm2, unipolar soterrada (23/07/1998)
46 m × 4.92 = 226.32
Conductor de coure nu de 35 mm2, unipolar, col·locat al fons de la rasa i sortint a punts de llum, compresa la part proporcional de tub protector dels sortints i soldadures als punts metàl·lics o a les derivacions.

| Codi | Ut | Descripció | Rendiment | Preu | Import |
|---|---|---|---|---|---|
| O0101 | h | Cap de colla | 0.01 | 31.22 | 0.31 |
| O0102 | h | Oficial 1ª | 0.03 | 29.47 | 0.88 |
| O0110 | h | Peó | 0.03 | 24.49 | 0.73 |
| P101102 | m | Conductor Cu nu unipolar d'1x35 mm2 (material; 23/07/1998) | 1.05 | 1.548 | 1.63 |
| P10207 | pp | Soldadures a xarxa i petit mat. (12/01/2009) | 1 | 1.08936 | 1.09 |
| % | % | Despeses generals | 6 % | 4.64 | 0.28 |
|  |  | Total |  |  | 4.92 |

| Amidament | Uts. | Llarg | Parcial |
|---|---|---|---|
| enllumenat pas vianants elevat | 1 | 46 | 46.00 |
| Total |  |  | 46 |

**E10122** u Piqueta connexió a terra 17,3x500 mm (23/07/1998)
1 u × 24.53 = 24.53
Piqueta connexió a terra, clavetejada verticalment i connexionada la línia amb soldadura aluminotèrmica.

| Codi | Ut | Descripció | Rendiment | Preu | Import |
|---|---|---|---|---|---|
| O0101 | h | Cap de colla | 0.002 | 31.22 | 0.06 |
| O0102 | h | Oficial 1ª | 0.04 | 29.47 | 1.18 |
| O0110 | h | Peó | 0.08 | 24.49 | 1.96 |
| P10112 | u | Piqueta courejada 17,3x500 mm (material; 09/10/2009) | 1 | 14.544 | 14.54 |
| P10208 | pp | Soldadures pica i llums (09/10/2009) | 1 | 5.4 | 5.40 |
| % | % | Despeses generals | 6 % | 23.14 | 1.39 |
|  |  | Total |  |  | 24.53 |

| Amidament | Uts. | Parcial |
|---|---|---|
| enllumenat pas vianants elevat | 1 | 1.00 |
| Total |  | 1 |

**E101311** m Subministrament i col·locació de cinta senyalitzadora elèctric
46 m × 1.52 = 69.92
Subministrament i col·locació de cinta de senyalització d'avís de perill elèctric de PVC de color groc i 150 mm d'amplada, disposada a una profunditat mínima a 0,10 m del paviment acabat i a 0,25 m sobre la generatriu superior del tub.

| Codi | Ut | Descripció | Rendiment | Preu | Import |
|---|---|---|---|---|---|
| O0101 | h | Cap de colla | 0.015 | 31.22 | 0.468 |
| O0110 | h | Peó | 0.02 | 24.49 | 0.490 |
| P0101 | m | Cinta senyalitzadora PVC 150 mm color groc (material; 17/06/2019) | 1.05 | 0.456 | 0.479 |
| %16130 | % | Despeses indirectes | 6 % | 1.437 | 0.086 |
|  |  | Total |  |  | 1.52 |

| Amidament | Uts. | Llarg | Parcial |
|---|---|---|---|
| enllumenat pas vianants elevat | 1 | 46 | 46.00 |
| Total |  |  | 46 |

**E102041** u Desplaçament de fanal, inclòs base de fonamentació.
1 u × 696.03 = 696.03
Desmuntatge, apilament i muntatge de fanal, inclou la demolició de la base de formigó del fanal existent, l'excavació i construcció de la nova base de formigó, inclosos els perns; el desplaçament del punt de connexionat (tub 90mm, cable de coure nu 35mm, nou cablejat, etc), la reposició de panot i tots i tots els treballs i materials necessaris.

| Codi | Ut | Descripció | Rendiment | Preu |
|---|---|---|---|---|
| O0101 | h | Cap de colla | 0.5 | 31.22 |
| O0102 | h | Oficial 1ª | 2 | 29.47 |
| O0110 | h | Peó | 3 | 24.49 |
| P1230 | m | Tub PVC DN110 mm., PN 10 (material; 23/07/1998) | 1 | 3.672 |
| P0503 | m3 | Formigó HM-20 posat a l'obra | 1.5 | 80.4 |
| P10209 | pp | Petit material | 8 | 35.8015104 |
| M0214 | h | Camió grua 12 tn | 2 | 50.484 |
| vg | % | Despeses indirectes | 5.053 | 7.2 |

| Amidament | Uts. | Parcial |
|---|---|---|
| accés pk 0+410 | 1 | 1.00 |
| Total |  | 1 |

**E0821** u Recreixement i anivellació pericó o bunera
2 u × 78.15 = 156.30
Repicat de xapa de morter, neteja, recreixement i anivellació de pericó, pou de registre, o bunera existent de qualsevol tipus a nova cota d'acabat, totalment acabat.

| Codi | Ut | Descripció | Rendiment | Preu | Import |
|---|---|---|---|---|---|
| O0101 | h | Cap de colla | 0.08 | 31.22 | 2.50 |
| O0102 | h | Oficial 1ª | 0.7 | 29.47 | 20.63 |
| O0110 | h | Peó | 0.7 | 24.49 | 17.14 |
| P0503 | m3 | Formigó HM-20 posat a l'obra | 0.1 | 80.4 | 8.04 |
| P0602 | kg | Filferro recuit | 0.3 | 1.8790848 | 0.56 |
| P0604 | kg | Claus d'acer zincats | 0.15 | 2.0521584 | 0.31 |
| P0701 | m | Tauló de fusta de pi | 2 | 0.5068584 | 1.01 |
| P0702 | m3 | Llata de fusta de pi | 0.001 | 346.1472 | 0.35 |
| P0704 | m2 | Tauler de fusta de pi 22 mm. | 1 | 18.0588 | 18.06 |
| P0706 | u | Puntal telescòpic. | 0.05 | 13.5491904 | 0.68 |
| P0707 | l | Desencofrant | 0.05 | 1.916172 | 0.10 |
| M0214 | h | Camió grua 12 tn | 0.025 | 50.484 | 1.26 |
| vg | % | Despeses indirectes | 1.041 | 7.2 | 7.50 |
|  |  | Total |  |  | 78.15 |

| Amidament | Uts. | Parcial |
|---|---|---|
| arqueta enllumenat | 1 | 1.00 |
| embornal existent | 1 | 1.00 |
| Subtotal |  | 2.00 |
| Total |  | 2 |

### 02.06 Senyalització, abalisament i sistemes de contenció
Import: 36171.29

**E0214** m Desmuntatge barrera de seguretat flexible i demolició ancoratges
224.5 m × 9.03 = 2027.24
Desmuntatge de barrera de seguretat flexible i demolició d'ancoratges amb base de formigó,inclòs p.p. de suports i transport a abocador o magatzem, i cànon.

| Codi | Ut | Descripció | Rendiment | Preu | Import |
|---|---|---|---|---|---|
| O0102 | h | Oficial 1ª | 0.05 | 29.47 | 1.47 |
| O0110 | h | Peó | 0.1 | 24.49 | 2.45 |
| M0201 | h | Compressor aire gasoil 13,3 m³/h | 0.02 | 25.3058328 | 0.51 |
| M0207 | h | Retroexcavadora 100 hp | 0.01 | 71.292 | 0.71 |
| M0229 | h | Compressor d'aire de gasoil 3m³ (maquinària; 12/01/2009) | 0.1 | 8.468244 | 0.85 |
| M0212B | h | Camió de trabuc 16 m³ | 0.03 | 54.48 | 1.63 |
| P1613 | u | Cànon d'abocador | 1 | 0.96 | 0.96 |
| vg | % | Despeses indirectes | 0.063 | 7.2 | 0.45 |
|  |  | Total |  |  | 9.03 |

| Amidament | Uts. | Llarg | Parcial |
|---|---|---|---|
| md: | 1 | 85 | 85.00 |
|  | 1 | 26.5 | 26.50 |
|  | 1 | 81 | 81.00 |
|  | 1 | 10 | 10.00 |
| me | 1 | 10 | 10.00 |
|  | 1 | 12 | 12.00 |
| Subtotal |  |  | 224.50 |
| Total |  |  | 224.5 |

**E11984** m Barrera de seguretat mixta de fusta i acer tipus BEAM-N2-S4R
210 m × 115.46 = 24246.60
Barrera de seguretat mixta de fusta i acer tipus BEAM-N2-S4R, nivell de conteniment N2, amplada de treball W5 i classe de severirtat A, d'acer galvanitzat i fusta segons norma UNE 56544 amb tractament de preservació de classe 4, amb suports tipus C-100 d'acer galvanitzat amb funda de fusta cada 4 metres, inclòs elements de fixació, materials auxiliars, enclavament, soldadures, totalment col·locada en recta o corba de qualsevol radi, inclòs extrems, abatiments i topall final si s'escau.

| Codi | Ut | Descripció | Rendiment | Preu | Import |
|---|---|---|---|---|---|
| O0101 | h | Cap de colla | 0.05 | 31.22 | 1.56 |
| O0102 | h | Oficial 1ª | 0.25 | 29.47 | 7.37 |
| O0110 | h | Peó | 0.25 | 24.49 | 6.12 |
| P1609 | m3 | Excavació de terres | 0.13 | 13.344 | 1.73 |
| P2192 | m | Barrera mixta de fusta i acer BEAM-N2-S4R (material; 23/07/1998) | 1 | 90.036 | 90.04 |
| M0253 | h | Màquina per a clavar muntants metàl·lics (maquinària; 12/01/2009) | 0.04 | 52.7627232 | 2.11 |
| %16130 | % | Despeses indirectes | 6 % | 108.93 | 6.54 |
|  |  | Total |  |  | 115.46 |

| Amidament | Uts. | Parcial |
|---|---|---|
| md | 210 | 210.00 |
| Total |  | 210 |

**E0735** ut Increment per unitat de pal de perfil "en C" tipus CPN C-120 soldat en placa base fixada amb perns
10 ut × 76.47 = 764.70
Increment per unitat de pal de perfil "en C" tipus CPN C-120 soldat en placa base fixada amb perns d'ancoratge químic, instal·lat de forma aïllada en passos salvacuneta o obres de drenatge, incloses peces especials per aquests casos, totalment col·locat.

| Codi | Ut | Descripció | Rendiment | Preu | Import |
|---|---|---|---|---|---|
| O0101 | h | Cap de colla | 0.215 | 31.22 | 6.71 |
| O0102 | h | Oficial 1ª | 0.8 | 29.47 | 23.58 |
| O0110 | h | Peó | 0.8 | 24.49 | 19.59 |
| M0207 | h | Retroexcavadora 100 hp | 0.005 | 71.292 | 0.36 |
| P1424 | u | Part proporc. mater. barreres (material; 11/05/2010) | 0.5 | 7.53864 | 3.77 |
| P1680 | u | Placa, perns i cargoleria per ancoratge | 1 | 9.0121896 | 9.01 |
| P0503 | m3 | Formigó HM-20 posat a l'obra | 0.15 | 80.4 | 12.06 |
| M0212B | h | Camió de trabuc 16 m³ | 0.005 | 54.48 | 0.27 |
| vg | % | Despeses indirectes | 0.156 | 7.2 | 1.12 |
|  |  | Total |  |  | 76.47 |

| Amidament | Uts. | Parcial |
|---|---|---|
| zona cèrcol | 10 | 10.00 |
| Total |  | 10 |

**E07812** u Pilona flexible d'alta resisitència de Ø100 element delimitador
55 u × 62.13 = 3417.15
Subministrament i instal·lació de pilona flexible d'alta resistència de 100 mm de diàmetre tipus KRL (R10) o equivalent, de color negre o a determinar per la Direcció d'Obra amb argollat reflectant, de cautxú 100% reciclat, inclòs tots els elements de fixació, ancoratges, medis i materials auxiliars, totalment col·locat.

| Codi | Ut | Descripció | Rendiment | Preu | Import |
|---|---|---|---|---|---|
| M0214 | h | Camió grua 12 tn | 0.04 | 50.484 | 2.02 |
| O0110 | h | Peó | 0.3 | 24.49 | 7.35 |
| O0102 | h | Oficial 1ª | 0.15 | 29.47 | 4.42 |
| P14773 | u | Pilona tubular flexible Ø100 mm., h=1000 mm amb banda reflectant, color negre (material; 23/07/1998) | 1 | 40.8 | 40.80 |
| P0503 | m3 | Formigó HM-20 posat a l'obra | 0.05 | 80.4 | 4.02 |
| %16130 | % | Despeses indirectes | 6 % | 58.61 | 3.52 |
|  |  | Total |  |  | 62.13 |

| Amidament | Uts. | Parcial |
|---|---|---|
| zona aparcaments | 55 | 55.00 |
| Total |  | 55 |

**E0731** u Retirada de senyal o cartell
8 u × 19.47 = 155.76
Desmuntatge i retirada de senyal o cartell, demolició d'ancoratges i fonamentació de formigó, inclòs part proporcional de suports i transport a abocador o magatzem i cànon.

| Codi | Ut | Descripció | Rendiment | Preu | Import |
|---|---|---|---|---|---|
| O0101 | h | Cap de colla | 0.1 | 31.22 | 3.12 |
| O0110 | h | Peó | 0.4 | 24.49 | 9.80 |
| M0212B | h | Camió de trabuc 16 m³ | 0.1 | 54.48 | 5.45 |
| %16130 | % | Despeses indirectes | 6 % | 18.37 | 1.10 |
|  |  | Total |  |  | 19.47 |

| Amidament | Uts. | Parcial |
|---|---|---|
| R-1 pk 0+170 me | 1 | 1.00 |
| senyalització esquenes d'ase | 4 | 4.00 |
| S-17 | 1 | 1.00 |
| Indicació parquing | 1 | 1.00 |
| cartell 0+080 md | 1 | 1.00 |
| Subtotal |  | 8.00 |
| Total |  | 8 |

**E07311** u Trasllat de senyal existent
4 u × 39.79 = 159.16

| Amidament | Uts. | Llarg | Parcial |
|---|---|---|---|
| S-13 pas de vianants existent | 1 | 2 | 2.00 |
| R-2 accés 0+100 me | 1 |  | 1.00 |
| R-203 pk 0+620 md | 1 |  | 1.00 |
| Subtotal |  |  | 4.00 |
| Total |  |  | 4 |

**E07312** u Trasllat de senyal d'indicació o orientació existent
5 u × 288.95 = 1444.75
Trasllat de senyal d'indicació o orientació existent de qualsevol tipus a nova ubicació, inclòs la demolició de la base de formigó, l'excavació i fonamanetació de la nova base de formigó, tots els treballs i materials necessaris per deixar la partida acabada.

| Codi | Ut | Descripció | Rendiment | Preu | Import |
|---|---|---|---|---|---|
| O0101 | h | Cap de colla | 3 | 31.22 | 93.66 |
| O0110 | h | Peó | 3 | 24.49 | 73.47 |
| M0212B | h | Camió de trabuc 16 m³ | 0.5 | 54.48 | 27.24 |
| P1609 | m3 | Excavació de terres | 0.72 | 13.344 | 9.61 |
| E0502 | m3 | Formigó HM-20 fonaments | 0.72 | 95.31 | 68.62 |
| %16130 | % | Despeses indirectes | 6 % | 272.60 | 16.36 |
|  |  | Total |  |  | 288.95 |

| Amidament | Uts. | Parcial |
|---|---|---|
| senyalització esquenes d'ase | 3 | 3.00 |
| cartell 0+080 me | 1 | 1.00 |
| cartell 0+060 md | 1 | 1.00 |
| Subtotal |  | 5.00 |
| Total |  | 5 |

**E07291** u Muntatge de senyal de trànsit reaprofitada de qualsevol geoemtria i mida sobre nou suport
2 u × 41.77 = 83.54
Muntatge de senyal de trànsit reaprofitada de qualsevol geoemtria i mida sobre nou suport rectangular d'acer galvanitzat de 100x50x4 mm

| Codi | Ut | Descripció | Rendiment | Preu | Import |
|---|---|---|---|---|---|
| O0102 | h | Oficial 1ª | 0.225 | 29.47 | 6.63 |
| O0110 | h | Peó | 0.29 | 24.49 | 7.10 |
| P1440 | m | Suport acer galv. 100x50x4 mm (material; 23/07/1998) | 1 | 26.28 | 26.28 |
| vg | % | Despeses indirectes | 0.244 | 7.2 | 1.76 |
|  |  | Total |  |  | 41.77 |

| Amidament | Uts. | Parcial |
|---|---|---|
| R-101 accés 0+410 md | 2 | 2.00 |
| Total |  | 2 |

**E0729** u Fonamentació de senyals
9 u × 37.18 = 334.62
Fonamentació de senyals, segons plànols, inclòs l'excavació, totalment acabada.

| Codi | Ut | Descripció | Rendiment | Preu | Import |
|---|---|---|---|---|---|
| O0101 | h | Cap de colla | 0.12 | 31.22 | 3.75 |
| O0110 | h | Peó | 0.48 | 24.49 | 11.76 |
| P1609 | m3 | Excavació de terres | 0.18 | 13.344 | 2.40 |
| E0502 | m3 | Formigó HM-20 fonaments | 0.18 | 95.31 | 17.16 |
| %16130 | % | Despeses indirectes | 6 % | 35.07 | 2.10 |
|  |  | Total |  |  | 37.18 |

| Amidament | Uts. | Parcial |
|---|---|---|
| R-2 accés 0+410 md | 1 | 1.00 |
| R-2 accés 0+330 me | 1 | 1.00 |
| S-13 pas de vianants | 2 | 2.00 |
| S-17 aparcaments | 2 | 2.00 |
| P-17 pk 0+620 md | 1 | 1.00 |
| R-301 | 2 | 2.00 |
| Subtotal |  | 9.00 |
| Total |  | 9 |

**E0730** u Fonamentació de cartell de pre-senyalització
3 u × 162.35 = 487.05
Fonamentació de cartell de pre-senyalització, totalment acabada.

| Codi | Ut | Descripció | Rendiment | Preu | Import |
|---|---|---|---|---|---|
| O0101 | h | Cap de colla | 0.12 | 31.22 | 3.75 |
| O0102 | h | Oficial 1ª | 0.36 | 29.47 | 10.61 |
| O0110 | h | Peó | 1.2 | 24.49 | 29.39 |
| P1609 | m3 | Excavació de terres | 1.175 | 13.344 | 15.68 |
| E0502 | m3 | Formigó HM-20 fonaments | 1 | 95.31 | 95.31 |
| vg | % | Despeses indirectes | 1.059 | 7.2 | 7.62 |
|  |  | Total |  |  | 162.35 |

| Amidament | Uts. | Parcial |
|---|---|---|
| cartell 1 | 1 | 1.00 |
| cartell 2 | 1 | 1.00 |
| cartell 3 | 1 | 1.00 |
| Subtotal |  | 3.00 |
| Total |  | 3 |

**E0744** u Base d'acer galvanitzat per a suport de 76 mm.
2 u × 125.48 = 250.96

| Codi | Ut | Descripció | Rendiment | Preu | Import |
|---|---|---|---|---|---|
| O0102 | h | Oficial 1ª | 0.05 | 29.47 | 1.47 |
| O0110 | h | Peó | 0.09 | 24.49 | 2.20 |
| P14710 | u | Base d'acer galvanit. suport 76 mm. (material; 23/07/1998) | 1 | 114.744 | 114.74 |
| vg | % | Despeses indirectes | 0.982 | 7.2 | 7.07 |
|  |  | Total |  |  | 125.48 |

| Amidament | Uts. | Parcial |
|---|---|---|
| cartell 2 | 1 | 1.00 |
| cartell 3 | 1 | 1.00 |
| Subtotal |  | 2.00 |
| Total |  | 2 |

**E07441** u Base d'acer galvanitzat per a suport de 90 mm.
1 u × 134.89 = 134.89
Base d'acer galvanitzat per a suport de 90 mm. col·locada.

| Codi | Ut | Descripció | Rendiment | Preu | Import |
|---|---|---|---|---|---|
| O0102 | h | Oficial 1ª | 0.05 | 29.47 | 1.47 |
| O0110 | h | Peó | 0.09 | 24.49 | 2.20 |
| P14711 | u | Base d'acer galvanit. suport 90 mm. (material; 12/01/2009) | 1 | 123.624 | 123.62 |
| vg | % | Despeses indirectes | 1.056 | 7.2 | 7.60 |
|  |  | Total |  |  | 134.89 |

| Amidament | Uts. | Parcial |
|---|---|---|
| cartell 1 | 1 | 1.00 |
| Total |  | 1 |

**E0739** m Suport rectangular d'acer galvanitzat de 100x50x3 mm.
22.8 m × 30.27 = 690.16
Suport rectangular d'acer galvanitzat de 100x50x3 mm.,col·locat.

| Codi | Ut | Descripció | Rendiment | Preu | Import |
|---|---|---|---|---|---|
| O0102 | h | Oficial 1ª | 0.05 | 29.47 | 1.47 |
| O0110 | h | Peó | 0.09 | 24.49 | 2.20 |
| P1439 | m | Suport acer galv. 100x50x3 mm (material; 12/01/2009) | 1 | 24.9225984 | 24.92 |
| vg | % | Despeses indirectes | 0.233 | 7.2 | 1.68 |
|  |  | Total |  |  | 30.27 |

| Amidament | Uts. | Llarg | Parcial |
|---|---|---|---|
| R-2 accés 0+410 md | 1 | 2.5 | 2.50 |
| R-2 accés 0+330 me | 1 | 2.5 | 2.50 |
| S-13 pas de vianants | 2 | 2.5 | 5.00 |
| S-17 aparcaments | 2 | 2.5 | 5.00 |
| P-17 pk 0+620 md | 1 | 2.8 | 2.80 |
| R-301 | 2 | 2.5 | 5.00 |
| Subtotal |  |  | 22.80 |
| Total |  |  | 22.8 |

**E07381** m Pal d'alumini anoditzat color plata, Ø76 mm. MB
5.7 m × 33.99 = 193.74
Pal d'alumini anoditzat color plata, estriat, de 76 mm. de diàmetre MB, col·locat.

| Codi | Ut | Descripció | Rendiment | Preu | Import |
|---|---|---|---|---|---|
| O0102 | h | Oficial 1ª | 0.05 | 29.47 | 1.47 |
| O0110 | h | Peó | 0.09 | 24.49 | 2.20 |
| P1481 | m | Pal alumini diàmetre 76 mm. MB (material; 12/01/2009) | 1 | 28.43352 | 28.43 |
| vg | % | Despeses indirectes | 0.262 | 7.2 | 1.89 |
|  |  | Total |  |  | 33.99 |

| Amidament | Uts. | Llarg | Parcial |
|---|---|---|---|
| cartell 2 | 1 | 2.85 | 2.85 |
| cartell 3 | 1 | 2.85 | 2.85 |
| Subtotal |  |  | 5.70 |
| Total |  |  | 5.7 |

**E0745** m Pal d'alumini anoditzat color plata, Ø90 mm. MC
3.3 m × 42.47 = 140.15
Pal d'alumini anoditzat color plata, estriat, de 90 mm. de diàmetre MC, col·locat.

| Codi | Ut | Descripció | Rendiment | Preu | Import |
|---|---|---|---|---|---|
| O0102 | h | Oficial 1ª | 0.05 | 29.47 | 1.47 |
| O0110 | h | Peó | 0.09 | 24.49 | 2.20 |
| P1472 | m | Pal alumini diàmetre 90 mm. MC (material; 23/07/1998) | 1 | 36.432 | 36.43 |
| vg | % | Despeses indirectes | 0.329 | 7.2 | 2.37 |
|  |  | Total |  |  | 42.47 |

| Amidament | Uts. | Llarg | Parcial |
|---|---|---|---|
| cartell 1 | 1 | 3.3 | 3.30 |
| Total |  |  | 3.3 |

**E0756** m2 Placa d'alumini >0,25 m² i <0,50 m², nivell 2 HIP, amb abraçadores
1.5 m2 × 321.23 = 481.85
Placa d'alumini superior a 0,25 m² i fins a 0,50 m², per a d'orientació, amb revestiment reflectant HIP nivell 2, inclosos abraçadores d'unió al suport i cargoleria corresponent, totalment col·locada.

| Codi | Ut | Descripció | Rendiment | Preu | Import |
|---|---|---|---|---|---|
| O0101 | h | Cap de colla | 0.15 | 31.22 | 4.68 |
| O0102 | h | Oficial 1ª | 0.3 | 29.47 | 8.84 |
| O0110 | h | Peó | 0.4 | 24.49 | 9.80 |
| P1496 | m2 | Placa d'alumini de 0,25 a 0,50 m2 (material; 11/03/2009) | 1 | 279.972 | 279.97 |
| vg | % | Despeses indirectes | 2.492 | 7.2 | 17.94 |
|  |  | Total |  |  | 321.23 |

| Amidament | Uts. | Llarg | Ample | Parcial |
|---|---|---|---|---|
| cartell 1 | 3 | 1.5 | 0.2 | 0.90 |
| cartell 2 | 1 | 1.5 | 0.2 | 0.30 |
| cartell 3 | 1 | 1.5 | 0.2 | 0.30 |
| Subtotal |  |  |  | 1.50 |
| Total |  |  |  | 1.5 |

**E0733** m2 Senyal reflectora compl d'orientació o situació, nivell 2 HIP
0.72 m2 × 278.44 = 200.48
Senyal reflectora complementària d'orientació o situació, nivell 2 HIP, inclòs ancoratges i cargoleria.

| Codi | Ut | Descripció | Rendiment | Preu | Import |
|---|---|---|---|---|---|
| O0101 | h | Cap de colla | 0.15 | 31.22 | 4.68 |
| O0102 | h | Oficial 1ª | 0.3 | 29.47 | 8.84 |
| O0110 | h | Peó | 0.4 | 24.49 | 9.80 |
| P1436 | m2 | Placa d'orientació o situació (material; 12/01/2009) | 1 | 239.5956744 | 239.60 |
| vg | % | Despeses indirectes | 2.156 | 7.2 | 15.52 |
|  |  | Total |  |  | 278.44 |

| Amidament | Uts. | Llarg | Ample | Parcial |
|---|---|---|---|---|
| S-810 esquenes d'ase | 4 | 0.9 | 0.15 | 0.54 |
| S-860 aparcament | 2 | 0.6 | 0.15 | 0.18 |
| Subtotal |  |  |  | 0.72 |
| Total |  |  |  | 0.72 |

**E0711** u Placa reflectora circular Ø60 cm, nivell 2 HIP
2 u × 107.02 = 214.04
Placa reflectora circular de 60 cm. de diàmetre, per a senyals de trànsit, nivell 2 HIP, inclòs ancoratges i cargoleria.

| Codi | Ut | Descripció | Rendiment | Preu | Import |
|---|---|---|---|---|---|
| O0102 | h | Oficial 1ª | 0.175 | 29.47 | 5.16 |
| O0110 | h | Peó | 0.2 | 24.49 | 4.90 |
| P1403 | u | Placa circular reflect. 60 cm. (material; 12/01/2009) | 1 | 90.9996264 | 91.00 |
| vg | % | Despeses indirectes | 0.828 | 7.2 | 5.96 |
|  |  | Total |  |  | 107.02 |

| Amidament | Uts. | Parcial |
|---|---|---|
| R-301 | 2 | 2.00 |
| Total |  | 2 |

**E0709** u Placa reflectora triangular L=90 cm., nivell 2 HIP
1 u × 114.21 = 114.21
Placa reflectora triangular de 90 cm. de costat, per a senyals de trànsit, nivell 2 HIP, inclòs ancoratges i cargoleria.

| Codi | Ut | Descripció | Rendiment | Preu | Import |
|---|---|---|---|---|---|
| O0102 | h | Oficial 1ª | 0.175 | 29.47 | 5.16 |
| O0110 | h | Peó | 0.2 | 24.49 | 4.90 |
| P1401 | u | Placa triang. reflect. 90 cm. (material; 12/01/2009) | 1 | 97.786584 | 97.79 |
| vg | % | Despeses indirectes | 0.884 | 7.2 | 6.36 |
|  |  | Total |  |  | 114.21 |

| Amidament | Uts. | Parcial |
|---|---|---|
| P-17 pk 0+620 md | 1 | 1.00 |
| Total |  | 1 |

**E0715** u Placa reflectora quadrada de 60 cm. costat, nivell 2 HIP
4 u × 93.59 = 374.36
Placa reflectora quadrada de 60 cm. de costat, per a senyals de trànsit, nivell 2 HIP, inclòs ancoratges i cargoleria.

| Codi | Ut | Descripció | Rendiment | Preu | Import |
|---|---|---|---|---|---|
| O0102 | h | Oficial 1ª | 0.175 | 29.47 | 5.16 |
| O0110 | h | Peó | 0.2 | 24.49 | 4.90 |
| P1408 | u | Placa infor. refl. 60x60 cm. (material; 12/01/2009) | 1 | 78.3281664 | 78.33 |
| vg | % | Despeses indirectes | 0.722 | 7.2 | 5.20 |
|  |  | Total |  |  | 93.59 |

| Amidament | Uts. | Parcial |
|---|---|---|
| S-13 pas de vianants | 2 | 2.00 |
| S-17 aparcaments | 2 | 2.00 |
| Subtotal |  | 4.00 |
| Total |  | 4 |

**E0713** u Placa reflectora octogonal 60 cm. doble apotema, nivell 2 HIP
2 u × 127.94 = 255.88
Placa reflectora octogonal de 60 cm. de doble apotema, per a senyals de trànsit, nivell 2 HIP, inclòs ancoratges i cargoleria.

| Codi | Ut | Descripció | Rendiment | Preu | Import |
|---|---|---|---|---|---|
| O0102 | h | Oficial 1ª | 0.175 | 29.47 | 5.16 |
| O0110 | h | Peó | 0.2 | 24.49 | 4.90 |
| P1420 | u | Placa octog. reflect. 60 cm. (material; 12/01/2009) | 1 | 110.7423792 | 110.74 |
| vg | % | Despeses indirectes | 0.992 | 7.2 | 7.14 |
|  |  | Total |  |  | 127.94 |

| Amidament | Uts. | Parcial |
|---|---|---|
| R-2 accés 0+410 md | 1 | 1.00 |
| R-2 accés 0+330 me | 1 | 1.00 |
| Subtotal |  | 2.00 |
| Total |  | 2 |

## 03 Ctra. TV-2421 De Montblanc a Prenafeta (Prenafeta)
Import: 49256.78

### 03.01 Demolicions i moviment de terres
Import: 4782.98

**E0334** m Tall serra disc paviment mescles bituminoses, formigó o panot, fins 25 cm
538 m × 2.37 = 1275.06

| Amidament | Uts. | Llarg | Parcial |
|---|---|---|---|
| Tall serra encaix cuneta | 2 | 269 | 538.00 |
| Total |  |  | 538 |

**E0341** u Cales per a localització serveis
10 u × 71.58 = 715.80

| Amidament | Uts. | Llarg | Parcial |
|---|---|---|---|
| Localització serveis | 1 | 10 | 10.00 |
| Total |  |  | 10 |

**E02110** m2 Demolició de paviment de formigó, transport abocador
264 m2 × 6 = 1584.00

| Amidament | Uts. | Llarg | Parcial |
|---|---|---|---|
| Marge Dret | 1 |  | 1.00 |
| Vorera panot | 1 | 43 | 43.00 |
| Cuneta tub drenatge | 1 | 100 | 100.00 |
|  | 1 | 120 | 120.00 |
| Subtotal |  |  | 264.00 |
| Total |  |  | 264 |

**E0222** m3 Demolició pas salvacunetes
46 m3 × 24.08 = 1107.68
Demolició de pas salvacunetes o tub de drenatge o sanejament existent de qualsevol diàmetre o material, en volum aparent, inclòs càrrega i transport de la runa a l'abocador (inclòs cànon).

| Codi | Ut | Descripció | Rendiment | Preu | Import |
|---|---|---|---|---|---|
| O0102 | h | Oficial 1ª | 0.1 | 29.47 | 2.95 |
| O0110 | h | Peó | 0.3 | 24.49 | 7.35 |
| M0201 | h | Compressor aire gasoil 13,3 m³/h | 0.1 | 25.3058328 | 2.53 |
| M0204 | h | Pala carregadora pneumàtics | 0.06 | 69.9217344 | 4.20 |
| M0229 | h | Compressor d'aire de gasoil 3m³ | 0.06 | 8.468244 | 0.51 |
| M0212B | h | Camió de trabuc 16 m³ | 0.08 | 54.48 | 4.36 |
| P1613 | u | Cànon d'abocador | 1 | 0.96 | 0.96 |
| vg | % | Despeses indirectes | 0.169 | 7.2 | 1.22 |
|  |  | Total |  |  | 24.08 |

| Amidament | Uts. | Llarg | Ample | Alt | Parcial |
|---|---|---|---|---|---|
| Pas 1 | 1 | 12 | 2 | 1 | 24.00 |
| Pas 2 | 1 | 6 | 2 | 1 | 12.00 |
| Pas 3 | 1 | 5 | 2 | 1 | 10.00 |
| Subtotal |  |  |  |  | 46.00 |
| Total |  |  |  |  | 46 |

**E0305** m3 Excavació rases i pous, mitjans mecànics, cànon abocador
6.75 m3 × 14.88 = 100.44

| Amidament | Uts. | Llarg | Ample | Parcial |
|---|---|---|---|---|
| Excavació vorera casal | 1 | 45 | 0.15 | 6.75 |
| Total |  |  |  | 6.75 |

### 03.02 Drenatges
Import: 25690.42

**E0305** m3 Excavació rases i pous, mitjans mecànics, cànon abocador
166.9 m3 × 14.88 = 2483.47

| Amidament | Uts. | Llarg | Ample | Alt | Parcial |
|---|---|---|---|---|---|
| Excavació rasa tub Ø400 | 1 | 65 | 0.8 | 1 | 52.00 |
| Excavació rasa tub Ø500 | 1 | 125 | 0.9 | 1 | 112.50 |
| Traspàs 1 Ø200 | 1 | 6 | 0.4 | 0.5 | 1.20 |
| Traspàs 2 Ø200 | 1 | 6 | 0.4 | 0.5 | 1.20 |
| Subtotal |  |  |  |  | 166.90 |
| Total |  |  |  |  | 166.9 |

**E0875** m Tub de PP corrugat doble capa Ø400 mm
65 m × 30.98 = 2013.70
Tub de PP corrugat doble capa de 400 mm. de diàmetre nominal i SN 8 kN/m2, inclòs pp de peces especials i accessoris, col·locat.

| Codi | Ut | Descripció | Rendiment | Preu | Import |
|---|---|---|---|---|---|
| O0101 | h | Cap de colla | 0.03 | 31.22 | 0.94 |
| O0102 | h | Oficial 1ª | 0.16 | 29.47 | 4.72 |
| O0110 | h | Peó | 0.16 | 24.49 | 3.92 |
| P1242 | m | Tub de pp DN400 mm., SN 8 kN/m2 | 1 | 15.18 | 15.18 |
| P%1615 | % | Part proporcional accessoris | 30 % | 15.18 | 4.55 |
| vg | % | Despeses indirectes | 0.23 | 7.2 | 1.66 |
|  |  | Total |  |  | 30.98 |

| Amidament | Uts. | Llarg | Parcial |
|---|---|---|---|
| Col·lector | 1 | 65 | 65.00 |
| Total |  |  | 65 |

**E0876** m Tub de PP corrugat doble capa Ø500 mm
125 m × 39.02 = 4877.50

| Amidament | Uts. | Llarg | Parcial |
|---|---|---|---|
| Col·lector | 1 | 125 | 125.00 |
| Total |  |  | 125 |

**E08703** u Arqueta drenatge per recollida de cunetes, Hmax=2,00 m, 2 reixes D-400
2 u × 1382.4 = 2764.80

| Amidament | Uts. | Parcial |
|---|---|---|
| Recollida | 2 | 2.00 |
| Total |  | 2 |

**E0502** m3 Formigó HM-20 fonaments
2.02 m3 × 95.31 = 192.53

| Amidament | Uts. | Llarg | Ample | Alt | Parcial |
|---|---|---|---|---|---|
| Traspàs 1 Ø200 | 1 | 6 | 0.4 | 0.5 | 1.20 |
| Traspàs 2 Ø200 | 1 | 6 | 0.4 | 0.5 | 1.20 |
| Deduïr del tub | -0.376991118431 |  |  |  | -0.38 |
| Subtotal |  |  |  |  | 2.02 |
| Total |  |  |  |  | 2.02 |

**E0322** m3 Arena de riu en recobriment de tubs D<5 mm rentada
131.79 m3 × 24.41 = 3216.99

| Amidament | Uts. | Llarg | Ample | Alt | Parcial |
|---|---|---|---|---|---|
| Excavació rasa tub Ø400 | 1 | 65 | 0.8 | 1 | 52.00 |
| Excavació rasa tub Ø500 | 1 | 125 | 0.9 | 1 | 112.50 |
| Deduïr del tub Ø400 | -8.168140899333 |  |  |  | -8.17 |
| Deduïr del tub Ø500 | -24.54369260617 |  |  |  | -24.54 |
| Subtotal |  |  |  |  | 131.79 |
| Total |  |  |  |  | 131.79 |

**E0840** u Embocadura prefabricada D 500 mm
1 u × 270.42 = 270.42
Embocadura armada prefabricada diàmetre 500 mm, inclou tots els treballs d'adequació, anivellament, excavació i rebliments, totalment col·locada i en servei.

| Codi | Ut | Descripció | Rendiment | Preu | Import |
|---|---|---|---|---|---|
| O0101 | h | Cap de colla | 0.02 | 31.22 | 0.62 |
| O0102 | h | Oficial 1ª | 1.5 | 29.47 | 44.21 |
| O0110 | h | Peó | 2 | 24.49 | 48.98 |
| P1609 | m3 | Excavació de terres | 1.5 | 13.344 | 20.02 |
| P0503 | m3 | Formigó HM-20 posat a l'obra | 0.2 | 80.4 | 16.08 |
| P0307 | m3 | Terra de préstec | 1 | 4.08 | 4.08 |
| E02084 | u | Embocadura armada tub Ø 500 mm (material; 26/09/2017) | 1 | 108 | 108.00 |
| M0207 | h | Retroexcavadora 100 hp | 0.2 | 71.292 | 14.26 |
| vg | % | Despeses indirectes | 1.97 | 7.2 | 14.18 |
|  |  | Total |  |  | 270.42 |

| Amidament | Uts. | Parcial |
|---|---|---|
| Embocadura | 1 | 1.00 |
| Total |  | 1 |

**E0836A** u Connexió d'embornal a col·lector general
2 u × 274.46 = 548.92
Connexió d'embornal a col·lector general amb tub de pp corrugat de D.250mm, inclou perforació i junta de conexió, accessoris, excavació i replé de rasa, retirada de terres sobrants a l'abocador, protecció de tub, totalment acabat.

| Codi | Ut | Descripció | Rendiment | Preu | Import |
|---|---|---|---|---|---|
| O0102 | h | Oficial 1ª | 2 | 29.47 | 58.94 |
| O0110 | h | Peó | 2 | 24.49 | 48.98 |
| P0504 | m3 | Formigó HM-20 posat a l'obra | 0.4 | 80.4 | 32.16 |
| M0225 | h | Vibrador | 0.04 | 2.51 | 0.10 |
| E0873 | m | Tub de PP corrugat doble capa Ø250 mm | 2 | 20.94 | 41.88 |
| E0515 | m2 | Encofrat de fusta per a fonaments i/o formigó ocult | 2.2 | 30.55 | 67.21 |
| P%1615 | % | Part proporcional accessoris | 30 % | 32.16 | 9.65 |
| %1613 | % | Despeses indirectes | 6 % | 258.92 | 15.54 |
|  |  | Total |  |  | 274.46 |

| Amidament | Uts. | Parcial |
|---|---|---|
| Connexió | 2 | 2.00 |
| Total |  | 2 |

**E08205** u Embornal amb bústia i reixa talla-aigües de fosa 985x495x70 mm D-400
2 u × 328.92 = 657.84

| Amidament | Uts. | Parcial |
|---|---|---|
| Embornals | 2 | 2.00 |
| Total |  | 2 |

**E0835** u Pou registre DN1000 formigó pref, tapa Ø650 i bastiment fosa i pates, Hmax=1,80 m
2 u × 554.53 = 1109.06

| Amidament | Uts. | Parcial |
|---|---|---|
| Pous | 2 | 2.00 |
| Total |  | 2 |

**E0884** m Formació i reperfilat de cunetes en qualsevol tipus de terreny
125 m × 2.97 = 371.25

| Amidament | Uts. | Llarg | Parcial |
|---|---|---|---|
| Sobre tub 500 | 1 | 125 | 125.00 |
| Total |  |  | 125 |

**E0880** m3 Formigó en revestiment de cunetes (actuacions <2000 m)
50.35 m3 × 142.68 = 7183.94

| Amidament | Uts. | Llarg | Ample | Parcial |
|---|---|---|---|---|
| Sobre tub 500 | 1 | 125 | 0.17 | 21.25 |
| Marge esquerra | 1 | 150 | 0.17 | 25.50 |
| Gual formigonat | 3 | 10 | 0.12 | 3.60 |
| Subtotal |  |  |  | 50.35 |
| Total |  |  |  | 50.35 |

### 03.03 Ferms i paviments
Import: 7316.95

**E0319** m3 Rebliment i piconatge localitzat amb material filtrant
9.75 m3 × 30.96 = 301.86

| Amidament | Uts. | Llarg | Alt | Parcial |
|---|---|---|---|---|
| Rebliment de graves | 1 | 48.74 | 0.2 | 9.75 |
| Total |  |  |  | 9.75 |

**E0601** m3 Base granular de tot-u artificial, amb motoanivelladora
84 m3 × 28.67 = 2408.28

| Amidament | Uts. | Llarg | Alt | Parcial |
|---|---|---|---|---|
| Tot-ú Paviment formigó | 1 | 100 | 0.2 | 20.00 |
| Tot-ú sota cuneta me | 1 | 200 | 0.2 | 40.00 |
| Tot-ú sota cuneta md | 1 | 120 | 0.2 | 24.00 |
| Subtotal |  |  |  | 84.00 |
| Total |  |  |  | 84 |

**E0623** m2 Paviment de panot a determinar de 20x20x4 cm. (a det. per DO)
45 m2 × 31.41 = 1413.45

| Amidament | Uts. | Llarg | Parcial |
|---|---|---|---|
| vorera casal | 1 | 45 | 45.00 |
| Total |  |  | 45 |

**E1108** m Vorada de peces de formigó de 8x20 cm tipus jardí
70 m × 21.16 = 1481.20

| Amidament | Uts. | Llarg | Parcial |
|---|---|---|---|
| Vorada paviment-cuneta md | 1 | 70 | 70.00 |
| Total |  |  | 70 |

**E0880** m3 Formigó en revestiment de cunetes (actuacions <2000 m)
12 m3 × 142.68 = 1712.16

| Amidament | Uts. | Llarg | Alt | Parcial |
|---|---|---|---|---|
| Paviment-cuneta md | 1 | 100 | 0.12 | 12.00 |
| Total |  |  |  | 12 |

### 03.04 Senyalització, abalisament i sistemes de contenció
Import: 2737.81

**E0711** u Placa reflectora circular Ø60 cm, nivell 2 HIP
2 u × 107.02 = 214.04

| Amidament | Uts. | Parcial |
|---|---|---|
| Senyal R400d | 1 | 1.00 |
| Senyal R301 | 1 | 1.00 |
| Subtotal |  | 2.00 |
| Total |  | 2 |

**E0715** u Placa reflectora quadrada de 60 cm. costat, nivell 2 HIP
1 u × 93.59 = 93.59

| Amidament | Uts. | Parcial |
|---|---|---|
| S17 | 1 | 1.00 |
| Total |  | 1 |

**E0709** u Placa reflectora triangular L=90 cm., nivell 2 HIP
1 u × 114.21 = 114.21

| Amidament | Uts. | Parcial |
|---|---|---|
| P15a | 1 | 1.00 |
| Total |  | 1 |

**E0713** u Placa reflectora octogonal 60 cm. doble apotema, nivell 2 HIP
1 u × 127.94 = 127.94

| Amidament | Uts. | Parcial |
|---|---|---|
| R2 | 1 | 1.00 |
| Total |  | 1 |

**E0725** m Suport rectangular d'acer galvanitzat de 80x40x2 mm.
12.5 m × 19.1 = 238.75
Suport rectangular d'acer galvanitzat de 80x40x2 mm., col.locat.

| Codi | Ut | Descripció | Rendiment | Preu | Import |
|---|---|---|---|---|---|
| O0102 | h | Oficial 1ª | 0.05 | 29.47 | 1.47 |
| O0110 | h | Peó | 0.09 | 24.49 | 2.20 |
| P1417 | m | Suport tub acer galv. 80x40x2mm. (material; 12/01/2009) | 1 | 14.3898336 | 14.39 |
| vg | % | Despeses indirectes | 0.145 | 7.2 | 1.04 |
|  |  | Total |  |  | 19.1 |

| Amidament | Uts. | Llarg | Parcial |
|---|---|---|---|
| Suports senyals | 3 | 3 | 9.00 |
|  | 1 | 3.5 | 3.50 |
| Subtotal |  |  | 12.50 |
| Total |  |  | 12.5 |

**E0757** m2 Placa d'alumini >0,50 m² i <1,00 m², nivell 2 HIP, amb abraçadores
0.74 m2 × 268.56 = 198.73
Placa d'alumini superior a 0,50 m² i fins a 1,00 m², per a senyals de trànsit d'orientació, amb revestiment reflectant HIP nivell 2, inclosos abraçadores d'unió al suport i cargoleria corresponent, totalment col·locada.

| Codi | Ut | Descripció | Rendiment | Preu | Import |
|---|---|---|---|---|---|
| O0101 | h | Cap de colla | 0.15 | 31.22 | 4.68 |
| O0102 | h | Oficial 1ª | 0.3 | 29.47 | 8.84 |
| O0110 | h | Peó | 0.4 | 24.49 | 9.80 |
| P14970 | m2 | Placa d'alumini de 0,50 m2 a 1,00 m2 (material; 11/03/2009) | 1 | 230.28 | 230.28 |
| vg | % | Despeses indirectes | 2.078 | 7.2 | 14.96 |
|  |  | Total |  |  | 268.56 |

| Amidament | Uts. | Llarg | Ample | Parcial |
|---|---|---|---|---|
| Plafó P21/P15a/R301 | 1 | 0.6 | 1.225 | 0.74 |
| Total |  |  |  | 0.74 |

**E0755** m2 Placa d'alumini fins a 0,25 m², nivell 2 HIP, amb abraçadores
0.12 m2 × 344.36 = 41.32
Placa d'alumini fins a 0,25 m², per a senyals de trànsit senyals d'orientació, amb revestiment reflectant nivell 2 HIP, inclosos abraçadores d'unió al suport i cargoleria corresponent, totalment col·locada.

| Codi | Ut | Descripció | Rendiment | Preu | Import |
|---|---|---|---|---|---|
| O0101 | h | Cap de colla | 0.15 | 31.22 | 4.68 |
| O0102 | h | Oficial 1ª | 0.3 | 29.47 | 8.84 |
| O0110 | h | Peó | 0.4 | 24.49 | 9.80 |
| P1495 | m2 | Placa d'alumini fins 0,25 m2 (material; 11/03/2009) | 1 | 301.788 | 301.79 |
| vg | % | Despeses indirectes | 2.674 | 7.2 | 19.25 |
|  |  | Total |  |  | 344.36 |

| Amidament | Uts. | Llarg | Ample | Parcial |
|---|---|---|---|---|
| Complementari plafó | 1 | 0.6 | 0.2 | 0.12 |
| Total |  |  |  | 0.12 |

**E0745** m Pal d'alumini anoditzat color plata, Ø90 mm. MC
1.33 m × 42.47 = 56.49

| Amidament | Uts. | Llarg | Parcial |
|---|---|---|---|
| Plafó pal telescòpic | 1 | 1.33 | 1.33 |
| Total |  |  | 1.33 |

**E0746** m Pal d'alumini anoditzat color plata, Ø114 mm. MD
2.5 m × 48.62 = 121.55
Pal d'alumini anoditzat color plata, estriat, de 114 mm. de diàmetre MD, col·locat.

| Codi | Ut | Descripció | Rendiment | Preu | Import |
|---|---|---|---|---|---|
| O0102 | h | Oficial 1ª | 0.05 | 29.47 | 1.47 |
| O0110 | h | Peó | 0.09 | 24.49 | 2.20 |
| P14730 | m | Pal alumini diàmetre 114 mm. MD (material; 23/07/1998) | 1 | 42.24 | 42.24 |
| vg | % | Despeses indirectes | 0.377 | 7.2 | 2.71 |
|  |  | Total |  |  | 48.62 |

| Amidament | Uts. | Llarg | Parcial |
|---|---|---|---|
| Plafó pal telescòpic | 1 | 2.5 | 2.50 |
| Total |  |  | 2.5 |

**E07442** u Base d'acer galvanitzat per a suport de 114 mm.
2.5 u × 161.26 = 403.15
Base d'acer galvanitzat per a suport de 114 mm. col·locada.

| Codi | Ut | Descripció | Rendiment | Preu | Import |
|---|---|---|---|---|---|
| O0102 | h | Oficial 1ª | 0.05 | 29.47 | 1.47 |
| O0110 | h | Peó | 0.09 | 24.49 | 2.20 |
| P14712 | u | Base d'acer galvanit. suport 114 mm. (material; 12/01/2009) | 1 | 148.4971488 | 148.50 |
| vg | % | Despeses indirectes | 1.263 | 7.2 | 9.09 |
|  |  | Total |  |  | 161.26 |

| Amidament | Uts. | Llarg | Parcial |
|---|---|---|---|
| Plafó pal telescòpic | 1 | 2.5 | 2.50 |
| Total |  |  | 2.5 |

**E0729** u Fonamentació de senyals
6 u × 37.18 = 223.08

| Amidament | Uts. | Parcial |
|---|---|---|
| Fonamentacions | 6 | 6.00 |
| Total |  | 6 |

**E0736** m Barrera de seguretat metàl·lica simple sense separador, tipus AS-BLB.H (C4) o similar
4 m × 39.42 = 157.68
Barrera de seguretat metàl·lica simple sense separador, tipus AS-BLB.H (C4) o similar, amb nivell de contenció N2, índex de severitat A, amplària de treball W4 i deflexió dinàmica 1,1 m, segons UNE-EN 1317-2, amb un perfil longitudinal de secció de doble ona i pals de perfil "en C" tipus CPN C-120 de 1,4 m de longitud cada 4 m, inclòs enclavament en terres o formigó, soldadures, peça reflectora a dues cares cada 8 m, topall final si s'escau, material auxiliar, totalment col·locada en recta o corba de qualsevol radi.

| Codi | Ut | Descripció | Rendiment | Preu | Import |
|---|---|---|---|---|---|
| O0101 | h | Cap de colla | 0.02 | 31.22 | 0.62 |
| O0102 | h | Oficial 1ª | 0.04 | 29.47 | 1.18 |
| O0110 | h | Peó | 0.04 | 24.49 | 0.98 |
| P14140 | m | Barrera seguretat doble ona (material; 23/07/1998) | 1 | 24.792 | 24.79 |
| P1424 | u | Part proporc. mater. barreres | 1 | 7.53864 | 7.54 |
| M0253 | h | Màquina per a clavar muntants metàl·lics | 0.04 | 52.7627232 | 2.11 |
| vg | % | Despeses indirectes | 0.306 | 7.2 | 2.20 |
|  |  | Total |  |  | 39.42 |

| Amidament | Uts. | Llarg | Parcial |
|---|---|---|---|
| Protecció embocadura Ø500 | 1 | 4 | 4.00 |
| Total |  |  | 4 |

**E07364** u Extrem de 8 m de barrera de seguretat metàl·lica
1 u × 480 = 480.00
Extrem de 8 m mínim de barrera de seguretat metàl·lica de qualsevol tipus, amb abatiment o encastament en talús del desmunt, galvanitzada en calent, amb un perfil longitudinal de secció de doble ona, pals tipus CPN C-120 cada 2 m, inclòs enclavament en terres o formigó, soldadures, xapes de reforç, peça en angle, topall final, elements de fixació, peça reflectora a dues cares, totalment col·locat.

| Codi | Ut | Descripció | Rendiment | Preu | Import |
|---|---|---|---|---|---|
| O0101 | h | Cap de colla | 0.2 | 31.22 | 6.24 |
| O0102 | h | Oficial 1ª | 0.8 | 29.47 | 23.58 |
| O0110 | h | Peó | 0.8 | 24.49 | 19.59 |
| P14450 | u | Extrem de 8 metres (material; 05/08/2022) | 1 | 398.41 | 398.41 |
| P1424 | u | Part proporc. mater. barreres | 1 | 7.53864 | 7.54 |
| M0253 | h | Màquina per a clavar muntants metàl·lics | 0.04 | 52.7627232 | 2.11 |
| vg | % | Despeses indirectes | 3.129 | 7.2 | 22.53 |
|  |  | Total |  |  | 480 |

| Amidament | Uts. | Parcial |
|---|---|---|
| Protecció embocadura Ø500 | 1 | 1.00 |
| Total |  | 1 |

**E07366** u Extrem de barrera en accessos i altres, col·locat en corba a 90º
1 u × 267.28 = 267.28
Extrem de barrera de seguretat en accessos i altres, col·locat en corba a 90º o radi similar, incloent 4 m de tanca de secció doble ona, pals tipus CPN C-120, separadors, topall final, elements de fixació, peça reflectora, inclòs enclavament i soldadures, totalment col·locat.

| Codi | Ut | Descripció | Rendiment | Preu | Import |
|---|---|---|---|---|---|
| O0101 | h | Cap de colla | 0.1 | 31.22 | 3.12 |
| O0102 | h | Oficial 1ª | 0.3 | 29.47 | 8.84 |
| O0110 | h | Peó | 0.3 | 24.49 | 7.35 |
| P1446 | u | Extrem de barrera, forma de corba, de 4 m de llargada (material; 05/08/2022) | 1 | 228.11 | 228.11 |
| P1424 | u | Part proporc. mater. barreres | 1 | 7.53864 | 7.54 |
| M0253 | h | Màquina per a clavar muntants metàl·lics | 0.04 | 52.7627232 | 2.11 |
| vg | % | Despeses indirectes | 1.418 | 7.2 | 10.21 |
|  |  | Total |  |  | 267.28 |

| Amidament | Uts. | Parcial |
|---|---|---|
| Protecció embocadura Ø500 | 1 | 1.00 |
| Total |  | 1 |

### 03.05 Xarxa de telecomunicacions
Import: 8728.62

**E11111** m Formació de canalització d'infraestructura de comunicacions en terres, fins i tot al límit de la plataforma mitjançant microrasa
261 m × 24.25 = 6329.25
Formació de canalització d'infraestructura de comunicacions en terres, fins i tot al límit de la plataforma mitjançant microrasa de fins a 8 cm d'amplada i 35 cm de profunditat, inclosa l'estesa del grup solidari de 10 microtubs de HPDE de 20 mm de diàmetre exterior i de gruix mínim de 2 mm, amb colors distintius i fil de coure agrupats en subgrups de 2 i plegats amb beina plàstica, col·locats en base de 2 i alçada de 5 o viceversa, premarcatge de la microrasa i reblert de la rasa "in situ" amb morter M-300. Inclou el tall del paviment amb equip complert específic de minirasadora amb aspiració del ferm triturat, càrrega, formació de rasa, i la reposició del mateix mitjançant morter M-300 amb additiu colorejant negre, així com la part proporcional d’elements auxiliars de fixació, separadors, protecció d’extrems, formigonat i unions fins caixa de connexions, totalment acabat. Fins i tot transport i cànon d’abocador del material excavat, proves d'estanquitat i pressió així com la senyalització provisional d’obra amb els mitjans necessaris.

| Codi | Ut | Descripció | Rendiment | Preu | Import |
|---|---|---|---|---|---|
| O0101 | h | Cap de colla | 0.02 | 31.22 | 0.62 |
| O0102 | h | Oficial 1ª | 0.08 | 29.47 | 2.36 |
| O0110 | h | Peó | 0.15 | 24.49 | 3.67 |
| M0301 | h | Equip complert específic de minirasadora amb aspiració (maquinària; 01/02/2021) | 0.1 | 55.44 | 5.54 |
| M0333 | m | Parell de semàfors portàtils d'obra, telescòpics, amb comandament a distància, i calaixos de polietilè d'alta densitat equipats (maquinària; 01/02/2021) | 1 | 0.264 | 0.26 |
| P0502 | m3 | Formigó HL-150 posat a l'obra | 0.025 | 72.6 | 1.82 |
| P0201 | kg | Pigment inorgànic de color per a morters i ciments (material; 01/02/2021) | 0.14 | 2.292 | 0.32 |
| P0202 | m | Canalització 10 microtubs de PEHD Ø 20 mm amb fil de detecció (material; 01/02/2021) | 1 | 7.164 | 7.16 |
| P0203 | m | Part proporcional d'accessoris per a la correcta instal·lació (material; 01/02/2021) | 1 | 0.168 | 0.17 |
| P1613 | u | Cànon d'abocador | 1 | 0.96 | 0.96 |
| %16130 | % | Despeses indirectes | 6 % | 22.88 | 1.37 |
|  |  | Total |  |  | 24.25 |

| Amidament | Uts. | Llarg | Parcial |
|---|---|---|---|
| Canalització fibra | 1 | 261 | 261.00 |
| Total |  |  | 261 |

**E10105C** u Pericó de registre de formigó prefabricat de 60x60x50 cm interiors sobre llit de graves
2 u × 647.57 = 1295.14
Pericó de registre de formigó prefabricat de 60x60x50 cm interiors amb parets de 8 cm de gruix mínim per a serveis de telecomunicacions, col·locat sobre base drenant de grava 18-25 mm de 15 cm de gruix, reblert lateral amb sòl de la pròpia excavació compactat, inclòs excavació, perforació de parets, connexions, formigonat dels entrocaments amb morter, fixació dels conductes, marc i tapa de fosa classe D-400 fixada a l’arqueta amb formigó HM-20, tancament de seguretat i distintiu de la corporació, totalment acabada.

| Codi | Ut | Descripció | Rendiment | Preu | Import |
|---|---|---|---|---|---|
| O0101 | h | Cap de colla | 0.2 | 31.22 | 6.244 |
| O0102 | h | Oficial 1ª | 2 | 29.47 | 58.940 |
| O0110 | h | Peó | 2 | 24.49 | 48.980 |
| M0214 | h | Camió grua 12 tn | 0.9 | 50.484 | 45.436 |
| E0307 | m3 | Excavació rases i pous, mitjans mecànics, cànon abocador (xarxa telecos) | 0.887 | 47.92 | 42.505 |
| E0337 | m3 | Graveta 18-25mm, amidat sobre perfil | 0.132 | 32.44 | 4.282 |
| E0108 | m3 | Morter de ciment elaborat a l'obra | 0.05 | 64.75 | 3.238 |
| E0317 | m3 | Rebliment i piconatge rasa, material pròpia obra, inclòs càrrega i transport | 0.409 | 5.55 | 2.270 |
| E0502 | m3 | Formigó HM-20 fonaments | 0.1 | 95.31 | 9.531 |
| P101232 | u | Pericó 80x80x60 mm pref. tipus B2 amb marc i tapa D-400 (material; 01/02/2021) | 1 | 389.496 | 389.496 |
| %16130 | % | Despeses indirectes | 6 % | 610.922 | 36.655 |
|  |  | Total |  |  | 647.57 |

| Amidament | Uts. | Parcial |
|---|---|---|
| Arqueta tipus b | 2 | 2.00 |
| Total |  | 2 |

**E10107C** u Pericó de registre de formigó prefabricat de 120x60x65 cm interiors sobre llit de graves i llosa de formigó armat
1 u × 1104.23 = 1104.23
Pericó de registre de formigó prefabricat de 120x60x65 cm interiors amb parets de 8 cm de gruix mínim per a serveis de telecomunicacions, col·locat sobre solera de formigó HA-25 de 10 cm de gruix i base drenant de grava 18-25 mm de 15 cm de gruix, reblert lateral amb sòl de la pròpia excavació compactat, inclòs excavació, perforació de parets, connexions, formigonat dels entrocaments amb morter, fixació dels conductes, marc i tapa de fosa classe D-400 fixada a l’arqueta amb formigó HM-20, tancament de seguretat i distintiu de la corporació, totalment acabada.

| Codi | Ut | Descripció | Rendiment | Preu | Import |
|---|---|---|---|---|---|
| O0101 | h | Cap de colla | 0.2 | 31.22 | 6.24 |
| O0102 | h | Oficial 1ª | 2 | 29.47 | 58.94 |
| O0110 | h | Peó | 2 | 24.49 | 48.98 |
| M0214 | h | Camió grua 12 tn | 0.9 | 50.484 | 45.44 |
| E0307 | m3 | Excavació rases i pous, mitjans mecànics, cànon abocador (xarxa telecos) | 1.766 | 47.92 | 84.63 |
| E0337 | m3 | Graveta 18-25mm, amidat sobre perfil | 0.197 | 32.44 | 6.39 |
| E05171 | m2 | Malla electrosoldada en acer corrugat B 500 T, de 20x20 cm i 8 mm | 1.517 | 5.29 | 8.02 |
| E0108 | m3 | Morter de ciment elaborat a l'obra | 0.05 | 64.75 | 3.24 |
| E0505 | m3 | Formigó HA-25 fonaments i soleres | 0.146 | 99.04 | 14.46 |
| E0317 | m3 | Rebliment i piconatge rasa, material pròpia obra, inclòs càrrega i transport | 0.648 | 5.55 | 3.60 |
| E0502 | m3 | Formigó HM-20 fonaments | 0.1 | 95.31 | 9.53 |
| P101233 | u | Pericó 140x80x80 mm pref. tipus C2 amb marc i tapa D-400 (material; 01/02/2021) | 1 | 752.268 | 752.27 |
| %16130 | % | Despeses indirectes | 6 % | 1041.74 | 62.50 |
|  |  | Total |  |  | 1104.23 |

| Amidament | Uts. | Parcial |
|---|---|---|
| Arqueta tipus c | 1 | 1.00 |
| Total |  | 1 |

## 04 Ctra. TV-3021 De Rasquera a Cardó (Rasquera)
Import: 57155.01

### 04.01 Demolicions i moviment de terres
Import: 14847.91

**E0334** m Tall serra disc paviment mescles bituminoses, formigó o panot, fins 25 cm
120 m × 2.37 = 284.40

| Amidament | Uts. | Parcial |
|---|---|---|
| aglomerat existent | 120 | 120.00 |
| Total |  | 120 |

**E0213** m2 Demolició paviment de mescla bituminosa, mitjans mecànics, fondària 25 cm
1178 m2 × 4.46 = 5253.88

| Amidament | Uts. | Parcial |
|---|---|---|
| aglomerat existent | 1178 | 1178.00 |
| Total |  | 1178 |

**E02111** m2 Demolició de cuneta de formigó, transport abocador
262 m2 × 5.81 = 1522.22
Demolició de cuneta revestida de formigó de qualsevol tipus i gruix, inclòs cànon i transport dels materials de runa a l'abocador.

| Codi | Ut | Descripció | Rendiment | Preu | Import |
|---|---|---|---|---|---|
| O0110 | h | Peó | 0.05 | 24.49 | 1.22 |
| M0207B | h | Retroexcavadora amb martell trencador | 0.015 | 82.668 | 1.24 |
| M0212B | h | Camió de trabuc 16 m³ | 0.015 | 54.48 | 0.82 |
| M0204 | h | Pala carregadora pneumàtics | 0.015 | 69.9217344 | 1.05 |
| P1613 | u | Cànon d'abocador | 1.2 | 0.96 | 1.15 |
| %16130 | % | Despeses indirectes | 6 % | 5.48 | 0.33 |
|  |  | Total |  |  | 5.81 |

| Amidament | Uts. | Llarg | Parcial |
|---|---|---|---|
| Cuneta existent | 1 | 124 | 124.00 |
|  | 1 | 138 | 138.00 |
| Subtotal |  |  | 262.00 |
| Total |  |  | 262 |

**E03132** m2 Esbrossada i tala de vegetació en qualsevol tipus de terreny
90 m2 × 0.85 = 76.50
Esbrossada de vegetació i tala d'arbres de qualsevol diàmetre i alçària en qualsevol tipus de terreny i zona, inclòs arrancat de soques i arrels, poda, trituració de branques, arbusts, arrels, restes vegetals i runes, aplec de la brossa generada, neteja i adequació de la superfície, càrrega i transport a planta de compostatge o abocador autoritzat, cànon d'abocador i condicionament del mateix, desplaçaments, despeses de maquinària, trasllats parcials dels equips d'acord amb l'avanç de l'obra i tots els elements auxiliars, mà d'obra, maquinària, materials i senyalització provisional d'obra.

| Codi | Ut | Descripció | Rendiment | Preu | Import |
|---|---|---|---|---|---|
| O0101 | h | Cap de colla | 0.001 | 31.22 | 0.03 |
| O0110 | h | Peó | 0.004 | 24.49 | 0.10 |
| M0212B | h | Camió de trabuc 16 m³ | 0.001 | 54.48 | 0.05 |
| M0205 | h | Pala carregadora sobre orugues | 0.001 | 88.02 | 0.09 |
| M0214 | h | Camió grua 12 tn | 0.002 | 50.484 | 0.10 |
| M0207 | h | Retroexcavadora 100 hp | 0.001 | 71.292 | 0.07 |
| M0350 | h | Motoserra 6,4 kW (maquinària; 13/11/2019) | 0.003 | 6.96 | 0.02 |
| M0355 | h | Trituradora forestal rotor polser (maquinària; 13/11/2019) | 0.002 | 74.4 | 0.15 |
| P1613 | u | Cànon d'abocador | 0.2 | 0.96 | 0.19 |
| %16130 | % | Despeses indirectes | 6 % | 0.80 | 0.05 |
|  |  | Total |  |  | 0.85 |

**E0303** m3 Excavació en desmunt en qualsevol tipus de terreny, abocador i condicionament
766.17 m3 × 7.89 = 6045.08

| Amidament | Uts. | Llarg | Parcial |
|---|---|---|---|
| Eix rotonda | 1 | 288.76 | 288.76 |
| Eix 1 | 1 | 314.79 | 314.79 |
| Eix 2 | 1 | 67.6 | 67.60 |
| Eix 3 | 1 | 95.02 | 95.02 |
| Subtotal |  |  | 766.17 |
| Total |  |  | 766.17 |

**E0331** m3 Terraplè amb compactació, material seleccionat, inclòs càrrega i transport
53.16 m3 × 13.56 = 720.85
Terraplenat i piconatge amb material seleccionat procedent de préstec, en tongades de més de 25 cm i fins a 50 cm amb un grau de compactació segons capa i amb base l'assaig de referència, inclòs cànon d'extracció i transport.

| Codi | Ut | Descripció | Rendiment | Preu | Import |
|---|---|---|---|---|---|
| O0101 | h | Cap de colla | 0.006 | 31.22 | 0.19 |
| O0102 | h | Oficial 1ª | 0.012 | 29.47 | 0.35 |
| O0110 | h | Peó | 0.027 | 24.49 | 0.66 |
| P0311 | m3 | Sòl seleccionat tipus 2 (material; 23/07/1998) | 1 | 6 | 6.00 |
| M0208 | h | Motoanivelladora | 0.013 | 88.020288 | 1.14 |
| M0213 | h | Camió cisterna de 8 m³ | 0.013 | 57.6 | 0.75 |
| M0209 | h | Corró vibratori autop. 8 a 10 t | 0.018 | 55.507176 | 1.00 |
| M0204 | h | Pala carregadora pneumàtics | 0.018 | 69.9217344 | 1.26 |
| M0212B | h | Camió de trabuc 16 m³ | 0.027 | 54.48 | 1.47 |
| vg | % | Despeses indirectes | 0.103 | 7.2 | 0.74 |
|  |  | Total |  |  | 13.56 |

| Amidament | Uts. | Llarg | Parcial |
|---|---|---|---|
| Eix rotonda | 1 | 7.48 | 7.48 |
| Eix 2 | 1 | 4.75 | 4.75 |
| Eix 3 | 1 | 40.93 | 40.93 |
| Subtotal |  |  | 53.16 |
| Total |  |  | 53.16 |

**E0341** u Cales per a localització serveis
2 u × 71.58 = 143.16

| Amidament | Uts. | Parcial |
|---|---|---|
| previsió | 2 | 2.00 |
| Total |  | 2 |

**E1187** m3 Estesa terra vegetal talussos, gruix 15 cm (material préstec)
73.9 m3 × 10.85 = 801.82

| Amidament | Uts. | Llarg | Ample | Parcial |
|---|---|---|---|---|
| rotonda | 1 | 64 | 1 | 64.00 |
| talús | 1 | 66 | 0.15 | 9.90 |
| Subtotal |  |  |  | 73.90 |
| Total |  |  |  | 73.9 |

### 04.02 Drenatges
Import: 5717.38

**E0884** m Formació i reperfilat de cunetes en qualsevol tipus de terreny
210 m × 2.97 = 623.70

| Amidament | Uts. | Llarg | Parcial |
|---|---|---|---|
| cunetes | 1 | 118 | 118.00 |
|  | 1 | 92 | 92.00 |
| Subtotal |  |  | 210.00 |
| Total |  |  | 210 |

**E0880** m3 Formigó en revestiment de cunetes (actuacions <2000 m)
35.7 m3 × 142.68 = 5093.68

| Amidament | Uts. | Llarg | Ample | Parcial |
|---|---|---|---|---|
| cunetes | 1 | 118 | 0.17 | 20.06 |
|  | 1 | 92 | 0.17 | 15.64 |
| Subtotal |  |  |  | 35.70 |
| Total |  |  |  | 35.7 |

### 04.03 Ferms i paviments
Import: 24013.36

**E0601** m3 Base granular de tot-u artificial, amb motoanivelladora
517.26 m3 × 28.67 = 14829.84

| Amidament | Uts. | Llarg | Ample | Parcial |
|---|---|---|---|---|
| plataforma | 1 | 1147 | 0.4 | 458.80 |
| cunetes | 1 | 124 | 0.2 | 24.80 |
|  | 1 | 83.3 | 0.2 | 16.66 |
|  | 1 | 38 | 0.2 | 7.60 |
|  | 1 | 47 | 0.2 | 9.40 |
| Subtotal |  |  |  | 517.26 |
| Total |  |  |  | 517.26 |

**E0629** m Rigola blanca de 20x20x8 cm.
45 m × 18.08 = 813.60

| Amidament | Uts. | Llarg | Parcial |
|---|---|---|---|
| rotonda | 1 | 45 | 45.00 |
| Total |  |  | 45 |

**E0626** m Vorada remuntable de formigó de 25x13 cm estriada (tipus americà illots/rotondes)
71 m × 22.22 = 1577.62
Vorada muntable prefabricada de formigó bicapa de 25x13 cm amb la superfície estriada, tipus americà, per illots i rotondes, col·locada, inclòs l'excavació, talls, base de formigó tipus HM-20 i rejuntada amb morter de ciment.

| Codi | Ut | Descripció | Rendiment | Preu | Import |
|---|---|---|---|---|---|
| O0101 | h | Cap de colla | 0.033 | 31.22 | 1.03 |
| O0102 | h | Oficial 1ª | 0.07 | 29.47 | 2.06 |
| O0110 | h | Peó | 0.14 | 24.49 | 3.43 |
| P1609 | m3 | Excavació de terres | 0.052 | 13.344 | 0.69 |
| P0503 | m3 | Formigó HM-20 posat a l'obra | 0.038 | 80.4 | 3.06 |
| E0108 | m3 | Morter de ciment elaborat a l'obra | 0.003 | 64.75 | 0.19 |
| P10200 | m | Vorada munta. form. 25x13 cm. (material; 01/04/2009) | 1 | 10.605 | 10.61 |
| vg | % | Despeses indirectes | 0.16 | 7.2 | 1.15 |
|  |  | Total |  |  | 22.22 |

| Amidament | Uts. | Llarg | Parcial |
|---|---|---|---|
| illetes | 3 | 11 | 33.00 |
| rotonda | 1 | 38 | 38.00 |
| Subtotal |  |  | 71.00 |
| Total |  |  | 71 |

**E1108** m Vorada de peces de formigó de 8x20 cm tipus jardí
29 m × 21.16 = 613.64

| Amidament | Uts. | Llarg | Parcial |
|---|---|---|---|
| rotonda | 1 | 29 | 29.00 |
| Total |  |  | 29 |

**E06310** m2 Paviment de llambordins de formigó de 20x10x8 cm (gris)
49.5 m2 × 54.4 = 2692.80
Paviment de llambordins de formigó prefabricat bicapa de 20x10x8 cm de color gris, col·locats sobre llit de morter de ciment de 2 cm de gruix amb rebliment de junts amb sorra fina i compactació del paviment acabat, inclòs solera de formigó tipus HA-25 de 25 cm de gruix.

| Codi | Ut | Descripció | Rendiment | Preu |
|---|---|---|---|---|
| O0101 | h | Cap de colla | 0.1 | 31.22 |
| O0102 | h | Oficial 1ª | 0.2 | 29.47 |
| O0110 | h | Peó | 0.35 | 24.49 |
| M0211 | h | Corró de llança 650 kg | 0.15 | 11.5341192 |
| P0320 | m3 | Sorra de pedrera (material; 12/01/2009) | 0.005 | 11.5093944 |
| P10250 | u | Llambordí de formigó 20x10x8 cm. (material; 23/07/1998) | 50 | 0.336 |
| E0108 | m3 | Morter de ciment elaborat a l'obra | 0.05 | 64.75 |
| P0503 | m3 | Formigó HM-20 posat a l'obra | 0.15 | 80.4 |
| vg | % | Despeses indirectes | 0.379 | 7.2 |

| Amidament | Uts. | Llarg | Parcial |
|---|---|---|---|
| rotonda | 1 | 49.5 | 49.50 |
| Total |  |  | 49.5 |

**E06311A** m2 Paviment de llambordins de formigó de 20x10x8 cm (vermell)
45 m2 × 64.95 = 2922.75
Paviment de llambordins de formigó prefabricat bicapa de 20x10x8 cm de color vermell, col·locats sobre llit de morter de ciment de 2 cm de gruix amb rebliment de junts amb sorra fina i compactació del paviment acabat, inclòs solera de formigó tipus HA-25 de 25 cm de gruix.

| Codi | Ut | Descripció | Rendiment | Preu |
|---|---|---|---|---|
| O0101 | h | Cap de colla | 0.1 | 31.22 |
| O0102 | h | Oficial 1ª | 0.2 | 29.47 |
| O0110 | h | Peó | 0.35 | 24.49 |
| M0211 | h | Corró de llança 650 kg | 0.15 | 11.5341192 |
| P0320 | m3 | Sorra de pedrera | 0.005 | 11.5093944 |
| P10251 | u | Llambordí de formigó 20x10x8 cm. de color (material; 23/07/1998) | 50 | 0.372 |
| E0108 | m3 | Morter de ciment elaborat a l'obra | 0.05 | 64.75 |
| P0505 | m3 | Formigó HA-25 posat a l'obra | 0.25 | 84 |
| vg | % | Despeses indirectes | 0.394 | 7.2 |

| Amidament | Uts. | Llarg | Parcial |
|---|---|---|---|
| gorgera rotonda | 1 | 45 | 45.00 |
| Total |  |  | 45 |

**E06201** m2 Paviment de formigó HM-20 pintat gris RAL 7042
10.8 m2 × 25.48 = 275.18
Paviment de formigó en massa tipus HM-20 elaborat en planta de 20 cm de gruix, col·locat, reglejat, remolinat i juntes de treball i de dilatació, acabat amb 2 capes de pintura per a exteriors en color gris RAL 7042.

| Codi | Ut | Descripció | Rendiment | Preu | Import |
|---|---|---|---|---|---|
| O0101 | h | Cap de colla | 0.02 | 31.22 | 0.62 |
| O0102 | h | Oficial 1ª | 0.09 | 29.47 | 2.65 |
| O0110 | h | Peó | 0.16 | 24.49 | 3.92 |
| M0225 | h | Vibrador | 0.09 | 2.51 | 0.23 |
| P0503 | m3 | Formigó HM-20 posat a l'obra | 0.2 | 80.4 | 16.08 |
| P14220 | kg | Pintura (material; 12/01/2009) | 0.2 | 2.719728 | 0.54 |
| %16130 | % | Despeses indirectes | 6 % | 24.04 | 1.44 |
|  |  | Total |  |  | 25.48 |

| Amidament | Uts. | Llarg | Parcial |
|---|---|---|---|
| Illetes | 1 | 4.8 | 4.80 |
|  | 1 | 4 | 4.00 |
|  | 1 | 2 | 2.00 |
| Subtotal |  |  | 10.80 |
| Total |  |  | 10.8 |

**E05172** m2 Malla electrosoldada en acer corrugat B500T 15x15 cm Ø 8 mm
55.8 m2 × 5.16 = 287.93

| Amidament | Uts. | Llarg | Parcial |
|---|---|---|---|
| Illetes | 1 | 4.8 | 4.80 |
|  | 1 | 4 | 4.00 |
|  | 1 | 2 | 2.00 |
| gorgera rotonda | 1 | 45 | 45.00 |
| Subtotal |  |  | 55.80 |
| Total |  |  | 55.8 |

### 04.04 Senyalització, abalisament i sitemes de contenció
Import: 12048.59

**E0731** u Retirada de senyal o cartell
5 u × 19.47 = 97.35

| Amidament | Uts. | Parcial |
|---|---|---|
| cartells d'orientació | 2 | 2.00 |
| P-1 b | 1 | 1.00 |
| R-2 | 1 | 1.00 |
| R-301 | 1 | 1.00 |
| Subtotal |  | 5.00 |
| Total |  | 5 |

**E07311** u Trasllat de senyal existent
1 u × 39.79 = 39.79

| Amidament | Uts. | Parcial |
|---|---|---|
| R-204, R-205 i S-800 | 1 | 1.00 |
| Total |  | 1 |

**E07312** u Trasllat de senyal d'indicació o orientació existent
2 u × 288.95 = 577.90

| Amidament | Uts. | Parcial |
|---|---|---|
| S-500 i S-510 | 2 | 2.00 |
| Total |  | 2 |

**E0729** u Fonamentació de senyals
14 u × 37.18 = 520.52

| Amidament | Uts. | Parcial |
|---|---|---|
| P-4, R-1, S-800 | 2 | 2.00 |
| P-4 | 1 | 1.00 |
| R-301 | 1 | 1.00 |
| R-1 | 3 | 3.00 |
| R-2 | 1 | 1.00 |
| R-401a | 3 | 3.00 |
| R-402 | 3 | 3.00 |
| Subtotal |  | 14.00 |
| Total |  | 14 |

**E0739** m Suport rectangular d'acer galvanitzat de 100x50x3 mm.
40.2 m × 30.27 = 1216.85

| Amidament | Uts. | Llarg | Parcial |
|---|---|---|---|
| P-4, R-1, S-800 | 2 | 3.7 | 7.40 |
| P-4 | 1 | 3.6 | 3.60 |
| R-301 | 1 | 2.6 | 2.60 |
| R-1 | 3 | 2.8 | 8.40 |
| R-2 | 1 | 2.6 | 2.60 |
| R-401a | 3 | 2.6 | 7.80 |
| R-402 | 3 | 2.6 | 7.80 |
| Subtotal |  |  | 40.20 |
| Total |  |  | 40.2 |

**E0709** u Placa reflectora triangular L=90 cm., nivell 2 HIP
8 u × 114.21 = 913.68

| Amidament | Uts. | Parcial |
|---|---|---|
| P-4 | 3 | 3.00 |
| R-1 | 5 | 5.00 |
| Subtotal |  | 8.00 |
| Total |  | 8 |

**E0711** u Placa reflectora circular Ø60 cm, nivell 2 HIP
8 u × 107.02 = 856.16

| Amidament | Uts. | Parcial |
|---|---|---|
| R-301 | 2 | 2.00 |
| R-401a | 3 | 3.00 |
| R-402 | 3 | 3.00 |
| Subtotal |  | 8.00 |
| Total |  | 8 |

**E0713** u Placa reflectora octogonal 60 cm. doble apotema, nivell 2 HIP
1 u × 127.94 = 127.94

| Amidament | Uts. | Parcial |
|---|---|---|
| R-2 | 1 | 1.00 |
| Total |  | 1 |

**E0720** u Placa reflectora rectangular de 60x20 cm. complementaria
2 u × 76.72 = 153.44
Placa reflectora rectangular de 60x20 cm. complementària, nivell 2 HIP, inclòs ancoratges i cargoleria.

| Codi | Ut | Descripció | Rendiment | Preu | Import |
|---|---|---|---|---|---|
| O0102 | h | Oficial 1ª | 0.08 | 29.47 | 2.36 |
| O0110 | h | Peó | 0.12 | 24.49 | 2.94 |
| P1428 | u | Placa comp. refl. 60x20 cm. (material; 12/01/2009) | 1 | 67.127832 | 67.13 |
| vg | % | Despeses indirectes | 0.596 | 7.2 | 4.29 |
|  |  | Total |  |  | 76.72 |

| Amidament | Uts. | Parcial |
|---|---|---|
| S-800 | 2 | 2.00 |
| Total |  | 2 |

**E0730** u Fonamentació de cartell de pre-senyalització
7 u × 162.35 = 1136.45

| Amidament | Uts. | Parcial |
|---|---|---|
| cartells d'orientació | 7 | 7.00 |
| Total |  | 7 |

**E0744** u Base d'acer galvanitzat per a suport de 76 mm.
1 u × 125.48 = 125.48

| Amidament | Uts. | Parcial |
|---|---|---|
| DF 4 | 1 | 1.00 |
| Total |  | 1 |

**E07441** u Base d'acer galvanitzat per a suport de 90 mm.
2 u × 134.89 = 269.78

| Amidament | Uts. | Parcial |
|---|---|---|
| DF 2 | 1 | 1.00 |
| DF 3 | 1 | 1.00 |
| Subtotal |  | 2.00 |
| Total |  | 2 |

**E07443Z** u Base d'acer galvanitzat per a suport de 140 mm. fins a 168 mm.
4 u × 197.04 = 788.16
Base d'acer galvanitzat per a suport de 140 mm., col·locada.

| Codi | Ut | Descripció | Rendiment | Preu | Import |
|---|---|---|---|---|---|
| O0102 | h | Oficial 1ª | 0.05 | 29.47 | 1.47 |
| O0110 | h | Peó | 0.09 | 24.49 | 2.20 |
| P14713 | u | Base d'acer galvanit. suport 140 mm. (material; 12/01/2009) | 1 | 182.2465008 | 182.25 |
| vg | % | Despeses indirectes | 1.544 | 7.2 | 11.12 |
|  |  | Total |  |  | 197.04 |

| Amidament | Uts. | Parcial |
|---|---|---|
| DF 1 | 1 | 1.00 |
| OR 1 | 1 | 1.00 |
| OR 2 | 1 | 1.00 |
| OR 3 | 1 | 1.00 |
| Subtotal |  | 4.00 |
| Total |  | 4 |

**E07381** m Pal d'alumini anoditzat color plata, Ø76 mm. MB
2.2 m × 33.99 = 74.78

| Amidament | Uts. | Llarg | Parcial |
|---|---|---|---|
| DF 4 | 1 | 2.2 | 2.20 |
| Total |  |  | 2.2 |

**E0745** m Pal d'alumini anoditzat color plata, Ø90 mm. MC
4.85 m × 42.47 = 205.98

| Amidament | Uts. | Llarg | Parcial |
|---|---|---|---|
| DF 2 | 1 | 2.4 | 2.40 |
| DF 3 | 1 | 2.45 | 2.45 |
| Subtotal |  |  | 4.85 |
| Total |  |  | 4.85 |

**E0746** m Pal d'alumini anoditzat color plata, Ø114 mm. MD
3.85 m × 48.62 = 187.19

| Amidament | Uts. | Llarg | Parcial |
|---|---|---|---|
| OR 1 | 1 | 1.85 | 1.85 |
| DF 1 | 1 | 2 | 2.00 |
| Subtotal |  |  | 3.85 |
| Total |  |  | 3.85 |

**E07461** m Pal d'alumini anoditzat color plata, Ø114/Ø140 mm. ME
6.22 m × 72.65 = 451.88
Pal d'alumini anoditzat color plata, estriat, de 114 mm. de diàmetre MF, col·locat.

| Codi | Ut | Descripció | Rendiment | Preu | Import |
|---|---|---|---|---|---|
| O0102 | h | Oficial 1ª | 0.05 | 29.47 | 1.47 |
| O0110 | h | Peó | 0.09 | 24.49 | 2.20 |
| P14731 | m | Pal alumini diàmetre 114 o 140 mm. ME (material; 12/01/2009) | 1 | 64.9026 | 64.90 |
| vg | % | Despeses indirectes | 0.566 | 7.2 | 4.08 |
|  |  | Total |  |  | 72.65 |

| Amidament | Uts. | Llarg | Parcial |
|---|---|---|---|
| OR 2 | 1 | 2.92 | 2.92 |
| OR 1 | 1 | 1.65 | 1.65 |
| DF 1 | 1 | 1.65 | 1.65 |
| Subtotal |  |  | 6.22 |
| Total |  |  | 6.22 |

**E07462** m Pal d'alumini anoditzat color plata, Ø140 mm. MF
5.08 m × 118.16 = 600.25
Pal d'alumini anoditzat color plata, estriat, de 140 mm. de diàmetre MF, col·locat.

| Codi | Ut | Descripció | Rendiment | Preu | Import |
|---|---|---|---|---|---|
| O0102 | h | Oficial 1ª | 0.05 | 29.47 | 1.47 |
| O0110 | h | Peó | 0.09 | 24.49 | 2.20 |
| P14732 | m | Pal alumini diàmetre 140 mm. MF (material; 23/07/1998) | 1 | 107.844 | 107.84 |
| vg | % | Despeses indirectes | 0.924 | 7.2 | 6.65 |
|  |  | Total |  |  | 118.16 |

| Amidament | Uts. | Llarg | Parcial |
|---|---|---|---|
| OR 3 | 1 | 2.73 | 2.73 |
| OR 2 | 1 | 2.35 | 2.35 |
| Subtotal |  |  | 5.08 |
| Total |  |  | 5.08 |

**E07463Z** m Pal d'alumini anoditzat color plata, Ø140 i 168 mm. MG
1.65 m × 169.36 = 279.44
Pal d'alumini anoditzat color plata, estriat, de 140 mm. de diàmetre MG, col·locat.

| Codi | Ut | Descripció | Rendiment | Preu | Import |
|---|---|---|---|---|---|
| O0102 | h | Oficial 1ª | 0.05 | 29.47 | 1.47 |
| O0110 | h | Peó | 0.09 | 24.49 | 2.20 |
| P14733 | m | Pal alumini diàmetre 140 mm. MG (material; 23/07/1998) | 1 | 156.144 | 156.14 |
| vg | % | Despeses indirectes | 1.327 | 7.2 | 9.55 |
|  |  | Total |  |  | 169.36 |

| Amidament | Uts. | Llarg | Parcial |
|---|---|---|---|
| OR 3 | 1 | 1.65 | 1.65 |
| Total |  |  | 1.65 |

**E0755** m2 Placa d'alumini fins a 0,25 m², nivell 2 HIP, amb abraçadores
0.32 m2 × 344.36 = 110.20

| Amidament | Uts. | Llarg | Ample | Parcial |
|---|---|---|---|---|
| OR 2 | 1 | 0.37 | 0.37 | 0.14 |
| DF 4 | 1 | 0.7 | 0.25 | 0.18 |
| Subtotal |  |  |  | 0.32 |
| Total |  |  |  | 0.32 |

**E0756** m2 Placa d'alumini >0,25 m² i <0,50 m², nivell 2 HIP, amb abraçadores
2.1 m2 × 321.23 = 674.58

| Amidament | Uts. | Llarg | Ample | Parcial |
|---|---|---|---|---|
| OR 2 | 7 | 1.5 | 0.2 | 2.10 |
| Total |  |  |  | 2.1 |

**E0757** m2 Placa d'alumini >0,50 m² i <1,00 m², nivell 2 HIP, amb abraçadores
2.73 m2 × 268.56 = 733.17

| Amidament | Uts. | Llarg | Ample | Parcial |
|---|---|---|---|---|
| DF 1 | 1 | 1.95 | 0.5 | 0.98 |
| DF 2 | 1 | 1.7 | 0.45 | 0.77 |
| DF 3 | 1 | 1.95 | 0.5 | 0.98 |
| Subtotal |  |  |  | 2.73 |
| Total |  |  |  | 2.73 |

**E0758** m2 Placa d'alumini >1,00 m² i <1,50 m², nivell 2 HIP, amb abraçadores
1.27 m2 × 206.9 = 262.76
Placa d'alumini superior a 1,00 m² i fins a 1,50 m², per a senyals de trànsit d'orientació, amb revestiment reflectant HIP nivell 2, inclosos abraçadores d'unió al suport i cargoleria corresponent, totalment col·locada.

| Codi | Ut | Descripció | Rendiment | Preu | Import |
|---|---|---|---|---|---|
| O0101 | h | Cap de colla | 0.15 | 31.22 | 4.68 |
| O0102 | h | Oficial 1ª | 0.3 | 29.47 | 8.84 |
| O0110 | h | Peó | 0.4 | 24.49 | 9.80 |
| P14972 | m2 | Placa d'alumini superior a 1,50 m2 (material; 11/03/2009) | 1 | 172.104 | 172.10 |
| vg | % | Despeses indirectes | 1.594 | 7.2 | 11.48 |
|  |  | Total |  |  | 206.9 |

| Amidament | Uts. | Llarg | Ample | Parcial |
|---|---|---|---|---|
| DF 1 | 1 | 1.95 | 0.65 | 1.27 |
| Total |  |  |  | 1.27 |

**E07581** m2 Placa d'alumini >1,50 m² , nivell 2 HIP, amb abraçadores
8.05 m2 × 204.33 = 1644.86
Placa d'alumini superior a 1,50 m² , per a senyals de trànsit d'orientació, amb revestiment reflectant HIP nivell 2, inclosos abraçadores d'unió al suport i cargoleria corresponent, totalment col·locada.

| Codi | Ut | Descripció | Rendiment | Preu | Import |
|---|---|---|---|---|---|
| O0101 | h | Cap de colla | 0.15 | 31.22 | 4.68 |
| O0102 | h | Oficial 1ª | 0.3 | 29.47 | 8.84 |
| O0110 | h | Peó | 0.4 | 24.49 | 9.80 |
| P14973 | m2 | Placa d'alumini superior a 1,50 m2 (material; 11/03/2009) | 1 | 169.68 | 169.68 |
| vg | % | Despeses indirectes | 1.573 | 7.2 | 11.33 |
|  |  | Total |  |  | 204.33 |

| Amidament | Uts. | Llarg | Ample | Parcial |
|---|---|---|---|---|
| OR 3 | 1 | 2.7 | 1.925 | 5.20 |
| OR 1 | 1 | 2.7 | 1.05 | 2.84 |
| Subtotal |  |  |  | 8.04 |
| Total |  |  |  | 8.05 |

### 04.05 Xarxa de previsió d'enllumenat públic
Import: 527.77

**E0305** m3 Excavació rases i pous, mitjans mecànics, cànon abocador
4 m3 × 14.88 = 59.52

| Amidament | Uts. | Llarg | Ample | Alt | Parcial |
|---|---|---|---|---|---|
| previsió enllumenat | 1 | 10 | 0.4 | 1 | 4.00 |
| Total |  |  |  |  | 4 |

**E0317** m3 Rebliment i piconatge rasa, material pròpia obra, inclòs càrrega i transport
2.8 m3 × 5.55 = 15.54

| Amidament | Uts. | Llarg | Ample | Alt | Parcial |
|---|---|---|---|---|---|
| previsió enllumenat | 1 | 10 | 0.4 | 0.7 | 2.80 |
| Total |  |  |  |  | 2.8 |

**E101311** m Subministrament i col·locació de cinta senyalitzadora elèctric
10 m × 1.52 = 15.20

| Amidament | Uts. | Llarg | Parcial |
|---|---|---|---|
| previsió enllumenat | 1 | 10 | 10.00 |
| Total |  |  | 10 |

**E101004** m Tub de PEAD corrugat de Ø125 mm doble paret (23/07/1998)
20 m × 4.94 = 98.80
Tub corbable de PEAD de doble paret de 125 mm. de diàmetre nominal, interior llis i exterior corrugat, per a canalització soterrada amb fil guia incorporat, resistència a la compressió 450 N, grau de protecció segons normativa vigent, inclòs part proporcional de maneguets d'unió, col·locat en rasa.

| Codi | Ut | Descripció | Rendiment | Preu | Import |
|---|---|---|---|---|---|
| O0102 | h | Oficial 1ª | 0.012 | 29.47 | 0.35 |
| O0110 | h | Peó | 0.012 | 24.49 | 0.29 |
| P09128 | m | Tub PEAD corrugat ext. llis int. DN125 mm. (material; 23/07/1998) | 1.05 | 3.828 | 4.02 |
| % | % | Despeses generals | 6 % | 4.66 | 0.28 |
|  |  | Total |  |  | 4.94 |

| Amidament | Uts. | Llarg | Parcial |
|---|---|---|---|
| previsió enllumenat | 2 | 10 | 20.00 |
| Total |  |  | 20 |

**E0502** m3 Formigó HM-20 fonaments
1.2 m3 × 95.31 = 114.37

| Amidament | Uts. | Llarg | Ample | Alt | Parcial |
|---|---|---|---|---|---|
| previsió enllumenat | 1 | 10 | 0.4 | 0.3 | 1.20 |
| Total |  |  |  |  | 1.2 |

**E12101** u Pericó registre 45x45x60 cm, amb tapa (semàf i enllum, s/base formigó)
2 u × 112.17 = 224.34

| Amidament | Uts. | Parcial |
|---|---|---|
| previsió enllumenat | 2 | 2.00 |
| Total |  | 2 |

## 05 Ctra. T-301 De Tortosa a Benifallet (Bítem)
Import: 92684.41

### 05.01 Demolicions i moviment de terres
Import: 9238.08

**E0334** m Tall serra disc paviment mescles bituminoses, formigó o panot, fins 25 cm
638 m × 2.37 = 1512.06

| Amidament | Uts. | Llarg | Parcial |
|---|---|---|---|
| itinerari md | 1 | 355 | 355.00 |
|  | 1 | 105 | 105.00 |
| itinerari me | 1 | 13 | 13.00 |
| odt | 2 | 7 | 14.00 |
| berma me pk 5+320 a 5+437 | 1 | 117 | 117.00 |
| eix 2 | 1 | 3 | 3.00 |
| eix 3 | 1 | 31 | 31.00 |
| Subtotal |  |  | 638.00 |
| Total |  |  | 638 |

**E0213** m2 Demolició paviment de mescla bituminosa, mitjans mecànics, fondària 25 cm
347.4 m2 × 4.46 = 1549.40

| Amidament | Uts. | Llarg | Ample | Parcial |
|---|---|---|---|---|
| itinerari md | 1 | 355 | 0.2 | 71.00 |
| itinerari me | 1 | 13 | 0.2 | 2.60 |
|  | 1 | 105 | 0.2 | 21.00 |
| odt | 1 | 7 | 1 | 7.00 |
| guals | 1 | 3.1 | 3 | 9.30 |
|  | 1 | 3.1 | 12 | 37.20 |
|  | 1 | 3.1 | 4.6 | 14.26 |
|  | 1 | 3.1 | 6.4 | 19.84 |
| berma me pk 5+320 a 5+437 | 1 | 117 | 0.4 | 46.80 |
| eix 2 | 1 | 34 | 3.3 | 112.20 |
| eix 3 | 1 | 31 | 0.2 | 6.20 |
| Subtotal |  |  |  | 347.40 |
| Total |  |  |  | 347.4 |

**E02110** m2 Demolició de paviment de formigó, transport abocador
24 m2 × 6 = 144.00

| Amidament | Uts. | Llarg | Ample | Parcial |
|---|---|---|---|---|
| accés | 1 | 6 | 4 | 24.00 |
| Total |  |  |  | 24 |

**E0223** m Demolició de col·lector existent de fins a 800 mm de diàmetre
17 m × 9.12 = 155.04
Demolició de col·lector existent de fins a 800 mm de diàmetre de qualsevol material, amb mitjans mecànics i càrrega sobre camió, inclòs transport a abocador, cànon i condicionament del mateix.

| Codi | Ut | Descripció | Rendiment | Preu | Import |
|---|---|---|---|---|---|
| O0102 | h | Oficial 1ª | 0.04 | 29.47 | 1.18 |
| O0110 | h | Peó | 0.08 | 24.49 | 1.96 |
| M0201 | h | Compressor aire gasoil 13,3 m³/h | 0.06 | 25.3058328 | 1.52 |
| M0204 | h | Pala carregadora pneumàtics | 0.02 | 69.9217344 | 1.40 |
| M0212B | h | Camió de trabuc 16 m³ | 0.03 | 54.48 | 1.63 |
| P1613 | u | Cànon d'abocador | 1 | 0.96 | 0.96 |
| vg | % | Despeses indirectes | 0.065 | 7.2 | 0.47 |
|  |  | Total |  |  | 9.12 |

| Amidament | Uts. | Llarg | Parcial |
|---|---|---|---|
| pas salvacuneta | 1 | 9 | 9.00 |
| odt existent | 1 | 8 | 8.00 |
| Subtotal |  |  | 17.00 |
| Total |  |  | 17 |

**E0208** m3 Enderroc estructures formigó en massa, inclòs transport a abocador
5 m3 × 42.16 = 210.80

| Amidament | Uts. | Llarg | Ample | Parcial |
|---|---|---|---|---|
| marge torre elèctrica | 1 | 10 | 0.5 | 5.00 |
| Total |  |  |  | 5 |

**E0305** m3 Excavació rases i pous, mitjans mecànics, cànon abocador
361.59 m3 × 14.88 = 5380.46

| Amidament | Uts. | Llarg | Ample | Alt | Parcial |
|---|---|---|---|---|---|
| itinerari md | 1 | 740 | 0.2 |  | 148.00 |
|  | 1 | 105 | 0.8 | 0.2 | 16.80 |
| itinerari me | 1 | 14.2 | 0.2 |  | 2.84 |
| berma me pk 5+320 a 5+437 | 1 | 117 | 2 | 0.4 | 93.60 |
| eix 2 | 1 | 36 | 6 | 0.4 | 86.40 |
| eix 3 | 1 | 31 | 1.5 | 0.3 | 13.95 |
| Subtotal |  |  |  |  | 361.59 |
| Total |  |  |  |  | 361.59 |

**E0341** u Cales per a localització serveis
4 u × 71.58 = 286.32

| Amidament | Uts. | Parcial |
|---|---|---|
| localització serveis | 4 | 4.00 |
| Total |  | 4 |

### 05.02 Drenatges
Import: 53453.17

**E0884** m Formació i reperfilat de cunetes en qualsevol tipus de terreny
370 m × 2.97 = 1098.90

| Amidament | Uts. | Llarg | Parcial |
|---|---|---|---|
| cuneta itinerari | 1 | 370 | 370.00 |
| Total |  |  | 370 |

**E0880** m3 Formigó en revestiment de cunetes (actuacions <2000 m)
108.04 m3 × 142.68 = 15415.15

| Amidament | Uts. | Llarg | Ample | Alt | Parcial |
|---|---|---|---|---|---|
| itinerari md | 1 | 740 | 0.12 |  | 88.80 |
|  | -1 | 39 | 0.12 |  | -4.68 |
| guals | 1 | 4.6 | 3 | 0.2 | 2.76 |
|  | 1 | 4.6 | 12 | 0.2 | 11.04 |
|  | 1 | 4.6 | 4.6 | 0.2 | 4.23 |
|  | 1 | 4.6 | 6.4 | 0.2 | 5.89 |
| Subtotal |  |  |  |  | 108.04 |
| Total |  |  |  |  | 108.04 |

**E05172** m2 Malla electrosoldada en acer corrugat B500T 15x15 cm Ø 8 mm
119.6 m2 × 5.16 = 617.14

| Amidament | Uts. | Llarg | Ample | Parcial |
|---|---|---|---|---|
| guals | 1 | 4.6 | 3 | 13.80 |
|  | 1 | 4.6 | 12 | 55.20 |
|  | 1 | 4.6 | 4.6 | 21.16 |
|  | 1 | 4.6 | 6.4 | 29.44 |
| Subtotal |  |  |  | 119.60 |
| Total |  |  |  | 119.6 |

**E0305** m3 Excavació rases i pous, mitjans mecànics, cànon abocador
194.2 m3 × 14.88 = 2889.70

| Amidament | Uts. | Llarg | Ample | Alt | Parcial |
|---|---|---|---|---|---|
| drenatge longitudinal | 1 | 247 | 0.8 | 0.8 | 158.08 |
| odt | 1 | 9 | 0.8 | 1 | 7.20 |
| pou de filtració | 1 | 3 | 3 | 3 | 27.00 |
| mur torre elèctrica | 1 | 12 | 0.4 | 0.4 | 1.92 |
| Subtotal |  |  |  |  | 194.20 |
| Total |  |  |  |  | 194.2 |

**E0502** m3 Formigó HM-20 fonaments
116 m3 × 95.31 = 11055.96

| Amidament | Uts. | Llarg | Ample | Alt | Parcial |
|---|---|---|---|---|---|
| drenatge longitudinal | 1 | 247 | 0.8 | 0.8 |  |
| odt | 1 | 9 | 0.8 | 1 |  |
| a deduir tub | -1 | 256 | 0.196 |  |  |
| mur torre elèctrica | 1 | 12 | 0.4 | 0.4 |  |
| Subtotal |  |  |  |  |  |
| Total |  |  |  |  | 116 |

**E0876** m Tub de PP corrugat doble capa Ø500 mm
256 m × 39.02 = 9989.12

| Amidament | Uts. | Llarg | Parcial |
|---|---|---|---|
| drenatge longitudinal | 1 | 247 | 247.00 |
| odt | 1 | 9 | 9.00 |
| Subtotal |  |  | 256.00 |
| Total |  |  | 256 |

**E0840** u Embocadura prefabricada D 500 mm
1 u × 270.42 = 270.42

**E0324** m3 Còdol de riu de 70 a 100 mm per a rebliment de pous filtrants
9 m3 × 34.72 = 312.48
Còdol de riu de 75 a 100 mm, escampat amb retroexcavadora, inclòs càrrega i transport.

| Codi | Ut | Descripció | Rendiment | Preu | Import |
|---|---|---|---|---|---|
| O0101 | h | Cap de colla | 0.05 | 31.22 | 1.56 |
| O0102 | h | Oficial 1ª | 0.09 | 29.47 | 2.65 |
| O0110 | h | Peó | 0.15 | 24.49 | 3.67 |
| P0310 | m3 | Còdol de riu de 70 a 100 mm (material; 23/07/1998) | 1 | 23.172 | 23.17 |
| M0207 | h | Retroexcavadora 100 hp | 0.025 | 71.292 | 1.78 |
| vg | % | Despeses indirectes | 0.262 | 7.2 | 1.89 |
|  |  | Total |  |  | 34.72 |

| Amidament | Uts. | Llarg | Ample | Alt | Parcial |
|---|---|---|---|---|---|
| pou de filtració | 1 | 3 | 3 | 1 | 9.00 |
| Total |  |  |  |  | 9 |

**E0335** m3 Pedraplé en fons de caixa amb material 5-70 cm procedent de préstec
18 m3 × 26.06 = 469.08

| Codi | Ut | Descripció | Rendiment | Preu | Import |
|---|---|---|---|---|---|
| O0101 | h | Cap de colla | 0.006 | 31.22 | 0.19 |
| O0102 | h | Oficial 1ª | 0.01 | 29.47 | 0.29 |
| O0110 | h | Peó | 0.025 | 24.49 | 0.61 |
| P0316 | m3 | Material 5-70 cm procedent préstec (material; 23/07/1998) | 1 | 18.276 | 18.28 |
| M0208 | h | Motoanivelladora | 0.013 | 88.020288 | 1.14 |
| M0213 | h | Camió cisterna de 8 m³ | 0.013 | 57.6 | 0.75 |
| M0209 | h | Corró vibratori autop. 8 a 10 t | 0.015 | 55.507176 | 0.83 |
| M0204 | h | Pala carregadora pneumàtics | 0.015 | 69.9217344 | 1.05 |
| M0212B | h | Camió de trabuc 16 m³ | 0.027 | 54.48 | 1.47 |
| vg | % | Despeses indirectes | 0.201 | 7.2 | 1.45 |
|  |  | Total |  |  | 26.06 |

| Amidament | Uts. | Llarg | Ample | Alt | Parcial |
|---|---|---|---|---|---|
| pou de filtració | 1 | 3 | 3 | 2 | 18.00 |
| Total |  |  |  |  | 18 |

**E08703** u Arqueta drenatge per recollida de cunetes, Hmax=2,00 m, 2 reixes D-400
7 u × 1382.4 = 9676.80

**E08211** u Recreixement i anivellació pou de registre
4 u × 196.06 = 784.24

| Amidament | Uts. | Parcial |
|---|---|---|
| varis | 4 | 4.00 |
| Total |  | 4 |

**E04211** m2 Muret fàbrica blocs formigo hidròfug, de 40x20x20 cm, massissats
4.8 m2 × 88.12 = 422.98
Muret de 20 cm d'espessor de fàbrica, de bloc massissat de formigó, per revestir, color gris, 40x20x20 cm, resistència normalitzada R10 (10 N/mm²), rebuda amb morter de ciment industrial, color gris, amb additiu hidròfug, M-5, subministrat a granel.

| Codi | Ut | Descripció | Rendiment | Preu |
|---|---|---|---|---|
| O0101 | h | Cap de colla | 0.2 | 31.22 |
| O0102 | h | Oficial 1ª | 0.8 | 29.47 |
| O0110 | h | Peó | 0.8 | 24.49 |
| P08181 | u | Bloc de formigó 40x20x20 gris hidròfug (material; 23/07/1998) | 12.5 | 1.152 |
| E01081 | m3 | Morter de ciment gris amb additiu hidròfug (material; 23/07/1998) | 0.016 | 73.2 |
| P0607 | kg | Acer corrugat B500S en barres | 7.25 | 1.104 |
| P0505 | m3 | Formigó HA-25 posat a l'obra | 0.13 | 84 |
| vg | % | Despeses indirectes | 0.592 | 7.2 |

| Amidament | Uts. | Llarg | Ample | Parcial |
|---|---|---|---|---|
| mur torre elèctrica | 1 | 12 | 0.4 | 4.80 |
| Total |  |  |  | 4.8 |

**E04215** m2 Arrebossat reglejat sobre parament vertical exterior, a 3,00 m d'alçària, com a màxim, amb morter ús corrent (GP) de designació (23/07/1998)
16 m2 × 28.2 = 451.20
Arrebossat reglejat sobre parament vertical exterior, a 3,00 m d'alçària, com a màxim, amb morter ús corrent (GP) de designació CSIII W0, segons la norma UNE-EN 998-1, remolinat

| Amidament | Uts. | Llarg | Ample | Parcial |
|---|---|---|---|---|
| murs | 1 | 40 | 0.4 | 16.00 |
| Total |  |  |  | 16 |

### 05.03 Ferms i paviments
Import: 12152.92

**E0502** m3 Formigó HM-20 fonaments
16.8 m3 × 95.31 = 1601.21

| Amidament | Uts. | Llarg | Ample | Alt | Parcial |
|---|---|---|---|---|---|
| Itinerari md | 1 | 105 | 0.8 | 0.2 | 16.80 |
| Total |  |  |  |  | 16.8 |

**E0601** m3 Base granular de tot-u artificial, amb motoanivelladora
368.04 m3 × 28.67 = 10551.71

| Amidament | Uts. | Llarg | Ample | Alt | Parcial |
|---|---|---|---|---|---|
| itinerari md | 1 | 740 | 0.2 |  | 148.00 |
| itinerari me | 1 | 14.2 | 0.2 |  | 2.84 |
| berma me pk 5+320 a 5+437 | 1 | 117 | 2 | 0.4 | 93.60 |
| eix 2 | 1 | 36 | 6 | 0.4 | 86.40 |
| eix 3 | 1 | 31 | 1.5 | 0.8 | 37.20 |
| Subtotal |  |  |  |  | 368.04 |
| Total |  |  |  |  | 368.04 |

### 05.04 Reposició de serveis i enllumenat
Import: 6243.37

**E102041** u Desplaçament de fanal, inclòs base de fonamentació.
1 u × 696.03 = 696.03

| Amidament | Uts. | Parcial |
|---|---|---|
| fanal a l'eix 2 | 1 | 1.00 |
| Total |  | 1 |

**E0305** m3 Excavació rases i pous, mitjans mecànics, cànon abocador
27.12 m3 × 14.88 = 403.55

| Amidament | Uts. | Llarg | Ample | Alt | Parcial |
|---|---|---|---|---|---|
| punt llum pas vianants | 1 | 113 | 0.4 | 0.6 | 27.12 |
| Total |  |  |  |  | 27.12 |

**E0317** m3 Rebliment i piconatge rasa, material pròpia obra, inclòs càrrega i transport
18.08 m3 × 5.55 = 100.34

| Amidament | Uts. | Llarg | Ample | Alt | Parcial |
|---|---|---|---|---|---|
| punt llum pas vianants | 1 | 113 | 0.4 | 0.4 | 18.08 |
| Total |  |  |  |  | 18.08 |

**E0322** m3 Arena de riu en recobriment de tubs D<5 mm rentada
13.56 m3 × 24.41 = 331.00

| Amidament | Uts. | Llarg | Ample | Alt | Parcial |
|---|---|---|---|---|---|
| punt llum pas vianants | 1 | 113 | 0.4 | 0.3 | 13.56 |
| Total |  |  |  |  | 13.56 |

**E101311** m Subministrament i col·locació de cinta senyalitzadora elèctric
113 m × 1.52 = 171.76

| Amidament | Uts. | Llarg | Parcial |
|---|---|---|---|
| punt llum pas vianants | 1 | 113 | 113.00 |
| Total |  |  | 113 |

**E0821** u Recreixement i anivellació pericó o bunera
1 u × 78.15 = 78.15

| Amidament | Uts. | Parcial |
|---|---|---|
| varis | 1 | 1.00 |
| Total |  | 1 |

**E12101** u Pericó registre 45x45x60 cm, amb tapa (semàf i enllum, s/base formigó)
3 u × 112.17 = 336.51

**E10129** u Fonamentació fanal columna h>5m alçada
1 u × 223.91 = 223.91

**E1113031** u Columna troncocònica h=7 m en acer galvanitzat
1 u × 874.26 = 874.26

**E111568** u Llumenera model EST/Estilo 44 W LED de Carandini o similar
1 u × 851.26 = 851.26

**E101002** m Tub de PEAD corrugat de Ø 90 mm doble paret
113 m × 4.2 = 474.60

| Amidament | Uts. | Llarg | Parcial |
|---|---|---|---|
| punt llum pas vianants | 1 | 113 | 113.00 |
| Total |  |  | 113 |

**E10104** m Conductor coure tetrapolar 4x6 mm2 soterrada
113 m × 7.27 = 821.51

| Amidament | Uts. | Llarg | Parcial |
|---|---|---|---|
| punt llum pas vianants | 1 | 113 | 113.00 |
| Total |  |  | 113 |

**E10121** m Conductor coure nu de 35 mm2, unipolar soterrada
113 m × 4.92 = 555.96

| Amidament | Uts. | Llarg | Parcial |
|---|---|---|---|
| punt llum pas vianants | 1 | 113 | 113.00 |
| Total |  |  | 113 |

**E1626** u Legalització del nou enllumenat públic (05/01/2022)
1 u × 300 = 300.00
Redacció i disseny de les memòries o projecte d'enllumenat públic visat i legalització de les instal·lacions, inclòs permisos, declaració responsable per la posada en servei, certificats de la instal·lació, inscripció RITSIC, càlculs i butlletins.

**E10122** u Piqueta connexió a terra 17,3x500 mm
1 u × 24.53 = 24.53

### 05.05 Senyalització, abalisament i sistemes de contenció
Import: 11596.87

**E0214** m Desmuntatge barrera de seguretat flexible i demolició ancoratges
20 m × 9.03 = 180.60

| Amidament | Uts. | Llarg | Parcial |
|---|---|---|---|
| pk 5+200 md | 1 | 20 | 20.00 |
| Total |  |  | 20 |

**E07812** u Pilona flexible d'alta resisitència de Ø100 element delimitador
88 u × 62.13 = 5467.44

| Amidament | Uts. | Parcial |
|---|---|---|
| itinerari vianants | 88 | 88.00 |
| Total |  | 88 |

**E0729** u Fonamentació de senyals
6 u × 37.18 = 223.08

| Amidament | Uts. | Parcial |
|---|---|---|
| s-13 | 2 | 2.00 |
| senyalització pas elevat | 2 | 2.00 |
| P-20 | 2 | 2.00 |
| Subtotal |  | 6.00 |
| Total |  | 6 |

**E0739** m Suport rectangular d'acer galvanitzat de 100x50x3 mm.
29.6 m × 30.27 = 895.99

| Amidament | Uts. | Llarg | Parcial |
|---|---|---|---|
| s-13 | 4 | 3.7 | 14.80 |
| P-20 | 2 | 3.7 | 7.40 |
| R-301 | 2 | 3.7 | 7.40 |
| Subtotal |  |  | 29.60 |
| Total |  |  | 29.6 |

**E0710** u Placa reflectora triangular L=135 cm, nivell 2 HIP
2 u × 293.07 = 586.14
Placa reflectora triangular de 135 cm. de costat, per a senyals de trànsit, nivell 2 HIP, inclòs ancoratges i cargoleria.

| Codi | Ut | Descripció | Rendiment | Preu | Import |
|---|---|---|---|---|---|
| O0102 | h | Oficial 1ª | 0.175 | 29.47 | 5.16 |
| O0110 | h | Peó | 0.2 | 24.49 | 4.90 |
| P1438 | u | Placa triang. reflect. 135 cm (material; 12/01/2009) | 1 | 266.5209816 | 266.52 |
| vg | % | Despeses indirectes | 2.29 | 7.2 | 16.49 |
|  |  | Total |  |  | 293.07 |

| Amidament | Uts. | Parcial |
|---|---|---|
| P-20 | 2 | 2.00 |
| Total |  | 2 |

**E0716** u Placa reflectora quadrada de 90 cm. costat, nivell 2 HIP
2 u × 260.57 = 521.14
Placa reflectora quadrada de 90 cm. de costat, per a senyals de trànsit, nivell 2 HIP, inclòs ancoratges i cargoleria.

| Codi | Ut | Descripció | Rendiment | Preu | Import |
|---|---|---|---|---|---|
| O0102 | h | Oficial 1ª | 0.175 | 29.47 | 5.16 |
| O0110 | h | Peó | 0.2 | 24.49 | 4.90 |
| P1410 | u | Placa infor. refl. 90x90 cm. (material; 12/01/2009) | 1 | 235.8622296 | 235.86 |
| vg | % | Despeses indirectes | 2.035 | 7.2 | 14.65 |
|  |  | Total |  |  | 260.57 |

| Amidament | Uts. | Parcial |
|---|---|---|
| S-13 | 2 | 2.00 |
| Total |  | 2 |

**E0715** u Placa reflectora quadrada de 60 cm. costat, nivell 2 HIP
2 u × 93.59 = 187.18

| Amidament | Uts. | Parcial |
|---|---|---|
| S-13 | 2 | 2.00 |
| Total |  | 2 |

**E0712** u Placa reflectora circular Ø90 cm, nivell 2 HIP
2 u × 205.69 = 411.38
Placa reflectora circular de 90 cm. de diàmetre, per a senyals de trànsit, nivell 2 HIP, inclòs ancoratges i cargoleria.

| Codi | Ut | Descripció | Rendiment | Preu | Import |
|---|---|---|---|---|---|
| O0102 | h | Oficial 1ª | 0.175 | 29.47 | 5.16 |
| O0110 | h | Peó | 0.2 | 24.49 | 4.90 |
| P1404 | u | Placa circular reflect. 90 cm. (material; 12/01/2009) | 1 | 184.0884984 | 184.09 |
| vg | % | Despeses indirectes | 1.603 | 7.2 | 11.54 |
|  |  | Total |  |  | 205.69 |

| Amidament | Uts. | Parcial |
|---|---|---|
| R-301 | 2 | 2.00 |
| Total |  | 2 |

**E0711** u Placa reflectora circular Ø60 cm, nivell 2 HIP
1 u × 107.02 = 107.02

| Amidament | Uts. | Parcial |
|---|---|---|
| R-301 | 1 | 1.00 |
| Total |  | 1 |

**E07582** m2 Placa d'alumini >1,00 m² i <1,50 m², nivell 3 DG, amb abraçadores
2.43 m2 × 261.63 = 635.76
Placa d'alumini superior a 1,00 m² i fins a 1,50 m², per a senyals de trànsit d'orientació, amb revestiment reflectant DG nivell 3, inclosos abraçadores d'unió al suport i cargoleria corresponent, totalment col·locada.

| Codi | Ut | Descripció | Rendiment | Preu | Import |
|---|---|---|---|---|---|
| O0101 | h | Cap de colla | 0.15 | 31.22 | 4.68 |
| O0102 | h | Oficial 1ª | 0.3 | 29.47 | 8.84 |
| O0110 | h | Peó | 0.4 | 24.49 | 9.80 |
| P14974 | m2 | Placa d'alumini superior a 1,50 m2 nivell 3 DG (material; 23/07/1998) | 1 | 223.74 | 223.74 |
| vg | % | Despeses indirectes | 2.024 | 7.2 | 14.57 |
|  |  | Total |  |  | 261.63 |

| Amidament | Uts. | Llarg | Ample | Parcial |
|---|---|---|---|---|
| senyalització pas vianants elevat | 2 | 1.35 | 0.9 | 2.43 |
| Total |  |  |  | 2.43 |

**E0745** m Pal d'alumini anoditzat color plata, Ø90 mm. MC
8.3 m × 42.47 = 352.50

| Amidament | Uts. | Llarg | Parcial |
|---|---|---|---|
| senyalització pas vianants elevat | 2 | 4.15 | 8.30 |
| Total |  |  | 8.3 |

**E07441** u Base d'acer galvanitzat per a suport de 90 mm.
2 u × 134.89 = 269.78

**E07291** u Muntatge de senyal de trànsit reaprofitada de qualsevol geoemtria i mida sobre nou suport
5 u × 41.77 = 208.85

**E0731** u Retirada de senyal o cartell
1 u × 19.47 = 19.47

**E07312** u Trasllat de senyal d'indicació o orientació existent
2 u × 288.95 = 577.90

| Amidament | Uts. | Parcial |
|---|---|---|
| S-500 | 1 | 1.00 |
| S-510 | 1 | 1.00 |
| Subtotal |  | 2.00 |
| Total |  | 2 |

**E0736** m Barrera de seguretat metàl·lica simple sense separador, tipus AS-BLB.H (C4) o similar
8 m × 39.42 = 315.36

| Amidament | Uts. | Llarg | Parcial |
|---|---|---|---|
| ODT me | 1 | 8 | 8.00 |
| Total |  |  | 8 |

**E07368** u Extrem de 4,32 m de barrera de seguretat metàl·lica
1 u × 370 = 370.00
Extrem de 4,32 m mínim de barrera de seguretat metàl·lica de qualsevol tipus, amb abatiment o encastament en talús del desmunt, galvanitzada en calent, amb un perfil longitudinal de secció de doble ona, pals tipus CPN C-120 cada 2 m, inclòs enclavament en terres o formigó, soldadures, xapes de reforç, peça en angle, topall final, elements de fixació, peça reflectora a dues cares, totalment col·locat.

| Codi | Ut | Descripció | Rendiment | Preu | Import |
|---|---|---|---|---|---|
| O0101 | h | Cap de colla | 0.18 | 31.22 | 5.62 |
| O0102 | h | Oficial 1ª | 0.7 | 29.47 | 20.63 |
| O0110 | h | Peó | 0.7 | 24.49 | 17.14 |
| P14452 | u | Extrem de 4,32 metres (material; 05/08/2022) | 1 | 304.43 | 304.43 |
| P1424 | u | Part proporc. mater. barreres | 1 | 7.53864 | 7.54 |
| M0253 | h | Màquina per a clavar muntants metàl·lics | 0.04 | 52.7627232 | 2.11 |
| vg | % | Despeses indirectes | 1.74 | 7.2 | 12.53 |
|  |  | Total |  |  | 370 |

| Amidament | Uts. | Parcial |
|---|---|---|
| ODT me | 1 | 1.00 |
| Total |  | 1 |

**E07366** u Extrem de barrera en accessos i altres, col·locat en corba a 90º
1 u × 267.28 = 267.28

| Amidament | Uts. | Parcial |
|---|---|---|
| ODT me | 1 | 1.00 |
| Total |  | 1 |

## 06 Ctra. TV-3145 De la T-11 a l'estació de la Canonja
Import: 97183

### 06.01 Demolicions i moviment de terres
Import: 5436.03

**E0334** m Tall serra disc paviment mescles bituminoses, formigó o panot, fins 25 cm
514.8 m × 2.37 = 1220.08

| Amidament | Uts. | Llarg | Parcial |
|---|---|---|---|
| zona nord: |  |  |  |
| vorada | 2 | 17.5 | 35.00 |
|  | 2 | 32 | 64.00 |
|  | 1 | 38 | 38.00 |
|  | 1 | 33 | 33.00 |
| illeta | 1 | 5 | 5.00 |
| fonament muret | 1 | 29.3 | 29.30 |
| zona sud: |  |  |  |
| vorada | 2 | 53 | 106.00 |
| asfalt | 1 | 20.5 | 20.50 |
|  | 1 | 47 | 47.00 |
| zona pont: |  |  |  |
| asfalt | 1 | 65 | 65.00 |
|  | 1 | 72 | 72.00 |
| Subtotal |  |  | 514.80 |
| Total |  |  | 514.8 |

**E0208** m3 Enderroc estructures formigó en massa, inclòs transport a abocador
5.12 m3 × 42.16 = 215.86

| Amidament | Uts. | Llarg | Ample | Alt | Parcial |
|---|---|---|---|---|---|
| talús de formigó zona nord | 1 | 32 | 0.4 | 0.4 | 5.12 |
| Total |  |  |  |  | 5.12 |

**E0210** m Demolició de vorada i rigola, inclosa la fonamentació, i transport
234.3 m × 8.42 = 1972.81

| Amidament | Uts. | Llarg | Parcial |
|---|---|---|---|
| zona nord: |  |  |  |
|  | 1 | 32 | 32.00 |
| illeta | 1 | 5 | 5.00 |
| zona pont: |  |  |  |
|  | 1 | 65 | 65.00 |
|  | 1 | 72 | 72.00 |
| remontable | 1 | 60.3 | 60.30 |
| Subtotal |  |  | 234.30 |
| Total |  |  | 234.3 |

**E02110** m2 Demolició de paviment de formigó, transport abocador
66.25 m2 × 6 = 397.50

| Amidament | Uts. | Llarg | Ample | Parcial |
|---|---|---|---|---|
| vorera | 1 | 17.5 | 3.5 | 61.25 |
| illeta | 1 | 5 | 1 | 5.00 |
| Subtotal |  |  |  | 66.25 |
| Total |  |  |  | 66.25 |

**E0213** m2 Demolició paviment de mescla bituminosa, mitjans mecànics, fondària 25 cm
65.85 m2 × 4.46 = 293.69

| Amidament | Uts. | Llarg | Ample | Parcial |
|---|---|---|---|---|
| zona nord: |  |  |  |  |
|  | 1 | 32 | 0.5 | 16.00 |
|  | 1 | 38 | 0.1 | 3.80 |
|  | 1 | 33 | 0.5 | 16.50 |
| zona sud: |  |  |  |  |
| vorada | 1 | 53 | 0.5 | 26.50 |
| asfalt | 1 | 20.5 | 0.1 | 2.05 |
|  | 1 | 10 | 0.1 | 1.00 |
| Subtotal |  |  |  | 65.85 |
| Total |  |  |  | 65.85 |

**E0305** m3 Excavació rases i pous, mitjans mecànics, cànon abocador
67.21 m3 × 14.88 = 1000.08

| Amidament | Uts. | Llarg | Ample | Alt | Parcial |
|---|---|---|---|---|---|
| zona nord: |  |  |  |  |  |
|  | 1 | 38 | 2 | 0.2 | 15.20 |
|  | 1 | 33 | 2 | 0.2 | 13.20 |
| fonament muret | 1 | 29.3 | 0.4 | 0.4 | 4.69 |
| zona sud: |  |  |  |  |  |
| asfalt | 1 | 20.5 | 2 | 0.2 | 8.20 |
|  | 1 | 10 | 2 | 0.2 | 4.00 |
| zona pont: |  |  |  |  |  |
|  | 1 | 65 | 0.4 | 0.4 | 10.40 |
|  | 1 | 72 | 0.4 | 0.4 | 11.52 |
| Subtotal |  |  |  |  | 67.21 |
| Total |  |  |  |  | 67.21 |

**E0341** u Cales per a localització serveis
2 u × 71.58 = 143.16

**E0329** m Neteja de vores, inclòs càrrega i transport
203 m × 0.95 = 192.85

| Codi | Ut | Descripció | Rendiment | Preu | Import |
|---|---|---|---|---|---|
| O0101 | h | Cap de colla | 0.001 | 31.22 | 0.03 |
| O0110 | h | Peó | 0.01 | 24.49 | 0.24 |
| M0208 | h | Motoanivelladora | 0.003 | 88.020288 | 0.26 |
| M0204 | h | Pala carregadora pneumàtics | 0.003 | 69.9217344 | 0.21 |
| M0212B | h | Camió de trabuc 16 m³ | 0.003 | 54.48 | 0.16 |
| vg | % | Despeses indirectes | 0.007 | 7.2 | 0.05 |
|  |  | Total |  |  | 0.95 |

| Amidament | Uts. | Llarg | Ample | Parcial |
|---|---|---|---|---|
| zona nord: |  |  |  |  |
|  | 1 | 38 | 2 | 76.00 |
|  | 1 | 33 | 2 | 66.00 |
| zona sud: |  |  |  |  |
| asfalt | 1 | 20.5 | 2 | 41.00 |
|  | 1 | 10 | 2 | 20.00 |
| Subtotal |  |  |  | 203.00 |
| Total |  |  |  | 203 |

### 06.02 Fonaments i murs
Import: 8681.76

**E0505** m3 Formigó HA-25 fonaments i soleres
30.13 m3 × 99.04 = 2984.08

| Amidament | Uts. | Llarg | Ample | Alt | Parcial |
|---|---|---|---|---|---|
| muret: | 1 | 29.3 | 0.4 | 0.4 | 4.69 |
|  | 1 | 29.3 | 0.2 | 0.6 | 3.52 |
| fonament barana: | 1 | 65 | 0.4 | 0.4 | 10.40 |
|  | 1 | 72 | 0.4 | 0.4 | 11.52 |
| Subtotal |  |  |  |  | 30.13 |
| Total |  |  |  |  | 30.13 |

**E0516** m2 Encofrat de fusta per a formigó vist
95.82 m2 × 38.62 = 3700.57

| Amidament | Uts. | Llarg | Ample | Parcial |
|---|---|---|---|---|
| muret | 2 | 29.3 | 0.7 | 41.02 |
| suport barana: | 2 | 65 | 0.2 | 26.00 |
|  | 2 | 72 | 0.2 | 28.80 |
| Subtotal |  |  |  | 95.82 |
| Total |  |  |  | 95.82 |

**E0517** kg Acer especial B-500S de límit elàstic 500 N/mm2 en barres corrugades
1349.4 kg × 1.48 = 1997.11

| Amidament | Uts. | Llarg | Ample | Parcial |
|---|---|---|---|---|
| muret: | 1 | 29.3 | 6 | 175.80 |
|  | 1 | 29.3 | 12 | 351.60 |
| fonament barana: | 1 | 65 | 6 | 390.00 |
|  | 1 | 72 | 6 | 432.00 |
| Subtotal |  |  |  | 1349.40 |
| Total |  |  |  | 1349.4 |

### 06.03 Ferms i paviments
Import: 19795.49

**E0502** m3 Formigó HM-20 fonaments
5.75 m3 × 95.31 = 548.03

| Amidament | Uts. | Llarg | Ample | Alt | Parcial |
|---|---|---|---|---|---|
| illeta | 1 | 5 | 0.2 |  | 1.00 |
| aparcament | 1 | 25 | 1.9 | 0.1 | 4.75 |
| Subtotal |  |  |  |  | 5.75 |
| Total |  |  |  |  | 5.75 |

**E0601** m3 Base granular de tot-u artificial, amb motoanivelladora
97.4 m3 × 28.67 = 2792.46

| Amidament | Uts. | Llarg | Ample | Alt | Parcial |
|---|---|---|---|---|---|
| zona nord: |  |  |  |  |  |
|  | 1 | 38 | 2 | 0.6 | 45.60 |
|  | 1 | 33 | 2 | 0.6 | 39.60 |
| zona sud: |  |  |  |  |  |
| asfalt | 1 | 20.5 | 2 | 0.2 | 8.20 |
|  | 1 | 10 | 2 | 0.2 | 4.00 |
| Subtotal |  |  |  |  | 97.40 |
| Total |  |  |  |  | 97.4 |

**E0623** m2 Paviment de panot a determinar de 20x20x4 cm. (a det. per DO)
278.2 m2 × 31.41 = 8738.26

| Amidament | Uts. | Llarg | Ample | Parcial |
|---|---|---|---|---|
| zona nord: | 1 | 17.5 | 2.8 | 49.00 |
|  | 1 | 32 | 1.4 | 44.80 |
|  | 1 | 38 | 1.4 | 53.20 |
|  | 1 | 33 | 1.4 | 46.20 |
| zona sud: | 1 | 99 |  | 99.00 |
| a deduir paviment indicador | -1 | 14 |  | -14.00 |
| Subtotal |  |  |  | 278.20 |
| Total |  |  |  | 278.2 |

**E0673** m2 Paviment lloseta tàctil indicador d'advertència o proximitat de perill
8.4 m2 × 42.7 = 358.68

| Amidament | Uts. | Llarg | Ample | Parcial |
|---|---|---|---|---|
| passos vianants | 7 | 2 | 0.6 | 8.40 |
| Total |  |  |  | 8.4 |

**E0674** m2 Paviment lloseta tàctil indicador direccional
5.6 m2 × 42.07 = 235.59

| Amidament | Uts. | Llarg | Ample | Parcial |
|---|---|---|---|---|
| passos vianants | 7 | 1 | 0.8 | 5.60 |
| Total |  |  |  | 5.6 |

**E0621** m Vorada de peces de formigó 17x28 cm (tipus T-3)
173.5 m × 27.88 = 4837.18

| Amidament | Uts. | Llarg | Parcial |
|---|---|---|---|
| zona nord: | 1 | 17.5 | 17.50 |
|  | 1 | 32 | 32.00 |
|  | 1 | 38 | 38.00 |
|  | 1 | 33 | 33.00 |
| zona sud: | 1 | 53 | 53.00 |
| Subtotal |  |  | 173.50 |
| Total |  |  | 173.5 |

**E06261** m Vorada remuntable de formigó de 25x13 cm. llisa (urb.)
5 m × 21.33 = 106.65
Vorada muntable prefabricada de formigó bicapa de 25x13 cm amb la superfície llisa, col·locada, inclòs l'excavació, talls, base de formigó tipus HM-20 i rejuntada amb morter de ciment.

| Codi | Ut | Descripció | Rendiment | Preu | Import |
|---|---|---|---|---|---|
| O0101 | h | Cap de colla | 0.033 | 31.22 | 1.03 |
| O0102 | h | Oficial 1ª | 0.07 | 29.47 | 2.06 |
| O0110 | h | Peó | 0.14 | 24.49 | 3.43 |
| P1609 | m3 | Excavació de terres | 0.052 | 13.344 | 0.69 |
| P0503 | m3 | Formigó HM-20 posat a l'obra | 0.038 | 80.4 | 3.06 |
| E0108 | m3 | Morter de ciment elaborat a l'obra | 0.003 | 64.75 | 0.19 |
| P10210 | m | Vorada remuntable formigó 25x13 (material; 10/07/2006) | 1 | 9.768 | 9.77 |
| vg | % | Despeses indirectes | 0.153 | 7.2 | 1.10 |
|  |  | Total |  |  | 21.33 |

| Amidament | Uts. | Llarg | Parcial |
|---|---|---|---|
| illeta zona nord | 1 | 5 | 5.00 |
| Total |  |  | 5 |

**E0629** m Rigola blanca de 20x20x8 cm.
120.5 m × 18.08 = 2178.64

| Amidament | Uts. | Llarg | Parcial |
|---|---|---|---|
| zona nord: | 1 | 17.5 | 17.50 |
|  | 1 | 32 | 32.00 |
|  | 1 | 38 | 38.00 |
|  | 1 | 33 | 33.00 |
| Subtotal |  |  | 120.50 |
| Total |  |  | 120.5 |

### 06.04 Xarxa d'enllumenat
Import: 21135.19

**E0334** m Tall serra disc paviment mescles bituminoses, formigó o panot, fins 25 cm
64 m × 2.37 = 151.68

| Amidament | Uts. | Llarg | Parcial |
|---|---|---|---|
| encreuaments: | 2 | 9 | 18.00 |
|  | 2 | 11 | 22.00 |
|  | 2 | 12 | 24.00 |
| Subtotal |  |  | 64.00 |
| Total |  |  | 64 |

**E0213** m2 Demolició paviment de mescla bituminosa, mitjans mecànics, fondària 25 cm
19.2 m2 × 4.46 = 85.63

| Amidament | Uts. | Llarg | Ample | Parcial |
|---|---|---|---|---|
| encreuaments: | 1 | 9 | 0.6 | 5.40 |
|  | 1 | 11 | 0.6 | 6.60 |
|  | 1 | 12 | 0.6 | 7.20 |
| Subtotal |  |  |  | 19.20 |
| Total |  |  |  | 19.2 |

**E0305** m3 Excavació rases i pous, mitjans mecànics, cànon abocador
47.36 m3 × 14.88 = 704.72

| Amidament | Uts. | Llarg | Ample | Alt | Parcial |
|---|---|---|---|---|---|
| traçat tub 90 mm | 1 | 144 | 0.4 | 0.6 | 34.56 |
| traçat encreuaments | 1 | 32 | 0.4 | 1 | 12.80 |
| Subtotal |  |  |  |  | 47.36 |
| Total |  |  |  |  | 47.36 |

**E0317** m3 Rebliment i piconatge rasa, material pròpia obra, inclòs càrrega i transport
23.04 m3 × 5.55 = 127.87

| Amidament | Uts. | Llarg | Ample | Alt | Parcial |
|---|---|---|---|---|---|
| traçat tub 90 mm | 1 | 144 | 0.4 | 0.4 | 23.04 |
| Total |  |  |  |  | 23.04 |

**E0502** m3 Formigó HM-20 fonaments
14.72 m3 × 95.31 = 1402.96

| Amidament | Uts. | Llarg | Ample | Alt | Parcial |
|---|---|---|---|---|---|
| encreuaments: | 1 | 9 | 0.4 | 1.2 |  |
|  | 1 | 11 | 0.4 | 1.2 |  |
|  | 1 | 12 | 0.4 | 1.2 |  |
| a deduir tub | -1 | 32 | 0.022 |  |  |
| Subtotal |  |  |  |  |  |
| Total |  |  |  |  | 14.72 |

**E101311** m Subministrament i col·locació de cinta senyalitzadora elèctric
176 m × 1.52 = 267.52

| Amidament | Uts. | Llarg | Parcial |
|---|---|---|---|
| traçat | 1 | 176 | 176.00 |
| Total |  |  | 176 |

**E0821** u Recreixement i anivellació pericó o bunera
1 u × 78.15 = 78.15

**E12101** u Pericó registre 45x45x60 cm, amb tapa (semàf i enllum, s/base formigó)
7 u × 112.17 = 785.19

**E0322** m3 Arena de riu en recobriment de tubs D<5 mm rentada
23.04 m3 × 24.41 = 562.41

| Amidament | Uts. | Llarg | Ample | Alt | Parcial |
|---|---|---|---|---|---|
| traçat tub 90 mm | 1 | 144 | 0.4 | 0.4 | 23.04 |
| Total |  |  |  |  | 23.04 |

**E10129** u Fonamentació fanal columna h>5m alçada
7 u × 223.91 = 1567.37

| Amidament | Uts. | Parcial |
|---|---|---|
| zona nord | 7 | 7.00 |
| Total |  | 7 |

**E1113031** u Columna troncocònica h=7 m en acer galvanitzat
7 u × 874.26 = 6119.82

| Amidament | Uts. | Parcial |
|---|---|---|
| zona nord | 7 | 7.00 |
| Total |  | 7 |

**E111568** u Llumenera model EST/Estilo 44 W LED de Carandini o similar
7 u × 851.26 = 5958.82

| Amidament | Uts. | Parcial |
|---|---|---|
| zona nord | 7 | 7.00 |
| Total |  | 7 |

**E101004** m Tub de PEAD corrugat de Ø125 mm doble paret
32 m × 4.94 = 158.08

| Amidament | Uts. | Llarg | Parcial |
|---|---|---|---|
| encreuaments: | 1 | 9 | 9.00 |
|  | 1 | 11 | 11.00 |
|  | 1 | 12 | 12.00 |
| Subtotal |  |  | 32.00 |
| Total |  |  | 32 |

**E101002** m Tub de PEAD corrugat de Ø 90 mm doble paret
151 m × 4.2 = 634.20

| Amidament | Uts. | Llarg | Parcial |
|---|---|---|---|
| traçat | 1 | 176 | 176.00 |
| conexions | 7 | 1 | 7.00 |
| a deduir encreuaments: | -1 | 9 | -9.00 |
|  | -1 | 11 | -11.00 |
|  | -1 | 12 | -12.00 |
| Subtotal |  |  | 151.00 |
| Total |  |  | 151 |

**E10104** m Conductor coure tetrapolar 4x6 mm2 soterrada
183 m × 7.27 = 1330.41

| Amidament | Uts. | Llarg | Parcial |
|---|---|---|---|
| traçat | 1 | 176 | 176.00 |
| conexions | 7 | 1 | 7.00 |
| Subtotal |  |  | 183.00 |
| Total |  |  | 183 |

**E10121** m Conductor coure nu de 35 mm2, unipolar soterrada
183 m × 4.92 = 900.36

| Amidament | Uts. | Llarg | Parcial |
|---|---|---|---|
| traçat | 1 | 176 | 176.00 |
| conexions | 7 | 1 | 7.00 |
| Subtotal |  |  | 183.00 |
| Total |  |  | 183 |

**E1626** u Legalització del nou enllumenat públic
1 u × 300 = 300.00

| Amidament | Uts. | Parcial |
|---|---|---|
| Memòria nou enllumenat | 1 | 1.00 |
| Total |  | 1 |

### 06.05 Reposició de serveis
Import: 548.42

**E08211** u Recreixement i anivellació pou de registre
2 u × 196.06 = 392.12

| Amidament | Uts. | Parcial |
|---|---|---|
| arquetes telefònica | 2 | 2.00 |
| Total |  | 2 |

**E0821** u Recreixement i anivellació pericó o bunera
2 u × 78.15 = 156.30

| Amidament | Uts. | Parcial |
|---|---|---|
| arquetes existents | 2 | 2.00 |
| Total |  | 2 |

### 06.06 Senyalització, abalisament i sistemes de contenció
Import: 41586.11

**E0214** m Desmuntatge barrera de seguretat flexible i demolició ancoratges
166 m × 9.03 = 1498.98

| Amidament | Uts. | Llarg | Parcial |
|---|---|---|---|
| pont | 1 | 64 | 64.00 |
|  | 1 | 70 | 70.00 |
| accés zona sud | 2 | 16 | 32.00 |
| Subtotal |  |  | 166.00 |
| Total |  |  | 166 |

**E0437** m2 Retirada de malla de tela metàl·lica
10 m2 × 4.11 = 41.10
Retirada de malla de tela metàl·lica, inclòs p.p. de suports i transport a abocador o magatzem.

| Codi | Ut | Descripció | Rendiment | Preu | Import |
|---|---|---|---|---|---|
| O0102 | h | Oficial 1ª | 0.02 | 29.47 | 0.59 |
| O0110 | h | Peó | 0.03 | 24.49 | 0.73 |
| M0212B | h | Camió de trabuc 16 m³ | 0.03 | 54.48 | 1.63 |
| P1613 | u | Cànon d'abocador | 1 | 0.96 | 0.96 |
| vg | % | Despeses indirectes | 0.028 | 7.2 | 0.20 |
|  |  | Total |  |  | 4.11 |

**E9930Z** u Desmuntatge i posterior col·locació d'escala metàl·lica existent
1 u × 361.48 = 361.48
Desmuntatge, manteniment, conservació i posterior col·locació d'escala metàl·lica existent a l'ubicació definitiva, segons inidicacions de la Direcció d'Obra, tot inclòs.

| Codi | Ut | Descripció | Rendiment | Preu | Import |
|---|---|---|---|---|---|
| O0101 | h | Cap de colla | 0.5 | 31.22 | 15.61 |
| O0102 | h | Oficial 1ª | 4 | 29.47 | 117.88 |
| O0110 | h | Peó | 4 | 24.49 | 97.96 |
| M0201 | h | Compressor aire gasoil 13,3 m³/h | 1.5 | 25.3058328 | 37.96 |
| P10209 | pp | Petit material | 2 | 35.8015104 | 71.60 |
| %16130 | % | Despeses indirectes | 6 % | 341.01 | 20.46 |
|  |  | Total |  |  | 361.48 |

**E07812** u Pilona flexible d'alta resisitència de Ø100 element delimitador
65 u × 62.13 = 4038.45

**E0739** m Suport rectangular d'acer galvanitzat de 100x50x3 mm.
59.2 m × 30.27 = 1791.98

| Amidament | Uts. | Llarg | Parcial |
|---|---|---|---|
| reaprofitades | 7 | 3.7 | 25.90 |
| P-20 | 1 | 3.7 | 3.70 |
| S-13 | 8 | 3.7 | 29.60 |
| Subtotal |  |  | 59.20 |
| Total |  |  | 59.2 |

**E0729** u Fonamentació de senyals
16 u × 37.18 = 594.88

| Amidament | Uts. | Parcial |
|---|---|---|
| reaprofitades | 7 | 7.00 |
| P-20 | 1 | 1.00 |
| S-13 | 8 | 8.00 |
| Subtotal |  | 16.00 |
| Total |  | 16 |

**E07291** u Muntatge de senyal de trànsit reaprofitada de qualsevol geoemtria i mida sobre nou suport
7 u × 41.77 = 292.39

**E0731** u Retirada de senyal o cartell
1 u × 19.47 = 19.47

**E0710** u Placa reflectora triangular L=135 cm, nivell 2 HIP
1 u × 293.07 = 293.07

| Amidament | Uts. | Parcial |
|---|---|---|
| P-20 | 1 | 1.00 |
| Total |  | 1 |

**E0716** u Placa reflectora quadrada de 90 cm. costat, nivell 2 HIP
8 u × 260.57 = 2084.56

| Amidament | Uts. | Llarg | Parcial |
|---|---|---|---|
| S-13 passos de vianants | 3 | 2 | 6.00 |
|  | 2 | 1 | 2.00 |
| Subtotal |  |  | 8.00 |
| Total |  |  | 8 |

**E07364** u Extrem de 8 m de barrera de seguretat metàl·lica
2 u × 480 = 960.00

| Amidament | Uts. | Parcial |
|---|---|---|
| accés zona sud | 2 | 2.00 |
| Total |  | 2 |

**E0701** m Barana d'acer tipus EG,amb passamà 120x60 mm.
139 m × 146.11 = 20309.29
Barana d'acer tipus EG, amb passamà 120x60 mm., travessers inferior i superior de 60x30 mm.,muntants cada 100 cm. i brendoles de 40x20 mm. cada 10 cm., de 100 cm. d'alçària, emprimació i 2 capes de pintura color RAL 5009 incloses, amb ancoratges i soldadures, col·locada i totalment acabada.

| Codi | Ut | Descripció | Rendiment | Preu | Import |
|---|---|---|---|---|---|
| O0101 | h | Cap de colla | 0.05 | 31.22 | 1.56 |
| O0102 | h | Oficial 1ª | 0.25 | 29.47 | 7.37 |
| O0110 | h | Peó | 0.6 | 24.49 | 14.69 |
| P14230 | m | Barana acer tipus EG (material; 23/07/1998) | 1 | 104.94 | 104.94 |
| P1903 | kg | Pintura d'emprimació (material; 12/01/2009) | 0.17 | 7.6770504 | 1.31 |
| P1904 | kg | Pintura (material; 12/01/2009) | 2 × 0.34 | 8.6413176 | 5.88 |
| M0235 | h | Equip de soldadura elèctrica (maquinària; 12/01/2009) | 0.1 | 17.4557088 | 1.75 |
| M0226 | h | Grup electrògen de 20/30 kVA (maquinària; 12/01/2009) | 0.1 | 5.686704 | 0.57 |
| vg | % | Despeses indirectes | 1.116 | 7.2 | 8.04 |
|  |  | Total |  |  | 146.11 |

| Amidament | Uts. | Llarg | Parcial |
|---|---|---|---|
| zona pont nord | 1 | 66.5 | 66.50 |
| zona pont sud | 1 | 72.5 | 72.50 |
| Subtotal |  |  | 139.00 |
| Total |  |  | 139 |

**E07017** m Barana d'acer galvanitzat amb perfils superior i inferior 50x20x1.5 mm.
30 m × 121.24 = 3637.20
Barana d'acer de 100 cm d'alçària amb perfils superior i inferior de 50x20x1,5 mm, barres verticals de 20 mm de diàmetre disposades cada 10 cm., muntants cada 150 cm de 50x50x2 mm soldades i llimades, emprimació i 2 dues capes de pintura de color negre o termolacada en color RAL a determinar per la D.O., inclòs ancoratges a mur amb pletina d'1 cm., 4 espàrrecs d'acer inoxidable amb tacs químic, totalment col·locada.

| Codi | Ut | Descripció | Rendiment | Preu | Import |
|---|---|---|---|---|---|
| O0101 | h | Cap de colla | 0.05 | 31.22 | 1.56 |
| O0102 | h | Oficial 1ª | 0.25 | 29.47 | 7.37 |
| O0110 | h | Peó | 0.6 | 24.49 | 14.69 |
| P14231 | m | Barana acer passa. trave. 50x20x1,5 mm (material; 16/04/2012) | 1 | 84.193746196842 | 84.19 |
| P1903 | kg | Pintura d'emprimació | 0.17 | 7.6770504 | 1.31 |
| P1904 | kg | Pintura | 2 × 0.17 | 8.6413176 | 2.94 |
| M0235 | h | Equip de soldadura elèctrica | 0.1 | 17.4557088 | 1.75 |
| M0226 | h | Grup electrògen de 20/30 kVA | 0.1 | 5.686704 | 0.57 |
| %16130 | % | Despeses indirectes | 6 % | 114.38 | 6.86 |
|  |  | Total |  |  | 121.24 |

| Amidament | Uts. | Llarg | Parcial |
|---|---|---|---|
| vorera nord | 1 | 30 | 30.00 |
| Total |  |  | 30 |

**E0010Z** m Pintat de perfil metàl·lic sobre pretil de formigó color blau RAL 5009
104 m × 18.99 = 1974.96
Pintat de perfil metàl·lic sobre pretil de formigó amb color blau RAL 5009, inclòs treballs previs de neteja, desengreixat i aplicació de capa d'emprimació anticorrosiva.

| Codi | Ut | Descripció | Rendiment | Preu | Import |
|---|---|---|---|---|---|
| O0101 | h | Cap de colla | 0.01 | 31.22 | 0.31 |
| O0102 | h | Oficial 1ª | 0.3 | 29.47 | 8.84 |
| O0110 | h | Peó | 0.3 | 24.49 | 7.35 |
| PE0009 | kg | Pintura d'imprimació per a metalls (material; 19/12/2013) | 0.1 | 2.604 | 0.26 |
| PE0010 | kg | Pintura oxiron color blau RAL 5009 (material; 19/12/2013) | 0.15 | 5.22 | 0.78 |
| PE0007 | pp | Materials i elements auxiliars (material; 19/12/2013) | 0.1 | 3.792 | 0.38 |
| %16130 | % | Despeses indirectes | 6 % | 17.92 | 1.08 |
|  |  | Total |  |  | 18.99 |

| Amidament | Uts. | Llarg | Parcial |
|---|---|---|---|
| barana sobre pretil existent | 2 | 52 | 104.00 |
| Total |  |  | 104 |

**E070AZ** u Subministre i instal·lació de senyal lluminosa tipus S-13, detecció de vehicles, conexió a enllumenat públic.
1 u × 3688.3 = 3688.30
Subministre i instal·lació de senyal lluminosa tipus S-13 amb nivell 2 de reflectància, làmina antivandàlica i leds. Activació per detecció de vehicles amb radar configurable. Alimentació mitjançant conexió a enllumenat públic, bateria de 18 Amp/H i regulador de càrrega. Inclòs excavació, cimentació, poste i anclatge d'alumini D90x5 mm, conexió a línia existent fins a 20m de distància i tots els treballs i elements necessaris per al seu funcionament.

| Codi | Ut | Descripció | Rendiment | Preu |
|---|---|---|---|---|
| O0101 | h | Cap de colla | 2 | 31.22 |
| O0102 | h | Oficial 1ª | 11 | 29.47 |
| O0110 | h | Peó | 11 | 24.49 |
| M0202 | h | Retroexcavadora 74 hp (maquinària; 01/09/2013) | 1.8 | 71.292 |
| M0214 | h | Camió grua 12 tn | 1.8 | 50.484 |
| P0503 | m3 | Formigó HM-20 posat a l'obra | 2.6 | 80.4 |
| P091272 | m | Tub PEAD corrugat ext. llis int. DN90 mm. | 20 | 2.988 |
| P0101 | m | Cinta senyalitzadora PVC 150 mm color groc | 20 | 0.456 |
| E01085 | m | Cablejat elèctric ó telefònic per escomesa particular i petit material (material; 23/07/1998) | 20 | 8.268 |
| P14711 | u | Base d'acer galvanit. suport 90 mm. | 1 | 123.624 |
| P1472 | m | Pal alumini diàmetre 90 mm. MC | 3 | 36.432 |
| P001AZ | u | Senyal S-13 lluminosa amb radar, bateria 18 Amp/H, regulador, i elements (material; 05/01/2022) | 1 | 1928 |
| %1613 | % | Despeses indirectes | 6 % |  |

| Amidament | Uts. | Parcial |
|---|---|---|
| S-13 sortida A-7 | 1 | 1.00 |
| Total |  | 1 |

## 07 Ctra. TP-7401 De Porrera a la N-420
Import: 18961.84

### 07.01 Demolicions i moviment de terres
Import: 4764.83

**E0334** m Tall serra disc paviment mescles bituminoses, formigó o panot, fins 25 cm
117 m × 2.37 = 277.29

| Amidament | Uts. | Llarg | Parcial |
|---|---|---|---|
| tall cuneta | 1 | 117 | 117.00 |
| Total |  |  | 117 |

**E0213** m2 Demolició paviment de mescla bituminosa, mitjans mecànics, fondària 25 cm
195 m2 × 4.46 = 869.70

| Amidament | Uts. | Llarg | Parcial |
|---|---|---|---|
| zona cuneta transitable | 1 | 195 | 195.00 |
| Total |  |  | 195 |

**E02111** m2 Demolició de cuneta de formigó, transport abocador
338 m2 × 5.81 = 1963.78

| Amidament | Uts. | Llarg | Ample | Parcial |
|---|---|---|---|---|
| cuneta existent | 1 | 169 | 2 | 338.00 |
| Total |  |  |  | 338 |

**E0305** m3 Excavació rases i pous, mitjans mecànics, cànon abocador
111.16 m3 × 14.88 = 1654.06

| Amidament | Uts. | Llarg | Ample | Alt | Parcial |
|---|---|---|---|---|---|
| rasa drenatge | 1 | 182 | 0.6 | 0.5 | 54.60 |
| cuneta transitable | 1 | 101 | 1.4 | 0.4 | 56.56 |
| Subtotal |  |  |  |  | 111.16 |
| Total |  |  |  |  | 111.16 |

### 07.02 Drenatges
Import: 12575.43

**E0884** m Formació i reperfilat de cunetes en qualsevol tipus de terreny
160 m × 2.97 = 475.20

| Amidament | Uts. | Llarg | Parcial |
|---|---|---|---|
| cuneta de terres | 1 | 160 | 160.00 |
| Total |  |  | 160 |

**E0880** m3 Formigó en revestiment de cunetes (actuacions <2000 m)
17.17 m3 × 142.68 = 2449.82

| Amidament | Uts. | Llarg | Ample | Parcial |
|---|---|---|---|---|
| cuneta transitable | 1 | 101 | 0.17 | 17.17 |
| Total |  |  |  | 17.17 |

**E0502** m3 Formigó HM-20 fonaments
13.1 m3 × 95.31 = 1248.56

| Amidament | Uts. | Llarg | Ample | Alt | Parcial |
|---|---|---|---|---|---|
| rasa drenatge | 1 | 182 | 0.6 | 0.12 | 13.10 |
| Total |  |  |  |  | 13.1 |

**E0867A** m Tub dren DN 250 mm PE corrugat i doble paret TP
182 m × 18.34 = 3337.88
Tub dren de 200 mm de diàmetre nominal de PE corrugat i doble paret, totalment ranurat, col·locat en rasa de trasdós de mur per al drenatge.

| Codi | Ut | Descripció | Rendiment | Preu | Import |
|---|---|---|---|---|---|
| O0102 | h | Oficial 1ª | 0.05 | 29.47 | 1.47 |
| O0110 | h | Peó | 0.05 | 24.49 | 1.22 |
| P1151A |  | Tub dren PE DN250 mm doble paret TP (material; 14/02/2022) | 1 | 12.5 | 12.50 |
| P1171 | pp | Accessoris i connexions PVC | 1 | 2.1139704 | 2.11 |
| %16130 | % | Despeses indirectes | 6 % | 17.30 | 1.04 |
|  |  | Total |  |  | 18.34 |

| Amidament | Uts. | Llarg | Parcial |
|---|---|---|---|
| rasa drenatge | 1 | 182 | 182.00 |
| Total |  |  | 182 |

**E0319** m3 Rebliment i piconatge localitzat amb material filtrant
109.2 m3 × 30.96 = 3380.83

| Amidament | Uts. | Llarg | Ample | Alt | Parcial |
|---|---|---|---|---|---|
| rasa drenatge | 1 | 182 | 0.6 | 1 | 109.20 |
| Total |  |  |  |  | 109.2 |

**E0645** m2 Feltre geotextil de polipropilè 125 g/m2
618.8 m2 × 2.72 = 1683.14
Feltre geotextil de polipropilè amb un pes mínim de 125 g/m2 no teixit, 100% foradat per ambdues cares, amb resistència a la perforació igual o superior a 1500 N, inclòs pèrdues per retalls i encavalcaments, regularització i anivellament de superfície d'assentament, totalment col·locat.

| Codi | Ut | Descripció | Rendiment | Preu | Import |
|---|---|---|---|---|---|
| O0101 | h | Cap de colla | 0.002 | 31.22 | 0.06 |
| O0102 | h | Oficial 1ª | 0.027 | 29.47 | 0.80 |
| O0110 | h | Peó | 0.027 | 24.49 | 0.66 |
| P06421 | m2 | Geotèxtil 125 g/m2 resist>= 1500 N (material; 12/01/2009) | 1.1 | 0.9642672 | 1.06 |
| vg | % | Despeses indirectes | 0.019 | 7.2 | 0.14 |
|  |  | Total |  |  | 2.72 |

| Amidament | Uts. | Llarg | Ample | Parcial |
|---|---|---|---|---|
| rasa drenatge | 1 | 182 | 3.4 | 618.80 |
| Total |  |  |  | 618.8 |

### 07.03 Ferms i paviments
Import: 1621.58

**E0601** m3 Base granular de tot-u artificial, amb motoanivelladora
56.56 m3 × 28.67 = 1621.58

| Amidament | Uts. | Llarg | Ample | Alt | Parcial |
|---|---|---|---|---|---|
| cuneta transitable | 1 | 101 | 1.4 | 0.4 | 56.56 |
| Total |  |  |  |  | 56.56 |

## 08 Ctra. TV-3421 De la Sénia a Roquetes (Roquetes)
Import: 130326.94

### 08.01 Demolicions i moviment de terres
Import: 30836.55

**E0214** m Desmuntatge barrera de seguretat flexible i demolició ancoratges
205 m × 9.03 = 1851.15

| Amidament | Uts. | Llarg | Parcial |
|---|---|---|---|
| me | 1 | 80 | 80.00 |
|  | 1 | 125 | 125.00 |
| Subtotal |  |  | 205.00 |
| Total |  |  | 205 |

**E0215** u Desmuntatge de senyal de trànsit i demolició ancoratges
7 u × 19.46 = 136.22
Desmuntatge de senyal de trànsit i demolició d'ancoratges amb base de formigó, inclòs càrrega i transport al magatzem de Diputació, inclòs cànon d'abocador.

| Codi | Ut | Descripció | Rendiment | Preu | Import |
|---|---|---|---|---|---|
| O0102 | h | Oficial 1ª | 0.05 | 29.47 | 1.47 |
| O0110 | h | Peó | 0.3 | 24.49 | 7.35 |
| M0201 | h | Compressor aire gasoil 13,3 m³/h | 0.025 | 25.3058328 | 0.63 |
| M0207 | h | Retroexcavadora 100 hp | 0.01 | 71.292 | 0.71 |
| M0229 | h | Compressor d'aire de gasoil 3m³ | 0.1 | 8.468244 | 0.85 |
| M0212B | h | Camió de trabuc 16 m³ | 0.12 | 54.48 | 6.54 |
| P1613 | u | Cànon d'abocador | 1 | 0.96 | 0.96 |
| vg | % | Despeses indirectes | 0.132 | 7.2 | 0.95 |
|  |  | Total |  |  | 19.46 |

**E0437** m2 Retirada de malla de tela metàl·lica
100 m2 × 4.11 = 411.00

| Amidament | Uts. | Llarg | Parcial |
|---|---|---|---|
| m.d. | 1 | 60 | 60.00 |
| m.e. | 1 | 40 | 40.00 |
| Subtotal |  |  | 100.00 |
| Total |  |  | 100 |

**E0202** m3 Enderroc fonament formigó armat, inclòs transport a abocador
25 m3 × 77.42 = 1935.50
Enderroc de fonament de formigó armat, inclòs transport dels materials a l'abocador, cànon i condicionament del mateix.

| Codi | Ut | Descripció | Rendiment | Preu | Import |
|---|---|---|---|---|---|
| O0102 | h | Oficial 1ª | 0.2 | 29.47 | 5.89 |
| O0110 | h | Peó | 1 | 24.49 | 24.49 |
| M0207B | h | Retroexcavadora amb martell trencador | 0.38 | 82.668 | 31.41 |
| M0229 | h | Compressor d'aire de gasoil 3m³ | 0.4 | 8.468244 | 3.39 |
| M0212B | h | Camió de trabuc 16 m³ | 0.13 | 54.48 | 7.08 |
| P1613 | u | Cànon d'abocador | 1.2 | 0.96 | 1.15 |
| vg | % | Despeses indirectes | 0.557 | 7.2 | 4.01 |
|  |  | Total |  |  | 77.42 |

| Amidament | Uts. | Llarg | Ample | Alt | Parcial |
|---|---|---|---|---|---|
| tanca m.d. | 1 | 60 | 0.5 | 0.5 | 15.00 |
| tanca me | 1 | 40 | 0.5 | 0.5 | 10.00 |
| Subtotal |  |  |  |  | 25.00 |
| Total |  |  |  |  | 25 |

**E0205** m3 Enderroc murs de contenció de formigó armat
10.7 m3 × 54.79 = 586.25
Enderroc de murs de contenció de formigó armat, inclòs transport dels materials a l'abocador, cànon i condicionament del mateix.

| Codi | Ut | Descripció | Rendiment | Preu | Import |
|---|---|---|---|---|---|
| O0102 | h | Oficial 1ª | 0.15 | 29.47 | 4.42 |
| O0110 | h | Peó | 0.6 | 24.49 | 14.69 |
| M0207B | h | Retroexcavadora amb martell trencador | 0.25 | 82.668 | 20.67 |
| M0229 | h | Compressor d'aire de gasoil 3m³ | 0.4 | 8.468244 | 3.39 |
| M0212B | h | Camió de trabuc 16 m³ | 0.14 | 54.48 | 7.63 |
| P1613 | u | Cànon d'abocador | 1.2 | 0.96 | 1.15 |
| vg | % | Despeses indirectes | 0.394 | 7.2 | 2.84 |
|  |  | Total |  |  | 54.79 |

| Amidament | Uts. | Llarg | Ample | Alt | Parcial |
|---|---|---|---|---|---|
| tanca m.d. | 1 | 60 | 0.2 | 0.4 | 4.80 |
| tanca me | 1 | 40 | 0.2 | 0.4 | 3.20 |
| aletes drenatge | 3 | 2 | 0.3 | 1.5 | 2.70 |
| Subtotal |  |  |  |  | 10.70 |
| Total |  |  |  |  | 10.7 |

**E0208** m3 Enderroc estructures formigó en massa, inclòs transport a abocador
13.68 m3 × 42.16 = 576.75

| Amidament | Uts. | Llarg | Ample | Alt | Parcial |
|---|---|---|---|---|---|
| mur carrer | 1 | 19 | 0.4 | 1.8 | 13.68 |
| Total |  |  |  |  | 13.68 |

**E02111** m2 Demolició de cuneta de formigó, transport abocador
201 m2 × 5.81 = 1167.81

| Amidament | Uts. | Llarg | Ample | Parcial |
|---|---|---|---|---|
| md | 1 | 60 | 2 | 120.00 |
| me | 1 | 54 | 1.5 | 81.00 |
| Subtotal |  |  |  | 201.00 |
| Total |  |  |  | 201 |

**E0334** m Tall serra disc paviment mescles bituminoses, formigó o panot, fins 25 cm
109 m × 2.37 = 258.33

| Amidament | Uts. | Llarg | Parcial |
|---|---|---|---|
| talls transversals | 3 | 7 | 21.00 |
| talls vorada | 2 | 44 | 88.00 |
| Subtotal |  |  | 109.00 |
| Total |  |  | 109 |

**E0210** m Demolició de vorada i rigola, inclosa la fonamentació, i transport
105.7 m × 8.42 = 889.99

| Amidament | Uts. | Llarg | Parcial |
|---|---|---|---|
| md | 1 | 60 | 60.00 |
| illetes | 1 | 7.5 | 7.50 |
|  | 1 | 8.9 | 8.90 |
|  | 1 | 29.3 | 29.30 |
| Subtotal |  |  | 105.70 |
| Total |  |  | 105.7 |

**E0212** m2 Demolició de paviment de panots de morter de ciment, transport abocador
33 m2 × 6.61 = 218.13

| Amidament | Uts. | Llarg | Parcial |
|---|---|---|---|
| illetes | 1 | 3 | 3.00 |
|  | 1 | 5 | 5.00 |
|  | 1 | 25 | 25.00 |
| Subtotal |  |  | 33.00 |
| Total |  |  | 33 |

**E0213** m2 Demolició paviment de mescla bituminosa, mitjans mecànics, fondària 25 cm
1121 m2 × 4.46 = 4999.66

| Amidament | Uts. | Llarg | Parcial |
|---|---|---|---|
|  | 1 | 1154 | 1154.00 |
| a deduir illetes | -1 | 33 | -33.00 |
| Subtotal |  |  | 1121.00 |
| Total |  |  | 1121 |

**E0341** u Cales per a localització serveis
3 u × 71.58 = 214.74

| Amidament | Uts. | Parcial |
|---|---|---|
| previsió | 3 | 3.00 |
| Total |  | 3 |

**E0217** u Arrencament d'arbre, inclòs planta de compostatge, i tapat forat aportació terra
12 u × 40.46 = 485.52

| Amidament | Uts. | Parcial |
|---|---|---|
| previsió | 12 | 12.00 |
| Total |  | 12 |

**E0313** m2 Esbrossada del terreny, inclòs càrrega i transport.
888 m2 × 0.66 = 586.08

| Amidament | Uts. | Llarg | Parcial |
|---|---|---|---|
| m. e. | 1 | 481 | 481.00 |
| m.d. | 1 | 407 | 407.00 |
| Subtotal |  |  | 888.00 |
| Total |  |  | 888 |

**E0303** m3 Excavació en desmunt en qualsevol tipus de terreny, abocador i condicionament
353.26 m3 × 7.89 = 2787.22

| Amidament | Uts. | Llarg | Parcial |
|---|---|---|---|
| Eix rotonda | 1 | 162.42 | 162.42 |
| Eix 1 | 1 | 41.43 | 41.43 |
| Eix 2 | 1 | 73.44 | 73.44 |
| Eix 3 | 1 | 75.97 | 75.97 |
| Subtotal |  |  | 353.26 |
| Total |  |  | 353.26 |

**E0344** m2 Repàs i piconatge de la base del terraplè i del fons de la caixa i base terraple
888 m2 × 0.77 = 683.76
Repàs i piconatge de la base del terraplens i dels fons de caixa amb mitjans mecànics i compactació amb base l'assaig de referència.

| Codi | Ut | Descripció | Rendiment | Preu | Import |
|---|---|---|---|---|---|
| O0101 | h | Cap de colla | 0.001 | 31.22 | 0.03 |
| O0102 | h | Oficial 1ª | 0.001 | 29.47 | 0.03 |
| O0110 | h | Peó | 0.01 | 24.49 | 0.24 |
| M0209 | h | Corró vibratori autop. 8 a 10 t | 0.001 | 55.507176 | 0.06 |
| M0213 | h | Camió cisterna de 8 m³ | 0.001 | 57.6 | 0.06 |
| M0208 | h | Motoanivelladora | 0.002 | 88.020288 | 0.18 |
| M0204 | h | Pala carregadora pneumàtics | 0.001 | 69.9217344 | 0.07 |
| M0212B | h | Camió de trabuc 16 m³ | 0.001 | 54.48 | 0.05 |
| vg | % | Despeses indirectes | 0.007 | 7.2 | 0.05 |
|  |  | Total |  |  | 0.77 |

| Amidament | Uts. | Llarg | Parcial |
|---|---|---|---|
| m. e. | 1 | 481 | 481.00 |
| m.d. | 1 | 407 | 407.00 |
| Subtotal |  |  | 888.00 |
| Total |  |  | 888 |

**E0331** m3 Terraplè amb compactació, material seleccionat, inclòs càrrega i transport
770.6 m3 × 13.56 = 10449.34

| Amidament | Uts. | Llarg | Parcial |
|---|---|---|---|
| Eix rotonda | 1 | 568.97 | 568.97 |
| Eix 1 | 1 | 23.96 | 23.96 |
| Eix 2 | 1 | 82.9 | 82.90 |
| Eix 3 | 1 | 94.77 | 94.77 |
| Subtotal |  |  | 770.60 |
| Total |  |  | 770.6 |

**E0305** m3 Excavació rases i pous, mitjans mecànics, cànon abocador
6.6 m3 × 14.88 = 98.21

| Amidament | Uts. | Llarg | Ample | Alt | Parcial |
|---|---|---|---|---|---|
| vorada | 1 | 44 | 0.5 | 0.3 | 6.60 |
| Total |  |  |  |  | 6.6 |

**E1105** m2 Estesa terra vegetal en talussos (material pròpia obra)
508 m2 × 1.52 = 772.16
Estesa de terra vegetal en talús amb material de la pròpia obra, inclòs càrrega i transport.

| Codi | Ut | Descripció | Rendiment | Preu | Import |
|---|---|---|---|---|---|
| O0101 | h | Cap de colla | 0.003 | 31.22 | 0.09 |
| O0110 | h | Peó | 0.012 | 24.49 | 0.29 |
| M0205 | h | Pala carregadora sobre orugues | 0.003 | 88.02 | 0.26 |
| M0208 | h | Motoanivelladora | 0.003 | 88.020288 | 0.26 |
| M0204 | h | Pala carregadora pneumàtics | 0.003 | 69.9217344 | 0.21 |
| M0212B | h | Camió de trabuc 16 m³ | 0.006 | 54.48 | 0.33 |
| vg | % | Despeses indirectes | 0.011 | 7.2 | 0.08 |
|  |  | Total |  |  | 1.52 |

| Amidament | Uts. | Llarg | Ample | Parcial |
|---|---|---|---|---|
| talús m.d. | 1 | 90 | 3 | 270.00 |
| rotonda | 1 | 238 |  | 238.00 |
| Subtotal |  |  |  | 508.00 |
| Total |  |  |  | 508 |

**E1143** m2 Hidrosembra projectada en 2 fases
270 m2 × 1.51 = 407.70

| Amidament | Uts. | Llarg | Ample | Parcial |
|---|---|---|---|---|
| talús m.d. | 1 | 90 | 3 | 270.00 |
| Total |  |  |  | 270 |

**E04111** t Escullera amb blocs pedra calcària 400-800 kg
45.6 t × 28.97 = 1321.03

| Amidament | Uts. | Parcial |
|---|---|---|
| contenció eix 2 pk 0+300 me | 45.6 | 45.60 |
| Total |  | 45.6 |

### 08.02 Drenatge
Import: 15378.79

**E0884** m Formació i reperfilat de cunetes en qualsevol tipus de terreny
94.3 m × 2.97 = 280.07

| Amidament | Uts. | Llarg | Parcial |
|---|---|---|---|
| transitable | 1 | 31.3 | 31.30 |
| profunda | 1 | 63 | 63.00 |
| Subtotal |  |  | 94.30 |
| Total |  |  | 94.3 |

**E0880** m3 Formigó en revestiment de cunetes (actuacions <2000 m)
19.81 m3 × 142.68 = 2826.49

| Amidament | Uts. | Llarg | Ample | Parcial |
|---|---|---|---|---|
| transitable | 1 | 31.3 | 0.17 | 5.32 |
| profunda | 1 | 63 | 0.23 | 14.49 |
| Subtotal |  |  |  | 19.81 |
| Total |  |  |  | 19.81 |

**E0305** m3 Excavació rases i pous, mitjans mecànics, cànon abocador
107.1 m3 × 14.88 = 1593.65

| Amidament | Uts. | Llarg | Ample | Alt | Parcial |
|---|---|---|---|---|---|
| tub D.630 | 1 | 51 | 2 | 0.9 | 91.80 |
| tub D.315 | 1 | 15 | 1.7 | 0.6 | 15.30 |
| Subtotal |  |  |  |  | 107.10 |
| Total |  |  |  |  | 107.1 |

**E0322** m3 Arena de riu en recobriment de tubs D<5 mm rentada
31.38 m3 × 24.41 = 765.99

| Amidament | Uts. | Llarg | Ample | Parcial |
|---|---|---|---|---|
| tub D.630 | 1 | 51 | 0.53 | 27.03 |
| tub D.315 | 1 | 15 | 0.29 | 4.35 |
| Subtotal |  |  |  | 31.38 |
| Total |  |  |  | 31.38 |

**E0317** m3 Rebliment i piconatge rasa, material pròpia obra, inclòs càrrega i transport
60.39 m3 × 5.55 = 335.16

| Amidament | Uts. | Llarg | Ample | Alt | Parcial |
|---|---|---|---|---|---|
| tub D.630 | 1 | 51 | 1.1 | 0.9 | 50.49 |
| tub D.315 | 1 | 15 | 1.1 | 0.6 | 9.90 |
| Subtotal |  |  |  |  | 60.39 |
| Total |  |  |  |  | 60.39 |

**E0877** m Tub de PP corrugat doble capa Ø630 mm
51 m × 56.57 = 2885.07
Tub de PP corrugat doble capa de 630 mm. de diàmetre nominal i SN 8 kN/m2, inclòs pp de peces especials i accessoris, col·locat.

| Codi | Ut | Descripció | Rendiment | Preu | Import |
|---|---|---|---|---|---|
| O0101 | h | Cap de colla | 0.05 | 31.22 | 1.56 |
| O0102 | h | Oficial 1ª | 0.25 | 29.47 | 7.37 |
| O0110 | h | Peó | 0.25 | 24.49 | 6.12 |
| P12440 | m | Tub de pp DN630 mm., SN 8 kN/m2 (material; 23/07/1998) | 1 | 29.592 | 29.59 |
| P%1615 | % | Part proporcional accessoris | 30 % | 29.59 | 8.88 |
| vg | % | Despeses indirectes | 0.424 | 7.2 | 3.05 |
|  |  | Total |  |  | 56.57 |

| Amidament | Uts. | Llarg | Parcial |
|---|---|---|---|
|  | 1 | 14 | 14.00 |
|  | 1 | 21 | 21.00 |
|  | 1 | 16 | 16.00 |
| Subtotal |  |  | 51.00 |
| Total |  |  | 51 |

**E0874** m Tub de PP corrugat doble capa Ø315 mm
15 m × 27.1 = 406.50

| Amidament | Uts. | Llarg | Parcial |
|---|---|---|---|
|  | 1 | 8 | 8.00 |
|  | 1 | 7 | 7.00 |
| Subtotal |  |  | 15.00 |
| Total |  |  | 15 |

**E0833** u Pou registre quadrat PR, tapa Ø650 i pates, Hmax=2,20m (amb tapa)
1 u × 1234.76 = 1234.76
Pou de registre PR de 850x850 mm de dimensions interiors, fins 2,20 m d'alçada, inclòs excavació i tapa de fosa de Ø650 mm exterior, estanca i insonora, marc de 850x850 mm, amb bastiment de fosa grisa, fins 1 bar de pressió d'aigua i graons d'acer revestits de polipropilè.

| Codi | Ut | Descripció | Rendiment | Preu | Import |
|---|---|---|---|---|---|
| O0101 | h | Cap de colla | 0.028 | 31.22 | 0.87 |
| O0102 | h | Oficial 1ª | 2.5 | 29.47 | 73.68 |
| O0110 | h | Peó | 2.8 | 24.49 | 68.57 |
| P1609 | m3 | Excavació de terres | 8.2 | 13.344 | 109.42 |
| P0503 | m3 | Formigó HM-20 posat a l'obra | 1.466 | 80.4 | 117.87 |
| E05051 | m3 | Formigó prefabricat HA-25, tapes | 0.326 | 329.78 | 107.51 |
| M0225 | h | Vibrador | 0.1 | 2.51 | 0.25 |
| E0515 | m2 | Encofrat de fusta per a fonaments i/o formigó ocult | 8.96 | 30.55 | 273.73 |
| E0516 | m2 | Encofrat de fusta per a formigó vist | 5.6 | 38.62 | 216.27 |
| P0619 | u | Tapa fosa Ø650 mm. exterior, marc 850x850 mm.,classe D-400 (material; 23/07/1998) | 1 | 175.56 | 175.56 |
| P0651 | u | Graó d'acer revestit de polipropilè, 40 cm d'amplada | 4 | 6.576 | 26.30 |
| vg | % | Despeses indirectes | 8.991 | 7.2 | 64.74 |
|  |  | Total |  |  | 1234.76 |

| Amidament | Uts. | Parcial |
|---|---|---|
| conexió odt | 1 | 1.00 |
| Total |  | 1 |

**E0835** u Pou registre DN1000 formigó pref, tapa Ø650 i bastiment fosa i pates, Hmax=1,80 m
3 u × 554.53 = 1663.59

**E08703** u Arqueta drenatge per recollida de cunetes, Hmax=2,00 m, 2 reixes D-400
1 u × 1382.4 = 1382.40

| Amidament | Uts. | Parcial |
|---|---|---|
| refer existent | 1 | 1.00 |
| Total |  | 1 |

**E08205** u Embornal amb bústia i reixa talla-aigües de fosa 985x495x70 mm D-400
2 u × 328.92 = 657.84

| Amidament | Uts. | Parcial |
|---|---|---|
| recollida C. Constitució | 2 | 2.00 |
| Total |  | 2 |

**E0822** m Baixant aigües pluvials talús peça U 60x31,5 cm interiors
6 m × 64.1 = 384.60

| Amidament | Uts. | Llarg | Parcial |
|---|---|---|---|
| baixants cuneta profunda | 2 | 3 | 6.00 |
| Total |  |  | 6 |

**E0832** u Connexió de baixant a cuneta, inclosa arqueta
2 u × 240 = 480.00
Connexió de baixant a cuneta, inclosa l'arqueta sobreeixidor, totalment acabada.

| Codi | Ut | Descripció | Rendiment | Preu | Import |
|---|---|---|---|---|---|
| O0102 | h | Oficial 1ª | 2 | 29.47 | 58.94 |
| O0110 | h | Peó | 2 | 24.49 | 48.98 |
| P0503 | m3 | Formigó HM-20 posat a l'obra | 0.4 | 80.4 | 32.16 |
| E0516 | m2 | Encofrat de fusta per a formigó vist | 2.28 | 38.62 | 88.05 |
| vg | % | Despeses indirectes | 1.648 | 7.2 | 11.87 |
|  |  | Total |  |  | 240 |

| Amidament | Uts. | Parcial |
|---|---|---|
| baixants cuneta profunda | 2 | 2.00 |
| Total |  | 2 |

**E08911** u Connexió amb obra de drenatge existent
1 u × 482.67 = 482.67
Connexió amb l'obra de drenatge transversal existent, inclòs la totalitat de l'obra civil necessària i mitjans auxiliars, càrrega i transport de les runes a l'abocador, cànon i condicionament del mateix, totalment acabada.

| Codi | Ut | Descripció | Rendiment | Preu | Import |
|---|---|---|---|---|---|
| O0102 | h | Oficial 1ª | 4 | 29.47 | 117.88 |
| O0110 | h | Peó | 4 | 24.49 | 97.96 |
| P0505 | m3 | Formigó HA-25 posat a l'obra | 1 | 84 | 84.00 |
| M0225 | h | Vibrador | 0.04 | 2.51 | 0.10 |
| E0515 | m2 | Encofrat de fusta per a fonaments i/o formigó ocult | 2.2 | 30.55 | 67.21 |
| E05176 | kg | Acer especial B-500S de límit elàstic 500 N/mm2 en barres corrugades | 60 | 1.47 | 88.20 |
| %16130 | % | Despeses indirectes | 6 % | 455.35 | 27.32 |
|  |  | Total |  |  | 482.67 |

### 08.03 Ferms i paviments
Import: 30658.58

**E0601** m3 Base granular de tot-u artificial, amb motoanivelladora
130.4 m3 × 28.67 = 3738.57

| Amidament | Uts. | Llarg | Ample | Parcial |
|---|---|---|---|---|
| previsió calçada | 1 | 115 | 0.4 | 46.00 |
|  | 1 | 120 | 0.4 | 48.00 |
| previsió vorera | 1 | 107 | 0.2 | 21.40 |
|  | 1 | 75 | 0.2 | 15.00 |
| Subtotal |  |  |  | 130.40 |
| Total |  |  |  | 130.4 |

**E0621** m Vorada de peces de formigó 17x28 cm (tipus T-3)
85 m × 27.88 = 2369.80

| Amidament | Uts. | Llarg | Parcial |
|---|---|---|---|
| voreres c. Constitució | 1 | 40 | 40.00 |
|  | 1 | 45 | 45.00 |
| Subtotal |  |  | 85.00 |
| Total |  |  | 85 |

**E0629** m Rigola blanca de 20x20x8 cm.
153 m × 18.08 = 2766.24

| Amidament | Uts. | Llarg | Parcial |
|---|---|---|---|
| vorada t-3 | 1 | 85 | 85.00 |
| vorada rotonda | 1 | 68 | 68.00 |
| Subtotal |  |  | 153.00 |
| Total |  |  | 153 |

**E0626** m Vorada remuntable de formigó de 25x13 cm estriada (tipus americà illots/rotondes)
120 m × 22.22 = 2666.40

| Amidament | Uts. | Llarg | Parcial |
|---|---|---|---|
| vorada rotonda | 1 | 68 | 68.00 |
| illetes | 1 | 14 | 14.00 |
|  | 1 | 21 | 21.00 |
|  | 1 | 17 | 17.00 |
| Subtotal |  |  | 120.00 |
| Total |  |  | 120 |

**E1108** m Vorada de peces de formigó de 8x20 cm tipus jardí
140 m × 21.16 = 2962.40

| Amidament | Uts. | Llarg | Parcial |
|---|---|---|---|
| rotonda | 1 | 56 | 56.00 |
| lateral m.d. | 1 | 84 | 84.00 |
| Subtotal |  |  | 140.00 |
| Total |  |  | 140 |

**E06311A** m2 Paviment de llambordins de formigó de 20x10x8 cm (vermell)
148 m2 × 64.95 = 9612.60

| Amidament | Uts. | Llarg | Parcial |
|---|---|---|---|
| rotonda | 1 | 108 | 108.00 |
| illetes | 1 | 9 | 9.00 |
|  | 1 | 18 | 18.00 |
|  | 1 | 13 | 13.00 |
| Subtotal |  |  | 148.00 |
| Total |  |  | 148 |

**E05172** m2 Malla electrosoldada en acer corrugat B500T 15x15 cm Ø 8 mm
118.8 m2 × 5.16 = 613.01

| Amidament | Uts. | Llarg | Parcial |
|---|---|---|---|
| rotonda | 1 | 108 | 108.00 |
| solapaments 10% | 0.1 | 108 | 10.80 |
| Subtotal |  |  | 118.80 |
| Total |  |  | 118.8 |

**E0624** m2 Paviment de panot ranurat de color de 20x20x4 cm.
182 m2 × 32.58 = 5929.56
Paviment de panot ranurat de color de 20x20x4 cm. i col·locat sobre solera de formigó HM-20 inclosa i rejuntat amb morter de ciment.

| Codi | Ut | Descripció | Rendiment | Preu | Import |
|---|---|---|---|---|---|
| O0101 | h | Cap de colla | 0.08 | 31.22 | 2.50 |
| O0102 | h | Oficial 1ª | 0.1 | 29.47 | 2.95 |
| O0110 | h | Peó | 0.2 | 24.49 | 4.90 |
| P0503 | m3 | Formigó HM-20 posat a l'obra | 0.1 | 80.4 | 8.04 |
| E0108 | m3 | Morter de ciment elaborat a l'obra | 0.031 | 64.75 | 2.01 |
| P0813 | m2 | Rajola hidràulica color 20x20x4 cm. (material; 23/07/1998) | 1 | 10.548 | 10.55 |
| vg | % | Despeses indirectes | 0.226 | 7.2 | 1.63 |
|  |  | Total |  |  | 32.58 |

| Amidament | Uts. | Llarg | Parcial |
|---|---|---|---|
| voreres C. Constitució | 1 | 107 | 107.00 |
|  | 1 | 75 | 75.00 |
| Subtotal |  |  | 182.00 |
| Total |  |  | 182 |

### 08.04 Senyalització, abalisament i sistemes de contenció
Import: 47579.02

**E07366** u Extrem de barrera en accessos i altres, col·locat en corba a 90º
2 u × 267.28 = 534.56

**E07031** m Muntatge de barrera aprofitada amb nou poste tubular
96 m × 17.23 = 1654.08
Muntatge de barrera de seguretat existent aprofitada, amb nou poste tubular de 120x55 mm , inclòs part proporcional de fonamentació.

| Codi | Ut | Descripció | Rendiment | Preu | Import |
|---|---|---|---|---|---|
| O0101 | h | Cap de colla | 0.04 | 31.22 | 1.25 |
| O0102 | h | Oficial 1ª | 0.12 | 29.47 | 3.54 |
| O0110 | h | Peó | 0.12 | 24.49 | 2.94 |
| P1424 | u | Part proporc. mater. barreres | 1 | 7.53864 | 7.54 |
| M0253 | h | Màquina per a clavar muntants metàl·lics | 0.02 | 52.7627232 | 1.06 |
| vg | % | Despeses indirectes | 0.125 | 7.2 | 0.90 |
|  |  | Total |  |  | 17.23 |

| Amidament | Uts. | Llarg | Parcial |
|---|---|---|---|
| lateral m.d. | 1 | 96 | 96.00 |
| Total |  |  | 96 |

**E07812** u Pilona flexible d'alta resisitència de Ø100 element delimitador
44 u × 62.13 = 2733.72

| Amidament | Uts. | Parcial |
|---|---|---|
| itinerari vianants m.e. | 44 | 44.00 |
| Total |  | 44 |

**E0334** m Tall serra disc paviment mescles bituminoses, formigó o panot, fins 25 cm
205 m × 2.37 = 485.85

| Amidament | Uts. | Llarg | Parcial |
|---|---|---|---|
| fonament barana | 1 | 205 | 205.00 |
| Total |  |  | 205 |

**E0305** m3 Excavació rases i pous, mitjans mecànics, cànon abocador
18.45 m3 × 14.88 = 274.54

| Amidament | Uts. | Llarg | Ample | Alt | Parcial |
|---|---|---|---|---|---|
| fonament barana | 1 | 205 | 0.3 | 0.3 | 18.45 |
| Total |  |  |  |  | 18.45 |

**E0505** m3 Formigó HA-25 fonaments i soleres
18.45 m3 × 99.04 = 1827.29

| Amidament | Uts. | Llarg | Ample | Alt | Parcial |
|---|---|---|---|---|---|
| fonament barana | 1 | 205 | 0.3 | 0.3 | 18.45 |
| Total |  |  |  |  | 18.45 |

**E0516** m2 Encofrat de fusta per a formigó vist
61.5 m2 × 38.62 = 2375.13

| Amidament | Uts. | Llarg | Ample | Parcial |
|---|---|---|---|---|
| fonament barana | 1 | 205 | 0.3 | 61.50 |
| Total |  |  |  | 61.5 |

**E0517** kg Acer especial B-500S de límit elàstic 500 N/mm2 en barres corrugades
775.72 kg × 1.48 = 1148.07

| Amidament | Uts. | Llarg | Ample | Parcial |
|---|---|---|---|---|
| fonament barana | 1 | 205 | 3.44 | 705.20 |
| solapaments | 0.1 | 705.2 |  | 70.52 |
| Subtotal |  |  |  | 775.72 |
| Total |  |  |  | 775.72 |

**E07017** m Barana d'acer galvanitzat amb perfils superior i inferior 50x20x1.5 mm.
205 m × 121.24 = 24854.20

| Amidament | Uts. | Llarg | Parcial |
|---|---|---|---|
| me | 1 | 80 | 80.00 |
|  | 1 | 125 | 125.00 |
| Subtotal |  |  | 205.00 |
| Total |  |  | 205 |

**E0731** u Retirada de senyal o cartell
7 u × 19.47 = 136.29

| Amidament | Uts. | Parcial |
|---|---|---|
| senyal | 5 | 5.00 |
| cartell | 2 | 2.00 |
| Subtotal |  | 7.00 |
| Total |  | 7 |

**E07311** u Trasllat de senyal existent
1 u × 39.79 = 39.79

**E0729** u Fonamentació de senyals
15 u × 37.18 = 557.70

| Amidament | Uts. | Parcial |
|---|---|---|
| R-402 | 3 | 3.00 |
| R-401a | 3 | 3.00 |
| R-301 | 3 | 3.00 |
| R-1 | 3 | 3.00 |
| P-4 + R-1 | 2 | 2.00 |
| P-15a | 1 | 1.00 |
| Subtotal |  | 15.00 |
| Total |  | 15 |

**E0725** m Suport rectangular d'acer galvanitzat de 80x40x2 mm.
41.6 m × 19.1 = 794.56

| Amidament | Uts. | Llarg | Parcial |
|---|---|---|---|
| R-402 | 3 | 2.9 | 8.70 |
| R-401a | 3 | 2.9 | 8.70 |
| R-301 | 3 | 3.2 | 9.60 |
| R-1 | 3 | 3.65 | 10.95 |
| P-15a | 1 | 3.65 | 3.65 |
| Subtotal |  |  | 41.60 |
| Total |  |  | 41.6 |

**E0739** m Suport rectangular d'acer galvanitzat de 100x50x3 mm.
9.8 m × 30.27 = 296.65

| Amidament | Uts. | Llarg | Parcial |
|---|---|---|---|
| P-4 + R-1 | 2 | 4.9 | 9.80 |
| Total |  |  | 9.8 |

**E0710** u Placa reflectora triangular L=135 cm, nivell 2 HIP
8 u × 293.07 = 2344.56

| Amidament | Uts. | Parcial |
|---|---|---|
| R-1 | 3 | 3.00 |
| P-4 + R-1 | 4 | 4.00 |
| P-15a | 1 | 1.00 |
| Subtotal |  | 8.00 |
| Total |  | 8 |

**E0712** u Placa reflectora circular Ø90 cm, nivell 2 HIP
9 u × 205.69 = 1851.21

| Amidament | Uts. | Parcial |
|---|---|---|
| R-402 | 3 | 3.00 |
| R-401a | 3 | 3.00 |
| R-301 | 3 | 3.00 |
| Subtotal |  | 9.00 |
| Total |  | 9 |

**E0720** u Placa reflectora rectangular de 60x20 cm. complementaria
2 u × 76.72 = 153.44

| Amidament | Uts. | Parcial |
|---|---|---|
| S-800 | 2 | 2.00 |
| Total |  | 2 |

**E0730** u Fonamentació de cartell de pre-senyalització
6 u × 162.35 = 974.10

| Amidament | Uts. | Parcial |
|---|---|---|
| direccions finals | 3 | 3.00 |
| presenyalització d'orientació | 3 | 3.00 |
| Subtotal |  | 6.00 |
| Total |  | 6 |

**E07441** u Base d'acer galvanitzat per a suport de 90 mm.
2 u × 134.89 = 269.78

| Amidament | Uts. | Parcial |
|---|---|---|
| DF 2 | 1 | 1.00 |
| DF 3 | 1 | 1.00 |
| Subtotal |  | 2.00 |
| Total |  | 2 |

**E07442** u Base d'acer galvanitzat per a suport de 114 mm.
2 u × 161.26 = 322.52

| Amidament | Uts. | Parcial |
|---|---|---|
| DF 1 | 1 | 1.00 |
| OR 1 | 1 | 1.00 |
| Subtotal |  | 2.00 |
| Total |  | 2 |

**E07443Z** u Base d'acer galvanitzat per a suport de 140 mm. fins a 168 mm.
2 u × 197.04 = 394.08

| Amidament | Uts. | Parcial |
|---|---|---|
| OR 2 i OR 3 | 2 | 2.00 |
| Total |  | 2 |

**E0745** m Pal d'alumini anoditzat color plata, Ø90 mm. MC
9.64 m × 42.47 = 409.41

| Amidament | Uts. | Llarg | Parcial |
|---|---|---|---|
| OR 1 | 1 | 1.85 | 1.85 |
| DF 1 | 1 | 1.63 | 1.63 |
| DF 3 | 1 | 3.08 | 3.08 |
| DF 2 | 1 | 3.08 | 3.08 |
| Subtotal |  |  | 9.64 |
| Total |  |  | 9.64 |

**E0746** m Pal d'alumini anoditzat color plata, Ø114 mm. MD
9.07 m × 48.62 = 440.98

| Amidament | Uts. | Llarg | Parcial |
|---|---|---|---|
| DF 1 | 1 | 2.35 | 2.35 |
| OR 1 | 1 | 2.35 | 2.35 |
| OR 2 | 1 | 2.3 | 2.30 |
| OR 3 | 1 | 2.07 | 2.07 |
| Subtotal |  |  | 9.07 |
| Total |  |  | 9.07 |

**E07461** m Pal d'alumini anoditzat color plata, Ø114/Ø140 mm. ME
4.7 m × 72.65 = 341.46

| Amidament | Uts. | Llarg | Parcial |
|---|---|---|---|
| OR 2 | 1 | 2.35 | 2.35 |
| OR 3 | 1 | 2.35 | 2.35 |
| Subtotal |  |  | 4.70 |
| Total |  |  | 4.7 |

**E0755** m2 Placa d'alumini fins a 0,25 m², nivell 2 HIP, amb abraçadores
0.59 m2 × 344.36 = 203.17

| Amidament | Uts. | Llarg | Ample | Parcial |
|---|---|---|---|---|
| senyal giratòria de presenyalització | 3 | 0.37 | 0.37 | 0.41 |
| caixetins | 1 | 0.45 | 0.15 | 0.07 |
|  | 1 | 0.55 | 0.2 | 0.11 |
| Subtotal |  |  |  | 0.59 |
| Total |  |  |  | 0.59 |

**E0756** m2 Placa d'alumini >0,25 m² i <0,50 m², nivell 2 HIP, amb abraçadores
6.73 m2 × 321.23 = 2161.88

| Amidament | Uts. | Llarg | Ample | Parcial |
|---|---|---|---|---|
| DF 3 | 1 | 1.35 | 0.2 | 0.27 |
| DF 2 | 2 | 1.9 | 0.2 | 0.76 |
| DF 1 | 3 | 1.9 | 0.2 | 1.14 |
| OR 1 | 3 | 1.9 | 0.2 | 1.14 |
| OR 2 | 5 | 1.9 | 0.2 | 1.90 |
| OR 3 | 4 | 1.9 | 0.2 | 1.52 |
| Subtotal |  |  |  | 6.73 |
| Total |  |  |  | 6.73 |

### 08.05 Xarxa de previsió d'enllumenat públic
Import: 527.77

**E0305** m3 Excavació rases i pous, mitjans mecànics, cànon abocador
4 m3 × 14.88 = 59.52

| Amidament | Uts. | Llarg | Ample | Alt | Parcial |
|---|---|---|---|---|---|
| previsió enllumenat | 1 | 10 | 0.4 | 1 | 4.00 |
| Total |  |  |  |  | 4 |

**E0317** m3 Rebliment i piconatge rasa, material pròpia obra, inclòs càrrega i transport
2.8 m3 × 5.55 = 15.54

| Amidament | Uts. | Llarg | Ample | Alt | Parcial |
|---|---|---|---|---|---|
| previsió enllumenat | 1 | 10 | 0.4 | 0.7 | 2.80 |
| Total |  |  |  |  | 2.8 |

**E101311** m Subministrament i col·locació de cinta senyalitzadora elèctric
10 m × 1.52 = 15.20

| Amidament | Uts. | Llarg | Parcial |
|---|---|---|---|
| previsió enllumenat | 1 | 10 | 10.00 |
| Total |  |  | 10 |

**E101004** m Tub de PEAD corrugat de Ø125 mm doble paret
20 m × 4.94 = 98.80

| Amidament | Uts. | Llarg | Parcial |
|---|---|---|---|
| previsió enllumenat | 2 | 10 | 20.00 |
| Total |  |  | 20 |

**E0502** m3 Formigó HM-20 fonaments
1.2 m3 × 95.31 = 114.37

| Amidament | Uts. | Llarg | Ample | Alt | Parcial |
|---|---|---|---|---|---|
| previsió enllumenat | 1 | 10 | 0.4 | 0.3 | 1.20 |
| Total |  |  |  |  | 1.2 |

**E12101** u Pericó registre 45x45x60 cm, amb tapa (semàf i enllum, s/base formigó)
2 u × 112.17 = 224.34

| Amidament | Uts. | Parcial |
|---|---|---|
| previsió enllumenat | 2 | 2.00 |
| Total |  | 2 |

### 08.06 Reposició de tancaments
Import: 5346.23

**E0305** m3 Excavació rases i pous, mitjans mecànics, cànon abocador
9.92 m3 × 14.88 = 147.61

| Amidament | Uts. | Llarg | Ample | Alt | Parcial |
|---|---|---|---|---|---|
| Reposició tanca m.d. | 1 | 62 | 0.4 | 0.4 | 9.92 |
| Total |  |  |  |  | 9.92 |

**E0503A** m3 Formigó HM-20 abocat amb bomba o cubilot
9.92 m3 × 98.7 = 979.10
Formigó HM-20 en fonaments o alçats, elaborat en planta i abocat amb bomba o cubilot, totalment col·locat

| Codi | Ut | Descripció | Rendiment | Preu | Import |
|---|---|---|---|---|---|
| O0101 | h | Cap de colla | 0.025 | 31.22 | 0.78 |
| O0102 | h | Oficial 1ª | 0.1 | 29.47 | 2.95 |
| O0110 | h | Peó | 0.2 | 24.49 | 4.90 |
| P0503 | m3 | Formigó HM-20 posat a l'obra | 1.02 | 80.4 | 82.01 |
| M0225 | h | Vibrador | 0.16 | 2.51 | 0.40 |
| M0234 | h | Camió amb bomba de formigonar (maquinària; 05/08/2022) | 0.03 | 106.7 | 3.20 |
| vg | % | Despeses indirectes | 0.62 | 7.2 | 4.46 |
|  |  | Total |  |  | 98.7 |

| Amidament | Uts. | Llarg | Ample | Alt | Parcial |
|---|---|---|---|---|---|
| Reposició tanca m.d. | 1 | 62 | 0.4 | 0.4 | 9.92 |
| Total |  |  |  |  | 9.92 |

**E0517** kg Acer especial B-500S de límit elàstic 500 N/mm2 en barres corrugades
552.42 kg × 1.48 = 817.58

| Amidament | Uts. | Llarg | Ample | Parcial |
|---|---|---|---|---|
| Reposició tanca m.d. | 1 | 62 | 8.1 | 502.20 |
| solapaments 10% | 0.1 | 502.2 |  | 50.22 |
| Subtotal |  |  |  | 552.42 |
| Total |  |  |  | 552.42 |

**E0539** m Empotrament armadures a OF existent
24.8 m × 6.14 = 152.27
Empotrament d'armadures a l'obra de fàbrica existent, inclosa perforació i rebliment am resines del forat, totalment acabat.

| Codi | Ut | Descripció | Rendiment | Preu | Import |
|---|---|---|---|---|---|
| O0102 | h | Oficial 1ª | 0.02 | 29.47 | 0.59 |
| O0110 | h | Peó | 0.02 | 24.49 | 0.49 |
| P1905 | kg | Resines (material; 23/07/1998) | 0.02 | 66 | 1.32 |
| M0275 | h | Maquinària perforació | 0.2 | 16.9859376 | 3.40 |
| vg | % | Despeses indirectes | 0.047 | 7.2 | 0.34 |
|  |  | Total |  |  | 6.14 |

| Amidament | Uts. | Llarg | Parcial |
|---|---|---|---|
| Reposició tanca m.d. | 62 | 0.4 | 24.80 |
| Total |  |  | 24.8 |

**E04211** m2 Muret fàbrica blocs formigo hidròfug, de 40x20x20 cm, massissats
12.4 m2 × 88.12 = 1092.69

| Amidament | Uts. | Llarg | Ample | Parcial |
|---|---|---|---|---|
| Reposició tanca m.d. | 1 | 62 | 0.2 | 12.40 |
| Total |  |  |  | 12.4 |

**E04201** m Reixat 2 m alçària d'acer pintat amb malla d'acer plastificat
62 m × 34.79 = 2156.98
Reixat de 2 m. d'alçària d'acer pintat amb malla d'acer plastificat i pals de tub de D 48 mm. col·locats cada 3 m. sobre daus de formigó, totalment acabada.

| Codi | Ut | Descripció | Rendiment | Preu | Import |
|---|---|---|---|---|---|
| O0101 | h | Cap de colla | 0.05 | 31.22 | 1.561 |
| O0102 | h | Oficial 1ª | 0.2 | 29.47 | 5.894 |
| O0110 | h | Peó | 0.2 | 24.49 | 4.898 |
| P0603 | m2 | Tela metàl·lica galv. i plast (material; 12/01/2009) | 2.15 | 4.7966112 | 10.313 |
| P0906 | m | Pal tub acer galvanitzat DN48 mm. (material; 12/01/2009) | 1 | 7.7388624 | 7.739 |
| P0503 | m3 | Formigó HM-20 posat a l'obra | 0.032 | 80.4 | 2.573 |
| vg | % | Despeses indirectes | 0.252 | 7.2 | 1.814 |
|  |  | Total |  |  | 34.79 |

| Amidament | Uts. | Llarg | Parcial |
|---|---|---|---|
| Reposició tanca m.d. | 1 | 62 | 62.00 |
| Total |  |  | 62 |

## 09 Ctra. TP-7225 De Reus al Morell (El Morell)
Import: 25753.62

### 09.01 Demolicions i moviment de terres
Import: 1817.48

**E0334** m Tall serra disc paviment mescles bituminoses, formigó o panot, fins 25 cm
175 m × 2.37 = 414.75

| Amidament | Uts. | Llarg | Parcial |
|---|---|---|---|
| demolició vorera | 1 | 7 | 7.00 |
| rasa nova vorada | 2 | 19 | 38.00 |
|  | 2 | 27 | 54.00 |
|  | 2 | 38 | 76.00 |
| Subtotal |  |  | 175.00 |
| Total |  |  | 175 |

**E0212** m2 Demolició de paviment de panots de morter de ciment, transport abocador
33.6 m2 × 6.61 = 222.10

| Amidament | Uts. | Llarg | Ample | Parcial |
|---|---|---|---|---|
| demolició vorera | 1 | 7 | 2.4 | 16.80 |
|  | 38 | 0.4 |  | 15.20 |
|  | 2 | 2 | 0.4 | 1.60 |
| Subtotal |  |  |  | 33.60 |
| Total |  |  |  | 33.6 |

**E0213** m2 Demolició paviment de mescla bituminosa, mitjans mecànics, fondària 25 cm
50.5 m2 × 4.46 = 225.23

| Amidament | Uts. | Llarg | Ample | Parcial |
|---|---|---|---|---|
| demolició vorera | 1 | 7 | 0.4 | 2.80 |
| rasa nova vorada | 1 | 19 | 0.4 | 7.60 |
|  | 1 | 27 | 0.4 | 10.80 |
|  | 1 | 38 | 0.4 | 15.20 |
| zona ajardinada | 1 | 16 | 0.3 | 4.80 |
|  | 1 | 31 | 0.3 | 9.30 |
| Subtotal |  |  |  | 50.50 |
| Total |  |  |  | 50.5 |

**E0210** m Demolició de vorada i rigola, inclosa la fonamentació, i transport
76 m × 8.42 = 639.92

| Amidament | Uts. | Llarg | Parcial |
|---|---|---|---|
| demolició vorera | 1 | 10 | 10.00 |
| rasa nova vorada | 1 | 12 | 12.00 |
|  | 1 | 14 | 14.00 |
|  | 1 | 40 | 40.00 |
| Subtotal |  |  | 76.00 |
| Total |  |  | 76 |

**E0305** m3 Excavació rases i pous, mitjans mecànics, cànon abocador
10.92 m3 × 14.88 = 162.49

| Amidament | Uts. | Llarg | Ample | Alt | Parcial |
|---|---|---|---|---|---|
| demolició vorera | 1 | 7 | 0.4 | 0.3 | 0.84 |
| rasa nova vorada | 1 | 19 | 0.4 | 0.3 | 2.28 |
|  | 1 | 27 | 0.4 | 0.3 | 3.24 |
|  | 1 | 38 | 0.4 | 0.3 | 4.56 |
| Subtotal |  |  |  |  | 10.92 |
| Total |  |  |  |  | 10.92 |

**E1187** m3 Estesa terra vegetal talussos, gruix 15 cm (material préstec)
14.1 m3 × 10.85 = 152.99

| Amidament | Uts. | Llarg | Ample | Parcial |
|---|---|---|---|---|
| zona ajardinada | 1 | 16 | 0.3 | 4.80 |
|  | 1 | 31 | 0.3 | 9.30 |
| Subtotal |  |  |  | 14.10 |
| Total |  |  |  | 14.1 |

### 09.02 Ferms i paviments
Import: 6597.71

**E0621** m Vorada de peces de formigó 17x28 cm (tipus T-3)
91 m × 27.88 = 2537.08

| Amidament | Uts. | Llarg | Parcial |
|---|---|---|---|
| reposició vorera | 1 | 7 | 7.00 |
| nou trams vorera | 1 | 19 | 19.00 |
|  | 1 | 27 | 27.00 |
|  | 1 | 38 | 38.00 |
| Subtotal |  |  | 91.00 |
| Total |  |  | 91 |

**E0623** m2 Paviment de panot a determinar de 20x20x4 cm. (a det. per DO)
125.2 m2 × 31.41 = 3932.53

| Amidament | Uts. | Llarg | Ample | Parcial |
|---|---|---|---|---|
| reposició vorera | 1 | 7 |  | 7.00 |
| nou trams vorera | 1 | 14 |  | 14.00 |
|  | 1 | 19 |  | 19.00 |
|  | 1 | 70 |  | 70.00 |
|  | 1 | 38 | 0.4 | 15.20 |
| Subtotal |  |  |  | 125.20 |
| Total |  |  |  | 125.2 |

**E0673** m2 Paviment lloseta tàctil indicador d'advertència o proximitat de perill
3 m2 × 42.7 = 128.10

| Amidament | Uts. | Parcial |
|---|---|---|
| previsió | 3 | 3.00 |
| Total |  | 3 |

### 09.03 Senyalització, abalisament i sistemes de contenció
Import: 17338.43

**E07311** u Trasllat de senyal existent
1 u × 39.79 = 39.79

| Amidament | Uts. | Parcial |
|---|---|---|
| S-13 | 1 | 1.00 |
| Total |  | 1 |

**E0787** m2 Eliminació marques viàries sobre paviment amb qualsevol procediment
270 m2 × 14.9 = 4023.00
Eliminació de les marques viàries sobre paviment amb qualsevol dels següents procediments a determinar per la Direcció d'Obra: aigua a presió, projecció d'abrasius o fresat, mitjançant utilització de sistemes fixos rotatoris o flotants horitzontals.

| Codi | Ut | Descripció | Rendiment | Preu | Import |
|---|---|---|---|---|---|
| O0101 | h | Cap de colla | 0.01 | 31.22 | 0.31 |
| O0102 | h | Oficial 1ª | 0.05 | 29.47 | 1.47 |
| O0110 | h | Peó | 0.1 | 24.49 | 2.45 |
| M0242 | h | Fresadora (maquinària; 23/07/1998) | 0.052 | 159.612 | 8.30 |
| %1616 | % | Eines i mitjans auxiliars (02/09/2009) | 5 % | 12.53 | 0.63 |
| vg | % | Despeses indirectes | 0.241 | 7.2 | 1.74 |
|  |  | Total |  |  | 14.9 |

| Amidament | Uts. | Parcial |
|---|---|---|
| previsió línies | 90 | 90.00 |
| previsió inscripcions | 180 | 180.00 |
| Subtotal |  | 270.00 |
| Total |  | 270 |

**E0704** m Premarcatge de marca viària longitudinal
1604 m × 0.19 = 304.76

| Codi | Ut | Descripció | Rendiment | Preu | Import |
|---|---|---|---|---|---|
| O0101 | h | Cap de colla | 0.001 | 31.22 | 0.03 |
| O0110 | h | Peó | 0.006 | 24.49 | 0.15 |
| vg | % | Despeses indirectes | 0.001 | 7.2 | 0.01 |
|  |  | Total |  |  | 0.19 |

| Amidament | Uts. | Llarg | Parcial |
|---|---|---|---|
| carril bici | 1 | 275 | 275.00 |
|  | 2 | 220 | 440.00 |
|  | 2 | 80 | 160.00 |
| aparcaments | 1 | 436 | 436.00 |
| eix ctra. | 1 | 293 | 293.00 |
| Subtotal |  |  | 1604.00 |
| Total |  |  | 1604 |

**E0705** m Marca viària longitudinal 10 cm. amplada, pintura acrílica
1311 m × 0.51 = 668.61
Marca viària longitudinal de 10 cm. d'amplada de pintura acrílica amb base solvent postmesclada amb microesferes de vidre, aplicada amb màquina autopropulsada pinta franges.

| Codi | Ut | Descripció | Rendiment | Preu | Import |
|---|---|---|---|---|---|
| O0101 | h | Cap de colla | 0.001 | 31.22 | 0.03 |
| O0110 | h | Peó | 0.002 | 24.49 | 0.05 |
| P14220 | kg | Pintura | 0.09 | 2.719728 | 0.24 |
| P14210 | kg | Microesferes de vidre (material; 12/01/2009) | 0.055 | 1.1497032 | 0.06 |
| M0220 | h | Escombradora autopropulsada (maquinària; 23/07/1998) | 0.001 | 50.58 | 0.05 |
| M0224 | h | Màquina pintura bandes autop. (maquinària; 12/01/2009) | 0.001 | 49.882284 | 0.05 |
| vg | % | Despeses indirectes | 0.004 | 7.2 | 0.03 |
|  |  | Total |  |  | 0.51 |

| Amidament | Uts. | Llarg | Parcial |
|---|---|---|---|
| carril bici | 1 | 275 | 275.00 |
|  | 2 | 220 | 440.00 |
|  | 2 | 80 | 160.00 |
| aparcaments | 1 | 436 | 436.00 |
| Subtotal |  |  | 1311.00 |
| Total |  |  | 1311 |

**E0706** m Marca viària longitudinal 15 cm. amplada, pintura acrílica
293 m × 0.68 = 199.24
Marca viària longitudinal de 15 cm d'amplada de pintura acrílica amb base solvent postmesclada amb microesferes de vidre, aplicada amb màquina autopropulsada pinta franges.

| Codi | Ut | Descripció | Rendiment | Preu | Import |
|---|---|---|---|---|---|
| O0101 | h | Cap de colla | 0.001 | 31.22 | 0.03 |
| O0110 | h | Peó | 0.002 | 24.49 | 0.05 |
| P14220 | kg | Pintura | 0.135 | 2.719728 | 0.37 |
| P14210 | kg | Microesferes de vidre | 0.082 | 1.1497032 | 0.09 |
| M0220 | h | Escombradora autopropulsada | 0.001 | 50.58 | 0.05 |
| M0224 | h | Màquina pintura bandes autop. | 0.001 | 49.882284 | 0.05 |
| vg | % | Despeses indirectes | 0.005 | 7.2 | 0.04 |
|  |  | Total |  |  | 0.68 |

| Amidament | Uts. | Llarg | Parcial |
|---|---|---|---|
| eix ctra. | 1 | 293 | 293.00 |
| Total |  |  | 293 |

**E0707** m Marca viària longitudinal 30 cm. amplada, pintura acrílica
129.25 m × 1.16 = 149.93
Marca viària longitudinal de 30 cm d'amplada amb base solvent postmesclada amb microesferes de vidre, aplicada amb màquina autopropulsada pinta franges.

| Codi | Ut | Descripció | Rendiment | Preu | Import |
|---|---|---|---|---|---|
| O0101 | h | Cap de colla | 0.001 | 31.22 | 0.03 |
| O0110 | h | Peó | 0.002 | 24.49 | 0.05 |
| P14220 | kg | Pintura | 0.27 | 2.719728 | 0.73 |
| P14210 | kg | Microesferes de vidre | 0.164 | 1.1497032 | 0.19 |
| M0220 | h | Escombradora autopropulsada | 0.001 | 50.58 | 0.05 |
| M0224 | h | Màquina pintura bandes autop. | 0.001 | 49.882284 | 0.05 |
| vg | % | Despeses indirectes | 0.009 | 7.2 | 0.06 |
|  |  | Total |  |  | 1.16 |

| Amidament | Uts. | Llarg | Parcial |
|---|---|---|---|
| línies encreuament carril bici | 1 | 109 | 109.00 |
| línies ceda carril bici | 9 | 2.25 | 20.25 |
| Subtotal |  |  | 129.25 |
| Total |  |  | 129.25 |

**E0732** m Marca viària transversal 40 cm. amplada, pintura blanca
28 m × 1.74 = 48.72
Marca viària transversal de 40 cm d'amplada de pintura acrílica amb base solvent postmesclada amb microesferes de vidre, aplicada amb màquina autopropulsada pinta franges.

| Codi | Ut | Descripció | Rendiment | Preu | Import |
|---|---|---|---|---|---|
| O0101 | h | Cap de colla | 0.001 | 31.22 | 0.031 |
| O0110 | h | Peó | 0.003 | 24.49 | 0.073 |
| P14220 | kg | Pintura | 0.4 | 2.719728 | 1.088 |
| P14210 | kg | Microesferes de vidre | 0.3 | 1.1497032 | 0.345 |
| M0220 | h | Escombradora autopropulsada | 0.001 | 50.58 | 0.051 |
| M0224 | h | Màquina pintura bandes autop. | 0.001 | 49.882284 | 0.050 |
| vg | % | Despeses indirectes | 0.014 | 7.2 | 0.101 |
|  |  | Total |  |  | 1.74 |

| Amidament | Uts. | Llarg | Parcial |
|---|---|---|---|
| línies de parada ceda | 1 | 4 | 4.00 |
| línies de parada passos vianants | 8 | 3 | 24.00 |
| Subtotal |  |  | 28.00 |
| Total |  |  | 28 |

**E07081Z** m2 Marca viària transversal, fletxes, inscripcions i zebrats, pintura acrílica
181.6 m2 × 27.06 = 4914.10
Marca viària transversal, fletxes, inscripcions i zebrats, amb pintura acrílica amb base solvent postmesclada amb microesfers antilliscants amb reflexió, aplicada mecànicament, totalment acabada.

| Codi | Ut | Descripció | Rendiment | Preu | Import |
|---|---|---|---|---|---|
| O0101 | h | Cap de colla | 0.098 | 31.22 | 3.06 |
| O0110 | h | Peó | 0.29 | 24.49 | 7.10 |
| P14220 | kg | Pintura | 1 | 2.719728 | 2.72 |
| P14211 | kg | Parícules refl. antilliscants (material; 23/07/1998) | 1 | 10.8 | 10.80 |
| M0220 | h | Escombradora autopropulsada | 0.002 | 50.58 | 0.10 |
| M0224 | h | Màquina pintura bandes autop. | 0.035 | 49.882284 | 1.75 |
| %16130 | % | Despeses indirectes | 6 % | 25.53 | 1.53 |
|  |  | Total |  |  | 27.06 |

| Amidament | Uts. | Llarg | Ample | Alt | Parcial |
|---|---|---|---|---|---|
| zebrats | 1 | 34 |  |  | 34.00 |
| passos vianants | 5 | 12 | 4 | 0.5 | 120.00 |
| simbologia | 1 | 46 | 0.6 |  | 27.60 |
| Subtotal |  |  |  |  | 181.60 |
| Total |  |  |  |  | 181.6 |

**E07083** m2 Pintura en paviments de color a determinar i retrorreflectant
388 m2 × 10.54 = 4089.52
Pintat sobre paviment bituminós o de formigó amb pintura acrílica de color a determinar per la Direcció d'Obra amb microesferes de vidre, aplicada amb màquina d'accionament manual, totalment acabada.

| Codi | Ut | Descripció | Rendiment | Preu | Import |
|---|---|---|---|---|---|
| O0101 | h | Cap de colla | 0.04 | 31.22 | 1.25 |
| O0110 | h | Peó | 0.2 | 24.49 | 4.90 |
| P14223 | kg | Pintura color (material; 10/07/2006) | 1 | 2.904 | 2.90 |
| M0220 | h | Escombradora autopropulsada | 0.002 | 50.58 | 0.10 |
| M0224 | h | Màquina pintura bandes autop. | 0.02 | 49.882284 | 1.00 |
| vg | % | Despeses indirectes | 0.054 | 7.2 | 0.39 |
|  |  | Total |  |  | 10.54 |

| Amidament | Uts. | Llarg | Parcial |
|---|---|---|---|
| encreuaments carril bici | 1 | 388 | 388.00 |
| Total |  |  | 388 |

**E07831** u Delimitador per carril bici prefabricat de cautxú de 775x164x9 mm
69 u × 42.04 = 2900.76
Delimitador per carril bici prefabricat de cautxú de 775x164x9 mm. de mesura total, amb zones reglectants i peces terminals, col·locat, inclòs material de fixació al paviment, segons plànols.

| Codi | Ut | Descripció | Rendiment | Preu | Import |
|---|---|---|---|---|---|
| O0102 | h | Oficial 1ª | 0.1 | 29.47 | 2.95 |
| O0110 | h | Peó | 0.3 | 24.49 | 7.35 |
| P0789 | u | Delimitador prefabricat de cautxú de 775x164x9 mm (material; 11/07/2018) | 1 | 13.176 | 13.18 |
| M0226 | h | Grup electrògen de 20/30 kVA | 0.3 | 5.686704 | 1.71 |
| M0214 | h | Camió grua 12 tn | 0.05 | 50.484 | 2.52 |
| P10229 | u | Petit matertial (material; 12/01/2009) | 0.8 | 14.3898336 | 11.51 |
| vg | % | Despeses indirectes | 0.392 | 7.2 | 2.82 |
|  |  | Total |  |  | 42.04 |

| Amidament | Uts. | Parcial |
|---|---|---|
| segons projecte | 69 | 69.00 |
| Total |  | 69 |

## 10 Ctra. TV-7012 D'Arbolí a la C-242 (Arbolí)
Import: 12373.21

### 10.01 Demolicions, moviment de terres i obra civil
Import: 5937.5

**E0334** m Tall serra disc paviment mescles bituminoses, formigó o panot, fins 25 cm
26 m × 2.37 = 61.62

| Amidament | Uts. | Llarg | Parcial |
|---|---|---|---|
| cèrcol m.d. | 1 | 26 | 26.00 |
| Total |  |  | 26 |

**E0208** m3 Enderroc estructures formigó en massa, inclòs transport a abocador
3.12 m3 × 42.16 = 131.54

| Amidament | Uts. | Llarg | Ample | Alt | Parcial |
|---|---|---|---|---|---|
| cèrcol m.d. | 1 | 26 | 0.3 | 0.4 | 3.12 |
| Total |  |  |  |  | 3.12 |

| Codi | Ut | Descripció | Quantitat | Preu | Import |
|---|---|---|---|---|---|
| E0213 | m2 | Demolició paviment de mescla bituminosa, mitjans mecànics, fondària 25 cm | 0 | 4.46 | 0.00 |

**E0305** m3 Excavació rases i pous, mitjans mecànics, cànon abocador
3.12 m3 × 14.88 = 46.43

| Amidament | Uts. | Llarg | Ample | Alt | Parcial |
|---|---|---|---|---|---|
| cèrcol m.d. | 1 | 26 | 0.3 | 0.4 | 3.12 |
| Total |  |  |  |  | 3.12 |

**E0505** m3 Formigó HA-25 fonaments i soleres
3.12 m3 × 99.04 = 309.00

| Amidament | Uts. | Llarg | Ample | Alt | Parcial |
|---|---|---|---|---|---|
| cèrcol m.d. | 1 | 26 | 0.3 | 0.4 | 3.12 |
| Total |  |  |  |  | 3.12 |

**E0516** m2 Encofrat de fusta per a formigó vist
10.4 m2 × 38.62 = 401.65

| Amidament | Uts. | Llarg | Alt | Parcial |
|---|---|---|---|---|
| cèrcol m.d. | 1 | 26 | 0.4 | 10.40 |
| Total |  |  |  | 10.4 |

**E0517** kg Acer especial B-500S de límit elàstic 500 N/mm2 en barres corrugades
254.8 kg × 1.48 = 377.10

| Amidament | Uts. | Llarg | Ample | Parcial |
|---|---|---|---|---|
| cèrcol m.d. | 1 | 26 | 9.8 | 254.80 |
| Total |  |  |  | 254.8 |

**E08211** u Recreixement i anivellació pou de registre
6 u × 196.06 = 1176.36

| Amidament | Uts. | Parcial |
|---|---|---|
| pous | 3 | 3.00 |
| arquetes | 3 | 3.00 |
| Subtotal |  | 6.00 |
| Total |  | 6 |

**E0420Z1** m Subministre i muntatge de malla de simple torsió sobre muret de formigó
10 m × 66.9 = 669.00
Subministre i muntatge de malla de simple torsió sobre muret de formigó, alçària 1.5 m., acabat galvanitzat,pals de diàmetre 50 mm col·locats cada 3 m ancorats a l'obra i part proporcional de pals per a punts singulars

| Codi | Ut | Descripció | Rendiment | Preu | Import |
|---|---|---|---|---|---|
| O0101 | h | Cap de colla | 0.265 | 31.22 | 8.27 |
| O0102 | h | Oficial 1ª | 0.3 | 29.47 | 8.84 |
| O0110 | h | Peó | 0.2 | 24.49 | 4.90 |
| M0214 | h | Camió grua 12 tn | 0.05 | 50.484 | 2.52 |
| P10209 | pp | Petit material | 0.3 | 35.8015104 | 10.74 |
| PC0701 | m2 | Reixa de malla de simple torsió d'acer galvanitzat (material; 26/09/2020) | 1.5 | 15 | 22.50 |
| PC0702 | m | Poste d'acer galvanitzat D.50 mm (material; 26/09/2020) | 0.5 | 10.68 | 5.34 |
| %1613 | % | Despeses indirectes | 6 % | 63.11 | 3.79 |
|  |  | Total |  |  | 66.9 |

| Amidament | Uts. | Parcial |
|---|---|---|
| m.d. | 10 | 10.00 |
| Total |  | 10 |

**E08703** u Arqueta drenatge per recollida de cunetes, Hmax=2,00 m, 2 reixes D-400
2 u × 1382.4 = 2764.80

| Amidament | Uts. | Parcial |
|---|---|---|
| m.e. | 2 | 2.00 |
| Total |  | 2 |

### 10.02 Senyalització, abalisament i sistemes de contenció
Import: 6435.71

**E0214** m Desmuntatge barrera de seguretat flexible i demolició ancoratges
30 m × 9.03 = 270.90

| Amidament | Uts. | Llarg | Parcial |
|---|---|---|---|
| m.d. | 1 | 18 | 18.00 |
| m.e. | 1 | 12 | 12.00 |
| Subtotal |  |  | 30.00 |
| Total |  |  | 30 |

**E07311** u Trasllat de senyal existent
1 u × 39.79 = 39.79

**E07312** u Trasllat de senyal d'indicació o orientació existent
2 u × 288.95 = 577.90

| Amidament | Uts. | Parcial |
|---|---|---|
| S-500 | 1 | 1.00 |
| S-510 | 1 | 1.00 |
| Subtotal |  | 2.00 |
| Total |  | 2 |

**E0730** u Fonamentació de cartell de pre-senyalització
2 u × 162.35 = 324.70

| Amidament | Uts. | Parcial |
|---|---|---|
| cartells | 2 | 2.00 |
| Total |  | 2 |

**E07441** u Base d'acer galvanitzat per a suport de 90 mm.
2 u × 134.89 = 269.78

| Amidament | Uts. | Parcial |
|---|---|---|
| cartells | 2 | 2.00 |
| Total |  | 2 |

**E0745** m Pal d'alumini anoditzat color plata, Ø90 mm. MC
8 m × 42.47 = 339.76

| Amidament | Uts. | Llarg | Parcial |
|---|---|---|---|
| cartells | 2 | 4 | 8.00 |
| Total |  |  | 8 |

**E07582** m2 Placa d'alumini >1,00 m² i <1,50 m², nivell 3 DG, amb abraçadores
4.5 m2 × 261.63 = 1177.34

| Amidament | Uts. | Llarg | Ample | Parcial |
|---|---|---|---|---|
| cartells | 2 | 1.5 | 1.5 | 4.50 |
| Total |  |  |  | 4.5 |

**E0729** u Fonamentació de senyals
1 u × 37.18 = 37.18

| Amidament | Uts. | Parcial |
|---|---|---|
| P15a | 1 | 1.00 |
| Total |  | 1 |

**E0739** m Suport rectangular d'acer galvanitzat de 100x50x3 mm.
3 m × 30.27 = 90.81

| Amidament | Uts. | Llarg | Parcial |
|---|---|---|---|
| P15a | 1 | 3 | 3.00 |
| Total |  |  | 3 |

**E0709** u Placa reflectora triangular L=90 cm., nivell 2 HIP
1 u × 114.21 = 114.21

| Amidament | Uts. | Parcial |
|---|---|---|
| P15a | 1 | 1.00 |
| Total |  | 1 |

**E0437** m2 Retirada de malla de tela metàl·lica
10 m2 × 4.11 = 41.10

| Amidament | Uts. | Llarg | Parcial |
|---|---|---|---|
| m.d. | 1 | 10 | 10.00 |
| Total |  |  | 10 |

**E07017** m Barana d'acer galvanitzat amb perfils superior i inferior 50x20x1.5 mm.
26 m × 121.24 = 3152.24

| Amidament | Uts. | Llarg | Parcial |
|---|---|---|---|
| m.d. | 1 | 26 | 26.00 |
| Total |  |  | 26 |

## 11 Ctra. TP-7101 De Falset a Bellmunt del Priorat (Falset)
Import: 134061.77

### 11.01 Demolicions i moviment de terres
Import: 26152.31

**E0215** u Desmuntatge de senyal de trànsit i demolició ancoratges
7 u × 19.46 = 136.22

**E02111** m2 Demolició de cuneta de formigó, transport abocador
266.5 m2 × 5.81 = 1548.37

| Amidament | Uts. | Llarg | Ample | Parcial |
|---|---|---|---|---|
| m.e. | 1 | 185 | 1.3 | 240.50 |
| m.d. | 2 | 10 | 1.3 | 26.00 |
| Subtotal |  |  |  | 266.50 |
| Total |  |  |  | 266.5 |

**E0334** m Tall serra disc paviment mescles bituminoses, formigó o panot, fins 25 cm
21 m × 2.37 = 49.77

| Amidament | Uts. | Llarg | Parcial |
|---|---|---|---|
|  | 3 | 7 | 21.00 |
| Total |  |  | 21 |

**E0210** m Demolició de vorada i rigola, inclosa la fonamentació, i transport
111 m × 8.42 = 934.62

| Amidament | Uts. | Llarg | Parcial |
|---|---|---|---|
| illetes | 1 | 58 | 58.00 |
|  | 1 | 29 | 29.00 |
|  | 1 | 24 | 24.00 |
| Subtotal |  |  | 111.00 |
| Total |  |  | 111 |

**E02110** m2 Demolició de paviment de formigó, transport abocador
220 m2 × 6 = 1320.00

| Amidament | Uts. | Llarg | Parcial |
|---|---|---|---|
| illetes | 1 | 140 | 140.00 |
|  | 1 | 51 | 51.00 |
|  | 1 | 29 | 29.00 |
| Subtotal |  |  | 220.00 |
| Total |  |  | 220 |

**E0213** m2 Demolició paviment de mescla bituminosa, mitjans mecànics, fondària 25 cm
1980 m2 × 4.46 = 8830.80

| Amidament | Uts. | Llarg | Parcial |
|---|---|---|---|
| segons plànols | 1 | 1980 | 1980.00 |
| Total |  |  | 1980 |

**E0341** u Cales per a localització serveis
4 u × 71.58 = 286.32

**E0217** u Arrencament d'arbre, inclòs planta de compostatge, i tapat forat aportació terra
3 u × 40.46 = 121.38

| Amidament | Uts. | Parcial |
|---|---|---|
| previsió | 3 | 3.00 |
| Total |  | 3 |

**E0313** m2 Esbrossada del terreny, inclòs càrrega i transport.
1541 m2 × 0.66 = 1017.06

| Amidament | Uts. | Parcial |
|---|---|---|
| m.e | 1541 | 1541.00 |
| Total |  | 1541 |

**E0303** m3 Excavació en desmunt en qualsevol tipus de terreny, abocador i condicionament
1208.05 m3 × 7.89 = 9531.51

| Amidament | Uts. | Llarg | Parcial |
|---|---|---|---|
| Eix 1 | 1 | 160.36 | 160.36 |
|  | 1 | 68.75 | 68.75 |
| Eix rotonda | 1 | 825.3 | 825.30 |
| Eix 3 | 1 | 73.65 | 73.65 |
|  | 1 | 78.99 | 78.99 |
| previsió eix 2 | 1 |  | 1.00 |
| Subtotal |  |  | 1208.05 |
| Total |  |  | 1208.05 |

**E0344** m2 Repàs i piconatge de la base del terraplè i del fons de la caixa i base terraple
2046 m2 × 0.77 = 1575.42

| Amidament | Uts. | Llarg | Parcial |
|---|---|---|---|
| segons plànols | 1 | 2046 | 2046.00 |
| Total |  |  | 2046 |

**E0331** m3 Terraplè amb compactació, material seleccionat, inclòs càrrega i transport
19.49 m3 × 13.56 = 264.28

| Amidament | Uts. | Llarg | Parcial |
|---|---|---|---|
| Eix rotonda | 1 | 0.9 | 0.90 |
| Eix 3 | 1 | 6.59 | 6.59 |
| previsió eix 2 | 1 | 12 | 12.00 |
| Subtotal |  |  | 19.49 |
| Total |  |  | 19.49 |

**E1105** m2 Estesa terra vegetal en talussos (material pròpia obra)
353 m2 × 1.52 = 536.56

| Amidament | Uts. | Llarg | Ample | Parcial |
|---|---|---|---|---|
| talús m.d. | 1 | 55 | 2 | 110.00 |
| rotonda | 1 | 243 |  | 243.00 |
| Subtotal |  |  |  | 353.00 |
| Total |  |  |  | 353 |

### 11.02 Drenatge
Import: 13950.32

**E0884** m Formació i reperfilat de cunetes en qualsevol tipus de terreny
289 m × 2.97 = 858.33

| Amidament | Uts. | Llarg | Parcial |
|---|---|---|---|
| m.e. | 1 | 191 | 191.00 |
| m.d. | 1 | 98 | 98.00 |
| Subtotal |  |  | 289.00 |
| Total |  |  | 289 |

**E0880** m3 Formigó en revestiment de cunetes (actuacions <2000 m)
60.47 m3 × 142.68 = 8627.86

| Amidament | Uts. | Llarg | Ample | Alt | Parcial |
|---|---|---|---|---|---|
| m.e. | 1 | 179 | 0.17 |  | 30.43 |
| m.d. | 1 | 92 | 0.17 |  | 15.64 |
| accesos | 3 | 6 | 4 | 0.2 | 14.40 |
| Subtotal |  |  |  |  | 60.47 |
| Total |  |  |  |  | 60.47 |

**E05172** m2 Malla electrosoldada en acer corrugat B500T 15x15 cm Ø 8 mm
72 m2 × 5.16 = 371.52

| Amidament | Uts. | Llarg | Ample | Parcial |
|---|---|---|---|---|
| accesos | 3 | 6 | 4 | 72.00 |
| Total |  |  |  | 72 |

**E0305** m3 Excavació rases i pous, mitjans mecànics, cànon abocador
15.6 m3 × 14.88 = 232.13

| Amidament | Uts. | Llarg | Ample | Alt | Parcial |
|---|---|---|---|---|---|
| tub D500 | 1 | 13 | 0.8 | 1.5 | 15.60 |
| Total |  |  |  |  | 15.6 |

**E0317** m3 Rebliment i piconatge rasa, material pròpia obra, inclòs càrrega i transport
10.4 m3 × 5.55 = 57.72

| Amidament | Uts. | Llarg | Ample | Alt | Parcial |
|---|---|---|---|---|---|
| tub D500 | 1 | 13 | 0.8 | 1 | 10.40 |
| Total |  |  |  |  | 10.4 |

**E0502** m3 Formigó HM-20 fonaments
6.5 m3 × 95.31 = 619.52

| Amidament | Uts. | Llarg | Ample | Parcial |
|---|---|---|---|---|
| tub D500 | 1 | 13 | 0.5 | 6.50 |
| Total |  |  |  | 6.5 |

**E0876** m Tub de PP corrugat doble capa Ø500 mm
13 m × 39.02 = 507.26

| Amidament | Uts. | Llarg | Parcial |
|---|---|---|---|
| conexió arqueta m.e. | 1 | 13 | 13.00 |
| Total |  |  | 13 |

**E08912** u Connexió col·lector a pou existent
1 u × 266.56 = 266.56
Connexió de col·lector a pou existent, inclòs la totalitat de l'obra civil necessària i mitjans auxiliars, càrrega i transport de les runes a l'abocador, cànon i condicionament del mateix, totalment acabada.

| Codi | Ut | Descripció | Rendiment | Preu | Import |
|---|---|---|---|---|---|
| O0101 | h | Cap de colla | 0.5 | 31.22 | 15.61 |
| O0102 | h | Oficial 1ª | 2 | 29.47 | 58.94 |
| O0110 | h | Peó | 2 | 24.49 | 48.98 |
| M0201 | h | Compressor aire gasoil 13,3 m³/h | 1 | 25.3058328 | 25.31 |
| M0204 | h | Pala carregadora pneumàtics | 0.1 | 69.9217344 | 6.99 |
| M0212B | h | Camió de trabuc 16 m³ | 1 | 54.48 | 54.48 |
| P0503 | m3 | Formigó HM-20 posat a l'obra | 0.5 | 80.4 | 40.20 |
| P1613 | u | Cànon d'abocador | 1 | 0.96 | 0.96 |
| %16130 | % | Despeses indirectes | 6 % | 251.47 | 15.09 |
|  |  | Total |  |  | 266.56 |

| Amidament | Uts. | Parcial |
|---|---|---|
| tub D500 | 1 | 1.00 |
| Total |  | 1 |

**E08703** u Arqueta drenatge per recollida de cunetes, Hmax=2,00 m, 2 reixes D-400
1 u × 1382.4 = 1382.40

| Amidament | Uts. | Parcial |
|---|---|---|
| cuneta m.e. | 1 | 1.00 |
| Total |  | 1 |

**E0822** m Baixant aigües pluvials talús peça U 60x31,5 cm interiors
4 m × 64.1 = 256.40

| Amidament | Uts. | Llarg | Parcial |
|---|---|---|---|
| cuneta m.d. | 1 | 4 | 4.00 |
| Total |  |  | 4 |

**E08211** u Recreixement i anivellació pou de registre
3 u × 196.06 = 588.18

| Amidament | Uts. | Parcial |
|---|---|---|
| arqueta existent | 2 | 2.00 |
| pou existent | 1 | 1.00 |
| Subtotal |  | 3.00 |
| Total |  | 3 |

**E0825** u Tapa fosa Ø600 mm, classe D-400 pestell seguretat i junta insonora
1 u × 182.44 = 182.44

| Amidament | Uts. | Parcial |
|---|---|---|
| arqueta existent | 1 | 1.00 |
| Total |  | 1 |

### 11.03 Ferms i paviments
Import: 52188.7

**E0601** m3 Base granular de tot-u artificial, amb motoanivelladora
957.3 m3 × 28.67 = 27445.79

| Amidament | Uts. | Llarg | Parcial |
|---|---|---|---|
| Eix 1 | 1 | 105.98 | 105.98 |
| Eix 2 | 1 | 244.9 | 244.90 |
| Eix 3 | 1 | 99.2 | 99.20 |
| Eix Rotonda | 1 | 507.22 | 507.22 |
| Subtotal |  |  | 957.30 |
| Total |  |  | 957.3 |

**E0629** m Rigola blanca de 20x20x8 cm.
68 m × 18.08 = 1229.44

| Amidament | Uts. | Llarg | Parcial |
|---|---|---|---|
| rotonda | 1 | 68 | 68.00 |
| Total |  |  | 68 |

**E0626** m Vorada remuntable de formigó de 25x13 cm estriada (tipus americà illots/rotondes)
226 m × 22.22 = 5021.72

| Amidament | Uts. | Llarg | Parcial |
|---|---|---|---|
| rotonda | 1 | 68 | 68.00 |
| illetes | 1 | 19 | 19.00 |
|  | 1 | 17 | 17.00 |
|  | 1 | 21 | 21.00 |
|  | 1 | 101 | 101.00 |
| Subtotal |  |  | 226.00 |
| Total |  |  | 226 |

**E1108** m Vorada de peces de formigó de 8x20 cm tipus jardí
56 m × 21.16 = 1184.96

| Amidament | Uts. | Llarg | Parcial |
|---|---|---|---|
| rotonda | 1 | 56 | 56.00 |
| Total |  |  | 56 |

**E06311A** m2 Paviment de llambordins de formigó de 20x10x8 cm (vermell)
145 m2 × 64.95 = 9417.75

| Amidament | Uts. | Llarg | Parcial |
|---|---|---|---|
| roronda | 1 | 113 | 113.00 |
| illetes | 1 | 11 | 11.00 |
|  | 1 | 9 | 9.00 |
|  | 1 | 12 | 12.00 |
| Subtotal |  |  | 145.00 |
| Total |  |  | 145 |

**E05172** m2 Malla electrosoldada en acer corrugat B500T 15x15 cm Ø 8 mm
113 m2 × 5.16 = 583.08

| Amidament | Uts. | Llarg | Parcial |
|---|---|---|---|
| roronda | 1 | 113 | 113.00 |
| Total |  |  | 113 |

**E11831** m2 Grava decorativa o equivalent estesa i anivellada.
428 m2 × 12.38 = 5298.64
Subministrament de grava decorativa o altre àrid decoratiu a determinar per la Direcció d'Obra, estès i anivellat amb un gruix de fins a 10 cm, a l'interior de la rotonda o espais destinats a l'enjardiment.

| Codi | Ut | Descripció | Rendiment | Preu | Import |
|---|---|---|---|---|---|
| O0101 | h | Cap de colla | 0.05 | 31.22 | 1.56 |
| O0110 | h | Peó | 0.15 | 24.49 | 3.67 |
| P03301 | m3 | Grava decorativa (material; 12/01/2009) | 0.1 | 64.4575536 | 6.45 |
| %16130 | % | Despeses indirectes | 6 % | 11.68 | 0.70 |
|  |  | Total |  |  | 12.38 |

| Amidament | Uts. | Llarg | Parcial |
|---|---|---|---|
| rotonda | 1 | 237 | 237.00 |
| illeta | 1 | 191 | 191.00 |
| Subtotal |  |  | 428.00 |
| Total |  |  | 428 |

**E1188** m2 Malla antiherba gramatge de 140 g/m2
428 m2 × 4.69 = 2007.32
Subministrament i col·locació de malla antiherba de 140 gr/m2 de gramatge, inclou transport.

| Codi | Ut | Descripció | Rendiment | Preu | Import |
|---|---|---|---|---|---|
| O0102 | h | Oficial 1ª | 0.04 | 29.47 | 1.18 |
| O0110 | h | Peó | 0.06 | 24.49 | 1.47 |
| P5016 | m2 | Malla antiherba gramatge de 140 g/m2 (material; 23/07/1998) | 1 | 1.8 | 1.80 |
| vg | % | Despeses indirectes | 0.033 | 7.2 | 0.24 |
|  |  | Total |  |  | 4.69 |

| Amidament | Uts. | Llarg | Parcial |
|---|---|---|---|
| rotonda | 1 | 237 | 237.00 |
| illeta | 1 | 191 | 191.00 |
| Subtotal |  |  | 428.00 |
| Total |  |  | 428 |

### 11.04 Senyalització, abalisament i sistemes de contenció
Import: 10713

**E0731** u Retirada de senyal o cartell
3 u × 19.47 = 58.41

| Amidament | Uts. | Parcial |
|---|---|---|
| P1a | 2 | 2.00 |
| R-301 | 1 | 1.00 |
| Subtotal |  | 3.00 |
| Total |  | 3 |

**E07311** u Trasllat de senyal existent
1 u × 39.79 = 39.79

| Amidament | Uts. | Parcial |
|---|---|---|
| R-301 | 1 | 1.00 |
| Total |  | 1 |

**E0729** u Fonamentació de senyals
16 u × 37.18 = 594.88

| Amidament | Uts. | Parcial |
|---|---|---|
| R-301 | 4 | 4.00 |
| R-401a | 3 | 3.00 |
| R-402 | 3 | 3.00 |
| R-2 | 1 | 1.00 |
| R-1 | 3 | 3.00 |
| P-4+R-1 | 2 | 2.00 |
| Subtotal |  | 16.00 |
| Total |  | 16 |

**E0725** m Suport rectangular d'acer galvanitzat de 80x40x2 mm.
44.8 m × 19.1 = 855.68

| Amidament | Uts. | Llarg | Parcial |
|---|---|---|---|
| R-301 | 4 | 3.2 | 12.80 |
| R-401a | 3 | 3.2 | 9.60 |
| R-402 | 3 | 3.2 | 9.60 |
| R-2 | 1 | 3.2 | 3.20 |
| R-1 | 3 | 3.2 | 9.60 |
| Subtotal |  |  | 44.80 |
| Total |  |  | 44.8 |

**E0739** m Suport rectangular d'acer galvanitzat de 100x50x3 mm.
10.2 m × 30.27 = 308.75

| Amidament | Uts. | Llarg | Parcial |
|---|---|---|---|
| P-4+R-1 | 2 | 5.1 | 10.20 |
| Total |  |  | 10.2 |

**E0710** u Placa reflectora triangular L=135 cm, nivell 2 HIP
7 u × 293.07 = 2051.49

| Amidament | Uts. | Parcial |
|---|---|---|
| R-1 | 5 | 5.00 |
| P-4 | 2 | 2.00 |
| Subtotal |  | 7.00 |
| Total |  | 7 |

**E0712** u Placa reflectora circular Ø90 cm, nivell 2 HIP
10 u × 205.69 = 2056.90

| Amidament | Uts. | Parcial |
|---|---|---|
| R-301 | 4 | 4.00 |
| R-401a | 3 | 3.00 |
| R-402 | 3 | 3.00 |
| Subtotal |  | 10.00 |
| Total |  | 10 |

**E0713** u Placa reflectora octogonal 60 cm. doble apotema, nivell 2 HIP
1 u × 127.94 = 127.94

| Amidament | Uts. | Parcial |
|---|---|---|
| R-2 | 1 | 1.00 |
| Total |  | 1 |

**E0720** u Placa reflectora rectangular de 60x20 cm. complementaria
2 u × 76.72 = 153.44

| Amidament | Uts. | Parcial |
|---|---|---|
| S-800 | 2 | 2.00 |
| Total |  | 2 |

**E0730** u Fonamentació de cartell de pre-senyalització
5 u × 162.35 = 811.75

| Amidament | Uts. | Parcial |
|---|---|---|
| DF1 | 1 | 1.00 |
| DF2 | 1 | 1.00 |
| DF3 | 1 | 1.00 |
| OR1 | 1 | 1.00 |
| OR2 | 1 | 1.00 |
| Subtotal |  | 5.00 |
| Total |  | 5 |

**E07441** u Base d'acer galvanitzat per a suport de 90 mm.
2 u × 134.89 = 269.78

| Amidament | Uts. | Parcial |
|---|---|---|
| DF1 | 1 | 1.00 |
| DF 3 | 1 | 1.00 |
| Subtotal |  | 2.00 |
| Total |  | 2 |

**E07443Z** u Base d'acer galvanitzat per a suport de 140 mm. fins a 168 mm.
2 u × 197.04 = 394.08

| Amidament | Uts. | Parcial |
|---|---|---|
| OR1 | 1 | 1.00 |
| OR2 | 1 | 1.00 |
| Subtotal |  | 2.00 |
| Total |  | 2 |

**E07381** m Pal d'alumini anoditzat color plata, Ø76 mm. MB
2.35 m × 33.99 = 79.88

| Amidament | Uts. | Llarg | Parcial |
|---|---|---|---|
| DF2 | 1 | 2.35 | 2.35 |
| Total |  |  | 2.35 |

**E0745** m Pal d'alumini anoditzat color plata, Ø90 mm. MC
5.65 m × 42.47 = 239.96

| Amidament | Uts. | Llarg | Parcial |
|---|---|---|---|
| DF1 | 1 | 2.95 | 2.95 |
| DF3 | 1 | 2.7 | 2.70 |
| Subtotal |  |  | 5.65 |
| Total |  |  | 5.65 |

**E0746** m Pal d'alumini anoditzat color plata, Ø114 mm. MD
2.03 m × 48.62 = 98.70

| Amidament | Uts. | Llarg | Parcial |
|---|---|---|---|
| OR2 | 1 | 2.03 | 2.03 |
| Total |  |  | 2.03 |

**E07461** m Pal d'alumini anoditzat color plata, Ø114/Ø140 mm. ME
4.73 m × 72.65 = 343.63

| Amidament | Uts. | Llarg | Parcial |
|---|---|---|---|
| OR1 | 1 | 2.38 | 2.38 |
| OR2 | 1 | 2.35 | 2.35 |
| Subtotal |  |  | 4.73 |
| Total |  |  | 4.73 |

**E07462** m Pal d'alumini anoditzat color plata, Ø140 mm. MF
2.35 m × 118.16 = 277.68

| Amidament | Uts. | Llarg | Parcial |
|---|---|---|---|
| OR1 | 1 | 2.35 | 2.35 |
| Total |  |  | 2.35 |

**E0755** m2 Placa d'alumini fins a 0,25 m², nivell 2 HIP, amb abraçadores
0.3 m2 × 344.36 = 103.31

| Amidament | Uts. | Llarg | Ample | Parcial |
|---|---|---|---|---|
| caixetins | 2 | 0.6 | 0.25 | 0.30 |
| Total |  |  |  | 0.3 |

**E0757** m2 Placa d'alumini >0,50 m² i <1,00 m², nivell 2 HIP, amb abraçadores
1.19 m2 × 268.56 = 319.59

| Amidament | Uts. | Llarg | Parcial |
|---|---|---|---|
| DF2 | 1 | 0.54 | 0.54 |
| DF3 | 1 | 0.65 | 0.65 |
| Subtotal |  |  | 1.19 |
| Total |  |  | 1.19 |

**E0758** m2 Placa d'alumini >1,00 m² i <1,50 m², nivell 2 HIP, amb abraçadores
1.19 m2 × 206.9 = 246.21

| Amidament | Uts. | Llarg | Parcial |
|---|---|---|---|
| DF1 | 1 | 1.19 | 1.19 |
| Total |  |  | 1.19 |

**E07581** m2 Placa d'alumini >1,50 m² , nivell 2 HIP, amb abraçadores
6.27 m2 × 204.33 = 1281.15

| Amidament | Uts. | Llarg | Parcial |
|---|---|---|---|
| OR1 | 1 | 3.52 | 3.52 |
| OR2 | 1 | 2.75 | 2.75 |
| Subtotal |  |  | 6.27 |
| Total |  |  | 6.27 |

### 11.05 Reposició de serveis
Import: 10005.09

**E0305** m3 Excavació rases i pous, mitjans mecànics, cànon abocador
63.4 m3 × 14.88 = 943.39

| Amidament | Uts. | Llarg | Ample | Alt | Parcial |
|---|---|---|---|---|---|
| previsió enllumenat | 1 | 10 | 0.4 | 1 | 4.00 |
| reposició telefònica | 1 | 135 | 0.4 | 1.1 | 59.40 |
| Subtotal |  |  |  |  | 63.40 |
| Total |  |  |  |  | 63.4 |

**E0317** m3 Rebliment i piconatge rasa, material pròpia obra, inclòs càrrega i transport
40.6 m3 × 5.55 = 225.33

| Amidament | Uts. | Llarg | Ample | Alt | Parcial |
|---|---|---|---|---|---|
| previsió enllumenat | 1 | 10 | 0.4 | 0.7 | 2.80 |
| reposició telefònica | 1 | 135 | 0.4 | 0.7 | 37.80 |
| Subtotal |  |  |  |  | 40.60 |
| Total |  |  |  |  | 40.6 |

**E0502** m3 Formigó HM-20 fonaments
20.1 m3 × 95.31 = 1915.73

| Amidament | Uts. | Llarg | Ample | Alt | Parcial |
|---|---|---|---|---|---|
| previsió enllumenat | 1 | 10 | 0.4 | 0.3 | 1.20 |
| prisma telefònica | 1 | 135 | 0.14 |  | 18.90 |
| Subtotal |  |  |  |  | 20.10 |
| Total |  |  |  |  | 20.1 |

**E101311** m Subministrament i col·locació de cinta senyalitzadora elèctric
10 m × 1.52 = 15.20

| Amidament | Uts. | Llarg | Parcial |
|---|---|---|---|
| previsió enllumenat | 1 | 10 | 10.00 |
| Total |  |  | 10 |

**E0006AC** m Canalització de telefonia amb 4 tubs de PVC rígid de DN 110x1,8 mm
135 m × 17.5 = 2362.50
Canalització de telefonia amb 4 tubs de PVC rígid de DN 110x1,8 mm de gruix, col·locada a fons de rasa, inclòs corda de niló de 5 mm, cinta senyalitzadora i treballs de mandrilat.

| Codi | Ut | Descripció | Rendiment | Preu | Import |
|---|---|---|---|---|---|
| O0101 | h | Cap de colla | 0.03 | 31.22 | 0.94 |
| O0102 | h | Oficial 1ª | 0.05 | 29.47 | 1.47 |
| O0110 | h | Peó | 0.05 | 24.49 | 1.22 |
| PE0002 | m | Cinta senyalitzadora PVC (material; 14/06/2022) | 2 | 0.46 | 0.92 |
| P091213 | m | Tub PVC rígid DN 110 mm amb corda niló 5 mm (material; 14/06/2022) | 4 | 2.99 | 11.96 |
| %16130 | % | Despeses indirectes | 6 % | 16.51 | 0.99 |
|  |  | Total |  |  | 17.5 |

| Amidament | Uts. | Llarg | Parcial |
|---|---|---|---|
| reposició telefònica | 1 | 135 | 135.00 |
| Total |  |  | 135 |

**E12101** u Pericó registre 45x45x60 cm, amb tapa (semàf i enllum, s/base formigó)
2 u × 112.17 = 224.34

| Amidament | Uts. | Parcial |
|---|---|---|
| previsió enllumenat | 2 | 2.00 |
| Total |  | 2 |

**E101004** m Tub de PEAD corrugat de Ø125 mm doble paret
20 m × 4.94 = 98.80

| Amidament | Uts. | Llarg | Parcial |
|---|---|---|---|
| previsió enllumenat | 2 | 10 | 20.00 |
| Total |  |  | 20 |

**E0006** u Pericó de telefonia tipus D de formigó prefabricat amb tapa classe B-125,
2 u × 1232.68 = 2465.36
Pericó de telefonia tipus D de formigó prefabricat amb tapa classe B-125, inclòs bastiment de xapa, suports d'ancoratge per a politges i punts de fixació per a regletes, col·locat sobre solera de formigó HM-20 de 15 cm de gruix i reblert lateral amb terra de la pròpia excavació.

| Codi | Ut | Descripció | Rendiment | Preu |
|---|---|---|---|---|
| O0101 | h | Cap de colla | 0.5 | 31.22 |
| O0102 | h | Oficial 1ª | 2 | 29.47 |
| O0110 | h | Peó | 4 | 24.49 |
| M0207 | h | Retroexcavadora 100 hp | 0.5 | 71.292 |
| M0211 | h | Corró de llança 650 kg | 0.2 | 11.5341192 |
| M0214 | h | Camió grua 12 tn | 1.5 | 50.484 |
| P0108 | u | Arqueta pref. de formigó tipus D (material) | 1 | 522.864 |
| P01111 | u | Tapa pref. de formigó 1040x300 mmm B-125 (material; 23/07/1998) | 4 | 81.432 |
| P0503 | m3 | Formigó HM-20 posat a l'obra | 0.35 | 80.4 |
| %16130 | % | Despeses indirectes | 6 % |  |

**E11108** m Canalització en paviment d'infraestructura de comunicacions soterrada formada per 10 microtubs de PEHD de 20 mm
20 m × 34.08 = 681.60
Formació de canalització d'infraestructura de comunicacions en qualsevol tipus de paviment, sigui en creuament transversal de calçada o bé longitudinalment en voral, vorera o cuneta de formigó mitjançant microrasa de fins a 8 cm d'amplada i 35 cm de profunditat, inclosa l'estesa del grup solidari de 10 microtubs de HPDE de 20 mm de diàmetre exterior i de gruix mínim de 2 mm, amb colors distintius i fil de coure agrupats en subgrups de 2 i plegats amb beina plàstica, col·locats en base de 2 i alçada de 5 o viceversa, premarcatge de la microrasa i reblert de la rasa "in situ" amb morter autonivellant D-300. Inclou el tall del paviment amb equip complert específic de minirasadora amb aspiració del ferm triturat, càrrega, formació de rasa, i la reposició del mateix mitjançant morter autonivellant D-300 amb additiu colorejant negre, així com la part proporcional d’elements auxiliars de fixació, separadors, protecció d’extrems, formigonat i unions fins caixa de connexions, totalment acabat. Fins i tot transport i cànon d’abocador del material excavat, proves d'estanquitat i pressió així com la senyalització provisional d’obra amb els mitjans necessaris.

| Codi | Ut | Descripció | Rendiment | Preu | Import |
|---|---|---|---|---|---|
| O0101 | h | Cap de colla | 0.04 | 31.22 | 1.25 |
| O0102 | h | Oficial 1ª | 0.15 | 29.47 | 4.42 |
| O0110 | h | Peó | 0.305 | 24.49 | 7.47 |
| M0301 | h | Equip complert específic de minirasadora amb aspiració | 0.15 | 55.44 | 8.32 |
| M0333 | m | Parell de semàfors portàtils d'obra, telescòpics, amb comandament a distància, i calaixos de polietilè d'alta densitat equipats | 1 | 0.264 | 0.26 |
| P0502 | m3 | Formigó HL-150 posat a l'obra | 0.025 | 72.6 | 1.82 |
| P0201 | kg | Pigment inorgànic de color per a morters i ciments | 0.14 | 2.292 | 0.32 |
| P0202 | m | Canalització 10 microtubs de PEHD Ø 20 mm amb fil de detecció | 1 | 7.164 | 7.16 |
| P0203 | m | Part proporcional d'accessoris per a la correcta instal·lació | 1 | 0.168 | 0.17 |
| P1613 | u | Cànon d'abocador | 1 | 0.96 | 0.96 |
| %16130 | % | Despeses indirectes | 6 % | 32.15 | 1.93 |
|  |  | Total |  |  | 34.08 |

| Amidament | Uts. | Llarg | Parcial |
|---|---|---|---|
| modificació Fibra Optica | 1 | 20 | 20.00 |
| Total |  |  | 20 |

**E10108C** u Pericó de registre de formigó prefabricat de 120x60x65 cm interiors sobre llit de graves
1 u × 1072.84 = 1072.84
Pericó de registre de formigó prefabricat de 120x60x65 cm interiors amb parets de 8 cm de gruix mínim per a serveis de telecomunicacions, col·locat sobre base drenant de grava 18-25 mm de 15 cm de gruix, reblert lateral amb sòl de la pròpia excavació compactat, inclòs excavació, perforació de parets, connexions, formigonat dels entrocaments amb morter, fixació dels conductes, marc i tapa de fosa classe D-400 fixada a l’arqueta amb formigó HM-20, tancament de seguretat i distintiu de la corporació, totalment acabada.

| Codi | Ut | Descripció | Rendiment | Preu | Import |
|---|---|---|---|---|---|
| O0101 | h | Cap de colla | 0.2 | 31.22 | 6.24 |
| O0102 | h | Oficial 1ª | 2 | 29.47 | 58.94 |
| O0110 | h | Peó | 2 | 24.49 | 48.98 |
| M0214 | h | Camió grua 12 tn | 0.9 | 50.484 | 45.44 |
| E0307 | m3 | Excavació rases i pous, mitjans mecànics, cànon abocador (xarxa telecos) | 1.614 | 47.92 | 77.34 |
| E0337 | m3 | Graveta 18-25mm, amidat sobre perfil | 0.204 | 32.44 | 6.62 |
| E0108 | m3 | Morter de ciment elaborat a l'obra | 0.05 | 64.75 | 3.24 |
| E0317 | m3 | Rebliment i piconatge rasa, material pròpia obra, inclòs càrrega i transport | 0.635 | 5.55 | 3.52 |
| E0502 | m3 | Formigó HM-20 fonaments | 0.1 | 95.31 | 9.53 |
| P101233 | u | Pericó 140x80x80 mm pref. tipus C2 amb marc i tapa D-400 | 1 | 752.268 | 752.27 |
| %16130 | % | Despeses indirectes | 6 % | 1012.12 | 60.73 |
|  |  | Total |  |  | 1072.84 |

| Amidament | Uts. | Parcial |
|---|---|---|
| modificació Fibra Optica | 1 | 1.00 |
| Total |  | 1 |

### 11.06 Vorera de pk 0+100 a 0+150 m.d.
Import: 21052.35

**E0334** m Tall serra disc paviment mescles bituminoses, formigó o panot, fins 25 cm
124 m × 2.37 = 293.88

| Amidament | Uts. | Llarg | Parcial |
|---|---|---|---|
| itinerari | 1 | 124 | 124.00 |
| Total |  |  | 124 |

**E0213** m2 Demolició paviment de mescla bituminosa, mitjans mecànics, fondària 25 cm
71 m2 × 4.46 = 316.66

| Amidament | Uts. | Llarg | Parcial |
|---|---|---|---|
| itinerari | 1 | 71 | 71.00 |
| Total |  |  | 71 |

**E02111** m2 Demolició de cuneta de formigó, transport abocador
39 m2 × 5.81 = 226.59

| Amidament | Uts. | Llarg | Ample | Parcial |
|---|---|---|---|---|
| cuneta existent | 1 | 78 | 0.5 | 39.00 |
| Total |  |  |  | 39 |

**E0305** m3 Excavació rases i pous, mitjans mecànics, cànon abocador
44.19 m3 × 14.88 = 657.55

| Amidament | Uts. | Llarg | Ample | Alt | Parcial |
|---|---|---|---|---|---|
| itinerari | 1 | 124 | 1 | 0.3 | 37.20 |
| conexió embornal | 1 | 3 | 0.5 | 1 | 1.50 |
| fonament barana | 1 | 61 | 0.3 | 0.3 | 5.49 |
| Subtotal |  |  |  |  | 44.19 |
| Total |  |  |  |  | 44.19 |

**E0320** m3 Rebliment i piconatge de material granular o seleccionat en extradós
37.2 m3 × 27.81 = 1034.53
Rebliment i piconatge de sòl seleccionat o granular, procedent de préstec en l'extradós de murs i estreps, estès amb tongades de 25 cms de gruix com a màxim, humectat i compactat > 100 MPa.

| Codi | Ut | Descripció | Rendiment | Preu | Import |
|---|---|---|---|---|---|
| O0101 | h | Cap de colla | 0.05 | 31.22 | 1.56 |
| O0110 | h | Peó | 0.1 | 24.49 | 2.45 |
| P0309 | m3 | Material granular seleccionat (material; 12/01/2009) | 1 | 20.39796 | 20.40 |
| M0213 | h | Camió cisterna de 8 m³ | 0.01 | 57.6 | 0.58 |
| M0207 | h | Retroexcavadora 100 hp | 0.01 | 71.292 | 0.71 |
| M0211 | h | Corró de llança 650 kg | 0.05 | 11.5341192 | 0.58 |
| vg | % | Despeses indirectes | 0.213 | 7.2 | 1.53 |
|  |  | Total |  |  | 27.81 |

| Amidament | Uts. | Llarg | Ample | Alt | Parcial |
|---|---|---|---|---|---|
| itinerari | 1 | 124 | 1 | 0.3 | 37.20 |
| Total |  |  |  |  | 37.2 |

**E0505** m3 Formigó HA-25 fonaments i soleres
5.49 m3 × 99.04 = 543.73

| Amidament | Uts. | Llarg | Ample | Alt | Parcial |
|---|---|---|---|---|---|
| fonament barana | 1 | 61 | 0.3 | 0.3 | 5.49 |
| Total |  |  |  |  | 5.49 |

**E0516** m2 Encofrat de fusta per a formigó vist
18.3 m2 × 38.62 = 706.75

| Amidament | Uts. | Llarg | Ample | Parcial |
|---|---|---|---|---|
| fonament barana | 1 | 61 | 0.3 | 18.30 |
| Total |  |  |  | 18.3 |

**E0517** kg Acer especial B-500S de límit elàstic 500 N/mm2 en barres corrugades
311.1 kg × 1.48 = 460.43

| Amidament | Uts. | Llarg | Ample | Parcial |
|---|---|---|---|---|
| fonament barana | 1 | 61 | 5.1 | 311.10 |
| Total |  |  |  | 311.1 |

**E0621** m Vorada de peces de formigó 17x28 cm (tipus T-3)
124 m × 27.88 = 3457.12

| Amidament | Uts. | Llarg | Parcial |
|---|---|---|---|
| itinerari | 1 | 124 | 124.00 |
| Total |  |  | 124 |

**E0624** m2 Paviment de panot ranurat de color de 20x20x4 cm.
173.6 m2 × 32.58 = 5655.89

| Amidament | Uts. | Llarg | Ample | Parcial |
|---|---|---|---|---|
| vorera itinerari | 1 | 124 | 1.4 | 173.60 |
| Total |  |  |  | 173.6 |

**E07017** m Barana d'acer galvanitzat amb perfils superior i inferior 50x20x1.5 mm.
61 m × 121.24 = 7395.64

| Amidament | Uts. | Llarg | Parcial |
|---|---|---|---|
| segons plànol | 1 | 61 | 61.00 |
| Total |  |  | 61 |

**E07311** u Trasllat de senyal existent
2 u × 39.79 = 79.58

**E0739** m Suport rectangular d'acer galvanitzat de 100x50x3 mm.
7.4 m × 30.27 = 224.00

| Amidament | Uts. | Llarg | Parcial |
|---|---|---|---|
|  | 2 | 3.7 | 7.40 |
| Total |  |  | 7.4 |

## 12 Ctra. TV-7048 De Castellvell del Camp a Almoster (Almoster)
Import: 81465.25

### 12.01 Demolicions i moviment de terres
Import: 9998.66

**E0334** m Tall serra disc paviment mescles bituminoses, formigó o panot, fins 25 cm
503 m × 2.37 = 1192.11

| Amidament | Uts. | Llarg | Parcial |
|---|---|---|---|
| md: |  |  |  |
|  | 1 | 137 | 137.00 |
|  | 1 | 40 | 40.00 |
|  | 1 | 58 | 58.00 |
| me. |  |  |  |
|  | 1 | 78 | 78.00 |
|  | 1 | 170 | 170.00 |
| embornals | 10 | 2 | 20.00 |
| Subtotal |  |  | 503.00 |
| Total |  |  | 503 |

**E0210** m Demolició de vorada i rigola, inclosa la fonamentació, i transport
482 m × 8.42 = 4058.44

| Amidament | Uts. | Llarg | Parcial |
|---|---|---|---|
| m.d: |  |  |  |
|  | 1 | 136 | 136.00 |
|  | 1 | 40 | 40.00 |
|  | 1 | 58 | 58.00 |
| m.e.: |  |  |  |
|  | 1 | 78 | 78.00 |
|  | 1 | 170 | 170.00 |
| Subtotal |  |  | 482.00 |
| Total |  |  | 482 |

**E0213** m2 Demolició paviment de mescla bituminosa, mitjans mecànics, fondària 25 cm
395 m2 × 4.46 = 1761.70

| Amidament | Uts. | Llarg | Ample | Parcial |
|---|---|---|---|---|
| md: |  |  |  |  |
|  | 1 | 137 | 0.7 | 95.90 |
|  | 1 | 40 | 0.5 | 20.00 |
|  | 1 | 58 | 0.6 | 34.80 |
| me. |  |  |  |  |
|  | 1 | 78 | 0.85 | 66.30 |
|  | 1 | 170 | 0.9 | 153.00 |
| embornals | 10 | 1 | 0.5 | 5.00 |
| guals | 1 | 20 |  | 20.00 |
| Subtotal |  |  |  | 395.00 |
| Total |  |  |  | 395 |

**E02110** m2 Demolició de paviment de formigó, transport abocador
110 m2 × 6 = 660.00

| Amidament | Uts. | Llarg | Parcial |
|---|---|---|---|
| m.e. guals | 1 | 5 | 5.00 |
|  | 1 | 30 | 30.00 |
|  | 1 | 8 | 8.00 |
|  | 1 | 7 | 7.00 |
| previsió | 1 | 60 | 60.00 |
| Subtotal |  |  | 110.00 |
| Total |  |  | 110 |

**E0212** m2 Demolició de paviment de panots de morter de ciment, transport abocador
157 m2 × 6.61 = 1037.77

| Amidament | Uts. | Llarg | Parcial |
|---|---|---|---|
| m.d: |  |  |  |
| tram 1 | 1 | 38 | 38.00 |
| guals | 1 | 11 | 11.00 |
|  | 1 | 13 | 13.00 |
|  | 1 | 9 | 9.00 |
| zona llamborda | 1 | 12 | 12.00 |
| m.e: |  |  |  |
| tram 1 | 1 | 62 | 62.00 |
| gual | 1 | 12 | 12.00 |
| Subtotal |  |  | 157.00 |
| Total |  |  | 157 |

**E0305** m3 Excavació rases i pous, mitjans mecànics, cànon abocador
35.88 m3 × 14.88 = 533.89

| Amidament | Uts. | Llarg | Ample | Alt | Parcial |
|---|---|---|---|---|---|
| me | 1 | 69 | 1.3 | 0.4 | 35.88 |
| Total |  |  |  |  | 35.88 |

**E0318A** m3 Rebliment i piconatge rasa 98% PM, amb tot-ú artificial, inclòs càrrega i transport
17.94 m3 × 21.86 = 392.17
Rebliment i piconatge de rasa amb compactació del 98% PM, amb tot-ú artificfial, inclòs càrrega i transport

| Codi | Ut | Descripció | Rendiment | Preu | Import |
|---|---|---|---|---|---|
| O0101 | h | Cap de colla | 0.01 | 31.22 | 0.31 |
| O0102 | h | Oficial 1ª | 0.03 | 29.47 | 0.88 |
| O0110 | h | Peó | 0.07 | 24.49 | 1.71 |
| P0306 | m3 | Tot-u artificial (material; 23/07/1998) | 1 | 15 | 15.00 |
| M0207 | h | Retroexcavadora 100 hp | 0.03 | 71.292 | 2.14 |
| M0211 | h | Corró de llança 650 kg | 0.05 | 11.5341192 | 0.58 |
| %1613 | % | Despeses indirectes | 6 % | 20.62 | 1.24 |
|  |  | Total |  |  | 21.86 |

| Amidament | Uts. | Llarg | Ample | Alt | Parcial |
|---|---|---|---|---|---|
| me | 1 | 69 | 1.3 | 0.2 | 17.94 |
| Total |  |  |  |  | 17.94 |

**E0342** m3 Excavació manual en rases, pous o fonaments, inclòs tranport
6 m3 × 60.43 = 362.58
Excavació manual en rases, pous o fonaments, inclòs càrrega i transport.

| Codi | Ut | Descripció | Rendiment | Preu | Import |
|---|---|---|---|---|---|
| O0101 | h | Cap de colla | 0.05 | 31.22 | 1.56 |
| O0102 | h | Oficial 1ª | 0.2 | 29.47 | 5.89 |
| O0110 | h | Peó | 2 | 24.49 | 48.98 |
| P1613 | u | Cànon d'abocador | 1.2 | 0.96 | 1.15 |
| vg | % | Despeses indirectes | 0.396 | 7.2 | 2.85 |
|  |  | Total |  |  | 60.43 |

| Amidament | Uts. | Llarg | Ample | Alt | Parcial |
|---|---|---|---|---|---|
| Embornals | 10 | 1 | 0.6 | 1 | 6.00 |
| Total |  |  |  |  | 6 |

### 12.02 Ferms i paviments
Import: 63138.94

**E0622** m Vorada de peces de formigó 15x25 cm (tipus T-2)
483 m × 26.53 = 12813.99
Vorada prefabricada de peces de formigó bicapa de 15x25 cm tipus T-2, col·locada, inclòs l'excavació, talls, base de formigó tipus HM-20 i rejuntada amb morter de ciment.

| Codi | Ut | Descripció | Rendiment | Preu | Import |
|---|---|---|---|---|---|
| O0101 | h | Cap de colla | 0.05 | 31.22 | 1.56 |
| O0102 | h | Oficial 1ª | 0.1 | 29.47 | 2.95 |
| O0110 | h | Peó | 0.1 | 24.49 | 2.45 |
| P1609 | m3 | Excavació de terres | 0.09 | 13.344 | 1.20 |
| P0503 | m3 | Formigó HM-20 posat a l'obra | 0.08 | 80.4 | 6.43 |
| E0108 | m3 | Morter de ciment elaborat a l'obra | 0.023 | 64.75 | 1.49 |
| P10092 | m | Vorada pref. form. 15x25cm. (material; 23/07/1998) | 1 | 9.096 | 9.10 |
| vg | % | Despeses indirectes | 0.187 | 7.2 | 1.35 |
|  |  | Total |  |  | 26.53 |

| Amidament | Uts. | Llarg | Parcial |
|---|---|---|---|
| md: |  |  |  |
|  | 1 | 137 | 137.00 |
|  | 1 | 40 | 40.00 |
|  | 1 | 58 | 58.00 |
| me. |  |  |  |
|  | 1 | 78 | 78.00 |
|  | 1 | 170 | 170.00 |
| Subtotal |  |  | 483.00 |
| Total |  |  | 483 |

**E0629** m Rigola blanca de 20x20x8 cm.
483 m × 18.08 = 8732.64

| Amidament | Uts. | Llarg | Parcial |
|---|---|---|---|
| md: |  |  |  |
|  | 1 | 137 | 137.00 |
|  | 1 | 40 | 40.00 |
|  | 1 | 58 | 58.00 |
| me. |  |  |  |
|  | 1 | 78 | 78.00 |
|  | 1 | 170 | 170.00 |
| Subtotal |  |  | 483.00 |
| Total |  |  | 483 |

**E0623** m2 Paviment de panot a determinar de 20x20x4 cm. (a det. per DO)
1265 m2 × 31.41 = 39733.65

| Amidament | Uts. | Llarg | Parcial |
|---|---|---|---|
| md: |  |  |  |
| tram 1 | 1 | 296 | 296.00 |
| tram 2 | 1 | 51 | 51.00 |
| tram 3 | 1 | 109 | 109.00 |
| tram 4 | 1 | 167 | 167.00 |
| me: |  |  |  |
| tram 1 | 1 | 173 | 173.00 |
| tram 2 | 1 | 469 | 469.00 |
| Subtotal |  |  | 1265.00 |
| Total |  |  | 1265 |

**E0673** m2 Paviment lloseta tàctil indicador d'advertència o proximitat de perill
9.6 m2 × 42.7 = 409.92

| Amidament | Uts. | Llarg | Ample | Parcial |
|---|---|---|---|---|
| passos vianants | 4 | 4 | 0.6 | 9.60 |
| Total |  |  |  | 9.6 |

**E0674** m2 Paviment lloseta tàctil indicador direccional
3.2 m2 × 42.07 = 134.62

| Amidament | Uts. | Llarg | Ample | Parcial |
|---|---|---|---|---|
| passos vianants | 4 | 1 | 0.8 | 3.20 |
| Total |  |  |  | 3.2 |

**E05173** m2 Malla electrosoldada en acer corrugat B500T 15x15 cm Ø 6 mm
48 m2 × 3.55 = 170.40
Subministrament i col·locació de malla electrosoldada en acer corrugat B 500 T de 15x15 cm i 6 mm de diàmetre.

| Codi | Ut | Descripció | Rendiment | Preu | Import |
|---|---|---|---|---|---|
| O0101 | h | Cap de colla | 0.001 | 31.22 | 0.03 |
| O0102 | h | Oficial 1ª | 0.003 | 29.47 | 0.09 |
| O0110 | h | Peó | 0.003 | 24.49 | 0.07 |
| P0602 | kg | Filferro recuit | 0.008 | 1.8790848 | 0.02 |
| P06100 | m2 | Malla electrosoldada en acer corrugat B500T, de 15x15 cm i 6 mm de diàmetre (material; 23/07/1998) | 1 | 3.12 | 3.12 |
| M0245 | h | Cisalla elèctrica | 0.002 | 4.4751888 | 0.01 |
| M0246 | h | Màquina de doblegar rodó d'acer | 0.002 | 3.5974584 | 0.01 |
| vg | % | Despeses indirectes | 0.028 | 7.2 | 0.20 |
|  |  | Total |  |  | 3.55 |

| Amidament | Uts. | Llarg | Parcial |
|---|---|---|---|
| guals | 4 | 12 | 48.00 |
| Total |  |  | 48 |

**E0502** m3 Formigó HM-20 fonaments
12 m3 × 95.31 = 1143.72

| Amidament | Uts. | Llarg | Ample | Alt | Parcial |
|---|---|---|---|---|---|
| allargament guals | 5 | 6 | 2 | 0.2 | 12.00 |
| Total |  |  |  |  | 12 |

### 12.03 Reposició de serveis
Import: 375.62

**E07311** u Trasllat de senyal existent
8 u × 39.79 = 318.32

**E0725** m Suport rectangular d'acer galvanitzat de 80x40x2 mm.
3 m × 19.1 = 57.30

| Amidament | Uts. | Llarg | Parcial |
|---|---|---|---|
| Fita KM | 1 | 3 | 3.00 |
| Total |  |  | 3 |

### 12.04 Senyalització, abalisament i sistemes de contenció
Import: 7952.03

**E0821** u Recreixement i anivellació pericó o bunera
9 u × 78.15 = 703.35

| Amidament | Uts. | Parcial |
|---|---|---|
| reposició | 9 | 9.00 |
| Total |  | 9 |

**E08211** u Recreixement i anivellació pou de registre
2 u × 196.06 = 392.12

| Amidament | Uts. | Parcial |
|---|---|---|
| reposició | 2 | 2.00 |
| Total |  | 2 |

**E0825** u Tapa fosa Ø600 mm, classe D-400 pestell seguretat i junta insonora
1 u × 182.44 = 182.44

| Amidament | Uts. | Parcial |
|---|---|---|
| reposició | 1 | 1.00 |
| Total |  | 1 |

**E0820A1** u Embornal amb bústia i reixa fosa grisa 700x360x50 mm.
10 u × 267.56 = 2675.60
Embornal amb bústia i reixa de fosa grisa de 700x360x50 mm. i bastiment, totalment acabada.

| Codi | Ut | Descripció | Rendiment | Preu | Import |
|---|---|---|---|---|---|
| O0101 | h | Cap de colla | 0.1 | 31.22 | 3.12 |
| O0102 | h | Oficial 1ª | 1 | 29.47 | 29.47 |
| O0110 | h | Peó | 1 | 24.49 | 24.49 |
| P1609 | m3 | Excavació de terres | 0.9 | 13.344 | 12.01 |
| E0109 | m2 | Encofrat de fusta per a fonaments i formigó ocult, col.locat. (23/07/1998) | 1.87 | 40.392 | 75.53 |
| E0502 | m3 | Formigó HM-20 fonaments | 0.25 | 95.31 | 23.83 |
| P06204 | u | Reixa i bastiment 700x360x50 mm C-250 (material; 23/07/1998) | 1 | 72.192 | 72.19 |
| P1005 | m | Vorada pref. form. tipus bústia. | 1 | 11.78064 | 11.78 |
| %16130 | % | Despeses indirectes | 6 % | 252.42 | 15.15 |
|  |  | Total |  |  | 267.56 |

| Amidament | Uts. | Parcial |
|---|---|---|
| reposició existents | 10 | 10.00 |
| Total |  | 10 |

**E0892** u Anulació d'embornal existent
10 u × 152.9 = 1529.00
Anul·lació d'embornal existent, inclosa la connexió amb el col·lector, totalment acabat.

| Codi | Ut | Descripció | Rendiment | Preu |
|---|---|---|---|---|
| O0102 | h | Oficial 1ª | 2 | 29.47 |
| O0110 | h | Peó | 2 | 24.49 |
| P0503 | m3 | Formigó HM-20 posat a l'obra | 0.15 | 80.4 |
| E0515 | m2 | Encofrat de fusta per a fonaments i/o formigó ocult | 0.8 | 30.55 |
| P0805 | u | Maó massís 29x14x5 cm. a rev. | 6 | 0.144 |
| M0225 | h | Vibrador | 0.1 | 2.51 |
| vg | % | Despeses indirectes | 1.027 | 7.2 |

| Amidament | Uts. | Parcial |
|---|---|---|
| existents | 10 | 10.00 |
| Total |  | 10 |

**E0833** u Pou registre quadrat PR, tapa Ø650 i pates, Hmax=2,20m (amb tapa)
2 u × 1234.76 = 2469.52

| Amidament | Uts. | Parcial |
|---|---|---|
| xarxa pluvials | 2 | 2.00 |
| Total |  | 2 |

## 13 Ctra. TV-3146 De Tarragona al Far de Salou (La Pineda)
Import: 80059.74

### 13.01 Demolicions i moviment de terres
Import: 2529.24

**E0334** m Tall serra disc paviment mescles bituminoses, formigó o panot, fins 25 cm
146 m × 2.37 = 346.02

| Amidament | Uts. | Llarg | Ample | Parcial |
|---|---|---|---|---|
| Demolició vorera PK 2+270 md | 1 | 50 |  | 50.00 |
| Demolició vorera PK 2+270 me | 1 | 14 |  | 14.00 |
| Dem darada bus 1 md | 1 | 25 |  | 25.00 |
| Dem parada bus 2 md | 1 | 23 |  | 23.00 |
| Dem parada bus 3 md | 1 | 26 |  | 26.00 |
| Dem panot invidents | 2 | 4 | 0.6 | 4.80 |
|  | 2 | 2 | 0.8 | 3.20 |
| Subtotal |  |  |  | 146.00 |
| Total |  |  |  | 146 |

**E0212** m2 Demolició de paviment de panots de morter de ciment, transport abocador
70.2 m2 × 6.61 = 464.02

| Amidament | Uts. | Llarg | Ample | Parcial |
|---|---|---|---|---|
| Demolició vorera PK 2+270 md | 1 | 30 | 0.4 | 12.00 |
| Demolició vorera PK 2+270 me | 1 | 8 | 0.4 | 3.20 |
| Dem parada bus 1 md | 1 | 15 |  | 15.00 |
| Dem parada bus 2 md | 1 | 15 |  | 15.00 |
| Dem parada bus 3 md | 1 | 17 |  | 17.00 |
| Dem per panot invidents | 2 | 4 | 0.6 | 4.80 |
|  | 2 | 2 | 0.8 | 3.20 |
| Subtotal |  |  |  | 70.20 |
| Total |  |  |  | 70.2 |

**E0210** m Demolició de vorada i rigola, inclosa la fonamentació, i transport
119 m × 8.42 = 1001.98

| Amidament | Uts. | Llarg | Parcial |
|---|---|---|---|
| Demolició vorera PK 2+270 md | 2 | 30 | 60.00 |
| Demolició vorera PK 2+270 me | 2 | 9 | 18.00 |
| Dem parada bus 1 md | 1 | 13 | 13.00 |
| Dem parada bus 2 md | 1 | 15 | 15.00 |
| Dem parada bus 3 md | 1 | 13 | 13.00 |
| Subtotal |  |  | 119.00 |
| Total |  |  | 119 |

**E0305** m3 Excavació rases i pous, mitjans mecànics, cànon abocador
48.2 m3 × 14.88 = 717.22

| Amidament | Uts. | Llarg | Ample | Alt | Parcial |
|---|---|---|---|---|---|
| Demolició vorera PK 2+270 md | 1 | 25 | 1.5 | 0.4 | 15.00 |
| Demolició vorera PK 2+270 me | 1 | 9 | 4 | 0.4 | 14.40 |
| Parada bus 1 md nova calçada | 1 | 15 | 0.4 |  | 6.00 |
| Parada bus 2 md nova calçada | 1 | 15 | 0.4 |  | 6.00 |
| Parada bus 2 md nova calçada | 1 | 17 | 0.4 |  | 6.80 |
| Subtotal |  |  |  |  | 48.20 |
| Total |  |  |  |  | 48.2 |

### 13.02 Ferms i paviments
Import: 6326.47

**E0621** m Vorada de peces de formigó 17x28 cm (tipus T-3)
135 m × 27.88 = 3763.80

| Amidament | Uts. | Llarg | Parcial |
|---|---|---|---|
| Vorera PK 2+270 md | 1 | 30 | 30.00 |
| Vorera PK 2+270 me | 1 | 10 | 10.00 |
| Parada bus 1 md (vorera) | 1 | 12 | 12.00 |
| Parada bus 1 me (aglomerat) | 1 | 18 | 18.00 |
| Parada bus 2 md (vorera) | 1 | 15 | 15.00 |
| Parada bus 2 em (aglomerat) | 1 | 18 | 18.00 |
| Parada bus 3 md (vorera) | 1 | 14 | 14.00 |
| Parada bus 3 me (aglomerat) | 1 | 18 | 18.00 |
| Subtotal |  |  | 135.00 |
| Total |  |  | 135 |

**E0629** m Rigola blanca de 20x20x8 cm.
40 m × 18.08 = 723.20

| Amidament | Uts. | Llarg | Parcial |
|---|---|---|---|
| Vorera PK 2+270 md | 1 | 30 | 30.00 |
| Vorera PK 2+270 me | 1 | 10 | 10.00 |
| Subtotal |  |  | 40.00 |
| Total |  |  | 40 |

**E0623** m2 Paviment de panot a determinar de 20x20x4 cm. (a det. per DO)
8.4 m2 × 31.41 = 263.84

| Amidament | Uts. | Llarg | Ample | Parcial |
|---|---|---|---|---|
| Vorera PK 2+270 me | 1 | 4 | 1.5 | 6.00 |
| Parada bus 1 md | 1 | 12 | 0.2 | 2.40 |
| Subtotal |  |  |  | 8.40 |
| Total |  |  |  | 8.4 |

**E0601** m3 Base granular de tot-u artificial, amb motoanivelladora
36.15 m3 × 28.67 = 1036.42

| Amidament | Uts. | Llarg | Ample | Alt | Parcial |
|---|---|---|---|---|---|
| Vorera PK 2+270 md | 1 | 25 | 1.5 | 0.3 | 11.25 |
| Vorera PK 2+270 me | 1 | 9 | 4 | 0.3 | 10.80 |
| Parada bus 1 md | 1 | 15 | 1 | 0.3 | 4.50 |
| Parada bus 2 md | 1 | 15 | 1 | 0.3 | 4.50 |
| Parada bus 2 md | 1 | 17 | 1 | 0.3 | 5.10 |
| Subtotal |  |  |  |  | 36.15 |
| Total |  |  |  |  | 36.15 |

**E0501** m3 Formigó HL-150 solera neteja
2.35 m3 × 84.95 = 199.63
Formigó de neteja tipus HL-150 elaborat en planta,col·locat.

| Codi | Ut | Descripció | Rendiment | Preu | Import |
|---|---|---|---|---|---|
| O0101 | h | Cap de colla | 0.02 | 31.22 | 0.62 |
| O0102 | h | Oficial 1ª | 0.08 | 29.47 | 2.36 |
| O0110 | h | Peó | 0.15 | 24.49 | 3.67 |
| P0502 | m3 | Formigó HL-150 posat a l'obra | 1.02 | 72.6 | 74.05 |
| M0225 | h | Vibrador | 0.08 | 2.51 | 0.20 |
| vg | % | Despeses indirectes | 0.562 | 7.2 | 4.05 |
|  |  | Total |  |  | 84.95 |

| Amidament | Uts. | Llarg | Ample | Alt | Parcial |
|---|---|---|---|---|---|
| Parada bus 1 md | 1 | 15 | 1 | 0.05 | 0.75 |
| Parada bus 2 md | 1 | 15 | 1 | 0.05 | 0.75 |
| Parada bus 2 md | 1 | 17 | 1 | 0.05 | 0.85 |
| Subtotal |  |  |  |  | 2.35 |
| Total |  |  |  |  | 2.35 |

**E0673** m2 Paviment lloseta tàctil indicador d'advertència o proximitat de perill
4.8 m2 × 42.7 = 204.96

| Amidament | Uts. | Llarg | Ample | Parcial |
|---|---|---|---|---|
| Panot invidents | 2 | 4 | 0.6 | 4.80 |
| Total |  |  |  | 4.8 |

**E0674** m2 Paviment lloseta tàctil indicador direccional
3.2 m2 × 42.07 = 134.62

| Amidament | Uts. | Llarg | Ample | Parcial |
|---|---|---|---|---|
| Panot invidents | 2 | 2 | 0.8 | 3.20 |
| Total |  |  |  | 3.2 |

### 13.03 Drenatges
Import: 26713.01

**E0334** m Tall serra disc paviment mescles bituminoses, formigó o panot, fins 25 cm
304 m × 2.37 = 720.48

| Amidament | Uts. | Llarg | Parcial |
|---|---|---|---|
| Parada bus 1 me | 2 | 18 | 36.00 |
| Drenatge parada bus 1 me | 2 | 33 | 66.00 |
| Drenatge parada bus 2 me | 2 | 76 | 152.00 |
| Drenatge parada bus 3 me | 2 | 25 | 50.00 |
| Subtotal |  |  | 304.00 |
| Total |  |  | 304 |

**E0213** m2 Demolició paviment de mescla bituminosa, mitjans mecànics, fondària 25 cm
84 m2 × 4.46 = 374.64

| Amidament | Uts. | Llarg | Ample | Parcial |
|---|---|---|---|---|
| Parada bus 1 me | 1 | 18 | 0.2 | 3.60 |
| Drenatge parada bus 1 me | 1 | 33 | 0.6 | 19.80 |
| Drenatge parada bus 2 me | 1 | 76 | 0.6 | 45.60 |
| Drenatge parada bus 3 me | 1 | 25 | 0.6 | 15.00 |
| Subtotal |  |  |  | 84.00 |
| Total |  |  |  | 84 |

**E0305** m3 Excavació rases i pous, mitjans mecànics, cànon abocador
48.24 m3 × 14.88 = 717.81

| Amidament | Uts. | Llarg | Ample | Alt | Parcial |
|---|---|---|---|---|---|
| Drenatge parada bus 1 me | 1 | 33 | 0.6 | 0.6 | 11.88 |
| Drenatge parada bus 2 me | 1 | 76 | 0.6 | 0.6 | 27.36 |
| Drenatge parada bus 3 me | 1 | 25 | 0.6 | 0.6 | 9.00 |
| Subtotal |  |  |  |  | 48.24 |
| Total |  |  |  |  | 48.24 |

**E0872** m Tub de PP corrugat doble capa Ø200 mm
134 m × 19.41 = 2600.94
Tub de PP corrugat doble capa de 200 mm. de diàmetre nominal i SN 8 kN/m2, inclòs pp de peces especials i accessoris, col·locat.

| Codi | Ut | Descripció | Rendiment | Preu | Import |
|---|---|---|---|---|---|
| O0101 | h | Cap de colla | 0.05 | 31.22 | 1.56 |
| O0102 | h | Oficial 1ª | 0.1 | 29.47 | 2.95 |
| O0110 | h | Peó | 0.1 | 24.49 | 2.45 |
| P1237 | m | Tub de pp DN200 mm., SN 8 kN/m2 (material; 01/04/2009) | 1 | 8.7823944 | 8.78 |
| P%1615 | % | Part proporcional accessoris | 30 % | 8.78 | 2.63 |
| vg | % | Despeses indirectes | 0.143 | 7.2 | 1.03 |
|  |  | Total |  |  | 19.41 |

| Amidament | Uts. | Llarg | Parcial |
|---|---|---|---|
| Drenatge parada bus 1 me | 1 | 33 | 33.00 |
| Drenatge parada bus 2 me | 1 | 76 | 76.00 |
| Drenatge parada bus 3 me | 1 | 25 | 25.00 |
| Subtotal |  |  | 134.00 |
| Total |  |  | 134 |

**E0502** m3 Formigó HM-20 fonaments
44.02 m3 × 95.31 = 4195.55

| Amidament | Uts. | Llarg | Ample | Alt | Parcial |
|---|---|---|---|---|---|
| Drenatge parada bus 1 me | 1 | 33 | 0.6 | 0.6 | 11.88 |
| Deduïr del tub Ø200 | -1.036725575685 |  |  |  | -1.04 |
| Drenatge parada bus 2 me | 1 | 76 | 0.6 | 0.6 | 27.36 |
| Deduïr del tub Ø200 | -2.387610416728 |  |  |  | -2.39 |
| Drenatge parada bus 3 me | 1 | 25 | 0.6 | 0.6 | 9.00 |
| Deduïr del tub Ø200 | -0.785398163397 |  |  |  | -0.79 |
| Subtotal |  |  |  |  | 44.02 |
| Total |  |  |  |  | 44.02 |

**E08912** u Connexió col·lector a pou existent
3 u × 266.56 = 799.68

| Amidament | Uts. | Parcial |
|---|---|---|
| Drenatge parada bus 1 me | 1 | 1.00 |
| Drenatge parada bus 2 me | 1 | 1.00 |
| Drenatge parada bus 3 me | 1 | 1.00 |
| Subtotal |  | 3.00 |
| Total |  | 3 |

**E08201** u Embornal amb bústia i reixa anti-caiguda de bicletes de fosa 730x285x70 mm D-400
7 u × 293.68 = 2055.76
Embornal amb vorada tipus bústia, inclòs reixa i marc abatible anti-caiguda de bicicletes de fosa dúctil de 730x285x70 mm classe D-400, acabat amb pintura negra asfàltica, inclou excavació, totalment acabada.

| Codi | Ut | Descripció | Rendiment | Preu | Import |
|---|---|---|---|---|---|
| O0102 | h | Oficial 1ª | 1.05 | 29.47 | 30.94 |
| O0101 | h | Cap de colla | 0.1 | 31.22 | 3.12 |
| O0110 | h | Peó | 1.05 | 24.49 | 25.71 |
| P06203 |  | Reixa i marc D-400 anti-bicicletes (material; 18/10/2021) | 1 | 114.24 | 114.24 |
| P1609 | m3 | Excavació de terres | 1 | 13.344 | 13.34 |
| P1005 | m | Vorada pref. form. tipus bústia. | 1 | 11.78064 | 11.78 |
| vgz | % | Despeses indirectes | 1.887 | 7.2 | 13.59 |
| E0515 | m2 | Encofrat de fusta per a fonaments i/o formigó ocult | 1.87 | 30.55 | 57.13 |
| E0502 | m3 | Formigó HM-20 fonaments | 0.25 | 95.31 | 23.83 |
|  |  | Total |  |  | 293.68 |

| Amidament | Uts. | Parcial |
|---|---|---|
| Drenatge parada bus 1 me | 2 | 2.00 |
| Drenatge parada bus 2 me | 3 | 3.00 |
| Drenatge parada bus 3 me | 2 | 2.00 |
| Subtotal |  | 7.00 |
| Total |  | 7 |

**E0827** u Reixa de fosa, 985x495x70 mm, inclòs bastiment (model Canalfix 50 RCA50-400, o equivalent)
75 u × 152.33 = 11424.75
Subministrament i col·locació de reixa de fosa model Canalfix 50 RCA50-400 o equivalent, de 985x495x70 mm classe D-400, inclòs bastiment, amb sistema anti-robatori, totalment acabat.

| Codi | Ut | Descripció | Rendiment | Preu | Import |
|---|---|---|---|---|---|
| O0101 | h | Cap de colla | 0.01 | 31.22 | 0.31 |
| O0102 | h | Oficial 1ª | 0.04 | 29.47 | 1.18 |
| O0110 | h | Peó | 0.15 | 24.49 | 3.67 |
| P0616 | u | Reixa i bastiment 985x495x70 mm. (material; 05/08/2022) | 1 | 139 | 139.00 |
| vg | % | Despeses indirectes | 1.135 | 7.2 | 8.17 |
|  |  | Total |  |  | 152.33 |

| Amidament | Uts. | Parcial |
|---|---|---|
| Reixes desaigua 1 | 37 | 37.00 |
| Reixes desaigua 2 | 38 | 38.00 |
| Subtotal |  | 75.00 |
| Total |  | 75 |

**E0824** u Reixa de 730x285x70 mm (per buneres, model D-400 Ones Barcelona o equivalent)
26 u × 88.3 = 2295.80
Subministrament i col·locació de reixa de fosa tipus D-400 model Ona Barcelona (o equivalent), de 730x285x70 mm, inclòs bastiment, per embornal.

| Codi | Ut | Descripció | Rendiment | Preu | Import |
|---|---|---|---|---|---|
| O0101 | h | Cap de colla | 0.01 | 31.22 | 0.31 |
| O0102 | h | Oficial 1ª | 0.04 | 29.47 | 1.18 |
| O0110 | h | Peó | 0.15 | 24.49 | 3.67 |
| P06201 | u | Reixa i bastiment 730x285x70 mm. (material; 23/07/1998) | 1 | 78.192 | 78.19 |
| vg | % | Despeses indirectes | 0.687 | 7.2 | 4.95 |
|  |  | Total |  |  | 88.3 |

| Amidament | Uts. | Parcial |
|---|---|---|
| Reposició reixes embornals existents | 26 | 26.00 |
| Total |  | 26 |

**E0210** m Demolició de vorada i rigola, inclosa la fonamentació, i transport
40 m × 8.42 = 336.80

| Amidament | Uts. | Llarg | Parcial |
|---|---|---|---|
| Reixes desaigua 1 | 1 | 20 | 20.00 |
| Reixes desaigua 2 | 1 | 20 | 20.00 |
| Subtotal |  |  | 40.00 |
| Total |  |  | 40 |

**E0621B** m Vorada de peces de formigó amb bústia 17x28 cm (tipus T-3)
40 m × 29.77 = 1190.80
Vorada prefabricada de peces de formigó bicapa de 17x28 cm tipus T-3 amb bústia, col·locada, inclòs l'excavació, talls, base de formigó tipus HM-20 i rejuntada amb morter de ciment.

| Codi | Ut | Descripció | Rendiment | Preu | Import |
|---|---|---|---|---|---|
| O0101 | h | Cap de colla | 0.05 | 31.22 | 1.56 |
| O0102 | h | Oficial 1ª | 0.1 | 29.47 | 2.95 |
| O0110 | h | Peó | 0.12 | 24.49 | 2.94 |
| P1609 | m3 | Excavació de terres | 0.09 | 13.344 | 1.20 |
| P0503 | m3 | Formigó HM-20 posat a l'obra | 0.08 | 80.4 | 6.43 |
| E0108 | m3 | Morter de ciment elaborat a l'obra | 0.023 | 64.75 | 1.49 |
| P1005 | m | Vorada pref. form. tipus bústia. | 1 | 11.78064 | 11.78 |
| vg | % | Despeses indirectes | 0.197 | 7.2 | 1.42 |
|  |  | Total |  |  | 29.77 |

| Amidament | Uts. | Llarg | Parcial |
|---|---|---|---|
| Reixes desaigua 1 | 1 | 20 | 20.00 |
| Reixes desaigua 2 | 1 | 20 | 20.00 |
| Subtotal |  |  | 40.00 |
| Total |  |  | 40 |

### 13.04 Senyalització, abalisament i sitemes de contenció
Import: 32316.58

**E07831** u Delimitador per carril bici prefabricat de cautxú de 775x164x9 mm
634 u × 42.04 = 26653.36

| Amidament | Uts. | Llarg | Parcial |
|---|---|---|---|
| Separadors carril bici | 2 | 317 | 634.00 |
| Total |  |  | 634 |

**E07311** u Trasllat de senyal existent
2 u × 39.79 = 79.58

| Amidament | Uts. | Parcial |
|---|---|---|
| Trasllat senyals S-13 | 2 | 2.00 |
| Total |  | 2 |

**E0754** u Placa quadrada d'alumini, L=60 cm, nivell 2 HIP
4 u × 104.83 = 419.32
Placa quadrada d'alumini per a senyals de trànsit de L=60 cm, nivell 2 HIP, inclòs ancoratges i cargoleria.

| Codi | Ut | Descripció | Rendiment | Preu | Import |
|---|---|---|---|---|---|
| O0102 | h | Oficial 1ª | 0.175 | 29.47 | 5.16 |
| O0110 | h | Peó | 0.2 | 24.49 | 4.90 |
| P1485 | u | Placa quadrada alumini reflect. 60 cm. (material; 12/01/2009) | 1 | 88.9351056 | 88.94 |
| vg | % | Despeses indirectes | 0.81 | 7.2 | 5.83 |
|  |  | Total |  |  | 104.83 |

| Amidament | Uts. | Parcial |
|---|---|---|
| Reposició Senyals S-13 | 4 | 4.00 |
| Total |  | 4 |

**E07571** m2 Placa d'alumini >0,50 m² i <1,00 m², nivell 3 DG, amb abraçadores
1.08 m2 × 341.79 = 369.13
Placa d'alumini superior a 0,50 m² i fins a 1,00 m², per a senyals de trànsit d'orientació, amb revestiment reflectant DG nivell 3, inclosos abraçadores d'unió al suport i cargoleria corresponent, totalment col·locada.

| Codi | Ut | Descripció | Rendiment | Preu | Import |
|---|---|---|---|---|---|
| O0101 | h | Cap de colla | 0.15 | 31.22 | 4.68 |
| O0102 | h | Oficial 1ª | 0.3 | 29.47 | 8.84 |
| O0110 | h | Peó | 0.4 | 24.49 | 9.80 |
| P14971 | m2 | Placa d'alumini de 0,50 m2 a 1,00 m2 nivell 3 DG (material; 23/07/1998) | 1 | 299.364 | 299.36 |
| vg | % | Despeses indirectes | 2.654 | 7.2 | 19.11 |
|  |  | Total |  |  | 341.79 |

| Amidament | Uts. | Llarg | Ample | Parcial |
|---|---|---|---|---|
| Senyals S-800 | 2 | 0.9 | 0.6 | 1.08 |
| Total |  |  |  | 1.08 |

**E0755** m2 Placa d'alumini fins a 0,25 m², nivell 2 HIP, amb abraçadores
0.24 m2 × 344.36 = 82.65

| Amidament | Uts. | Llarg | Ample | Parcial |
|---|---|---|---|---|
| Senyals S-810 | 2 | 0.2 | 0.6 | 0.24 |
| Total |  |  |  | 0.24 |

**E0729** u Fonamentació de senyals
16 u × 37.18 = 594.88

| Amidament | Uts. | Parcial |
|---|---|---|
| Senyals S-13 | 2 | 2.00 |
| Senyals S-800 | 2 | 2.00 |
| Senyals P-22 | 6 | 6.00 |
| Senyals R-301 | 6 | 6.00 |
| Subtotal |  | 16.00 |
| Total |  | 16 |

**E0738** m Pal d'alumini anoditzat color plata, Ø60 mm.
60 m × 24.91 = 1494.60
Pal d'alumini anoditzat color plata, estriat, de 60 mm. de diàmetre, col·locat.

| Codi | Ut | Descripció | Rendiment | Preu | Import |
|---|---|---|---|---|---|
| O0102 | h | Oficial 1ª | 0.05 | 29.47 | 1.47 |
| O0110 | h | Peó | 0.09 | 24.49 | 2.20 |
| P1480 | m | Pal alumini 60 mm. diàmetre (material; 12/01/2009) | 1 | 15.947496 | 15.95 |
| %18533 | % | Resta d'obra | 20 % | 19.62 | 3.92 |
| vg | % | Despeses indirectes | 0.19 | 7.2 | 1.37 |
|  |  | Total |  |  | 24.91 |

| Amidament | Uts. | Llarg | Parcial |
|---|---|---|---|
| Senyals S-13 | 2 | 3.5 | 7.00 |
| Senyal S-800 | 2 | 4 | 8.00 |
| Senyals P-22 | 6 | 3.75 | 22.50 |
| Senyals R-301 | 6 | 3.75 | 22.50 |
| Subtotal |  |  | 60.00 |
| Total |  |  | 60 |

**E07521** u Placa triangular d'alumini L= 90 cm, nivell 2 HIP
6 u × 135.17 = 811.02
Placa triangular d'alumini per a senyals de trànsit de L= 90 cm, nivell 2 HIP, inclòs ancoratges i cargoleria.

| Codi | Ut | Descripció | Rendiment | Preu | Import |
|---|---|---|---|---|---|
| O0102 | h | Oficial 1ª | 0.175 | 29.47 | 5.16 |
| O0110 | h | Peó | 0.2 | 24.49 | 4.90 |
| P14832 | u | Placa triangular alumini reflect. 90 cm. (material; 11/03/2009) | 1 | 117.564 | 117.56 |
| vg | % | Despeses indirectes | 1.049 | 7.2 | 7.55 |
|  |  | Total |  |  | 135.17 |

| Amidament | Uts. | Parcial |
|---|---|---|
| Senyals P-22 | 6 | 6.00 |
| Total |  | 6 |

**E0712** u Placa reflectora circular Ø90 cm, nivell 2 HIP
6 u × 205.69 = 1234.14

| Amidament | Uts. | Parcial |
|---|---|---|
| Senyals R-301 | 6 | 6.00 |
| Total |  | 6 |

**E07312** u Trasllat de senyal d'indicació o orientació existent
2 u × 288.95 = 577.90

### 13.05 Reposició de serveis
Import: 12174.44

**E0892** u Anulació d'embornal existent
4 u × 152.9 = 611.60

| Amidament | Uts. | Parcial |
|---|---|---|
| embornals anul·lats | 4 | 4.00 |
| Total |  | 4 |

**E102041** u Desplaçament de fanal, inclòs base de fonamentació.
2 u × 696.03 = 1392.06

| Amidament | Uts. | Parcial |
|---|---|---|
| Desplaçament fanals | 2 | 2.00 |
| Total |  | 2 |

**E0821** u Recreixement i anivellació pericó o bunera
10 u × 78.15 = 781.50

**E08211** u Recreixement i anivellació pou de registre
5 u × 196.06 = 980.30

**E12101** u Pericó registre 45x45x60 cm, amb tapa (semàf i enllum, s/base formigó)
4 u × 112.17 = 448.68

**E12111** u Pericó registre 60x60x90 cm, amb tapa (semàf i enllum, s/base formigó)
2 u × 188.94 = 377.88
Pericó de registre de dimensions de 60x60x90 cm interiors mínims, per a instal·lacions semafòriques o d'enllumenat, inclòs marc i tapa de fosa dúctil classe B-125, de tipus prefabricat o elaborat in siut amb parets de maó calat "gero" arrebossat i acabat lliscat interior, col·locat sobre solera de graves.

| Codi | Ut | Descripció | Rendiment | Preu |
|---|---|---|---|---|
| O0101 | h | Cap de colla | 0.09 | 31.22 |
| O0102 | h | Oficial 1ª | 0.65 | 29.47 |
| O0110 | h | Peó | 1.2 | 24.49 |
| P0805 | u | Maó massís 29x14x5 cm. a rev. | 185 | 0.144 |
| E0108 | m3 | Morter de ciment elaborat a l'obra | 0.1 | 64.75 |
| P0841 | m2 | Enlluïment parets exteriors | 2.16 | 24.0077808 |
| P06206 | u | Tapa fosa 680x680x40, marc 700x700, classe B-125 (material; 23/07/1998) | 1 | 43.14 |
| vg | % | Despeses indirectes | 1.417 | 7.2 |

**E0341** u Cales per a localització serveis
8 u × 71.58 = 572.64

**E1625** u Trasllat de marquesina de parada de bus a nova ubicació i desmuntatge de l'existent
1 u × 7009.78 = 7009.78
Trasllat de marquesina de parada de bus a nova ubicació, incloent el desmuntatge de l'existent, demolició de l'obra civil existent i neteja, transport i emmagatzematge, instal·lació i indicació provissional de la nova parada de bus i posterior muntatge e instal·lació de la marquesina a la nova ubicació, deixant la partida completament acabada i tot seguint les especificacions proposades per la Direcció General del Transport Terrestre.

| Codi | Ut | Descripció | Rendiment | Preu |
|---|---|---|---|---|
| O0101 | h | Cap de colla | 15 | 31.22 |
| O0102 | h | Oficial 1ª | 55 | 29.47 |
| O0110 | h | Peó | 55 | 24.49 |
| M0214 | h | Camió grua 12 tn | 20 | 50.484 |
| M0207B | h | Retroexcavadora amb martell trencador | 5 | 82.668 |
| M0207 | h | Retroexcavadora 100 hp | 5 | 71.292 |
| P10209 | pp | Petit material | 40 | 35.8015104 |
| vg | % | Despeses indirectes | 50.317 | 7.2 |

## 14 Supressió d'obstacles aïllats i millora dels sistemes de contenció
Import: 616707.67

### 14.01 T-201 De Sta. Coloma de Queralt a Esblada
Import: 135951.7

**E0208** m3 Enderroc estructures formigó en massa, inclòs transport a abocador
18.4 m3 × 42.16 = 775.74

| Amidament | Uts. | Llarg | Ample | Parcial |
|---|---|---|---|---|
| OD1 | 4 | 1 | 0.2 | 0.80 |
| OD2 | 4 | 1 | 0.2 | 0.80 |
| OD3 | 4 | 1 | 0.2 | 0.80 |
| OD4 | 4 | 1 | 0.2 | 0.80 |
| OD5 | 4 | 1 | 0.2 | 0.80 |
| OD6 | 4 | 1 | 0.2 | 0.80 |
| OD7 | 4 | 1 | 0.2 | 0.80 |
| OD8 | 4 | 1 | 0.2 | 0.80 |
| OD9 | 4 | 1 | 0.2 | 0.80 |
| OD10 | 4 | 1 | 0.2 | 0.80 |
| OD11 | 4 | 1 | 0.2 | 0.80 |
| OD13 | 4 | 1 | 0.2 | 0.80 |
| OD14 | 4 | 1 | 0.2 | 0.80 |
| OD15 | 4 | 1 | 0.2 | 0.80 |
| OD16 | 4 | 1 | 0.2 | 0.80 |
| OD17 | 4 | 1 | 0.2 | 0.80 |
| OD18 | 4 | 1 | 0.2 | 0.80 |
| OD19 | 4 | 1 | 0.2 | 0.80 |
| OD20 | 4 | 1 | 0.2 | 0.80 |
| OD22 | 4 | 1 | 0.2 | 0.80 |
| OD23 | 4 | 1 | 0.2 | 0.80 |
| OD24 | 4 | 1 | 0.2 | 0.80 |
| OD25 | 4 | 1 | 0.2 | 0.80 |
| Subtotal |  |  |  | 18.40 |
| Total |  |  |  | 18.4 |

**E0334** m Tall serra disc paviment mescles bituminoses, formigó o panot, fins 25 cm
20 m × 2.37 = 47.40

| Amidament | Llarg | Parcial |
|---|---|---|
| PS1 - gual | 20 | 20.00 |
| Total |  | 20 |

**E0222** m3 Demolició pas salvacunetes
24 m3 × 24.08 = 577.92

| Amidament | Llarg | Ample | Parcial |
|---|---|---|---|
| PS1 - gual | 8 | 3 | 24.00 |
| Total |  |  | 24 |

**E02111** m2 Demolició de cuneta de formigó, transport abocador
10 m2 × 5.81 = 58.10

| Amidament | Uts. | Llarg | Ample | Parcial |
|---|---|---|---|---|
| PS1 - gual | 2 | 5 | 1 | 10.00 |
| Total |  |  |  | 10 |

**E0305** m3 Excavació rases i pous, mitjans mecànics, cànon abocador
54.4 m3 × 14.88 = 809.47

| Amidament | Uts. | Llarg | Ample | Alt | Parcial |
|---|---|---|---|---|---|
| OD1 | 2 | 5 | 1 | 0.2 | 2.00 |
| OD2 | 2 | 5 | 1 | 0.2 | 2.00 |
| OD3 | 2 | 5 | 1 | 0.2 | 2.00 |
| OD4 | 2 | 5 | 1 | 0.2 | 2.00 |
| OD5 | 2 | 5 | 1 | 0.2 | 2.00 |
| OD6 | 2 | 5 | 1 | 0.2 | 2.00 |
| OD7 | 2 | 5 | 1 | 0.2 | 2.00 |
| OD8 | 2 | 5 | 1 | 0.2 | 2.00 |
| OD9 | 2 | 5 | 1 | 0.2 | 2.00 |
| OD10 | 2 | 5 | 1 | 0.2 | 2.00 |
| OD11 | 2 | 5 | 1 | 0.2 | 2.00 |
| OD13 | 2 | 5 | 1 | 0.2 | 2.00 |
| OD14 | 2 | 5 | 1 | 0.2 | 2.00 |
| OD15 | 2 | 5 | 1 | 0.2 | 2.00 |
| OD16 | 2 | 5 | 1 | 0.2 | 2.00 |
| OD17 | 2 | 5 | 1 | 0.2 | 2.00 |
| OD18 | 2 | 5 | 1 | 0.2 | 2.00 |
| OD19 | 2 | 5 | 1 | 0.2 | 2.00 |
| OD20 | 2 | 5 | 1 | 0.2 | 2.00 |
| OD22 | 2 | 5 | 1 | 0.2 | 2.00 |
| OD23 | 2 | 5 | 1 | 0.2 | 2.00 |
| OD24 | 2 | 5 | 1 | 0.2 | 2.00 |
| OD25 | 2 | 5 | 1 | 0.2 | 2.00 |
| PS1 - gual | 2 | 5 | 1 | 0.2 | 2.00 |
|  |  | 8 | 4 | 0.2 | 6.40 |
| Subtotal |  |  |  |  | 54.40 |
| Total |  |  |  |  | 54.4 |

**E08703** u Arqueta drenatge per recollida de cunetes, Hmax=2,00 m, 2 reixes D-400
23 u × 1382.4 = 31795.20

| Amidament | Uts. | Parcial |
|---|---|---|
| OD1 | 1 | 1.00 |
| OD2 | 1 | 1.00 |
| OD3 | 1 | 1.00 |
| OD4 | 1 | 1.00 |
| OD5 | 1 | 1.00 |
| OD6 | 1 | 1.00 |
| OD7 | 1 | 1.00 |
| OD8 | 1 | 1.00 |
| OD9 | 1 | 1.00 |
| OD10 | 1 | 1.00 |
| OD11 | 1 | 1.00 |
| OD13 | 1 | 1.00 |
| OD14 | 1 | 1.00 |
| OD15 | 1 | 1.00 |
| OD16 | 1 | 1.00 |
| OD17 | 1 | 1.00 |
| OD18 | 1 | 1.00 |
| OD19 | 1 | 1.00 |
| OD20 | 1 | 1.00 |
| OD22 | 1 | 1.00 |
| OD23 | 1 | 1.00 |
| OD24 | 1 | 1.00 |
| OD25 | 1 | 1.00 |
| Subtotal |  | 23.00 |
| Total |  | 23 |

**E0884** m Formació i reperfilat de cunetes en qualsevol tipus de terreny
248 m × 2.97 = 736.56

| Amidament | Uts. | Llarg | Parcial |
|---|---|---|---|
| OD1 | 2 | 5 | 10.00 |
| OD2 | 2 | 5 | 10.00 |
| OD3 | 2 | 5 | 10.00 |
| OD4 | 2 | 5 | 10.00 |
| OD5 | 2 | 5 | 10.00 |
| OD6 | 2 | 5 | 10.00 |
| OD7 | 2 | 5 | 10.00 |
| OD8 | 2 | 5 | 10.00 |
| OD9 | 2 | 5 | 10.00 |
| OD10 | 2 | 5 | 10.00 |
| OD11 | 2 | 5 | 10.00 |
| OD13 | 2 | 5 | 10.00 |
| OD14 | 2 | 5 | 10.00 |
| OD15 | 2 | 5 | 10.00 |
| OD16 | 2 | 5 | 10.00 |
| OD17 | 2 | 5 | 10.00 |
| OD18 | 2 | 5 | 10.00 |
| OD19 | 2 | 5 | 10.00 |
| OD20 | 2 | 5 | 10.00 |
| OD22 | 2 | 5 | 10.00 |
| OD23 | 2 | 5 | 10.00 |
| OD24 | 2 | 5 | 10.00 |
| OD25 | 2 | 5 | 10.00 |
| PS1 - gual | 2 | 5 | 10.00 |
|  |  | 8 | 8.00 |
| Subtotal |  |  | 248.00 |
| Total |  |  | 248 |

**E0880** m3 Formigó en revestiment de cunetes (actuacions <2000 m)
42.16 m3 × 142.68 = 6015.39

| Amidament | Uts. | Llarg | Ample | Parcial |
|---|---|---|---|---|
| OD1 | 2 | 5 | 0.17 | 1.70 |
| OD2 | 2 | 5 | 0.17 | 1.70 |
| OD3 | 2 | 5 | 0.17 | 1.70 |
| OD4 | 2 | 5 | 0.17 | 1.70 |
| OD5 | 2 | 5 | 0.17 | 1.70 |
| OD6 | 2 | 5 | 0.17 | 1.70 |
| OD7 | 2 | 5 | 0.17 | 1.70 |
| OD8 | 2 | 5 | 0.17 | 1.70 |
| OD9 | 2 | 5 | 0.17 | 1.70 |
| OD10 | 2 | 5 | 0.17 | 1.70 |
| OD11 | 2 | 5 | 0.17 | 1.70 |
| OD13 | 2 | 5 | 0.17 | 1.70 |
| OD14 | 2 | 5 | 0.17 | 1.70 |
| OD15 | 2 | 5 | 0.17 | 1.70 |
| OD16 | 2 | 5 | 0.17 | 1.70 |
| OD17 | 2 | 5 | 0.17 | 1.70 |
| OD18 | 2 | 5 | 0.17 | 1.70 |
| OD19 | 2 | 5 | 0.17 | 1.70 |
| OD20 | 2 | 5 | 0.17 | 1.70 |
| OD22 | 2 | 5 | 0.17 | 1.70 |
| OD23 | 2 | 5 | 0.17 | 1.70 |
| OD24 | 2 | 5 | 0.17 | 1.70 |
| OD25 | 2 | 5 | 0.17 | 1.70 |
| PS1 - gual | 2 | 5 | 0.17 | 1.70 |
|  |  | 8 | 0.17 | 1.36 |
| Subtotal |  |  |  | 42.16 |
| Total |  |  |  | 42.16 |

**E05172** m2 Malla electrosoldada en acer corrugat B500T 15x15 cm Ø 8 mm
32 m2 × 5.16 = 165.12

| Amidament | Llarg | Ample | Parcial |
|---|---|---|---|
| PS1 - gual | 8 | 4 | 32.00 |
| Total |  |  | 32 |

**E0601** m3 Base granular de tot-u artificial, amb motoanivelladora
54.4 m3 × 28.67 = 1559.65

| Amidament | Uts. | Llarg | Ample | Alt | Parcial |
|---|---|---|---|---|---|
| OD1 | 2 | 5 | 1 | 0.2 | 2.00 |
| OD2 | 2 | 5 | 1 | 0.2 | 2.00 |
| OD3 | 2 | 5 | 1 | 0.2 | 2.00 |
| OD4 | 2 | 5 | 1 | 0.2 | 2.00 |
| OD5 | 2 | 5 | 1 | 0.2 | 2.00 |
| OD6 | 2 | 5 | 1 | 0.2 | 2.00 |
| OD7 | 2 | 5 | 1 | 0.2 | 2.00 |
| OD8 | 2 | 5 | 1 | 0.2 | 2.00 |
| OD9 | 2 | 5 | 1 | 0.2 | 2.00 |
| OD10 | 2 | 5 | 1 | 0.2 | 2.00 |
| OD11 | 2 | 5 | 1 | 0.2 | 2.00 |
| OD13 | 2 | 5 | 1 | 0.2 | 2.00 |
| OD14 | 2 | 5 | 1 | 0.2 | 2.00 |
| OD15 | 2 | 5 | 1 | 0.2 | 2.00 |
| OD16 | 2 | 5 | 1 | 0.2 | 2.00 |
| OD17 | 2 | 5 | 1 | 0.2 | 2.00 |
| OD18 | 2 | 5 | 1 | 0.2 | 2.00 |
| OD19 | 2 | 5 | 1 | 0.2 | 2.00 |
| OD20 | 2 | 5 | 1 | 0.2 | 2.00 |
| OD22 | 2 | 5 | 1 | 0.2 | 2.00 |
| OD23 | 2 | 5 | 1 | 0.2 | 2.00 |
| OD24 | 2 | 5 | 1 | 0.2 | 2.00 |
| OD25 | 2 | 5 | 1 | 0.2 | 2.00 |
| PS1 - gual | 2 | 5 | 1 | 0.2 | 2.00 |
|  |  | 8 | 4 | 0.2 | 6.40 |
| Subtotal |  |  |  |  | 54.40 |
| Total |  |  |  |  | 54.4 |

**E0214** m Desmuntatge barrera de seguretat flexible i demolició ancoratges
264 m × 9.03 = 2383.92

| Amidament | Llarg | Parcial |
|---|---|---|
| OD1 | 12 | 12.00 |
| OD3 | 12 | 12.00 |
| OD4 | 12 | 12.00 |
| OD5 | 12 | 12.00 |
| OD6 | 12 | 12.00 |
| OD7 | 12 | 12.00 |
| OD8 | 12 | 12.00 |
| OD9 | 12 | 12.00 |
| OD10 | 12 | 12.00 |
| OD11 | 12 | 12.00 |
| OD13 | 12 | 12.00 |
| OD14 | 12 | 12.00 |
| OD15 | 12 | 12.00 |
| OD16 | 12 | 12.00 |
| OD17 | 12 | 12.00 |
| OD18 | 12 | 12.00 |
| OD19 | 12 | 12.00 |
| OD20 | 12 | 12.00 |
| OD22 | 12 | 12.00 |
| OD23 | 12 | 12.00 |
| OD24 | 12 | 12.00 |
| OD25 | 12 | 12.00 |
| Subtotal |  | 264.00 |
| Total |  | 264 |

**E0736** m Barrera de seguretat metàl·lica simple sense separador, tipus AS-BLB.H (C4) o similar
1523 m × 39.42 = 60036.66

| Amidament | Llarg | Parcial |
|---|---|---|
| OD2 | 4 | 4.00 |
| OD12 | 4 | 4.00 |
| OD21 | 8 | 8.00 |
| B1 | 674 | 674.00 |
| B9 | 145 | 145.00 |
| B12 | 315 | 315.00 |
| B17 | 373 | 373.00 |
| Subtotal |  | 1523.00 |
| Total |  | 1523 |

**E07031** m Muntatge de barrera aprofitada amb nou poste tubular
24 m × 17.23 = 413.52

| Amidament | Llarg | Parcial |
|---|---|---|
| OD4 | 12 | 12.00 |
| OD6 | 12 | 12.00 |
| Subtotal |  | 24.00 |
| Total |  | 24 |

**E0735** ut Increment per unitat de pal de perfil "en C" tipus CPN C-120 soldat en placa base fixada amb perns
5 ut × 76.47 = 382.35

**E11984** m Barrera de seguretat mixta de fusta i acer tipus BEAM-N2-S4R
195 m × 115.46 = 22514.70

| Amidament | Llarg | Parcial |
|---|---|---|
| B15 | 195 | 195.00 |
| Total |  | 195 |

**E07364** u Extrem de 8 m de barrera de seguretat metàl·lica
16 u × 480 = 7680.00

| Amidament | Llarg | Parcial |
|---|---|---|
| OD2 | 2 | 2.00 |
| OD12 | 2 | 2.00 |
| OD21 | 4 | 4.00 |
| B1 | 2 | 2.00 |
| B9 | 2 | 2.00 |
| B12 | 2 | 2.00 |
| B17 | 2 | 2.00 |
| Subtotal |  | 16.00 |
| Total |  | 16 |

### 14.02 T-203 De la TP-2031 a la Riera de Gaià pel Catllar
Import: 17133.6

**E0208** m3 Enderroc estructures formigó en massa, inclòs transport a abocador
0.8 m3 × 42.16 = 33.73

| Amidament | Uts. | Llarg | Ample | Parcial |
|---|---|---|---|---|
| OD2 | 4 | 1 | 0.2 | 0.80 |
| Total |  |  |  | 0.8 |

**E0305** m3 Excavació rases i pous, mitjans mecànics, cànon abocador
2 m3 × 14.88 = 29.76

| Amidament | Uts. | Llarg | Ample | Alt | Parcial |
|---|---|---|---|---|---|
| OD2 | 2 | 5 | 1 | 0.2 | 2.00 |
| Total |  |  |  |  | 2 |

**E08703** u Arqueta drenatge per recollida de cunetes, Hmax=2,00 m, 2 reixes D-400
1 u × 1382.4 = 1382.40

| Amidament | Uts. | Parcial |
|---|---|---|
| OD2 | 1 | 1.00 |
| Total |  | 1 |

**E0884** m Formació i reperfilat de cunetes en qualsevol tipus de terreny
10 m × 2.97 = 29.70

| Amidament | Uts. | Llarg | Parcial |
|---|---|---|---|
| OD2 | 2 | 5 | 10.00 |
| Total |  |  | 10 |

**E0880** m3 Formigó en revestiment de cunetes (actuacions <2000 m)
1.7 m3 × 142.68 = 242.56

| Amidament | Uts. | Llarg | Ample | Parcial |
|---|---|---|---|---|
| OD2 | 2 | 5 | 0.17 | 1.70 |
| Total |  |  |  | 1.7 |

**E0601** m3 Base granular de tot-u artificial, amb motoanivelladora
2 m3 × 28.67 = 57.34

| Amidament | Uts. | Llarg | Ample | Alt | Parcial |
|---|---|---|---|---|---|
| OD2 | 2 | 5 | 1 | 0.2 | 2.00 |
| Total |  |  |  |  | 2 |

**E0214** m Desmuntatge barrera de seguretat flexible i demolició ancoratges
12 m × 9.03 = 108.36

| Amidament | Llarg | Parcial |
|---|---|---|
| OD2 | 12 | 12.00 |
| Total |  | 12 |

**E0736** m Barrera de seguretat metàl·lica simple sense separador, tipus AS-BLB.H (C4) o similar
166 m × 39.42 = 6543.72

| Amidament | Llarg | Parcial |
|---|---|---|
| PS1 | 4 | 4.00 |
| PS2 | 8 | 8.00 |
| OD1 | 4 | 4.00 |
| PS3 | 4 | 4.00 |
| PS4 | 8 | 8.00 |
| B1 | 40 | 40.00 |
| B2 | 63 | 63.00 |
| B3 | 35 | 35.00 |
| Subtotal |  | 166.00 |
| Total |  | 166 |

**E07364** u Extrem de 8 m de barrera de seguretat metàl·lica
14 u × 480 = 6720.00

| Amidament | Uts. | Parcial |
|---|---|---|
| PS1 | 1 | 1.00 |
| PS2 | 2 | 2.00 |
| OD1 | 2 | 2.00 |
| PS3 | 1 | 1.00 |
| PS4 | 2 | 2.00 |
| B1 | 2 | 2.00 |
| B2 | 2 | 2.00 |
| B3 | 2 | 2.00 |
| Subtotal |  | 14.00 |
| Total |  | 14 |

**E07366** u Extrem de barrera en accessos i altres, col·locat en corba a 90º
6 u × 267.28 = 1603.68

| Amidament | Uts. | Parcial |
|---|---|---|
| PS1 | 1 | 1.00 |
| PS2 | 2 | 2.00 |
| PS3 | 1 | 1.00 |
| PS4 | 2 | 2.00 |
| Subtotal |  | 6.00 |
| Total |  | 6 |

**E0735** ut Increment per unitat de pal de perfil "en C" tipus CPN C-120 soldat en placa base fixada amb perns
5 ut × 76.47 = 382.35

### 14.03 T-313 De Montbrió del Camp a la N-420
Import: 43434.02

**E0208** m3 Enderroc estructures formigó en massa, inclòs transport a abocador
15.2 m3 × 42.16 = 640.83

| Amidament | Uts. | Llarg | Ample | Parcial |
|---|---|---|---|---|
| OD1 | 4 | 1 | 0.2 | 0.80 |
| OD2 | 4 | 1 | 0.2 | 0.80 |
| OD3 | 4 | 1 | 0.2 | 0.80 |
| OD4 | 4 | 1 | 0.2 | 0.80 |
| OD5 | 4 | 1 | 0.2 | 0.80 |
| OD6 | 4 | 1 | 0.2 | 0.80 |
| OD7 | 4 | 1 | 0.2 | 0.80 |
| OD8 | 4 | 1 | 0.2 | 0.80 |
| OD9 | 4 | 1 | 0.2 | 0.80 |
| OD10 | 4 | 1 | 0.2 | 0.80 |
| OD11 | 4 | 1 | 0.2 | 0.80 |
| OD12 | 4 | 1 | 0.2 | 0.80 |
| OD13 | 4 | 1 | 0.2 | 0.80 |
| OD14 | 4 | 1 | 0.2 | 0.80 |
| OD15 | 4 | 1 | 0.2 | 0.80 |
| OD16 | 4 | 1 | 0.2 | 0.80 |
| OD17 | 4 | 1 | 0.2 | 0.80 |
| OD18 | 4 | 1 | 0.2 | 0.80 |
| OD19 | 4 | 1 | 0.2 | 0.80 |
| Subtotal |  |  |  | 15.20 |
| Total |  |  |  | 15.2 |

**E0305** m3 Excavació rases i pous, mitjans mecànics, cànon abocador
38 m3 × 14.88 = 565.44

| Amidament | Uts. | Llarg | Ample | Alt | Parcial |
|---|---|---|---|---|---|
| OD1 | 2 | 5 | 1 | 0.2 | 2.00 |
| OD2 | 2 | 5 | 1 | 0.2 | 2.00 |
| OD3 | 2 | 5 | 1 | 0.2 | 2.00 |
| OD4 | 2 | 5 | 1 | 0.2 | 2.00 |
| OD5 | 2 | 5 | 1 | 0.2 | 2.00 |
| OD6 | 2 | 5 | 1 | 0.2 | 2.00 |
| OD7 | 2 | 5 | 1 | 0.2 | 2.00 |
| OD8 | 2 | 5 | 1 | 0.2 | 2.00 |
| OD9 | 2 | 5 | 1 | 0.2 | 2.00 |
| OD10 | 2 | 5 | 1 | 0.2 | 2.00 |
| OD11 | 2 | 5 | 1 | 0.2 | 2.00 |
| OD12 | 2 | 5 | 1 | 0.2 | 2.00 |
| OD13 | 2 | 5 | 1 | 0.2 | 2.00 |
| OD14 | 2 | 5 | 1 | 0.2 | 2.00 |
| OD15 | 2 | 5 | 1 | 0.2 | 2.00 |
| OD16 | 2 | 5 | 1 | 0.2 | 2.00 |
| OD17 | 2 | 5 | 1 | 0.2 | 2.00 |
| OD18 | 2 | 5 | 1 | 0.2 | 2.00 |
| OD19 | 2 | 5 | 1 | 0.2 | 2.00 |
| Subtotal |  |  |  |  | 38.00 |
| Total |  |  |  |  | 38 |

**E08703** u Arqueta drenatge per recollida de cunetes, Hmax=2,00 m, 2 reixes D-400
19 u × 1382.4 = 26265.60

| Amidament | Uts. | Parcial |
|---|---|---|
| OD1 | 1 | 1.00 |
| OD2 | 1 | 1.00 |
| OD3 | 1 | 1.00 |
| OD4 | 1 | 1.00 |
| OD5 | 1 | 1.00 |
| OD6 | 1 | 1.00 |
| OD7 | 1 | 1.00 |
| OD8 | 1 | 1.00 |
| OD9 | 1 | 1.00 |
| OD10 | 1 | 1.00 |
| OD11 | 1 | 1.00 |
| OD12 | 1 | 1.00 |
| OD13 | 1 | 1.00 |
| OD14 | 1 | 1.00 |
| OD15 | 1 | 1.00 |
| OD16 | 1 | 1.00 |
| OD17 | 1 | 1.00 |
| OD18 | 1 | 1.00 |
| OD19 | 1 | 1.00 |
| Subtotal |  | 19.00 |
| Total |  | 19 |

**E08701** u Arqueta drenatge per recollida de cunetes, Hmax=2,00m , 3 reixes D-400
1 u × 1897.19 = 1897.19
Arqueta de drenatge per a recollida de les aigües pluvials provinents de les cunetes de fins a 2,00 m d'alçària amb bonera i 2 reixes abatibles classe C-250 de 790x355x29 mm amb bastiment i 3 reixes de fosa talla-aigües 973x490x70 mm classe D-400 segons plànols, de formigó armat, inclòs excavació, base de formigó de neteja i encofrat, totalment acabada.

| Codi | Ut | Descripció | Rendiment | Preu |
|---|---|---|---|---|
| O0101 | h | Cap de colla | 0.2 | 31.22 |
| O0102 | h | Oficial 1ª | 2 | 29.47 |
| O0110 | h | Peó | 4 | 24.49 |
| P1609 | m3 | Excavació de terres | 7.3 | 13.344 |
| P0502 | m3 | Formigó HL-150 posat a l'obra | 0.21 | 72.6 |
| P0503 | m3 | Formigó HM-20 posat a l'obra | 3.3 | 80.4 |
| E0515 | m2 | Encofrat de fusta per a fonaments i/o formigó ocult | 14.55 | 30.55 |
| E0516 | m2 | Encofrat de fusta per a formigó vist | 4.7 | 38.62 |
| P06202 | u | Reixa i marc C-250 | 2 | 78.192 |
| P0617 | u | Reixa i bastiment 973x490x70 mm D-400 | 3 | 158.4 |
| P1242 | m | Tub de pp DN400 mm., SN 8 kN/m2 | 0.21 | 15.18 |
| vg | % | Despeses indirectes | 13.239 | 7.2 |

**E0884** m Formació i reperfilat de cunetes en qualsevol tipus de terreny
190 m × 2.97 = 564.30

| Amidament | Uts. | Llarg | Parcial |
|---|---|---|---|
| OD1 | 2 | 5 | 10.00 |
| OD2 | 2 | 5 | 10.00 |
| OD3 | 2 | 5 | 10.00 |
| OD4 | 2 | 5 | 10.00 |
| OD5 | 2 | 5 | 10.00 |
| OD6 | 2 | 5 | 10.00 |
| OD7 | 2 | 5 | 10.00 |
| OD8 | 2 | 5 | 10.00 |
| OD9 | 2 | 5 | 10.00 |
| OD10 | 2 | 5 | 10.00 |
| OD11 | 2 | 5 | 10.00 |
| OD12 | 2 | 5 | 10.00 |
| OD13 | 2 | 5 | 10.00 |
| OD14 | 2 | 5 | 10.00 |
| OD15 | 2 | 5 | 10.00 |
| OD16 | 2 | 5 | 10.00 |
| OD17 | 2 | 5 | 10.00 |
| OD18 | 2 | 5 | 10.00 |
| OD19 | 2 | 5 | 10.00 |
| Subtotal |  |  | 190.00 |
| Total |  |  | 190 |

**E0880** m3 Formigó en revestiment de cunetes (actuacions <2000 m)
32.3 m3 × 142.68 = 4608.56

| Amidament | Uts. | Llarg | Ample | Parcial |
|---|---|---|---|---|
| OD1 | 2 | 5 | 0.17 | 1.70 |
| OD2 | 2 | 5 | 0.17 | 1.70 |
| OD3 | 2 | 5 | 0.17 | 1.70 |
| OD4 | 2 | 5 | 0.17 | 1.70 |
| OD5 | 2 | 5 | 0.17 | 1.70 |
| OD6 | 2 | 5 | 0.17 | 1.70 |
| OD7 | 2 | 5 | 0.17 | 1.70 |
| OD8 | 2 | 5 | 0.17 | 1.70 |
| OD9 | 2 | 5 | 0.17 | 1.70 |
| OD10 | 2 | 5 | 0.17 | 1.70 |
| OD11 | 2 | 5 | 0.17 | 1.70 |
| OD12 | 2 | 5 | 0.17 | 1.70 |
| OD13 | 2 | 5 | 0.17 | 1.70 |
| OD14 | 2 | 5 | 0.17 | 1.70 |
| OD15 | 2 | 5 | 0.17 | 1.70 |
| OD16 | 2 | 5 | 0.17 | 1.70 |
| OD17 | 2 | 5 | 0.17 | 1.70 |
| OD18 | 2 | 5 | 0.17 | 1.70 |
| OD19 | 2 | 5 | 0.17 | 1.70 |
| Subtotal |  |  |  | 32.30 |
| Total |  |  |  | 32.3 |

**E0601** m3 Base granular de tot-u artificial, amb motoanivelladora
38 m3 × 28.67 = 1089.46

| Amidament | Uts. | Llarg | Ample | Alt | Parcial |
|---|---|---|---|---|---|
| OD1 | 2 | 5 | 1 | 0.2 | 2.00 |
| OD2 | 2 | 5 | 1 | 0.2 | 2.00 |
| OD3 | 2 | 5 | 1 | 0.2 | 2.00 |
| OD4 | 2 | 5 | 1 | 0.2 | 2.00 |
| OD5 | 2 | 5 | 1 | 0.2 | 2.00 |
| OD6 | 2 | 5 | 1 | 0.2 | 2.00 |
| OD7 | 2 | 5 | 1 | 0.2 | 2.00 |
| OD8 | 2 | 5 | 1 | 0.2 | 2.00 |
| OD9 | 2 | 5 | 1 | 0.2 | 2.00 |
| OD10 | 2 | 5 | 1 | 0.2 | 2.00 |
| OD11 | 2 | 5 | 1 | 0.2 | 2.00 |
| OD12 | 2 | 5 | 1 | 0.2 | 2.00 |
| OD13 | 2 | 5 | 1 | 0.2 | 2.00 |
| OD14 | 2 | 5 | 1 | 0.2 | 2.00 |
| OD15 | 2 | 5 | 1 | 0.2 | 2.00 |
| OD16 | 2 | 5 | 1 | 0.2 | 2.00 |
| OD17 | 2 | 5 | 1 | 0.2 | 2.00 |
| OD18 | 2 | 5 | 1 | 0.2 | 2.00 |
| OD19 | 2 | 5 | 1 | 0.2 | 2.00 |
| Subtotal |  |  |  |  | 38.00 |
| Total |  |  |  |  | 38 |

**E0214** m Desmuntatge barrera de seguretat flexible i demolició ancoratges
228 m × 9.03 = 2058.84

| Amidament | Llarg | Parcial |
|---|---|---|
| OD1 | 12 | 12.00 |
| OD2 | 12 | 12.00 |
| OD3 | 12 | 12.00 |
| OD4 | 12 | 12.00 |
| OD5 | 12 | 12.00 |
| OD6 | 12 | 12.00 |
| OD7 | 12 | 12.00 |
| OD8 | 12 | 12.00 |
| OD9 | 12 | 12.00 |
| OD10 | 12 | 12.00 |
| OD11 | 12 | 12.00 |
| OD12 | 12 | 12.00 |
| OD13 | 12 | 12.00 |
| OD14 | 12 | 12.00 |
| OD15 | 12 | 12.00 |
| OD16 | 12 | 12.00 |
| OD17 | 12 | 12.00 |
| OD18 | 12 | 12.00 |
| OD19 | 12 | 12.00 |
| Subtotal |  | 228.00 |
| Total |  | 228 |

**E0736** m Barrera de seguretat metàl·lica simple sense separador, tipus AS-BLB.H (C4) o similar
54 m × 39.42 = 2128.68

| Amidament | Llarg | Parcial |
|---|---|---|
| B1 | 34 | 34.00 |
| B2 | 20 | 20.00 |
| Subtotal |  | 54.00 |
| Total |  | 54 |

**E07031** m Muntatge de barrera aprofitada amb nou poste tubular
54 m × 17.23 = 930.42

| Amidament | Llarg | Parcial |
|---|---|---|
| B1 | 34 | 34.00 |
| B2 | 20 | 20.00 |
| Subtotal |  | 54.00 |
| Total |  | 54 |

**E07364** u Extrem de 8 m de barrera de seguretat metàl·lica
4 u × 480 = 1920.00

| Amidament | Uts. | Parcial |
|---|---|---|
| B1 | 2 | 2.00 |
| B2 | 2 | 2.00 |
| Subtotal |  | 4.00 |
| Total |  | 4 |

**E0735** ut Increment per unitat de pal de perfil "en C" tipus CPN C-120 soldat en placa base fixada amb perns
10 ut × 76.47 = 764.70

### 14.04 T-721 De la C-422 a la Pobla de Mafumet
Import: 20654.4

**E0305** m3 Excavació rases i pous, mitjans mecànics, cànon abocador
10.9 m3 × 14.88 = 162.19

| Amidament | Uts. | Llarg | Ample | Alt | Parcial |
|---|---|---|---|---|---|
| PS8 - gual | 2 | 5 | 1 | 0.2 | 2.00 |
|  |  | 6 | 4 | 0.2 | 4.80 |
| PS13 - gual | 2 | 5 | 1 | 0.2 | 2.00 |
|  |  | 3.5 | 3 | 0.2 | 2.10 |
| Subtotal |  |  |  |  | 10.90 |
| Total |  |  |  |  | 10.9 |

**E0334** m Tall serra disc paviment mescles bituminoses, formigó o panot, fins 25 cm
9.5 m × 2.37 = 22.52

| Amidament | Llarg | Parcial |
|---|---|---|
| PS8 - gual | 6 | 6.00 |
| PS13 - gual | 3.5 | 3.50 |
| Subtotal |  | 9.50 |
| Total |  | 9.5 |

**E02110** m2 Demolició de paviment de formigó, transport abocador
12 m2 × 6 = 72.00

| Amidament | Llarg | Ample | Parcial |
|---|---|---|---|
| PS8 - gual | 6 | 2 | 12.00 |
| Total |  |  | 12 |

**E0222** m3 Demolició pas salvacunetes
19 m3 × 24.08 = 457.52

| Amidament | Llarg | Ample | Alt | Parcial |
|---|---|---|---|---|
| PS8 - gual | 6 | 2 | 1 | 12.00 |
| PS13 - gual | 3.5 | 2 | 1 | 7.00 |
| Subtotal |  |  |  | 19.00 |
| Total |  |  |  | 19 |

**E0884** m Formació i reperfilat de cunetes en qualsevol tipus de terreny
29.5 m × 2.97 = 87.62

| Amidament | Uts. | Llarg | Parcial |
|---|---|---|---|
| PS8 - gual | 2 | 5 | 10.00 |
|  |  | 6 | 6.00 |
| PS13 - gual | 2 | 5 | 10.00 |
|  |  | 3.5 | 3.50 |
| Subtotal |  |  | 29.50 |
| Total |  |  | 29.5 |

**E0880** m3 Formigó en revestiment de cunetes (actuacions <2000 m)
10.3 m3 × 142.68 = 1469.60

| Amidament | Uts. | Llarg | Ample | Alt | Parcial |
|---|---|---|---|---|---|
| PS8 - gual | 2 | 5 | 0.17 |  | 1.70 |
|  |  | 6 | 4 | 0.2 | 4.80 |
| PS13 - gual | 2 | 5 | 0.17 |  | 1.70 |
|  |  | 3.5 | 3 | 0.2 | 2.10 |
| Subtotal |  |  |  |  | 10.30 |
| Total |  |  |  |  | 10.3 |

**E05172** m2 Malla electrosoldada en acer corrugat B500T 15x15 cm Ø 8 mm
34.5 m2 × 5.16 = 178.02

| Amidament | Llarg | Ample | Parcial |
|---|---|---|---|
| PS8 - gual | 6 | 4 | 24.00 |
| PS13 - gual | 3.5 | 3 | 10.50 |
| Subtotal |  |  | 34.50 |
| Total |  |  | 34.5 |

**E0601** m3 Base granular de tot-u artificial, amb motoanivelladora
10.9 m3 × 28.67 = 312.50

| Amidament | Uts. | Llarg | Ample | Alt | Parcial |
|---|---|---|---|---|---|
| PS8 - gual | 2 | 5 | 1 | 0.2 | 2.00 |
|  |  | 6 | 4 | 0.2 | 4.80 |
| PS13 - gual | 2 | 5 | 1 | 0.2 | 2.00 |
|  |  | 3.5 | 3 | 0.2 | 2.10 |
| Subtotal |  |  |  |  | 10.90 |
| Total |  |  |  |  | 10.9 |

**E0736** m Barrera de seguretat metàl·lica simple sense separador, tipus AS-BLB.H (C4) o similar
80 m × 39.42 = 3153.60

| Amidament | Llarg | Parcial |
|---|---|---|
| PS1 | 4 | 4.00 |
| PS2 | 4 | 4.00 |
| PS3 | 4 | 4.00 |
| PS4 | 8 | 8.00 |
| PS5 | 8 | 8.00 |
| PS6 | 8 | 8.00 |
| PS7 | 8 | 8.00 |
| B1 | 4 | 4.00 |
| B2 | 8 | 8.00 |
| PS9 | 4 | 4.00 |
| OD1 | 4 | 4.00 |
| OD2 | 4 | 4.00 |
| PS10 | 4 | 4.00 |
| PS11 | 4 | 4.00 |
| PS12 | 4 | 4.00 |
| Subtotal |  | 80.00 |
| Total |  | 80 |

**E07364** u Extrem de 8 m de barrera de seguretat metàl·lica
21 u × 480 = 10080.00

| Amidament | Uts. | Parcial |
|---|---|---|
| PS1 | 1 | 1.00 |
| PS2 | 1 | 1.00 |
| PS3 | 1 | 1.00 |
| PS4 | 2 | 2.00 |
| PS5 | 2 | 2.00 |
| PS6 | 2 | 2.00 |
| PS7 | 2 | 2.00 |
| B2 | 2 | 2.00 |
| PS9 | 1 | 1.00 |
| OD1 | 2 | 2.00 |
| OD2 | 2 | 2.00 |
| PS10 | 1 | 1.00 |
| PS11 | 1 | 1.00 |
| PS12 | 1 | 1.00 |
| Subtotal |  | 21.00 |
| Total |  | 21 |

**E07366** u Extrem de barrera en accessos i altres, col·locat en corba a 90º
16 u × 267.28 = 4276.48

| Amidament | Uts. | Parcial |
|---|---|---|
| PS1 | 1 | 1.00 |
| PS2 | 1 | 1.00 |
| PS3 | 1 | 1.00 |
| PS4 | 2 | 2.00 |
| PS5 | 2 | 2.00 |
| PS6 | 2 | 2.00 |
| PS7 | 2 | 2.00 |
| B1 | 1 | 1.00 |
| PS9 | 1 | 1.00 |
| PS10 | 1 | 1.00 |
| PS11 | 1 | 1.00 |
| PS12 | 1 | 1.00 |
| Subtotal |  | 16.00 |
| Total |  | 16 |

**E0735** ut Increment per unitat de pal de perfil "en C" tipus CPN C-120 soldat en placa base fixada amb perns
5 ut × 76.47 = 382.35

### 14.05 T-7224 Circumval·lació de Vilallonga del Camp
Import: 3772.78

**E0736** m Barrera de seguretat metàl·lica simple sense separador, tipus AS-BLB.H (C4) o similar
16 m × 39.42 = 630.72

| Amidament | Llarg | Parcial |
|---|---|---|
| PS1 | 8 | 8.00 |
| PS2 | 8 | 8.00 |
| Subtotal |  | 16.00 |
| Total |  | 16 |

**E07364** u Extrem de 8 m de barrera de seguretat metàl·lica
4 u × 480 = 1920.00

| Amidament | Llarg | Parcial |
|---|---|---|
| PS1 | 2 | 2.00 |
| PS2 | 2 | 2.00 |
| Subtotal |  | 4.00 |
| Total |  | 4 |

**E07366** u Extrem de barrera en accessos i altres, col·locat en corba a 90º
4 u × 267.28 = 1069.12

| Amidament | Llarg | Parcial |
|---|---|---|
| PS1 | 2 | 2.00 |
| PS2 | 2 | 2.00 |
| Subtotal |  | 4.00 |
| Total |  | 4 |

**E0735** ut Increment per unitat de pal de perfil "en C" tipus CPN C-120 soldat en placa base fixada amb perns
2 ut × 76.47 = 152.94

### 14.06 TP-2031 De Tarragona a la C-51
Import: 62300.58

**E0334** m Tall serra disc paviment mescles bituminoses, formigó o panot, fins 25 cm
42 m × 2.37 = 99.54

| Amidament | Llarg | Parcial |
|---|---|---|
| PS11 - gual | 6 | 6.00 |
| PS12 - gual | 6 | 6.00 |
| PS14 - gual | 6 | 6.00 |
| PS15 - gual | 6 | 6.00 |
| PS32 - gual | 6 | 6.00 |
| PS36 - gual | 6 | 6.00 |
| PS38 - gual | 6 | 6.00 |
| Subtotal |  | 42.00 |
| Total |  | 42 |

**E0213** m2 Demolició paviment de mescla bituminosa, mitjans mecànics, fondària 25 cm
84 m2 × 4.46 = 374.64

| Amidament | Llarg | Ample | Parcial |
|---|---|---|---|
| PS11 - gual | 6 | 2 | 12.00 |
| PS12 - gual | 6 | 2 | 12.00 |
| PS14 - gual | 6 | 2 | 12.00 |
| PS15 - gual | 6 | 2 | 12.00 |
| PS32 - gual | 6 | 2 | 12.00 |
| PS36 - gual | 6 | 2 | 12.00 |
| PS38 - gual | 6 | 2 | 12.00 |
| Subtotal |  |  | 84.00 |
| Total |  |  | 84 |

**E0222** m3 Demolició pas salvacunetes
84 m3 × 24.08 = 2022.72

| Amidament | Llarg | Ample | Alt | Parcial |
|---|---|---|---|---|
| PS11 - gual | 6 | 2 | 1 | 12.00 |
| PS12 - gual | 6 | 2 | 1 | 12.00 |
| PS14 - gual | 6 | 2 | 1 | 12.00 |
| PS15 - gual | 6 | 2 | 1 | 12.00 |
| PS32 - gual | 6 | 2 | 1 | 12.00 |
| PS36 - gual | 6 | 2 | 1 | 12.00 |
| PS38 - gual | 6 | 2 | 1 | 12.00 |
| Subtotal |  |  |  | 84.00 |
| Total |  |  |  | 84 |

**E02111** m2 Demolició de cuneta de formigó, transport abocador
70 m2 × 5.81 = 406.70

| Amidament | Uts. | Llarg | Ample | Parcial |
|---|---|---|---|---|
| PS11 - gual | 2 | 5 | 1 | 10.00 |
| PS12 - gual | 2 | 5 | 1 | 10.00 |
| PS14 - gual | 2 | 5 | 1 | 10.00 |
| PS15 - gual | 2 | 5 | 1 | 10.00 |
| PS32 - gual | 2 | 5 | 1 | 10.00 |
| PS36 - gual | 2 | 5 | 1 | 10.00 |
| PS38 - gual | 2 | 5 | 1 | 10.00 |
| Subtotal |  |  |  | 70.00 |
| Total |  |  |  | 70 |

**E0305** m3 Excavació rases i pous, mitjans mecànics, cànon abocador
47.6 m3 × 14.88 = 708.29

| Amidament | Uts. | Llarg | Ample | Alt | Parcial |
|---|---|---|---|---|---|
| PS11 - gual | 2 | 5 | 1 | 0.2 | 2.00 |
|  |  | 6 | 4 | 0.2 | 4.80 |
| PS12 - gual | 2 | 5 | 1 | 0.2 | 2.00 |
|  |  | 6 | 4 | 0.2 | 4.80 |
| PS14 - gual | 2 | 5 | 1 | 0.2 | 2.00 |
|  |  | 6 | 4 | 0.2 | 4.80 |
| PS15 - gual | 2 | 5 | 1 | 0.2 | 2.00 |
|  |  | 6 | 4 | 0.2 | 4.80 |
| PS32 - gual | 2 | 5 | 1 | 0.2 | 2.00 |
|  |  | 6 | 4 | 0.2 | 4.80 |
| PS36 - gual | 2 | 5 | 1 | 0.2 | 2.00 |
|  |  | 6 | 4 | 0.2 | 4.80 |
| PS38 - gual | 2 | 5 | 1 | 0.2 | 2.00 |
|  |  | 6 | 4 | 0.2 | 4.80 |
| Subtotal |  |  |  |  | 47.60 |
| Total |  |  |  |  | 47.6 |

**E0884** m Formació i reperfilat de cunetes en qualsevol tipus de terreny
112 m × 2.97 = 332.64

| Amidament | Uts. | Llarg | Parcial |
|---|---|---|---|
| PS11 - gual | 2 | 5 | 10.00 |
|  |  | 6 | 6.00 |
| PS12 - gual | 2 | 5 | 10.00 |
|  |  | 6 | 6.00 |
| PS14 - gual | 2 | 5 | 10.00 |
|  |  | 6 | 6.00 |
| PS15 - gual | 2 | 5 | 10.00 |
|  |  | 6 | 6.00 |
| PS32 - gual | 2 | 5 | 10.00 |
|  |  | 6 | 6.00 |
| PS36 - gual | 2 | 5 | 10.00 |
|  |  | 6 | 6.00 |
| PS38 - gual | 2 | 5 | 10.00 |
|  |  | 6 | 6.00 |
| Subtotal |  |  | 112.00 |
| Total |  |  | 112 |

**E0880** m3 Formigó en revestiment de cunetes (actuacions <2000 m)
45.5 m3 × 142.68 = 6491.94

| Amidament | Uts. | Llarg | Ample | Alt | Parcial |
|---|---|---|---|---|---|
| PS11 - gual | 2 | 5 | 0.17 |  | 1.70 |
|  |  | 6 | 4 | 0.2 | 4.80 |
| PS12 - gual | 2 | 5 | 0.17 |  | 1.70 |
|  |  | 6 | 4 | 0.2 | 4.80 |
| PS14 - gual | 2 | 5 | 0.17 |  | 1.70 |
|  |  | 6 | 4 | 0.2 | 4.80 |
| PS15 - gual | 2 | 5 | 0.17 |  | 1.70 |
|  |  | 6 | 4 | 0.2 | 4.80 |
| PS32 - gual | 2 | 5 | 0.17 |  | 1.70 |
|  |  | 6 | 4 | 0.2 | 4.80 |
| PS36 - gual | 2 | 5 | 0.17 |  | 1.70 |
|  |  | 6 | 4 | 0.2 | 4.80 |
| PS38 - gual | 2 | 5 | 0.17 |  | 1.70 |
|  |  | 6 | 4 | 0.2 | 4.80 |
| Subtotal |  |  |  |  | 45.50 |
| Total |  |  |  |  | 45.5 |

**E05172** m2 Malla electrosoldada en acer corrugat B500T 15x15 cm Ø 8 mm
168 m2 × 5.16 = 866.88

| Amidament | Llarg | Ample | Parcial |
|---|---|---|---|
| PS11 - gual | 6 | 4 | 24.00 |
| PS12 - gual | 6 | 4 | 24.00 |
| PS14 - gual | 6 | 4 | 24.00 |
| PS15 - gual | 6 | 4 | 24.00 |
| PS32 - gual | 6 | 4 | 24.00 |
| PS36 - gual | 6 | 4 | 24.00 |
| PS38 - gual | 6 | 4 | 24.00 |
| Subtotal |  |  | 168.00 |
| Total |  |  | 168 |

**E0601** m3 Base granular de tot-u artificial, amb motoanivelladora
47.6 m3 × 28.67 = 1364.69

| Amidament | Uts. | Llarg | Ample | Alt | Parcial |
|---|---|---|---|---|---|
| PS11 - gual | 2 | 5 | 1 | 0.2 | 2.00 |
|  |  | 6 | 4 | 0.2 | 4.80 |
| PS12 - gual | 2 | 5 | 1 | 0.2 | 2.00 |
|  |  | 6 | 4 | 0.2 | 4.80 |
| PS14 - gual | 2 | 5 | 1 | 0.2 | 2.00 |
|  |  | 6 | 4 | 0.2 | 4.80 |
| PS15 - gual | 2 | 5 | 1 | 0.2 | 2.00 |
|  |  | 6 | 4 | 0.2 | 4.80 |
| PS32 - gual | 2 | 5 | 1 | 0.2 | 2.00 |
|  |  | 6 | 4 | 0.2 | 4.80 |
| PS36 - gual | 2 | 5 | 1 | 0.2 | 2.00 |
|  |  | 6 | 4 | 0.2 | 4.80 |
| PS38 - gual | 2 | 5 | 1 | 0.2 | 2.00 |
|  |  | 6 | 4 | 0.2 | 4.80 |
| Subtotal |  |  |  |  | 47.60 |
| Total |  |  |  |  | 47.6 |

**E0736** m Barrera de seguretat metàl·lica simple sense separador, tipus AS-BLB.H (C4) o similar
216 m × 39.42 = 8514.72

| Amidament | Llarg | Parcial |
|---|---|---|
| PS1 | 8 | 8.00 |
| PS2 | 4 | 4.00 |
| PS3 | 8 | 8.00 |
| PS4 | 8 | 8.00 |
| PS5 | 8 | 8.00 |
| PS6 | 4 | 4.00 |
| PS7 | 8 | 8.00 |
| PS8 | 8 | 8.00 |
| PS9 | 8 | 8.00 |
| PS10 | 8 | 8.00 |
| PS13 | 4 | 4.00 |
| PS16 | 4 | 4.00 |
| PS17 | 4 | 4.00 |
| PS18 | 4 | 4.00 |
| PS19 | 4 | 4.00 |
| PS20 | 4 | 4.00 |
| PS21 | 4 | 4.00 |
| PS22 | 8 | 8.00 |
| PS23 | 4 | 4.00 |
| PS24 | 8 | 8.00 |
| PS25 | 4 | 4.00 |
| PS26 | 8 | 8.00 |
| PS27 | 8 | 8.00 |
| PS28 | 8 | 8.00 |
| PS29 | 8 | 8.00 |
| PS30 | 8 | 8.00 |
| PS31 | 8 | 8.00 |
| PS33 | 8 | 8.00 |
| PS34 | 8 | 8.00 |
| PS35 | 8 | 8.00 |
| PS37 | 4 | 4.00 |
| PS39 | 8 | 8.00 |
| PS40 | 8 | 8.00 |
| Subtotal |  | 216.00 |
| Total |  | 216 |

**E07364** u Extrem de 8 m de barrera de seguretat metàl·lica
54 u × 480 = 25920.00

| Amidament | Llarg | Parcial |
|---|---|---|
| PS1 | 2 | 2.00 |
| PS2 | 1 | 1.00 |
| PS3 | 2 | 2.00 |
| PS4 | 2 | 2.00 |
| PS5 | 2 | 2.00 |
| PS6 | 1 | 1.00 |
| PS7 | 2 | 2.00 |
| PS8 | 2 | 2.00 |
| PS9 | 2 | 2.00 |
| PS10 | 2 | 2.00 |
| PS13 | 1 | 1.00 |
| PS16 | 1 | 1.00 |
| PS17 | 1 | 1.00 |
| PS18 | 1 | 1.00 |
| PS19 | 1 | 1.00 |
| PS20 | 1 | 1.00 |
| PS21 | 1 | 1.00 |
| PS22 | 2 | 2.00 |
| PS23 | 1 | 1.00 |
| PS24 | 2 | 2.00 |
| PS25 | 1 | 1.00 |
| PS26 | 2 | 2.00 |
| PS27 | 2 | 2.00 |
| PS28 | 2 | 2.00 |
| PS29 | 2 | 2.00 |
| PS30 | 2 | 2.00 |
| PS31 | 2 | 2.00 |
| PS33 | 2 | 2.00 |
| PS34 | 2 | 2.00 |
| PS35 | 2 | 2.00 |
| PS37 | 1 | 1.00 |
| PS39 | 2 | 2.00 |
| PS40 | 2 | 2.00 |
| Subtotal |  | 54.00 |
| Total |  | 54 |

**E07366** u Extrem de barrera en accessos i altres, col·locat en corba a 90º
54 u × 267.28 = 14433.12

| Amidament | Llarg | Parcial |
|---|---|---|
| PS1 | 2 | 2.00 |
| PS2 | 1 | 1.00 |
| PS3 | 2 | 2.00 |
| PS4 | 2 | 2.00 |
| PS5 | 2 | 2.00 |
| PS6 | 1 | 1.00 |
| PS7 | 2 | 2.00 |
| PS8 | 2 | 2.00 |
| PS9 | 2 | 2.00 |
| PS10 | 2 | 2.00 |
| PS13 | 1 | 1.00 |
| PS16 | 1 | 1.00 |
| PS17 | 1 | 1.00 |
| PS18 | 1 | 1.00 |
| PS19 | 1 | 1.00 |
| PS20 | 1 | 1.00 |
| PS21 | 1 | 1.00 |
| PS22 | 2 | 2.00 |
| PS23 | 1 | 1.00 |
| PS24 | 2 | 2.00 |
| PS25 | 1 | 1.00 |
| PS26 | 2 | 2.00 |
| PS27 | 2 | 2.00 |
| PS28 | 2 | 2.00 |
| PS29 | 2 | 2.00 |
| PS30 | 2 | 2.00 |
| PS31 | 2 | 2.00 |
| PS33 | 2 | 2.00 |
| PS34 | 2 | 2.00 |
| PS35 | 2 | 2.00 |
| PS37 | 1 | 1.00 |
| PS39 | 2 | 2.00 |
| PS40 | 2 | 2.00 |
| Subtotal |  | 54.00 |
| Total |  | 54 |

**E0735** ut Increment per unitat de pal de perfil "en C" tipus CPN C-120 soldat en placa base fixada amb perns
10 ut × 76.47 = 764.70

### 14.07 TP-3311a De la T-1025 a la TP-3311
Import: 9355.48

**E0736** m Barrera de seguretat metàl·lica simple sense separador, tipus AS-BLB.H (C4) o similar
40 m × 39.42 = 1576.80

| Amidament | Llarg | Parcial |
|---|---|---|
| PS1 | 8 | 8.00 |
| PS2 | 8 | 8.00 |
| PS3 | 8 | 8.00 |
| PS4 | 8 | 8.00 |
| PS5 | 8 | 8.00 |
| Subtotal |  | 40.00 |
| Total |  | 40 |

**E07364** u Extrem de 8 m de barrera de seguretat metàl·lica
10 u × 480 = 4800.00

| Amidament | Uts. | Parcial |
|---|---|---|
| PS1 | 2 | 2.00 |
| PS2 | 2 | 2.00 |
| PS3 | 2 | 2.00 |
| PS4 | 2 | 2.00 |
| PS5 | 2 | 2.00 |
| Subtotal |  | 10.00 |
| Total |  | 10 |

**E07366** u Extrem de barrera en accessos i altres, col·locat en corba a 90º
10 u × 267.28 = 2672.80

| Amidament | Uts. | Parcial |
|---|---|---|
| PS1 | 2 | 2.00 |
| PS2 | 2 | 2.00 |
| PS3 | 2 | 2.00 |
| PS4 | 2 | 2.00 |
| PS5 | 2 | 2.00 |
| Subtotal |  | 10.00 |
| Total |  | 10 |

**E0735** ut Increment per unitat de pal de perfil "en C" tipus CPN C-120 soldat en placa base fixada amb perns
4 ut × 76.47 = 305.88

### 14.08 TP-7225 De Reus al Morell
Import: 101014.69

**E0334** m Tall serra disc paviment mescles bituminoses, formigó o panot, fins 25 cm
5 m × 2.37 = 11.85

| Amidament | Llarg | Parcial |
|---|---|---|
| PS49 - gual | 5 | 5.00 |
| Total |  | 5 |

**E0222** m3 Demolició pas salvacunetes
10 m3 × 24.08 = 240.80

| Amidament | Llarg | Ample | Alt | Parcial |
|---|---|---|---|---|
| PS49 - gual | 5 | 2 | 1 | 10.00 |
| Total |  |  |  | 10 |

**E02111** m2 Demolició de cuneta de formigó, transport abocador
10 m2 × 5.81 = 58.10

| Amidament | Uts. | Llarg | Ample | Parcial |
|---|---|---|---|---|
| PS49 - gual | 2 | 5 | 1 | 10.00 |
| Total |  |  |  | 10 |

**E0305** m3 Excavació rases i pous, mitjans mecànics, cànon abocador
5 m3 × 14.88 = 74.40

| Amidament | Uts. | Llarg | Ample | Alt | Parcial |
|---|---|---|---|---|---|
| PS49 - gual | 2 | 5 | 1 | 0.2 | 2.00 |
|  |  | 5 | 3 | 0.2 | 3.00 |
| Subtotal |  |  |  |  | 5.00 |
| Total |  |  |  |  | 5 |

**E0884** m Formació i reperfilat de cunetes en qualsevol tipus de terreny
15 m × 2.97 = 44.55

| Amidament | Uts. | Llarg | Parcial |
|---|---|---|---|
| PS49 - gual | 2 | 5 | 10.00 |
|  |  | 5 | 5.00 |
| Subtotal |  |  | 15.00 |
| Total |  |  | 15 |

**E0880** m3 Formigó en revestiment de cunetes (actuacions <2000 m)
2.55 m3 × 142.68 = 363.83

| Amidament | Uts. | Llarg | Ample | Parcial |
|---|---|---|---|---|
| PS49 - gual | 2 | 5 | 0.17 | 1.70 |
|  |  | 5 | 0.17 | 0.85 |
| Subtotal |  |  |  | 2.55 |
| Total |  |  |  | 2.55 |

**E05172** m2 Malla electrosoldada en acer corrugat B500T 15x15 cm Ø 8 mm
15 m2 × 5.16 = 77.40

| Amidament | Llarg | Ample | Parcial |
|---|---|---|---|
| PS49 - gual | 5 | 3 | 15.00 |
| Total |  |  | 15 |

**E0601** m3 Base granular de tot-u artificial, amb motoanivelladora
5 m3 × 28.67 = 143.35

| Amidament | Uts. | Llarg | Ample | Alt | Parcial |
|---|---|---|---|---|---|
| PS49 - gual | 2 | 5 | 1 | 0.2 | 2.00 |
|  |  | 5 | 3 | 0.2 | 3.00 |
| Subtotal |  |  |  |  | 5.00 |
| Total |  |  |  |  | 5 |

**E0736** m Barrera de seguretat metàl·lica simple sense separador, tipus AS-BLB.H (C4) o similar
436 m × 39.42 = 17187.12

| Amidament | Llarg | Parcial |
|---|---|---|
| PS1 | 4 | 4.00 |
| PS2 | 8 | 8.00 |
| PS3 | 8 | 8.00 |
| PS4 | 8 | 8.00 |
| PS5 | 8 | 8.00 |
| PS6 | 8 | 8.00 |
| PS7 | 8 | 8.00 |
| PS8 | 8 | 8.00 |
| PS9 | 8 | 8.00 |
| PS10 | 8 | 8.00 |
| PS11 | 8 | 8.00 |
| PS12 | 8 | 8.00 |
| PS13 | 8 | 8.00 |
| PS14 | 8 | 8.00 |
| PS15 | 8 | 8.00 |
| PS16 | 8 | 8.00 |
| PS17 | 8 | 8.00 |
| PS18 | 8 | 8.00 |
| PS19 | 8 | 8.00 |
| PS20 | 8 | 8.00 |
| PS21 | 8 | 8.00 |
| PS22 | 8 | 8.00 |
| PS23 | 8 | 8.00 |
| PS24 | 8 | 8.00 |
| PS25 | 8 | 8.00 |
| PS26 | 8 | 8.00 |
| PS27 | 8 | 8.00 |
| PS28 | 8 | 8.00 |
| PS29 | 8 | 8.00 |
| PS30 | 8 | 8.00 |
| PS31 | 8 | 8.00 |
| PS32 | 8 | 8.00 |
| PS33 | 8 | 8.00 |
| PS34 | 8 | 8.00 |
| PS35 | 8 | 8.00 |
| PS36 | 8 | 8.00 |
| PS37 | 8 | 8.00 |
| PS38 | 8 | 8.00 |
| PS39 | 8 | 8.00 |
| PS40 | 4 | 4.00 |
| PS41 | 8 | 8.00 |
| PS42 | 8 | 8.00 |
| PS43 | 8 | 8.00 |
| PS44 | 8 | 8.00 |
| PS45 | 8 | 8.00 |
| PS46 | 8 | 8.00 |
| PS47 | 8 | 8.00 |
| OD1 | 4 | 4.00 |
| PS48 | 8 | 8.00 |
| PS50 | 8 | 8.00 |
| PS51 | 8 | 8.00 |
| PS52 | 8 | 8.00 |
| PS53 | 8 | 8.00 |
| PS54 | 8 | 8.00 |
| PS55 | 8 | 8.00 |
| PS56 | 8 | 8.00 |
| Subtotal |  | 436.00 |
| Total |  | 436 |

**E07364** u Extrem de 8 m de barrera de seguretat metàl·lica
110 u × 480 = 52800.00

| Amidament | Uts. | Parcial |
|---|---|---|
| PS1 | 1 | 1.00 |
| PS2 | 2 | 2.00 |
| PS3 | 2 | 2.00 |
| PS4 | 2 | 2.00 |
| PS5 | 2 | 2.00 |
| PS6 | 2 | 2.00 |
| PS7 | 2 | 2.00 |
| PS8 | 2 | 2.00 |
| PS9 | 2 | 2.00 |
| PS10 | 2 | 2.00 |
| PS11 | 2 | 2.00 |
| PS12 | 2 | 2.00 |
| PS13 | 2 | 2.00 |
| PS14 | 2 | 2.00 |
| PS15 | 2 | 2.00 |
| PS16 | 2 | 2.00 |
| PS17 | 2 | 2.00 |
| PS18 | 2 | 2.00 |
| PS19 | 2 | 2.00 |
| PS20 | 2 | 2.00 |
| PS21 | 2 | 2.00 |
| PS22 | 2 | 2.00 |
| PS23 | 2 | 2.00 |
| PS24 | 2 | 2.00 |
| PS25 | 2 | 2.00 |
| PS26 | 2 | 2.00 |
| PS27 | 2 | 2.00 |
| PS28 | 2 | 2.00 |
| PS29 | 2 | 2.00 |
| PS30 | 2 | 2.00 |
| PS31 | 2 | 2.00 |
| PS32 | 2 | 2.00 |
| PS33 | 2 | 2.00 |
| PS34 | 2 | 2.00 |
| PS35 | 2 | 2.00 |
| PS36 | 2 | 2.00 |
| PS37 | 2 | 2.00 |
| PS38 | 2 | 2.00 |
| PS39 | 2 | 2.00 |
| PS40 | 1 | 1.00 |
| PS41 | 2 | 2.00 |
| PS42 | 2 | 2.00 |
| PS43 | 2 | 2.00 |
| PS44 | 2 | 2.00 |
| PS45 | 2 | 2.00 |
| PS46 | 2 | 2.00 |
| PS47 | 2 | 2.00 |
| OD1 | 2 | 2.00 |
| PS48 | 2 | 2.00 |
| PS50 | 2 | 2.00 |
| PS51 | 2 | 2.00 |
| PS52 | 2 | 2.00 |
| PS53 | 2 | 2.00 |
| PS54 | 2 | 2.00 |
| PS55 | 2 | 2.00 |
| PS56 | 2 | 2.00 |
| Subtotal |  | 110.00 |
| Total |  | 110 |

**E07366** u Extrem de barrera en accessos i altres, col·locat en corba a 90º
108 u × 267.28 = 28866.24

| Amidament | Uts. | Parcial |
|---|---|---|
| PS1 | 1 | 1.00 |
| PS2 | 2 | 2.00 |
| PS3 | 2 | 2.00 |
| PS4 | 2 | 2.00 |
| PS5 | 2 | 2.00 |
| PS6 | 2 | 2.00 |
| PS7 | 2 | 2.00 |
| PS8 | 2 | 2.00 |
| PS9 | 2 | 2.00 |
| PS10 | 2 | 2.00 |
| PS11 | 2 | 2.00 |
| PS12 | 2 | 2.00 |
| PS13 | 2 | 2.00 |
| PS14 | 2 | 2.00 |
| PS15 | 2 | 2.00 |
| PS16 | 2 | 2.00 |
| PS17 | 2 | 2.00 |
| PS18 | 2 | 2.00 |
| PS19 | 2 | 2.00 |
| PS20 | 2 | 2.00 |
| PS21 | 2 | 2.00 |
| PS22 | 2 | 2.00 |
| PS23 | 2 | 2.00 |
| PS24 | 2 | 2.00 |
| PS25 | 2 | 2.00 |
| PS26 | 2 | 2.00 |
| PS27 | 2 | 2.00 |
| PS28 | 2 | 2.00 |
| PS29 | 2 | 2.00 |
| PS30 | 2 | 2.00 |
| PS31 | 2 | 2.00 |
| PS32 | 2 | 2.00 |
| PS33 | 2 | 2.00 |
| PS34 | 2 | 2.00 |
| PS35 | 2 | 2.00 |
| PS36 | 2 | 2.00 |
| PS37 | 2 | 2.00 |
| PS38 | 2 | 2.00 |
| PS39 | 2 | 2.00 |
| PS40 | 1 | 1.00 |
| PS41 | 2 | 2.00 |
| PS42 | 2 | 2.00 |
| PS43 | 2 | 2.00 |
| PS44 | 2 | 2.00 |
| PS45 | 2 | 2.00 |
| PS46 | 2 | 2.00 |
| PS47 | 2 | 2.00 |
| PS48 | 2 | 2.00 |
| PS50 | 2 | 2.00 |
| PS51 | 2 | 2.00 |
| PS52 | 2 | 2.00 |
| PS53 | 2 | 2.00 |
| PS54 | 2 | 2.00 |
| PS55 | 2 | 2.00 |
| PS56 | 2 | 2.00 |
| Subtotal |  | 108.00 |
| Total |  | 108 |

**E0735** ut Increment per unitat de pal de perfil "en C" tipus CPN C-120 soldat en placa base fixada amb perns
15 ut × 76.47 = 1147.05

### 14.09 TV-2041 De la N-340 a la TV-2042 per Roda de Berà i Bonastre
Import: 43317.72

**E0334** m Tall serra disc paviment mescles bituminoses, formigó o panot, fins 25 cm
48 m × 2.37 = 113.76

| Amidament | Llarg | Parcial |
|---|---|---|
| PS18 | 6 | 6.00 |
| PS21 | 6 | 6.00 |
| PS23 | 6 | 6.00 |
| PS24 | 6 | 6.00 |
| PS27 | 6 | 6.00 |
| PS28 | 6 | 6.00 |
| PS29 | 6 | 6.00 |
| PS30 | 6 | 6.00 |
| Subtotal |  | 48.00 |
| Total |  | 48 |

**E0222** m3 Demolició pas salvacunetes
96 m3 × 24.08 = 2311.68

| Amidament | Llarg | Ample | Alt | Parcial |
|---|---|---|---|---|
| PS18 | 6 | 2 | 1 | 12.00 |
| PS21 | 6 | 2 | 1 | 12.00 |
| PS23 | 6 | 2 | 1 | 12.00 |
| PS24 | 6 | 2 | 1 | 12.00 |
| PS27 | 6 | 2 | 1 | 12.00 |
| PS28 | 6 | 2 | 1 | 12.00 |
| PS29 | 6 | 2 | 1 | 12.00 |
| PS30 | 6 | 2 | 1 | 12.00 |
| Subtotal |  |  |  | 96.00 |
| Total |  |  |  | 96 |

**E0305** m3 Excavació rases i pous, mitjans mecànics, cànon abocador
112 m3 × 14.88 = 1666.56

| Amidament | Uts. | Llarg | Ample | Alt | Parcial |
|---|---|---|---|---|---|
| PS18 | 2 | 5 | 1 | 0.2 | 2.00 |
|  |  | 6 | 2 | 1 | 12.00 |
| PS21 | 2 | 5 | 1 | 0.2 | 2.00 |
|  |  | 6 | 2 | 1 | 12.00 |
| PS23 | 2 | 5 | 1 | 0.2 | 2.00 |
|  |  | 6 | 2 | 1 | 12.00 |
| PS24 | 2 | 5 | 1 | 0.2 | 2.00 |
|  |  | 6 | 2 | 1 | 12.00 |
| PS27 | 2 | 5 | 1 | 0.2 | 2.00 |
|  |  | 6 | 2 | 1 | 12.00 |
| PS28 | 2 | 5 | 1 | 0.2 | 2.00 |
|  |  | 6 | 2 | 1 | 12.00 |
| PS29 | 2 | 5 | 1 | 0.2 | 2.00 |
|  |  | 6 | 2 | 1 | 12.00 |
| PS30 | 2 | 5 | 1 | 0.2 | 2.00 |
|  |  | 6 | 2 | 1 | 12.00 |
| Subtotal |  |  |  |  | 112.00 |
| Total |  |  |  |  | 112 |

**E0884** m Formació i reperfilat de cunetes en qualsevol tipus de terreny
128 m × 2.97 = 380.16

| Amidament | Uts. | Llarg | Parcial |
|---|---|---|---|
| PS18 | 2 | 5 | 10.00 |
|  |  | 6 | 6.00 |
| PS21 | 2 | 5 | 10.00 |
|  |  | 6 | 6.00 |
| PS23 | 2 | 5 | 10.00 |
|  |  | 6 | 6.00 |
| PS24 | 2 | 5 | 10.00 |
|  |  | 6 | 6.00 |
| PS27 | 2 | 5 | 10.00 |
|  |  | 6 | 6.00 |
| PS28 | 2 | 5 | 10.00 |
|  |  | 6 | 6.00 |
| PS29 | 2 | 5 | 10.00 |
|  |  | 6 | 6.00 |
| PS30 | 2 | 5 | 10.00 |
|  |  | 6 | 6.00 |
| Subtotal |  |  | 128.00 |
| Total |  |  | 128 |

**E0880** m3 Formigó en revestiment de cunetes (actuacions <2000 m)
24.48 m3 × 142.68 = 3492.81

| Amidament | Uts. | Llarg | Ample | Parcial |
|---|---|---|---|---|
| PS18 | 2 | 5 | 0.17 | 1.70 |
|  |  | 6 | 0.17 | 1.02 |
| PS19 | 2 | 5 | 0.17 | 1.70 |
|  |  | 6 | 0.17 | 1.02 |
| PS21 | 2 | 5 | 0.17 | 1.70 |
|  |  | 6 | 0.17 | 1.02 |
| PS23 | 2 | 5 | 0.17 | 1.70 |
|  |  | 6 | 0.17 | 1.02 |
| PS24 | 2 | 5 | 0.17 | 1.70 |
|  |  | 6 | 0.17 | 1.02 |
| PS27 | 2 | 5 | 0.17 | 1.70 |
|  |  | 6 | 0.17 | 1.02 |
| PS28 | 2 | 5 | 0.17 | 1.70 |
|  |  | 6 | 0.17 | 1.02 |
| PS29 | 2 | 5 | 0.17 | 1.70 |
|  |  | 6 | 0.17 | 1.02 |
| PS30 | 2 | 5 | 0.17 | 1.70 |
|  |  | 6 | 0.17 | 1.02 |
| Subtotal |  |  |  | 24.48 |
| Total |  |  |  | 24.48 |

**E05172** m2 Malla electrosoldada en acer corrugat B500T 15x15 cm Ø 8 mm
192 m2 × 5.16 = 990.72

| Amidament | Llarg | Ample | Parcial |
|---|---|---|---|
| PS18 | 6 | 4 | 24.00 |
| PS21 | 6 | 4 | 24.00 |
| PS23 | 6 | 4 | 24.00 |
| PS24 | 6 | 4 | 24.00 |
| PS27 | 6 | 4 | 24.00 |
| PS28 | 6 | 4 | 24.00 |
| PS29 | 6 | 4 | 24.00 |
| PS30 | 6 | 4 | 24.00 |
| Subtotal |  |  | 192.00 |
| Total |  |  | 192 |

**E0601** m3 Base granular de tot-u artificial, amb motoanivelladora
112 m3 × 28.67 = 3211.04

| Amidament | Uts. | Llarg | Ample | Alt | Parcial |
|---|---|---|---|---|---|
| PS18 | 2 | 5 | 1 | 0.2 | 2.00 |
|  |  | 6 | 2 | 1 | 12.00 |
| PS21 | 2 | 5 | 1 | 0.2 | 2.00 |
|  |  | 6 | 2 | 1 | 12.00 |
| PS23 | 2 | 5 | 1 | 0.2 | 2.00 |
|  |  | 6 | 2 | 1 | 12.00 |
| PS24 | 2 | 5 | 1 | 0.2 | 2.00 |
|  |  | 6 | 2 | 1 | 12.00 |
| PS27 | 2 | 5 | 1 | 0.2 | 2.00 |
|  |  | 6 | 2 | 1 | 12.00 |
| PS28 | 2 | 5 | 1 | 0.2 | 2.00 |
|  |  | 6 | 2 | 1 | 12.00 |
| PS29 | 2 | 5 | 1 | 0.2 | 2.00 |
|  |  | 6 | 2 | 1 | 12.00 |
| PS30 | 2 | 5 | 1 | 0.2 | 2.00 |
|  |  | 6 | 2 | 1 | 12.00 |
| Subtotal |  |  |  |  | 112.00 |
| Total |  |  |  |  | 112 |

**E0736** m Barrera de seguretat metàl·lica simple sense separador, tipus AS-BLB.H (C4) o similar
136 m × 39.42 = 5361.12

| Amidament | Llarg | Parcial |
|---|---|---|
| PS1 | 4 | 4.00 |
| PS2 | 4 | 4.00 |
| PS3 | 4 | 4.00 |
| PS4 | 4 | 4.00 |
| PS5 | 8 | 8.00 |
| PS6 | 8 | 8.00 |
| PS7 | 4 | 4.00 |
| PS8 | 4 | 4.00 |
| PS9 | 8 | 8.00 |
| PS10 | 8 | 8.00 |
| PS11 | 8 | 8.00 |
| PS12 | 8 | 8.00 |
| PS13 | 4 | 4.00 |
| PS14 | 4 | 4.00 |
| PS15 | 8 | 8.00 |
| PS16 | 4 | 4.00 |
| PS17 | 8 | 8.00 |
| PS19 | 8 | 8.00 |
| PS20 | 8 | 8.00 |
| PS22 | 4 | 4.00 |
| PS25 | 8 | 8.00 |
| PS26 | 8 | 8.00 |
| Subtotal |  | 136.00 |
| Total |  | 136 |

**E07364** u Extrem de 8 m de barrera de seguretat metàl·lica
34 u × 480 = 16320.00

| Amidament | Uts. | Parcial |
|---|---|---|
| PS1 | 1 | 1.00 |
| PS2 | 1 | 1.00 |
| PS3 | 1 | 1.00 |
| PS4 | 1 | 1.00 |
| PS5 | 2 | 2.00 |
| PS6 | 2 | 2.00 |
| PS7 | 1 | 1.00 |
| PS8 | 1 | 1.00 |
| PS9 | 2 | 2.00 |
| PS10 | 2 | 2.00 |
| PS11 | 2 | 2.00 |
| PS12 | 2 | 2.00 |
| PS13 | 1 | 1.00 |
| PS14 | 1 | 1.00 |
| PS15 | 2 | 2.00 |
| PS16 | 1 | 1.00 |
| PS17 | 2 | 2.00 |
| PS19 | 2 | 2.00 |
| PS20 | 2 | 2.00 |
| PS22 | 1 | 1.00 |
| PS25 | 2 | 2.00 |
| PS26 | 2 | 2.00 |
| Subtotal |  | 34.00 |
| Total |  | 34 |

**E07366** u Extrem de barrera en accessos i altres, col·locat en corba a 90º
34 u × 267.28 = 9087.52

| Amidament | Uts. | Parcial |
|---|---|---|
| PS1 | 1 | 1.00 |
| PS2 | 1 | 1.00 |
| PS3 | 1 | 1.00 |
| PS4 | 1 | 1.00 |
| PS5 | 2 | 2.00 |
| PS6 | 2 | 2.00 |
| PS7 | 1 | 1.00 |
| PS8 | 1 | 1.00 |
| PS9 | 2 | 2.00 |
| PS10 | 2 | 2.00 |
| PS11 | 2 | 2.00 |
| PS12 | 2 | 2.00 |
| PS13 | 1 | 1.00 |
| PS14 | 1 | 1.00 |
| PS15 | 2 | 2.00 |
| PS16 | 1 | 1.00 |
| PS17 | 2 | 2.00 |
| PS19 | 2 | 2.00 |
| PS20 | 2 | 2.00 |
| PS22 | 1 | 1.00 |
| PS25 | 2 | 2.00 |
| PS26 | 2 | 2.00 |
| Subtotal |  | 34.00 |
| Total |  | 34 |

**E0735** ut Increment per unitat de pal de perfil "en C" tipus CPN C-120 soldat en placa base fixada amb perns
5 ut × 76.47 = 382.35

### 14.10 TV-2126 De Bellvei a la C-31
Import: 28508.57

**E0736** m Barrera de seguretat metàl·lica simple sense separador, tipus AS-BLB.H (C4) o similar
120 m × 39.42 = 4730.40

| Amidament | Llarg | Parcial |
|---|---|---|
| PS1 | 8 | 8.00 |
| PS2 | 4 | 4.00 |
| PS3 | 8 | 8.00 |
| PS4 | 8 | 8.00 |
| PS5 | 8 | 8.00 |
| PS6 | 8 | 8.00 |
| PS7 | 4 | 4.00 |
| PS8 | 8 | 8.00 |
| PS9 | 4 | 4.00 |
| PS10 | 4 | 4.00 |
| PS11 | 4 | 4.00 |
| PS12 | 4 | 4.00 |
| PS13 | 4 | 4.00 |
| PS14 | 4 | 4.00 |
| PS15 | 4 | 4.00 |
| OD1 | 4 | 4.00 |
| PS16 | 8 | 8.00 |
| PS17 | 8 | 8.00 |
| PS18 | 8 | 8.00 |
| PS19 | 8 | 8.00 |
| Subtotal |  | 120.00 |
| Total |  | 120 |

**E07364** u Extrem de 8 m de barrera de seguretat metàl·lica
31 u × 480 = 14880.00

| Amidament | Llarg | Parcial |
|---|---|---|
| PS1 | 2 | 2.00 |
| PS2 | 1 | 1.00 |
| PS3 | 2 | 2.00 |
| PS4 | 2 | 2.00 |
| PS5 | 2 | 2.00 |
| PS6 | 2 | 2.00 |
| PS7 | 1 | 1.00 |
| PS8 | 2 | 2.00 |
| PS9 | 1 | 1.00 |
| PS10 | 1 | 1.00 |
| PS11 | 1 | 1.00 |
| PS12 | 1 | 1.00 |
| PS13 | 1 | 1.00 |
| PS14 | 1 | 1.00 |
| PS15 | 1 | 1.00 |
| OD1 | 2 | 2.00 |
| PS16 | 2 | 2.00 |
| PS17 | 2 | 2.00 |
| PS18 | 2 | 2.00 |
| PS19 | 2 | 2.00 |
| Subtotal |  | 31.00 |
| Total |  | 31 |

**E07366** u Extrem de barrera en accessos i altres, col·locat en corba a 90º
29 u × 267.28 = 7751.12

| Amidament | Llarg | Parcial |
|---|---|---|
| PS1 | 2 | 2.00 |
| PS2 | 1 | 1.00 |
| PS3 | 2 | 2.00 |
| PS4 | 2 | 2.00 |
| PS5 | 2 | 2.00 |
| PS6 | 2 | 2.00 |
| PS7 | 1 | 1.00 |
| PS8 | 2 | 2.00 |
| PS9 | 1 | 1.00 |
| PS10 | 1 | 1.00 |
| PS11 | 1 | 1.00 |
| PS12 | 1 | 1.00 |
| PS13 | 1 | 1.00 |
| PS14 | 1 | 1.00 |
| PS15 | 1 | 1.00 |
| PS16 | 2 | 2.00 |
| PS17 | 2 | 2.00 |
| PS18 | 2 | 2.00 |
| PS19 | 2 | 2.00 |
| Subtotal |  | 29.00 |
| Total |  | 29 |

**E0735** ut Increment per unitat de pal de perfil "en C" tipus CPN C-120 soldat en placa base fixada amb perns
15 ut × 76.47 = 1147.05

### 14.11 TV-2236 De Perafort a la TP-2031 pels Pallaresos
Import: 11453.41

**E0208** m3 Enderroc estructures formigó en massa, inclòs transport a abocador
3.2 m3 × 42.16 = 134.91

| Amidament | Uts. | Llarg | Ample | Parcial |
|---|---|---|---|---|
| OD1 | 4 | 1 | 0.2 | 0.80 |
| OD2 | 4 | 1 | 0.2 | 0.80 |
| OD3 | 4 | 1 | 0.2 | 0.80 |
| OD4 | 4 | 1 | 0.2 | 0.80 |
| Subtotal |  |  |  | 3.20 |
| Total |  |  |  | 3.2 |

**E0334** m Tall serra disc paviment mescles bituminoses, formigó o panot, fins 25 cm
10 m × 2.37 = 23.70

| Amidament | Llarg | Parcial |
|---|---|---|
| PS1 - gual | 5 | 5.00 |
| PS2 - gual | 5 | 5.00 |
| Subtotal |  | 10.00 |
| Total |  | 10 |

**E0222** m3 Demolició pas salvacunetes
20 m3 × 24.08 = 481.60

| Amidament | Llarg | Ample | Alt | Parcial |
|---|---|---|---|---|
| PS1 - gual | 5 | 2 | 1 | 10.00 |
| PS2 - gual | 5 | 2 | 1 | 10.00 |
| Subtotal |  |  |  | 20.00 |
| Total |  |  |  | 20 |

**E0305** m3 Excavació rases i pous, mitjans mecànics, cànon abocador
21.6 m3 × 14.88 = 321.41

| Amidament | Uts. | Llarg | Ample | Alt | Parcial |
|---|---|---|---|---|---|
| OD1 | 2 | 5 | 1 | 0.2 | 2.00 |
| OD2 | 2 | 5 | 1 | 0.2 | 2.00 |
| OD3 | 2 | 5 | 1 | 0.2 | 2.00 |
| OD4 | 2 | 5 | 1 | 0.2 | 2.00 |
| PS1 - gual | 2 | 5 | 1 | 0.2 | 2.00 |
|  |  | 6 | 4 | 0.2 | 4.80 |
| PS2 - gual | 2 | 5 | 1 | 0.2 | 2.00 |
|  |  | 6 | 4 | 0.2 | 4.80 |
| Subtotal |  |  |  |  | 21.60 |
| Total |  |  |  |  | 21.6 |

**E08703** u Arqueta drenatge per recollida de cunetes, Hmax=2,00 m, 2 reixes D-400
4 u × 1382.4 = 5529.60

| Amidament | Uts. | Parcial |
|---|---|---|
| OD1 | 1 | 1.00 |
| OD2 | 1 | 1.00 |
| OD3 | 1 | 1.00 |
| OD4 | 1 | 1.00 |
| Subtotal |  | 4.00 |
| Total |  | 4 |

**E0884** m Formació i reperfilat de cunetes en qualsevol tipus de terreny
72 m × 2.97 = 213.84

| Amidament | Uts. | Llarg | Parcial |
|---|---|---|---|
| OD1 | 2 | 5 | 10.00 |
| OD2 | 2 | 5 | 10.00 |
| OD3 | 2 | 5 | 10.00 |
| OD4 | 2 | 5 | 10.00 |
| PS1 - gual | 2 | 5 | 10.00 |
|  |  | 6 | 6.00 |
| PS2 - gual | 2 | 5 | 10.00 |
|  |  | 6 | 6.00 |
| Subtotal |  |  | 72.00 |
| Total |  |  | 72 |

**E0880** m3 Formigó en revestiment de cunetes (actuacions <2000 m)
12.24 m3 × 142.68 = 1746.40

| Amidament | Uts. | Llarg | Ample | Parcial |
|---|---|---|---|---|
| OD1 | 2 | 5 | 0.17 | 1.70 |
| OD2 | 2 | 5 | 0.17 | 1.70 |
| OD3 | 2 | 5 | 0.17 | 1.70 |
| OD4 | 2 | 5 | 0.17 | 1.70 |
| PS1 - gual | 2 | 5 | 0.17 | 1.70 |
|  |  | 6 | 0.17 | 1.02 |
| PS2 - gual | 2 | 5 | 0.17 | 1.70 |
|  |  | 6 | 0.17 | 1.02 |
| Subtotal |  |  |  | 12.24 |
| Total |  |  |  | 12.24 |

**E05172** m2 Malla electrosoldada en acer corrugat B500T 15x15 cm Ø 8 mm
48 m2 × 5.16 = 247.68

| Amidament | Llarg | Ample | Parcial |
|---|---|---|---|
| PS1 - gual | 6 | 4 | 24.00 |
| PS2 - gual | 6 | 4 | 24.00 |
| Subtotal |  |  | 48.00 |
| Total |  |  | 48 |

**E0601** m3 Base granular de tot-u artificial, amb motoanivelladora
21.6 m3 × 28.67 = 619.27

| Amidament | Uts. | Llarg | Ample | Alt | Parcial |
|---|---|---|---|---|---|
| OD1 | 2 | 5 | 1 | 0.2 | 2.00 |
| OD2 | 2 | 5 | 1 | 0.2 | 2.00 |
| OD3 | 2 | 5 | 1 | 0.2 | 2.00 |
| OD4 | 2 | 5 | 1 | 0.2 | 2.00 |
| PS1 - gual | 2 | 5 | 1 | 0.2 | 2.00 |
|  |  | 6 | 4 | 0.2 | 4.80 |
| PS2 - gual | 2 | 5 | 1 | 0.2 | 2.00 |
|  |  | 6 | 4 | 0.2 | 4.80 |
| Subtotal |  |  |  |  | 21.60 |
| Total |  |  |  |  | 21.6 |

**E0214** m Desmuntatge barrera de seguretat flexible i demolició ancoratges
36 m × 9.03 = 325.08

| Amidament | Llarg | Parcial |
|---|---|---|
| OD1 | 12 | 12.00 |
| OD2 | 12 | 12.00 |
| OD4 | 12 | 12.00 |
| Subtotal |  | 36.00 |
| Total |  | 36 |

**E0736** m Barrera de seguretat metàl·lica simple sense separador, tipus AS-BLB.H (C4) o similar
8 m × 39.42 = 315.36

| Amidament | Llarg | Parcial |
|---|---|---|
| PS3 | 8 | 8.00 |
| Total |  | 8 |

**E07364** u Extrem de 8 m de barrera de seguretat metàl·lica
2 u × 480 = 960.00

| Amidament | Uts. | Parcial |
|---|---|---|
| PS3 | 2 | 2.00 |
| Total |  | 2 |

**E07366** u Extrem de barrera en accessos i altres, col·locat en corba a 90º
2 u × 267.28 = 534.56

| Amidament | Uts. | Parcial |
|---|---|---|
| PS3 | 2 | 2.00 |
| Total |  | 2 |

### 14.12 TV-2421 De Montblanc a Prenafeta
Import: 6487.66

**E0736** m Barrera de seguretat metàl·lica simple sense separador, tipus AS-BLB.H (C4) o similar
28 m × 39.42 = 1103.76

| Amidament | Llarg | Parcial |
|---|---|---|
| PS1 | 4 | 4.00 |
| PS2 | 8 | 8.00 |
| PS3 | 8 | 8.00 |
| PS4 | 8 | 8.00 |
| Subtotal |  | 28.00 |
| Total |  | 28 |

**E07364** u Extrem de 8 m de barrera de seguretat metàl·lica
7 u × 480 = 3360.00

| Amidament | Llarg | Parcial |
|---|---|---|
| PS1 | 1 | 1.00 |
| PS2 | 2 | 2.00 |
| PS3 | 2 | 2.00 |
| PS4 | 2 | 2.00 |
| Subtotal |  | 7.00 |
| Total |  | 7 |

**E07366** u Extrem de barrera en accessos i altres, col·locat en corba a 90º
7 u × 267.28 = 1870.96

| Amidament | Llarg | Parcial |
|---|---|---|
| PS1 | 1 | 1.00 |
| PS2 | 2 | 2.00 |
| PS3 | 2 | 2.00 |
| PS4 | 2 | 2.00 |
| Subtotal |  | 7.00 |
| Total |  | 7 |

**E0735** ut Increment per unitat de pal de perfil "en C" tipus CPN C-120 soldat en placa base fixada amb perns
2 ut × 76.47 = 152.94

### 14.13 TV-2441 De Santes Creus a Pontons
Import: 56264.73

**E0208** m3 Enderroc estructures formigó en massa, inclòs transport a abocador
10.4 m3 × 42.16 = 438.46

| Amidament | Uts. | Llarg | Ample | Parcial |
|---|---|---|---|---|
| OD1 | 4 | 1 | 0.2 | 0.80 |
| OD2 | 4 | 1 | 0.2 | 0.80 |
| OD3 | 4 | 1 | 0.2 | 0.80 |
| OD4 | 4 | 1 | 0.2 | 0.80 |
| OD5 | 4 | 1 | 0.2 | 0.80 |
| OD6 | 4 | 1 | 0.2 | 0.80 |
| OD7 | 4 | 1 | 0.2 | 0.80 |
| OD8 | 4 | 1 | 0.2 | 0.80 |
| OD9 | 4 | 1 | 0.2 | 0.80 |
| OD10 | 4 | 1 | 0.2 | 0.80 |
| OD12 | 4 | 1 | 0.2 | 0.80 |
| OD14 | 4 | 1 | 0.2 | 0.80 |
| OD15 | 4 | 1 | 0.2 | 0.80 |
| Subtotal |  |  |  | 10.40 |
| Total |  |  |  | 10.4 |

**E0334** m Tall serra disc paviment mescles bituminoses, formigó o panot, fins 25 cm
6 m × 2.37 = 14.22

| Amidament | Llarg | Parcial |
|---|---|---|
| PS1 - gual | 6 | 6.00 |
| Total |  | 6 |

**E0305** m3 Excavació rases i pous, mitjans mecànics, cànon abocador
26 m3 × 14.88 = 386.88

| Amidament | Uts. | Llarg | Ample | Alt | Parcial |
|---|---|---|---|---|---|
| OD1 | 2 | 5 | 1 | 0.2 | 2.00 |
| OD2 | 2 | 5 | 1 | 0.2 | 2.00 |
| OD3 | 2 | 5 | 1 | 0.2 | 2.00 |
| OD4 | 2 | 5 | 1 | 0.2 | 2.00 |
| OD5 | 2 | 5 | 1 | 0.2 | 2.00 |
| OD6 | 2 | 5 | 1 | 0.2 | 2.00 |
| OD7 | 2 | 5 | 1 | 0.2 | 2.00 |
| OD8 | 2 | 5 | 1 | 0.2 | 2.00 |
| OD9 | 2 | 5 | 1 | 0.2 | 2.00 |
| OD10 | 2 | 5 | 1 | 0.2 | 2.00 |
| OD12 | 2 | 5 | 1 | 0.2 | 2.00 |
| OD14 | 2 | 5 | 1 | 0.2 | 2.00 |
| OD15 | 2 | 5 | 1 | 0.2 | 2.00 |
| Subtotal |  |  |  |  | 26.00 |
| Total |  |  |  |  | 26 |

**E08703** u Arqueta drenatge per recollida de cunetes, Hmax=2,00 m, 2 reixes D-400
13 u × 1382.4 = 17971.20

| Amidament | Uts. | Parcial |
|---|---|---|
| OD1 | 1 | 1.00 |
| OD2 | 1 | 1.00 |
| OD3 | 1 | 1.00 |
| OD4 | 1 | 1.00 |
| OD5 | 1 | 1.00 |
| OD6 | 1 | 1.00 |
| OD7 | 1 | 1.00 |
| OD8 | 1 | 1.00 |
| OD9 | 1 | 1.00 |
| OD10 | 1 | 1.00 |
| OD12 | 1 | 1.00 |
| OD14 | 1 | 1.00 |
| OD15 | 1 | 1.00 |
| Subtotal |  | 13.00 |
| Total |  | 13 |

**E0884** m Formació i reperfilat de cunetes en qualsevol tipus de terreny
130 m × 2.97 = 386.10

| Amidament | Uts. | Llarg | Parcial |
|---|---|---|---|
| OD1 | 2 | 5 | 10.00 |
| OD2 | 2 | 5 | 10.00 |
| OD3 | 2 | 5 | 10.00 |
| OD4 | 2 | 5 | 10.00 |
| OD5 | 2 | 5 | 10.00 |
| OD6 | 2 | 5 | 10.00 |
| OD7 | 2 | 5 | 10.00 |
| OD8 | 2 | 5 | 10.00 |
| OD9 | 2 | 5 | 10.00 |
| OD10 | 2 | 5 | 10.00 |
| OD12 | 2 | 5 | 10.00 |
| OD14 | 2 | 5 | 10.00 |
| OD15 | 2 | 5 | 10.00 |
| Subtotal |  |  | 130.00 |
| Total |  |  | 130 |

**E0880** m3 Formigó en revestiment de cunetes (actuacions <2000 m)
22.1 m3 × 142.68 = 3153.23

| Amidament | Uts. | Llarg | Ample | Parcial |
|---|---|---|---|---|
| OD1 | 2 | 5 | 0.17 | 1.70 |
| OD2 | 2 | 5 | 0.17 | 1.70 |
| OD3 | 2 | 5 | 0.17 | 1.70 |
| OD4 | 2 | 5 | 0.17 | 1.70 |
| OD5 | 2 | 5 | 0.17 | 1.70 |
| OD6 | 2 | 5 | 0.17 | 1.70 |
| OD7 | 2 | 5 | 0.17 | 1.70 |
| OD8 | 2 | 5 | 0.17 | 1.70 |
| OD9 | 2 | 5 | 0.17 | 1.70 |
| OD10 | 2 | 5 | 0.17 | 1.70 |
| OD12 | 2 | 5 | 0.17 | 1.70 |
| OD14 | 2 | 5 | 0.17 | 1.70 |
| OD15 | 2 | 5 | 0.17 | 1.70 |
| Subtotal |  |  |  | 22.10 |
| Total |  |  |  | 22.1 |

**E0601** m3 Base granular de tot-u artificial, amb motoanivelladora
26 m3 × 28.67 = 745.42

| Amidament | Uts. | Llarg | Ample | Alt | Parcial |
|---|---|---|---|---|---|
| OD1 | 2 | 5 | 1 | 0.2 | 2.00 |
| OD2 | 2 | 5 | 1 | 0.2 | 2.00 |
| OD3 | 2 | 5 | 1 | 0.2 | 2.00 |
| OD4 | 2 | 5 | 1 | 0.2 | 2.00 |
| OD5 | 2 | 5 | 1 | 0.2 | 2.00 |
| OD6 | 2 | 5 | 1 | 0.2 | 2.00 |
| OD7 | 2 | 5 | 1 | 0.2 | 2.00 |
| OD8 | 2 | 5 | 1 | 0.2 | 2.00 |
| OD9 | 2 | 5 | 1 | 0.2 | 2.00 |
| OD10 | 2 | 5 | 1 | 0.2 | 2.00 |
| OD12 | 2 | 5 | 1 | 0.2 | 2.00 |
| OD14 | 2 | 5 | 1 | 0.2 | 2.00 |
| OD15 | 2 | 5 | 1 | 0.2 | 2.00 |
| Subtotal |  |  |  |  | 26.00 |
| Total |  |  |  |  | 26 |

**E0214** m Desmuntatge barrera de seguretat flexible i demolició ancoratges
208 m × 9.03 = 1878.24

| Amidament | Llarg | Parcial |
|---|---|---|
| OD1 | 16 | 16.00 |
| OD2 | 16 | 16.00 |
| OD3 | 16 | 16.00 |
| OD4 | 16 | 16.00 |
| OD5 | 16 | 16.00 |
| OD6 | 16 | 16.00 |
| OD7 | 16 | 16.00 |
| OD8 | 16 | 16.00 |
| OD9 | 16 | 16.00 |
| OD10 | 16 | 16.00 |
| OD12 | 16 | 16.00 |
| OD14 | 16 | 16.00 |
| OD15 | 16 | 16.00 |
| Subtotal |  | 208.00 |
| Total |  | 208 |

**E0736** m Barrera de seguretat metàl·lica simple sense separador, tipus AS-BLB.H (C4) o similar
566 m × 39.42 = 22311.72

| Amidament | Llarg | Parcial |
|---|---|---|
| PS1 | 8 | 8.00 |
| OD11 | 4 | 4.00 |
| OD13 | 4 | 4.00 |
| B1 | 69 | 69.00 |
| B2 | 55 | 55.00 |
| B3 | 207 | 207.00 |
| B4 | 39 | 39.00 |
| B5 | 180 | 180.00 |
| Subtotal |  | 566.00 |
| Total |  | 566 |

**E07364** u Extrem de 8 m de barrera de seguretat metàl·lica
16 u × 480 = 7680.00

| Amidament | Uts. | Parcial |
|---|---|---|
| PS1 | 2 | 2.00 |
| OD11 | 2 | 2.00 |
| OD13 | 2 | 2.00 |
| B1 | 2 | 2.00 |
| B2 | 2 | 2.00 |
| B3 | 2 | 2.00 |
| B4 | 2 | 2.00 |
| B5 | 2 | 2.00 |
| Subtotal |  | 16.00 |
| Total |  | 16 |

**E07366** u Extrem de barrera en accessos i altres, col·locat en corba a 90º
2 u × 267.28 = 534.56

| Amidament | Uts. | Parcial |
|---|---|---|
| PS1 | 2 | 2.00 |
| Total |  | 2 |

**E0735** ut Increment per unitat de pal de perfil "en C" tipus CPN C-120 soldat en placa base fixada amb perns
10 ut × 76.47 = 764.70

### 14.14 TV-3002 De Capçanes a Marçà
Import: 11859.23

**E0208** m3 Enderroc estructures formigó en massa, inclòs transport a abocador
0.8 m3 × 42.16 = 33.73

| Amidament | Uts. | Llarg | Ample | Parcial |
|---|---|---|---|---|
| OD1 | 4 | 1 | 0.2 | 0.80 |
| Total |  |  |  | 0.8 |

**E0305** m3 Excavació rases i pous, mitjans mecànics, cànon abocador
2 m3 × 14.88 = 29.76

| Amidament | Uts. | Llarg | Ample | Alt | Parcial |
|---|---|---|---|---|---|
| OD1 | 2 | 5 | 1 | 0.2 | 2.00 |
| Total |  |  |  |  | 2 |

**E08703** u Arqueta drenatge per recollida de cunetes, Hmax=2,00 m, 2 reixes D-400
1 u × 1382.4 = 1382.40

| Amidament | Uts. | Parcial |
|---|---|---|
| OD1 | 1 | 1.00 |
| Total |  | 1 |

**E0884** m Formació i reperfilat de cunetes en qualsevol tipus de terreny
2 m × 2.97 = 5.94

| Amidament | Uts. | Llarg | Ample | Alt | Parcial |
|---|---|---|---|---|---|
| OD1 | 2 | 5 | 1 | 0.2 | 2.00 |
| Total |  |  |  |  | 2 |

**E0880** m3 Formigó en revestiment de cunetes (actuacions <2000 m)
1.7 m3 × 142.68 = 242.56

| Amidament | Uts. | Llarg | Ample | Parcial |
|---|---|---|---|---|
| OD1 | 2 | 5 | 0.17 | 1.70 |
| Total |  |  |  | 1.7 |

**E0601** m3 Base granular de tot-u artificial, amb motoanivelladora
2 m3 × 28.67 = 57.34

| Amidament | Uts. | Llarg | Ample | Alt | Parcial |
|---|---|---|---|---|---|
| OD1 | 2 | 5 | 1 | 0.2 | 2.00 |
| Total |  |  |  |  | 2 |

**E0736** m Barrera de seguretat metàl·lica simple sense separador, tipus AS-BLB.H (C4) o similar
44 m × 39.42 = 1734.48

| Amidament | Llarg | Parcial |
|---|---|---|
| PS1 | 4 | 4.00 |
| PS2 | 4 | 4.00 |
| PS3 | 8 | 8.00 |
| PS4 | 8 | 8.00 |
| PS5 | 8 | 8.00 |
| PS6 | 4 | 4.00 |
| PS7 | 8 | 8.00 |
| Subtotal |  | 44.00 |
| Total |  | 44 |

**E07364** u Extrem de 8 m de barrera de seguretat metàl·lica
11 u × 480 = 5280.00

| Amidament | Uts. | Parcial |
|---|---|---|
| PS1 | 1 | 1.00 |
| PS2 | 1 | 1.00 |
| PS3 | 2 | 2.00 |
| PS4 | 2 | 2.00 |
| PS5 | 2 | 2.00 |
| PS6 | 1 | 1.00 |
| PS7 | 2 | 2.00 |
| Subtotal |  | 11.00 |
| Total |  | 11 |

**E07366** u Extrem de barrera en accessos i altres, col·locat en corba a 90º
11 u × 267.28 = 2940.08

| Amidament | Uts. | Parcial |
|---|---|---|
| PS1 | 1 | 1.00 |
| PS2 | 1 | 1.00 |
| PS3 | 2 | 2.00 |
| PS4 | 2 | 2.00 |
| PS5 | 2 | 2.00 |
| PS6 | 1 | 1.00 |
| PS7 | 2 | 2.00 |
| Subtotal |  | 11.00 |
| Total |  | 11 |

**E0735** ut Increment per unitat de pal de perfil "en C" tipus CPN C-120 soldat en placa base fixada amb perns
2 ut × 76.47 = 152.94

### 14.15 TV-3025 De l'estació de l'Ametlla de Mar a la N-340a
Import: 19518.18

**E0334** m Tall serra disc paviment mescles bituminoses, formigó o panot, fins 25 cm
18 m × 2.37 = 42.66

| Amidament | Llarg | Parcial |
|---|---|---|
| PS7 - gual | 6 | 6.00 |
| PS8 - gual | 6 | 6.00 |
| PS9 - gual | 6 | 6.00 |
| Subtotal |  | 18.00 |
| Total |  | 18 |

**E0222** m3 Demolició pas salvacunetes
36 m3 × 24.08 = 866.88

| Amidament | Llarg | Ample | Alt | Parcial |
|---|---|---|---|---|
| PS7 - gual | 6 | 2 | 1 | 12.00 |
| PS8 - gual | 6 | 2 | 1 | 12.00 |
| PS9 - gual | 6 | 2 | 1 | 12.00 |
| Subtotal |  |  |  | 36.00 |
| Total |  |  |  | 36 |

**E0305** m3 Excavació rases i pous, mitjans mecànics, cànon abocador
20.4 m3 × 14.88 = 303.55

| Amidament | Uts. | Llarg | Ample | Alt | Parcial |
|---|---|---|---|---|---|
| PS7 - gual | 2 | 5 | 1 | 0.2 | 2.00 |
|  |  | 6 | 4 | 0.2 | 4.80 |
| PS8 - gual | 2 | 5 | 1 | 0.2 | 2.00 |
|  |  | 6 | 4 | 0.2 | 4.80 |
| PS9 - gual | 2 | 5 | 1 | 0.2 | 2.00 |
|  |  | 6 | 4 | 0.2 | 4.80 |
| Subtotal |  |  |  |  | 20.40 |
| Total |  |  |  |  | 20.4 |

**E0884** m Formació i reperfilat de cunetes en qualsevol tipus de terreny
48 m × 2.97 = 142.56

| Amidament | Uts. | Llarg | Parcial |
|---|---|---|---|
| PS7 - gual | 2 | 5 | 10.00 |
|  |  | 6 | 6.00 |
| PS8 - gual | 2 | 5 | 10.00 |
|  |  | 6 | 6.00 |
| PS9 - gual | 2 | 5 | 10.00 |
|  |  | 6 | 6.00 |
| Subtotal |  |  | 48.00 |
| Total |  |  | 48 |

**E0880** m3 Formigó en revestiment de cunetes (actuacions <2000 m)
8.16 m3 × 142.68 = 1164.27

| Amidament | Uts. | Llarg | Ample | Parcial |
|---|---|---|---|---|
| PS7 - gual | 2 | 5 | 0.17 | 1.70 |
|  |  | 6 | 0.17 | 1.02 |
| PS8 - gual | 2 | 5 | 0.17 | 1.70 |
|  |  | 6 | 0.17 | 1.02 |
| PS9 - gual | 2 | 5 | 0.17 | 1.70 |
|  |  | 6 | 0.17 | 1.02 |
| Subtotal |  |  |  | 8.16 |
| Total |  |  |  | 8.16 |

**E05172** m2 Malla electrosoldada en acer corrugat B500T 15x15 cm Ø 8 mm
72 m2 × 5.16 = 371.52

| Amidament | Llarg | Ample | Parcial |
|---|---|---|---|
| PS7 - gual | 6 | 4 | 24.00 |
| PS8 - gual | 6 | 4 | 24.00 |
| PS9 - gual | 6 | 4 | 24.00 |
| Subtotal |  |  | 72.00 |
| Total |  |  | 72 |

**E0601** m3 Base granular de tot-u artificial, amb motoanivelladora
20.4 m3 × 28.67 = 584.87

| Amidament | Uts. | Llarg | Ample | Alt | Parcial |
|---|---|---|---|---|---|
| PS7 - gual | 2 | 5 | 1 | 0.2 | 2.00 |
|  |  | 6 | 4 | 0.2 | 4.80 |
| PS8 - gual | 2 | 5 | 1 | 0.2 | 2.00 |
|  |  | 6 | 4 | 0.2 | 4.80 |
| PS9 - gual | 2 | 5 | 1 | 0.2 | 2.00 |
|  |  | 6 | 4 | 0.2 | 4.80 |
| Subtotal |  |  |  |  | 20.40 |
| Total |  |  |  |  | 20.4 |

**E0736** m Barrera de seguretat metàl·lica simple sense separador, tipus AS-BLB.H (C4) o similar
48 m × 39.42 = 1892.16

| Amidament | Llarg | Parcial |
|---|---|---|
| PS1 | 8 | 8.00 |
| PS2 | 8 | 8.00 |
| PS3 | 8 | 8.00 |
| PS4 | 8 | 8.00 |
| PS5 | 8 | 8.00 |
| PS6 | 8 | 8.00 |
| Subtotal |  | 48.00 |
| Total |  | 48 |

**E07364** u Extrem de 8 m de barrera de seguretat metàl·lica
22 u × 480 = 10560.00

| Amidament | Uts. | Llarg | Parcial |
|---|---|---|---|
| PS1 | 1 | 8 | 8.00 |
|  | 2 |  | 2.00 |
| PS1 | 2 |  | 2.00 |
| PS2 | 2 |  | 2.00 |
| PS3 | 2 |  | 2.00 |
| PS4 | 2 |  | 2.00 |
| PS5 | 2 |  | 2.00 |
| PS6 | 2 |  | 2.00 |
| Subtotal |  |  | 22.00 |
| Total |  |  | 22 |

**E07366** u Extrem de barrera en accessos i altres, col·locat en corba a 90º
12 u × 267.28 = 3207.36

| Amidament | Uts. | Parcial |
|---|---|---|
| PS1 | 2 | 2.00 |
| PS2 | 2 | 2.00 |
| PS3 | 2 | 2.00 |
| PS4 | 2 | 2.00 |
| PS5 | 2 | 2.00 |
| PS6 | 2 | 2.00 |
| Subtotal |  | 12.00 |
| Total |  | 12 |

**E0735** ut Increment per unitat de pal de perfil "en C" tipus CPN C-120 soldat en placa base fixada amb perns
5 ut × 76.47 = 382.35

### 14.16 TV-7001 De la N-240 a l'Espluga de Francolí
Import: 7818.06

**E0736** m Barrera de seguretat metàl·lica simple sense separador, tipus AS-BLB.H (C4) o similar
32 m × 39.42 = 1261.44

| Amidament | Llarg | Parcial |
|---|---|---|
| PS1 | 8 | 8.00 |
| PS2 | 4 | 4.00 |
| OD1 | 4 | 4.00 |
| PS3 | 8 | 8.00 |
| OD2 | 4 | 4.00 |
| PS4 | 4 | 4.00 |
| Subtotal |  | 32.00 |
| Total |  | 32 |

**E07364** u Extrem de 8 m de barrera de seguretat metàl·lica
10 u × 480 = 4800.00

| Amidament | Llarg | Parcial |
|---|---|---|
| PS1 | 2 | 2.00 |
| PS2 | 1 | 1.00 |
| OD1 | 2 | 2.00 |
| PS3 | 2 | 2.00 |
| OD2 | 2 | 2.00 |
| PS4 | 1 | 1.00 |
| Subtotal |  | 10.00 |
| Total |  | 10 |

**E07366** u Extrem de barrera en accessos i altres, col·locat en corba a 90º
6 u × 267.28 = 1603.68

| Amidament | Llarg | Parcial |
|---|---|---|
| PS1 | 2 | 2.00 |
| PS2 | 1 | 1.00 |
| PS3 | 2 | 2.00 |
| PS4 | 1 | 1.00 |
| Subtotal |  | 6.00 |
| Total |  | 6 |

**E0735** ut Increment per unitat de pal de perfil "en C" tipus CPN C-120 soldat en placa base fixada amb perns
2 ut × 76.47 = 152.94

### 14.17 TV-7046 De l'Albiol a la C-14
Import: 10641.6

**E0208** m3 Enderroc estructures formigó en massa, inclòs transport a abocador
1.6 m3 × 42.16 = 67.46

| Amidament | Uts. | Llarg | Ample | Parcial |
|---|---|---|---|---|
| OD2 | 4 | 1 | 0.2 | 0.80 |
| OD4 | 4 | 1 | 0.2 | 0.80 |
| Subtotal |  |  |  | 1.60 |
| Total |  |  |  | 1.6 |

**E0222** m3 Demolició pas salvacunetes
6 m3 × 24.08 = 144.48

| Amidament | Llarg | Ample | Alt | Parcial |
|---|---|---|---|---|
| PS2 | 6 | 1 | 1 | 6.00 |
| Total |  |  |  | 6 |

**E02111** m2 Demolició de cuneta de formigó, transport abocador
5 m2 × 5.81 = 29.05

| Amidament | Uts. | Llarg | Ample | Parcial |
|---|---|---|---|---|
| OD4 | 1 | 5 | 1 | 5.00 |
| Total |  |  |  | 5 |

**E0305** m3 Excavació rases i pous, mitjans mecànics, cànon abocador
4 m3 × 14.88 = 59.52

| Amidament | Uts. | Llarg | Ample | Alt | Parcial |
|---|---|---|---|---|---|
| OD2 | 2 | 5 | 1 | 0.2 | 2.00 |
| OD4 | 2 | 5 | 1 | 0.2 | 2.00 |
| Subtotal |  |  |  |  | 4.00 |
| Total |  |  |  |  | 4 |

**E08703** u Arqueta drenatge per recollida de cunetes, Hmax=2,00 m, 2 reixes D-400
2 u × 1382.4 = 2764.80

| Amidament | Uts. | Parcial |
|---|---|---|
| OD2 | 1 | 1.00 |
| OD4 | 1 | 1.00 |
| Subtotal |  | 2.00 |
| Total |  | 2 |

**E0884** m Formació i reperfilat de cunetes en qualsevol tipus de terreny
20 m × 2.97 = 59.40

| Amidament | Uts. | Llarg | Parcial |
|---|---|---|---|
| OD2 | 2 | 5 | 10.00 |
| OD4 | 2 | 5 | 10.00 |
| Subtotal |  |  | 20.00 |
| Total |  |  | 20 |

**E0880** m3 Formigó en revestiment de cunetes (actuacions <2000 m)
3.4 m3 × 142.68 = 485.11

| Amidament | Uts. | Llarg | Ample | Parcial |
|---|---|---|---|---|
| OD2 | 2 | 5 | 0.17 | 1.70 |
| OD4 | 2 | 5 | 0.17 | 1.70 |
| Subtotal |  |  |  | 3.40 |
| Total |  |  |  | 3.4 |

**E0601** m3 Base granular de tot-u artificial, amb motoanivelladora
4 m3 × 28.67 = 114.68

| Amidament | Uts. | Llarg | Ample | Alt | Parcial |
|---|---|---|---|---|---|
| OD2 | 2 | 5 | 1 | 0.2 | 2.00 |
| OD4 | 2 | 5 | 1 | 0.2 | 2.00 |
| Subtotal |  |  |  |  | 4.00 |
| Total |  |  |  |  | 4 |

**E0214** m Desmuntatge barrera de seguretat flexible i demolició ancoratges
24 m × 9.03 = 216.72

| Amidament | Llarg | Parcial |
|---|---|---|
| OD2 | 12 | 12.00 |
| OD4 | 12 | 12.00 |
| Subtotal |  | 24.00 |
| Total |  | 24 |

**E0736** m Barrera de seguretat metàl·lica simple sense separador, tipus AS-BLB.H (C4) o similar
28 m × 39.42 = 1103.76

| Amidament | Llarg | Parcial |
|---|---|---|
| OD1 | 4 | 4.00 |
| PS1 | 8 | 8.00 |
| PS3 | 8 | 8.00 |
| PS4 | 8 | 8.00 |
| Subtotal |  | 28.00 |
| Total |  | 28 |

**E07364** u Extrem de 8 m de barrera de seguretat metàl·lica
8 u × 480 = 3840.00

| Amidament | Uts. | Parcial |
|---|---|---|
| OD1 | 2 | 2.00 |
| PS1 | 2 | 2.00 |
| PS3 | 2 | 2.00 |
| PS4 | 2 | 2.00 |
| Subtotal |  | 8.00 |
| Total |  | 8 |

**E07366** u Extrem de barrera en accessos i altres, col·locat en corba a 90º
6 u × 267.28 = 1603.68

| Amidament | Uts. | Parcial |
|---|---|---|
| PS1 | 2 | 2.00 |
| PS3 | 2 | 2.00 |
| PS4 | 2 | 2.00 |
| Subtotal |  | 6.00 |
| Total |  | 6 |

**E0735** ut Increment per unitat de pal de perfil "en C" tipus CPN C-120 soldat en placa base fixada amb perns
2 ut × 76.47 = 152.94

### 14.18 TV-7048 De Castellvell del Camp a Almoster
Import: 27221.26

**E0736** m Barrera de seguretat metàl·lica simple sense separador, tipus AS-BLB.H (C4) o similar
116 m × 39.42 = 4572.72

| Amidament | Llarg | Parcial |
|---|---|---|
| PS1 | 4 | 4.00 |
| PS2 | 8 | 8.00 |
| OD1 | 4 | 4.00 |
| PS3 | 8 | 8.00 |
| PS4 | 8 | 8.00 |
| PS5 | 8 | 8.00 |
| PS6 | 4 | 4.00 |
| PS7 | 8 | 8.00 |
| PS8 | 4 | 4.00 |
| PS9 | 4 | 4.00 |
| PS10 | 8 | 8.00 |
| PS11 | 8 | 8.00 |
| PS12 | 8 | 8.00 |
| PS13 | 8 | 8.00 |
| PS14 | 8 | 8.00 |
| PS15 | 8 | 8.00 |
| PS16 | 8 | 8.00 |
| Subtotal |  | 116.00 |
| Total |  | 116 |

**E07364** u Extrem de 8 m de barrera de seguretat metàl·lica
30 u × 480 = 14400.00

| Amidament | Uts. | Parcial |
|---|---|---|
| PS1 | 1 | 1.00 |
| PS2 | 2 | 2.00 |
| OD1 | 2 | 2.00 |
| PS3 | 2 | 2.00 |
| PS4 | 2 | 2.00 |
| PS5 | 2 | 2.00 |
| PS6 | 1 | 1.00 |
| PS7 | 2 | 2.00 |
| PS8 | 1 | 1.00 |
| PS9 | 1 | 1.00 |
| PS10 | 2 | 2.00 |
| PS11 | 2 | 2.00 |
| PS12 | 2 | 2.00 |
| PS13 | 2 | 2.00 |
| PS14 | 2 | 2.00 |
| PS15 | 2 | 2.00 |
| PS16 | 2 | 2.00 |
| Subtotal |  | 30.00 |
| Total |  | 30 |

**E07366** u Extrem de barrera en accessos i altres, col·locat en corba a 90º
28 u × 267.28 = 7483.84

| Amidament | Uts. | Parcial |
|---|---|---|
| PS1 | 1 | 1.00 |
| PS2 | 2 | 2.00 |
| PS3 | 2 | 2.00 |
| PS4 | 2 | 2.00 |
| PS5 | 2 | 2.00 |
| PS6 | 1 | 1.00 |
| PS7 | 2 | 2.00 |
| PS8 | 1 | 1.00 |
| PS9 | 1 | 1.00 |
| PS10 | 2 | 2.00 |
| PS11 | 2 | 2.00 |
| PS12 | 2 | 2.00 |
| PS13 | 2 | 2.00 |
| PS14 | 2 | 2.00 |
| PS15 | 2 | 2.00 |
| PS16 | 2 | 2.00 |
| Subtotal |  | 28.00 |
| Total |  | 28 |

**E0735** ut Increment per unitat de pal de perfil "en C" tipus CPN C-120 soldat en placa base fixada amb perns
10 ut × 76.47 = 764.70

## 15 Obres Complementàries
Import: 439419.45

### 15.01 Demolicions i moviment de terres
Import: 40372.8

**E0208** m3 Enderroc estructures formigó en massa, inclòs transport a abocador
170.52 m3 × 42.16 = 7189.12

| Amidament | Uts. | Parcial |
|---|---|---|
|  | 24.52 | 24.52 |
|  | 104 | 104.00 |
|  | 42 | 42.00 |
| Total |  | 170.52 |

**E0207** m3 Enderroc estructures de maó, inclòs transport a abocador
24 m3 × 33.14 = 795.36
Enderroc d'estructures de maó, inclòs transport a l'abocador, cànon i condicionament del mateix.

| Codi | Ut | Descripció | Rendiment | Preu | Import |
|---|---|---|---|---|---|
| O0102 | h | Oficial 1ª | 0.04 | 29.47 | 1.18 |
| O0110 | h | Peó | 0.37 | 24.49 | 9.06 |
| M0207B | h | Retroexcavadora amb martell trencador | 0.16 | 82.668 | 13.23 |
| M0212B | h | Camió de trabuc 16 m³ | 0.125 | 54.48 | 6.81 |
| P1613 | u | Cànon d'abocador | 1.2 | 0.96 | 1.15 |
| vg | % | Despeses indirectes | 0.237 | 7.2 | 1.71 |
|  |  | Total |  |  | 33.14 |

| Amidament | Uts. | Parcial |
|---|---|---|
| Previsió | 24 | 24.00 |
| Total |  | 24 |

**E0203** m3 Enderroc murs de contenció de pedra, inclòs transport a abocador
12 m3 × 42.72 = 512.64
Enderroc de murs de contenció de pedra, inclòs transport dels materials a l'abocador, cànon i condicionament del mateix.

| Codi | Ut | Descripció | Rendiment | Preu | Import |
|---|---|---|---|---|---|
| O0102 | h | Oficial 1ª | 0.1 | 29.47 | 2.95 |
| O0110 | h | Peó | 0.5 | 24.49 | 12.25 |
| M0207B | h | Retroexcavadora amb martell trencador | 0.21 | 82.668 | 17.36 |
| M0212B | h | Camió de trabuc 16 m³ | 0.125 | 54.48 | 6.81 |
| P1613 | u | Cànon d'abocador | 1.2 | 0.96 | 1.15 |
| vg | % | Despeses indirectes | 0.305 | 7.2 | 2.20 |
|  |  | Total |  |  | 42.72 |

| Amidament | Uts. | Parcial |
|---|---|---|
| Previsió | 12 | 12.00 |
| Total |  | 12 |

**E0313** m2 Esbrossada del terreny, inclòs càrrega i transport.
825 m2 × 0.66 = 544.50

**E0303** m3 Excavació en desmunt en qualsevol tipus de terreny, abocador i condicionament
826 m3 × 7.89 = 6517.14

| Amidament | Uts. | Parcial |
|---|---|---|
|  | 405 | 405.00 |
|  | 421 | 421.00 |
| Total |  | 826 |

**E0335** m3 Pedraplé en fons de caixa amb material 5-70 cm procedent de préstec
22 m3 × 26.06 = 573.32

| Amidament | Uts. | Parcial |
|---|---|---|
| Previsió | 22 | 22.00 |
| Total |  | 22 |

**E0334** m Tall serra disc paviment mescles bituminoses, formigó o panot, fins 25 cm
4086 m × 2.37 = 9683.82

| Amidament | Uts. | Parcial |
|---|---|---|
|  | 275 | 275.00 |
|  | 2721 | 2721.00 |
|  | 350 | 350.00 |
|  | 740 | 740.00 |
| Subtotal |  | 4086.00 |
| Total |  | 4086 |

**E0213** m2 Demolició paviment de mescla bituminosa, mitjans mecànics, fondària 25 cm
1075 m2 × 4.46 = 4794.50

| Amidament | Uts. | Parcial |
|---|---|---|
|  | 28 | 28.00 |
|  | 272 | 272.00 |
|  | 35 | 35.00 |
|  | 740 | 740.00 |
| Subtotal |  | 1075.00 |
| Total |  | 1075 |

**E0214** m Desmuntatge barrera de seguretat flexible i demolició ancoratges
100 m × 9.03 = 903.00

**E0218** m Desmuntatge barana de ferro existent i demolició ancoratges
12 m × 18.02 = 216.24
Desmuntatge de barana de ferro existent i demolició d'ancoratges amb base de formigó, inclòs transport de les runes a l'abocador o magatzem, i cànon.

| Codi | Ut | Descripció | Rendiment | Preu | Import |
|---|---|---|---|---|---|
| O0102 | h | Oficial 1ª | 0.05 | 29.47 | 1.47 |
| O0110 | h | Peó | 0.25 | 24.49 | 6.12 |
| M0226 | h | Grup electrògen de 20/30 kVA | 0.25 | 5.686704 | 1.42 |
| M0201 | h | Compressor aire gasoil 13,3 m³/h | 0.025 | 25.3058328 | 0.63 |
| M0212B | h | Camió de trabuc 16 m³ | 0.12 | 54.48 | 6.54 |
| P1613 | u | Cànon d'abocador | 1 | 0.96 | 0.96 |
| vg | % | Despeses indirectes | 0.122 | 7.2 | 0.88 |
|  |  | Total |  |  | 18.02 |

| Amidament | Uts. | Parcial |
|---|---|---|
| Previsió | 12 | 12.00 |
| Total |  | 12 |

**E0341** u Cales per a localització serveis
10 u × 71.58 = 715.80

| Amidament | Uts. | Parcial |
|---|---|---|
| Previsió | 10 | 10.00 |
| Total |  | 10 |

**E0316** m3 Rebliment i piconatge rasa, material préstec, inclòs càrrega i transport
44 m3 × 10.25 = 451.00
Rebliment i piconatge de rasa amb compactació amb base a l'assaig de referència amb material apte de préstec, inclòs càrrega i transport.

| Codi | Ut | Descripció | Rendiment | Preu | Import |
|---|---|---|---|---|---|
| O0101 | h | Cap de colla | 0.01 | 31.22 | 0.31 |
| O0102 | h | Oficial 1ª | 0.03 | 29.47 | 0.88 |
| O0110 | h | Peó | 0.07 | 24.49 | 1.71 |
| P0307 | m3 | Terra de préstec | 1 | 4.08 | 4.08 |
| M0207 | h | Retroexcavadora 100 hp | 0.03 | 71.292 | 2.14 |
| M0211 | h | Corró de llança 650 kg | 0.05 | 11.5341192 | 0.58 |
| vg | % | Despeses indirectes | 0.077 | 7.2 | 0.55 |
|  |  | Total |  |  | 10.25 |

**E0320** m3 Rebliment i piconatge de material granular o seleccionat en extradós
8 m3 × 27.81 = 222.48

| Amidament | Uts. | Parcial |
|---|---|---|
| Previsió | 8 | 8.00 |
| Total |  | 8 |

**E03231** m3 Rebliment i piconatge de grava-ciment de granulometria GC25 O.F.
14 m3 × 75.51 = 1057.14
Base de grava-ciment GC-25 amb un contingut mínim de ciment del 4%, elaborada en planta, estesa i compactada a >50 MPa en extradós de murs i obres de fàbrica.

| Codi | Ut | Descripció | Rendiment | Preu | Import |
|---|---|---|---|---|---|
| O0101 | h | Cap de colla | 0.05 | 31.22 | 1.56 |
| O0102 | h | Oficial 1ª | 0.1 | 29.47 | 2.95 |
| O0110 | h | Peó | 0.2 | 24.49 | 4.90 |
| M0207 | h | Retroexcavadora 100 hp | 0.1 | 71.292 | 7.13 |
| M0211 | h | Corró de llança 650 kg | 0.1 | 11.5341192 | 1.15 |
| M0213 | h | Camió cisterna de 8 m³ | 0.08 | 57.6 | 4.61 |
| P1601 | m3 | Aigua | 0.5 | 0.78 | 0.39 |
| PE0006 | m3 | Grava-ciment GC25 amb 4% ciment P-350 (material; 08/10/2013) | 1.15 | 42.216 | 48.55 |
| %16130 | % | Despeses indirectes | 6 % | 71.24 | 4.27 |
|  |  | Total |  |  | 75.51 |

| Amidament | Uts. | Parcial |
|---|---|---|
| Previsió | 14 | 14.00 |
| Total |  | 14 |

**E0333** m2 Reperfilat de talussos
412 m2 × 2.89 = 1190.68
Reperfilat de talús, amidat sobre perfil

| Codi | Ut | Descripció | Rendiment | Preu | Import |
|---|---|---|---|---|---|
| O0101 | h | Cap de colla | 0.02 | 31.22 | 0.62 |
| O0110 | h | Peó | 0.05 | 24.49 | 1.22 |
| M0207 | h | Retroexcavadora 100 hp | 0.005 | 71.292 | 0.36 |
| M0208 | h | Motoanivelladora | 0.005 | 88.020288 | 0.44 |
| M0212B | h | Camió de trabuc 16 m³ | 0.002 | 54.48 | 0.11 |
| vg | % | Despeses indirectes | 0.02 | 7.2 | 0.14 |
|  |  | Total |  |  | 2.89 |

**E0206** m3 Enderroc estructures de pedra, inclòs transport a abocador
9 m3 × 37.71 = 339.39
Enderroc d'estructures de pedra, inclòs transport a l'abocador, cànon i condicionament del mateix.

| Codi | Ut | Descripció | Rendiment | Preu | Import |
|---|---|---|---|---|---|
| O0102 | h | Oficial 1ª | 0.05 | 29.47 | 1.47 |
| O0110 | h | Peó | 0.4 | 24.49 | 9.80 |
| M0207B | h | Retroexcavadora amb martell trencador | 0.2 | 82.668 | 16.53 |
| M0212B | h | Camió de trabuc 16 m³ | 0.125 | 54.48 | 6.81 |
| P1613 | u | Cànon d'abocador | 1.2 | 0.96 | 1.15 |
| vg | % | Despeses indirectes | 0.271 | 7.2 | 1.95 |
|  |  | Total |  |  | 37.71 |

**E0305** m3 Excavació rases i pous, mitjans mecànics, cànon abocador
55.4 m3 × 14.88 = 824.35

| Amidament | Uts. | Parcial |
|---|---|---|
|  | 2.4 | 2.40 |
|  | 53 | 53.00 |
| Total |  | 55.4 |

**E0342** m3 Excavació manual en rases, pous o fonaments, inclòs tranport
24 m3 × 60.43 = 1450.32

| Amidament | Uts. | Parcial |
|---|---|---|
| Previsió | 24 | 24.00 |
| Total |  | 24 |

**E0315** m3 Terraplè amb compactació, material pròpia obra, inclòs transport
120 m3 × 6.03 = 723.60
Terraplenat i piconatge amb material apte de la pròpia obra, en tongades de més de 25 cm i fins a 50 cm amb un grau de compactació segons capa i amb base l'assaig de referència, inclòs cànon d'extracció i transport.

| Codi | Ut | Descripció | Rendiment | Preu | Import |
|---|---|---|---|---|---|
| O0101 | h | Cap de colla | 0.006 | 31.22 | 0.19 |
| O0102 | h | Oficial 1ª | 0.01 | 29.47 | 0.29 |
| O0110 | h | Peó | 0.025 | 24.49 | 0.61 |
| M0208 | h | Motoanivelladora | 0.011 | 88.020288 | 0.97 |
| M0213 | h | Camió cisterna de 8 m³ | 0.009 | 57.6 | 0.52 |
| M0209 | h | Corró vibratori autop. 8 a 10 t | 0.015 | 55.507176 | 0.83 |
| M0204 | h | Pala carregadora pneumàtics | 0.015 | 69.9217344 | 1.05 |
| M0212B | h | Camió de trabuc 16 m³ | 0.023 | 54.48 | 1.25 |
| vg | % | Despeses indirectes | 0.044 | 7.2 | 0.32 |
|  |  | Total |  |  | 6.03 |

**E0328** m3 Terraplè amb compactació, material préstec, inclòs càrrega i transport
88 m3 × 11.01 = 968.88

| Amidament | Uts. | Parcial |
|---|---|---|
| Previsió | 88 | 88.00 |
| Total |  | 88 |

**E0318A** m3 Rebliment i piconatge rasa 98% PM, amb tot-ú artificial, inclòs càrrega i transport
32 m3 × 21.86 = 699.52

| Amidament | Uts. | Parcial |
|---|---|---|
| Previsió | 32 | 32.00 |
| Total |  | 32 |

### 15.02 Drenatges
Import: 147191.63

**E08123** m Tub formigó armat Ø1200 mm.
10 m × 173.53 = 1735.30
Tub de formigó armat de 1200 mm de diàmetre amb junta elàstica, totalment col·locat.

| Codi | Ut | Descripció | Rendiment | Preu | Import |
|---|---|---|---|---|---|
| O0102 | h | Oficial 1ª | 0.4 | 29.47 | 11.79 |
| O0110 | h | Peó | 0.8 | 24.49 | 19.59 |
| P1112 | m | Tub de formigó armat DN1200 mm (material; 10/07/2006) | 1 | 115.2 | 115.20 |
| P09125 | m | Junt elastomèric 24 cm. ampl. (material; 12/01/2009) | 1 | 8.6413176 | 8.64 |
| M0205 | h | Pala carregadora sobre orugues | 0.1 | 88.02 | 8.80 |
| vg | % | Despeses indirectes | 1.321 | 7.2 | 9.51 |
|  |  | Total |  |  | 173.53 |

| Amidament | Uts. | Parcial |
|---|---|---|
| Previsió | 10 | 10.00 |
| Total |  | 10 |

**E0878** m Tub de PP corrugat doble capa Ø800 mm
6 m × 89.61 = 537.66
Tub de PP corrugat doble capa de 800 mm. de diàmetre nominal i SN 8 kN/m2, inclòs pp de peces especials i accessoris, col·locat.

| Codi | Ut | Descripció | Rendiment | Preu | Import |
|---|---|---|---|---|---|
| O0101 | h | Cap de colla | 0.06 | 31.22 | 1.87 |
| O0102 | h | Oficial 1ª | 0.25 | 29.47 | 7.37 |
| O0110 | h | Peó | 0.25 | 24.49 | 6.12 |
| P1245 | m | Tub de pp DN800 mm., SN 8 kN/m2 (material; 23/07/1998) | 1 | 53.34 | 53.34 |
| P%1615 | % | Part proporcional accessoris | 30 % | 53.34 | 16.00 |
| vg | % | Despeses indirectes | 0.684 | 7.2 | 4.92 |
|  |  | Total |  |  | 89.61 |

| Amidament | Uts. | Parcial |
|---|---|---|
| Previsió | 6 | 6.00 |
| Total |  | 6 |

**E0877** m Tub de PP corrugat doble capa Ø630 mm
6 m × 56.57 = 339.42

| Amidament | Uts. | Parcial |
|---|---|---|
| Previsió | 6 | 6.00 |
| Total |  | 6 |

**E0872** m Tub de PP corrugat doble capa Ø200 mm
12 m × 19.41 = 232.92

| Amidament | Uts. | Parcial |
|---|---|---|
| Previsió | 12 | 12.00 |
| Total |  | 12 |

**E0867** m Tub dren DN 200 mm PE corrugat i doble paret TP
18 m × 14.39 = 259.02

| Amidament | Uts. | Parcial |
|---|---|---|
| Previsió | 18 | 18.00 |
| Total |  | 18 |

**E03291** m Neteja de cunetes existents, inclòs càrrega i transport
60 m × 6.45 = 387.00
Neteja de cunetes existents, inclòs càrrega i transport dels materials de runa a l'abocador.

| Codi | Ut | Descripció | Rendiment | Preu | Import |
|---|---|---|---|---|---|
| O0101 | h | Cap de colla | 0.005 | 31.22 | 0.16 |
| O0110 | h | Peó | 0.025 | 24.49 | 0.61 |
| M0208 | h | Motoanivelladora | 0.025 | 88.020288 | 2.20 |
| M0204 | h | Pala carregadora pneumàtics | 0.025 | 69.9217344 | 1.75 |
| M0212B | h | Camió de trabuc 16 m³ | 0.025 | 54.48 | 1.36 |
| %16130 | % | Despeses indirectes | 6 % | 6.08 | 0.36 |
|  |  | Total |  |  | 6.45 |

| Amidament | Uts. | Parcial |
|---|---|---|
| Previsió | 60 | 60.00 |
| Total |  | 60 |

**E0880** m3 Formigó en revestiment de cunetes (actuacions <2000 m)
548 m3 × 142.68 = 78188.64

| Amidament | Uts. | Parcial |
|---|---|---|
|  | 20 | 20.00 |
|  | 465 | 465.00 |
|  | 63 | 63.00 |
| Total |  | 548 |

**E0884** m Formació i reperfilat de cunetes en qualsevol tipus de terreny
2834 m × 2.97 = 8416.98

| Amidament | Uts. | Parcial |
|---|---|---|
|  | 113 | 113.00 |
|  | 2721 | 2721.00 |
| Total |  | 2834 |

**E08205** u Embornal amb bústia i reixa talla-aigües de fosa 985x495x70 mm D-400
3 u × 328.92 = 986.76

| Amidament | Uts. | Parcial |
|---|---|---|
|  | 1 | 1.00 |
|  | 2 | 2.00 |
| Subtotal |  | 3.00 |
| Total |  | 3 |

**E08206** u Embornal amb reixa talla-aigües de fosa 985x495x70 mm D-400
2 u × 313.57 = 627.14
Embornal amb reixa de fosa dúctil de 985x495x70 mm amb marc angular, classe D-400, acabat amb pintura negra asfàltica, inclou excavació, totalment acabada.

| Codi | Ut | Descripció | Rendiment | Preu | Import |
|---|---|---|---|---|---|
| O0110 | h | Peó | 1.8 | 24.49 | 44.08 |
| O0101 | h | Cap de colla | 0.1 | 31.22 | 3.12 |
| O0102 | h | Oficial 1ª | 1.8 | 29.47 | 53.05 |
| P1609 | m3 | Excavació de terres | 1 | 13.344 | 13.34 |
| P0617 | u | Reixa i bastiment 973x490x70 mm D-400 | 1 | 158.4 | 158.40 |
| E0502 | m3 | Formigó HM-20 fonaments | 0.25 | 95.31 | 23.83 |
| %16131 | % | Despeses indirectes | 6 % | 295.82 | 17.75 |
|  |  | Total |  |  | 313.57 |

**E0820A1** u Embornal amb bústia i reixa fosa grisa 700x360x50 mm.
3 u × 267.56 = 802.68

| Amidament | Uts. | Parcial |
|---|---|---|
| Previsió | 3 | 3.00 |
| Total |  | 3 |

**E08701** u Arqueta drenatge per recollida de cunetes, Hmax=2,00m , 3 reixes D-400
2 u × 1897.19 = 3794.38

| Amidament | Uts. | Parcial |
|---|---|---|
| Previsió | 2 | 2.00 |
| Total |  | 2 |

**E08703** u Arqueta drenatge per recollida de cunetes, Hmax=2,00 m, 2 reixes D-400
5 u × 1382.4 = 6912.00

| Amidament | Uts. | Parcial |
|---|---|---|
|  | 1 | 1.00 |
|  | 3 | 3.00 |
|  | 1 | 1.00 |
| Subtotal |  | 5.00 |
| Total |  | 5 |

**E0837** u Anell prefabricat de 1000x1000 per recreixement de pou
1 u × 128.96 = 128.96
Anell prefabricat Ø1000 i 1 metre d'alçada per recreixement de pou nou o existent.

| Codi | Ut | Descripció | Rendiment | Preu | Import |
|---|---|---|---|---|---|
| O0101 | h | Cap de colla | 0.01 | 31.22 | 0.31 |
| O0102 | h | Oficial 1ª | 0.25 | 29.47 | 7.37 |
| O0110 | h | Peó | 0.25 | 24.49 | 6.12 |
| P0653 | u | Anell prefabricat 1000x1000 mm (material; 23/07/1998) | 1 | 108 | 108.00 |
| vg | % | Despeses indirectes | 0.995 | 7.2 | 7.16 |
|  |  | Total |  |  | 128.96 |

| Amidament | Uts. | Parcial |
|---|---|---|
| Previsió | 1 | 1.00 |
| Total |  | 1 |

**E0839** m2 Reixa de tràmex d'acer galvanitzat, 30x30 mm, gruix 30 mm i pletina de 2 mm
3 m2 × 81.07 = 243.21
Subministrament i col·locació de reixa en tràmex d'acer galvanitzat, de 30x30x30 mm i gruix de pletina de 2 mm, inclòs bastiment, segons plànols.

| Codi | Ut | Descripció | Rendiment | Preu | Import |
|---|---|---|---|---|---|
| O0101 | h | Cap de colla | 0.01 | 31.22 | 0.31 |
| O0102 | h | Oficial 1ª | 0.1 | 29.47 | 2.95 |
| O0110 | h | Peó | 0.2 | 24.49 | 4.90 |
| P0632 | m2 | Reixa tràmex acer galvanitzat 30x30x30mm, gruix pletina 2 mm (material; 23/07/1998) | 1 | 68.4 | 68.40 |
| vg | % | Despeses indirectes | 0.626 | 7.2 | 4.51 |
|  |  | Total |  |  | 81.07 |

| Amidament | Uts. | Parcial |
|---|---|---|
| Previsió | 3 | 3.00 |
| Total |  | 3 |

**E0828** u Reixa de fosa, 973x490x70 mm, inclòs bastiment (model corta aguas B-30AD, necessitem 3 uts/arqueta)
1 u × 174.92 = 174.92
Subministrament i col·locació de reixa de fosa, de 973x490x70 mm, inclòs bastiment, per embornal.

| Codi | Ut | Descripció | Rendiment | Preu | Import |
|---|---|---|---|---|---|
| O0101 | h | Cap de colla | 0.01 | 31.22 | 0.31 |
| O0102 | h | Oficial 1ª | 0.05 | 29.47 | 1.47 |
| O0110 | h | Peó | 0.2 | 24.49 | 4.90 |
| P0617 | u | Reixa i bastiment 973x490x70 mm D-400 | 1 | 158.4 | 158.40 |
| vg | % | Despeses indirectes | 1.366 | 7.2 | 9.84 |
|  |  | Total |  |  | 174.92 |

| Amidament | Uts. | Parcial |
|---|---|---|
| Previsió | 1 | 1.00 |
| Total |  | 1 |

**E0825** u Tapa fosa Ø600 mm, classe D-400 pestell seguretat i junta insonora
1 u × 182.44 = 182.44

| Amidament | Uts. | Parcial |
|---|---|---|
| Previsió | 1 | 1.00 |
| Total |  | 1 |

**E0824** u Reixa de 730x285x70 mm (per buneres, model D-400 Ones Barcelona o equivalent)
2 u × 88.3 = 176.60

| Amidament | Uts. | Parcial |
|---|---|---|
| Previsió | 2 | 2.00 |
| Total |  | 2 |

**E0823** m Baixant aigües pluvials talús peça U 41x15 cm interiors
6 m × 46.72 = 280.32
Baixant de desguàs de peces de formigó prefabricat bicapa amb secció en forma d'U, de dimensions interiors mínimes de 41x15 cm i 70 cm de longitud, resistència a compressió 275 kg/cm², col·locada en talussos, inclòs l'excavació en qualsevol tipus de terreny, recalçada amb formigó tipus HM-20, inclòs rastrells, totalment acabada.

| Codi | Ut | Descripció | Rendiment | Preu | Import |
|---|---|---|---|---|---|
| O0101 | h | Cap de colla | 0.05 | 31.22 | 1.56 |
| O0102 | h | Oficial 1ª | 0.12 | 29.47 | 3.54 |
| O0110 | h | Peó | 0.15 | 24.49 | 3.67 |
| P0503 | m3 | Formigó HM-20 posat a l'obra | 0.1 | 80.4 | 8.04 |
| P10191 | m | Baixant prefabricat en forma d'U 41x15 cm (material; 23/07/1998) | 1.05 | 26.136 | 27.44 |
| vg | % | Despeses indirectes | 0.341 | 7.2 | 2.46 |
|  |  | Total |  |  | 46.72 |

| Amidament | Uts. | Parcial |
|---|---|---|
| Previsió | 6 | 6.00 |
| Total |  | 6 |

**E0842** u Embocadura prefabricada D 800 mm
2 u × 531.18 = 1062.36
Embocadura armada prefabricada diàmetre 800 mm, inclou tots els treballs d'adequació, anivellament, excavació i rebliments, totalment col·locada i en servei.

| Codi | Ut | Descripció | Rendiment | Preu | Import |
|---|---|---|---|---|---|
| O0101 | h | Cap de colla | 0.02 | 31.22 | 0.62 |
| O0102 | h | Oficial 1ª | 1.5 | 29.47 | 44.21 |
| O0110 | h | Peó | 2 | 24.49 | 48.98 |
| P1609 | m3 | Excavació de terres | 1.5 | 13.344 | 20.02 |
| E02081 | u | Embocadura armada tub Ø 800 mm (material; 26/09/2017) | 1 | 354 | 354.00 |
| P0503 | m3 | Formigó HM-20 posat a l'obra | 0.2 | 80.4 | 16.08 |
| P0307 | m3 | Terra de préstec | 1 | 4.08 | 4.08 |
| M0207 | h | Retroexcavadora 100 hp | 0.2 | 71.292 | 14.26 |
| vg | % | Despeses indirectes | 4.02 | 7.2 | 28.94 |
|  |  | Total |  |  | 531.18 |

| Amidament | Uts. | Parcial |
|---|---|---|
| Previsió | 2 | 2.00 |
| Total |  | 2 |

**E0843CA** u Embocadura prefabricada D 1200 mm
2 u × 751.5 = 1503.00
Embocadura armada prefabricada fins a diàmetre 1200 mm, inclou tots els treballs d'adequació, nivelació, excavació i rebliment. totalment col·locada i en servei.

| Codi | Ut | Descripció | Rendiment | Preu | Import |
|---|---|---|---|---|---|
| O0101 | h | Cap de colla | 0.02 | 31.22 | 0.62 |
| O0102 | h | Oficial 1ª | 1.5 | 29.47 | 44.21 |
| O0110 | h | Peó | 2 | 24.49 | 48.98 |
| P1609 | m3 | Excavació de terres | 1.5 | 13.344 | 20.02 |
| M0263A | u | Embocadura armada D 1200 (material; 11/07/2018) | 1 | 510 | 510.00 |
| P0504 | m3 | Formigó HM-20 posat a l'obra | 1 | 80.4 | 80.40 |
| P0307 | m3 | Terra de préstec | 1 | 4.08 | 4.08 |
| M0207 | h | Retroexcavadora 100 hp | 0.2 | 71.292 | 14.26 |
| vg | % | Despeses indirectes | 4.02 | 7.2 | 28.94 |
|  |  | Total |  |  | 751.5 |

| Amidament | Uts. | Parcial |
|---|---|---|
| Previsió | 2 | 2.00 |
| Total |  | 2 |

**E0821** u Recreixement i anivellació pericó o bunera
3 u × 78.15 = 234.45

| Amidament | Uts. | Parcial |
|---|---|---|
| Previsió | 3 | 3.00 |
| Total |  | 3 |

**E08211** u Recreixement i anivellació pou de registre
5 u × 196.06 = 980.30

| Amidament | Uts. | Parcial |
|---|---|---|
| Previsió | 5 | 5.00 |
| Total |  | 5 |

**E08912** u Connexió col·lector a pou existent
1 u × 266.56 = 266.56

| Amidament | Uts. | Parcial |
|---|---|---|
| Previsió | 1 | 1.00 |
| Total |  | 1 |

**E08583** u Arqueta d'obra d'1,50x1,50m per a tubs de serveis (Hmàx=1,5m)
1 u × 272.64 = 272.64
Arqueta d'obra d'1,50x1,50 per a tubs de serveis, inclòs base de formigó HM-20 de 20 cm de gruix, formació de parets amb blocs de formigó de 40x20x20 cm, i d'una alçada màxima d'1,5 metres, segons plànols.

| Codi | Ut | Descripció | Rendiment | Preu |
|---|---|---|---|---|
| O0102 | h | Oficial 1ª | 1 | 29.47 |
| O0110 | h | Peó | 2 | 24.49 |
| P0818 | u | Bloc relleu 40x20x20 cm.c.v.c (material; 12/01/2009) | 80 | 1.730736 |
| P0503 | m3 | Formigó HM-20 posat a l'obra | 0.45 | 80.4 |
| M0225 | h | Vibrador | 0.1 | 2.51 |
| E0108 | m3 | Morter de ciment elaborat a l'obra | 0.08 | 64.75 |
| vg | % | Despeses indirectes | 1.969 | 7.2 |

| Amidament | Uts. | Parcial |
|---|---|---|
| Previsió | 1 | 1.00 |
| Total |  | 1 |

**E0502BA** m3 Formigó HM-20/12 amb fibres recrescut cunetes
84 m3 × 100.39 = 8432.76
Formigó en massa tipus HM-20/12 reforçat amb fibres per al recrescut de cunetes, elaborat en planta, col·locat i perfilat.

| Codi | Ut | Descripció | Rendiment | Preu | Import |
|---|---|---|---|---|---|
| O0101 | h | Cap de colla | 0.025 | 31.22 | 0.78 |
| O0102 | h | Oficial 1ª | 0.1 | 29.47 | 2.95 |
| O0110 | h | Peó | 0.2 | 24.49 | 4.90 |
| M0225 | h | Vibrador | 0.16 | 2.51 | 0.40 |
| P0504B | m3 | Formigó HM-20/12 amb fibres posat a l'obra (material; 11/07/2018) | 1.02 | 84 | 85.68 |
| %1613 | % | Despeses indirectes | 6 % | 94.71 | 5.68 |
|  |  | Total |  |  | 100.39 |

**E0502CA** m2 Pont d'unió per a materials cimentosos sobre formigó
500 m2 × 6.35 = 3175.00
Pont d'unió per a materials cimentosos sobre formigó, amb base de morter sec preparat a base de ciments especials, resines i àrids seleccionats, totalment aplicat sobre la superfície

| Codi | Ut | Descripció | Rendiment | Preu | Import |
|---|---|---|---|---|---|
| O0101 | h | Cap de colla | 0.05 | 31.22 | 1.56 |
| O0110 | h | Peó | 0.1 | 24.49 | 2.45 |
| PUT039BA | Kg | Imprimació d'adherència (material; 05/08/2022) | 2 | 0.99 | 1.98 |
| %1613 | % | Despeses indirectes | 6 % | 5.99 | 0.36 |
|  |  | Total |  |  | 6.35 |

**E0875** m Tub de PP corrugat doble capa Ø400 mm
420 m × 30.98 = 13011.60

| Amidament | Uts. | Parcial |
|---|---|---|
|  | 350 | 350.00 |
|  | 70 | 70.00 |
| Subtotal |  | 420.00 |
| Total |  | 420 |

**E0502** m3 Formigó HM-20 fonaments
100 m3 × 95.31 = 9531.00

| Amidament | Uts. | Parcial |
|---|---|---|
|  | 84 | 84.00 |
|  | 16 | 16.00 |
| Subtotal |  | 100.00 |
| Total |  | 100 |

**E0891** u Connexió de canonada amb col·lector existent
1 u × 219.83 = 219.83
Connexió de canonada amb el col·lector existent, totalment acabat.

| Codi | Ut | Descripció | Rendiment | Preu | Import |
|---|---|---|---|---|---|
| O0102 | h | Oficial 1ª | 2 | 29.47 | 58.94 |
| O0110 | h | Peó | 2 | 24.49 | 48.98 |
| P0504 | m3 | Formigó HM-20 posat a l'obra | 0.4 | 80.4 | 32.16 |
| M0225 | h | Vibrador | 0.04 | 2.51 | 0.10 |
| E0515 | m2 | Encofrat de fusta per a fonaments i/o formigó ocult | 2.2 | 30.55 | 67.21 |
| %1613 | % | Despeses indirectes | 6 % | 207.39 | 12.44 |
|  |  | Total |  |  | 219.83 |

**E0820A2** u Embornal amb bústia i reixa fosa grisa 985x495x70 mm.
10 u × 353.55 = 3535.50
Embornal amb bústia i reixa de fosa grisa de 980x495x70 mm. classe D-400 per 40Tn de càrrega de ruptura i marc abatible, totalment acabada.

| Codi | Ut | Descripció | Rendiment | Preu | Import |
|---|---|---|---|---|---|
| O0101 | h | Cap de colla | 0.1 | 31.22 | 3.12 |
| O0102 | h | Oficial 1ª | 1 | 29.47 | 29.47 |
| O0110 | h | Peó | 1 | 24.49 | 24.49 |
| P1609 | m3 | Excavació de terres | 0.9 | 13.344 | 12.01 |
| P0504 | m3 | Formigó HM-20 posat a l'obra | 0.462 | 80.4 | 37.14 |
| E0515 | m2 | Encofrat de fusta per a fonaments i/o formigó ocult | 1.87 | 30.55 | 57.13 |
| P0617 | u | Reixa i bastiment 973x490x70 mm D-400 | 1 | 158.4 | 158.40 |
| P1005 | m | Vorada pref. form. tipus bústia. | 1 | 11.78064 | 11.78 |
| %1613 | % | Despeses indirectes | 6 % | 333.54 | 20.01 |
|  |  | Total |  |  | 353.55 |

| Amidament | Uts. | Parcial |
|---|---|---|
| Previsió | 10 | 10.00 |
| Total |  | 10 |

**E0843** u Embocadura prefabricada D 400 mm
1 u × 264.42 = 264.42
Embocadura armada prefabricada diàmetre 400 mm, inclou tots els treballs d'adequació, anivellament, excavació i rebliments, totalment col·locada i en servei.

| Codi | Ut | Descripció | Rendiment | Preu | Import |
|---|---|---|---|---|---|
| O0101 | h | Cap de colla | 0.02 | 31.22 | 0.62 |
| O0102 | h | Oficial 1ª | 1.5 | 29.47 | 44.21 |
| O0110 | h | Peó | 2 | 24.49 | 48.98 |
| P1609 | m3 | Excavació de terres | 1.5 | 13.344 | 20.02 |
| P0503 | m3 | Formigó HM-20 posat a l'obra | 0.2 | 80.4 | 16.08 |
| P0307 | m3 | Terra de préstec | 1 | 4.08 | 4.08 |
| E02082 | u | Embocadura armada tub Ø 400 mm (material; 23/07/1998) | 1 | 102 | 102.00 |
| M0207 | h | Retroexcavadora 100 hp | 0.2 | 71.292 | 14.26 |
| vg | % | Despeses indirectes | 1.97 | 7.2 | 14.18 |
|  |  | Total |  |  | 264.42 |

**E0841** u Embocadura prefabricada D 600 mm
1 u × 295.86 = 295.86
Embocadura armada prefabricada diàmetre 600 mm, inclou tots els treballs d'adequació, anivellament, excavació i rebliments, totalment col·locada i en servei.

| Codi | Ut | Descripció | Rendiment | Preu | Import |
|---|---|---|---|---|---|
| O0101 | h | Cap de colla | 0.02 | 31.22 | 0.62 |
| O0102 | h | Oficial 1ª | 1.5 | 29.47 | 44.21 |
| O0110 | h | Peó | 2 | 24.49 | 48.98 |
| P1609 | m3 | Excavació de terres | 1.5 | 13.344 | 20.02 |
| P0503 | m3 | Formigó HM-20 posat a l'obra | 0.2 | 80.4 | 16.08 |
| E02083 | u | Embocadura armada tub Ø 600 mm (material; 26/09/2017) | 1 | 132 | 132.00 |
| P0307 | m3 | Terra de préstec | 1 | 4.08 | 4.08 |
| M0207 | h | Retroexcavadora 100 hp | 0.2 | 71.292 | 14.26 |
| vg | % | Despeses indirectes | 2.17 | 7.2 | 15.62 |
|  |  | Total |  |  | 295.86 |

### 15.03 Ferms i paviments
Import: 49937.16

**E0619** m3 Base de grava-ciment
110 m3 × 49.8 = 5478.00
Base de grava-ciment, col·locada amb estenedora i piconatge del material al 97% del PM.

| Codi | Ut | Descripció | Rendiment | Preu |
|---|---|---|---|---|
| O0101 | h | Cap de colla | 0.01 | 31.22 |
| O0102 | h | Oficial 1ª | 0.02 | 29.47 |
| O0110 | h | Peó | 0.06 | 24.49 |
| P1601 | m3 | Aigua | 0.16 | 0.78 |
| P1901 | m3 | Barreja de granulat calcari (material; 12/01/2009) | 1.1 | 26.4184488 |
| P0401 | kg | Ciment pòrtland P-350 (material; 23/07/1998) | 99 | 0.084 |
| M0222 | h | Planta de formigó (maquinària; 12/01/2009) | 0.02 | 129.7063008 |
| M0236 | h | Estenedora per a mescles (maquinària; 23/07/1998) | 0.02 | 84.792 |
| M0204 | h | Pala carregadora pneumàtics | 0.02 | 69.9217344 |
| M0213 | h | Camió cisterna de 8 m³ | 0.01 | 57.6 |
| M0210 | h | Corró vibratori autop. 10 a 12 t | 0.02 | 61.8490872 |
| vg | % | Despeses indirectes | 0.391 | 7.2 |

| Amidament | Uts. | Parcial |
|---|---|---|
| Previsió | 110 | 110.00 |
| Total |  | 110 |

**E06010** t Paviment de MB en fred
2 t × 46.93 = 93.86
Paviment de mescla bituminosa en fred, estesa i compactada.

| Codi | Ut | Descripció | Rendiment | Preu | Import |
|---|---|---|---|---|---|
| O0101 | h | Cap de colla | 0.01 | 31.22 | 0.31 |
| O0110 | h | Peó | 0.06 | 24.49 | 1.47 |
| P0424 | t | M.B.en fred posada a l'obra (material; 01/04/2009) | 1 | 40.602 | 40.60 |
| M0236 | h | Estenedora per a mescles | 0.006 | 84.792 | 0.51 |
| M0239 | h | Corró de llanda metàl·lica (maquinària; 23/07/1998) | 0.006 | 49.884 | 0.30 |
| M0237 | h | Piconadora de pneumàtics 15 tn (maquinària; 23/07/1998) | 0.006 | 74.832 | 0.45 |
| M0220 | h | Escombradora autopropulsada | 0.006 | 50.58 | 0.30 |
| M0213 | h | Camió cisterna de 8 m³ | 0.006 | 57.6 | 0.35 |
| vg | % | Despeses indirectes | 0.366 | 7.2 | 2.64 |
|  |  | Total |  |  | 46.93 |

| Amidament | Uts. | Parcial |
|---|---|---|
| Previsió | 2 | 2.00 |
| Total |  | 2 |

**E0698** m3 Paviment formigó HF-3,5 MPa, c.plàstica,transp.mecànic, (23/09/2020)
25 m3 × 119.07 = 2976.75
Paviment formigó HF-3,5 MPa, escampat amb transport interior mecànic, estesa i vibratge mecànic, remolinat mecànic afegint 2 kg/m2 de ciment portland.

| Codi | Ut | Descripció | Rendiment | Preu | Import |
|---|---|---|---|---|---|
| B05141 | t | Ciment pòrtl.escòr. CEM II/B-S 32,5,sacs (material; 23/09/2020) | 0.01 | 83.94 | 0.84 |
| B05142 | m3 | Formigó p/paviments HF-3,5 MPa, c.plàstica (material; 18/10/2021) | 1.05 | 82.5 | 86.63 |
| M0101 | h | Dúmper giratori 2 tn basculant (maquinària; 23/09/2020) | 0.16 | 27.6 | 4.42 |
| M0102 | h | Estenedora p/paviment formigó (maquinària; 23/09/2020) | 0.042 | 87.48 | 3.67 |
| M0103 | h | Remolinador mecànic (maquinària; 23/09/2020) | 0.075 | 5.82 | 0.44 |
| O0110 | h | Peó | 0.27 | 24.49 | 6.61 |
| O0102 | h | Oficial 1ª | 0.16 | 29.47 | 4.72 |
| O0101 | h | Cap de colla | 0.16 | 31.22 | 5.00 |
| %16134 | % | Despeses indirectes (23/09/2020) | 6 % | 112.33 | 6.74 |
|  |  | Total |  |  | 119.07 |

| Amidament | Uts. | Parcial |
|---|---|---|
| Previsió | 25 | 25.00 |
| Total |  | 25 |

**E06200** m3 Paviment de formigó tipus HM-20, amb junts
24 m3 × 118.75 = 2850.00

**E06311** m2 Paviment de llambordins de formigó de 20x10x8 cm (vermell)
125 m2 × 56.01 = 7001.25
Paviment de llambordins de formigó prefabricat bicapa de 20x10x8 cm de color vermell, col·locats sobre llit de morter de ciment de 2 cm de gruix amb rebliment de junts amb sorra fina i compactació del paviment acabat, inclòs solera de formigó tipus HA-25 de 25 cm de gruix.

| Codi | Ut | Descripció | Rendiment | Preu |
|---|---|---|---|---|
| O0101 | h | Cap de colla | 0.1 | 31.22 |
| O0102 | h | Oficial 1ª | 0.2 | 29.47 |
| O0110 | h | Peó | 0.35 | 24.49 |
| M0211 | h | Corró de llança 650 kg | 0.15 | 11.5341192 |
| P0320 | m3 | Sorra de pedrera | 0.005 | 11.5093944 |
| P10251 | u | Llambordí de formigó 20x10x8 cm. de color | 50 | 0.372 |
| E0108 | m3 | Morter de ciment elaborat a l'obra | 0.05 | 64.75 |
| P0503 | m3 | Formigó HM-20 posat a l'obra | 0.15 | 80.4 |
| vg | % | Despeses indirectes | 0.394 | 7.2 |

| Amidament | Uts. | Parcial |
|---|---|---|
| Previsió | 125 | 125.00 |
| Total |  | 125 |

**E0643** m2 Paviment de panot ranurat de color de 30x30x3,5 cm.
15 m2 × 37.66 = 564.90
Paviment de panot ranurat de color de 30x30x3,5 cm. tipus terratzo amb superfície polida i ranurada, col·locat sobre solera de formigó HM-20 inclosa i rejuntat amb morter de ciment.

| Codi | Ut | Descripció | Rendiment | Preu | Import |
|---|---|---|---|---|---|
| O0101 | h | Cap de colla | 0.08 | 31.22 | 2.50 |
| O0102 | h | Oficial 1ª | 0.1 | 29.47 | 2.95 |
| O0110 | h | Peó | 0.2 | 24.49 | 4.90 |
| P0503 | m3 | Formigó HM-20 posat a l'obra | 0.1 | 80.4 | 8.04 |
| P0815 | m2 | Lloseta tipus terratzo 30x30x3,5 cm. (material; 12/01/2009) | 1 | 15.3417384 | 15.34 |
| E0108 | m3 | Morter de ciment elaborat a l'obra | 0.031 | 64.75 | 2.01 |
| vg | % | Despeses indirectes | 0.266 | 7.2 | 1.92 |
|  |  | Total |  |  | 37.66 |

| Amidament | Uts. | Parcial |
|---|---|---|
| Previsió | 15 | 15.00 |
| Total |  | 15 |

**E0622** m Vorada de peces de formigó 15x25 cm (tipus T-2)
12 m × 26.53 = 318.36

| Amidament | Uts. | Parcial |
|---|---|---|
| Previsió | 12 | 12.00 |
| Total |  | 12 |

**E06261** m Vorada remuntable de formigó de 25x13 cm. llisa (urb.)
25 m × 21.33 = 533.25

| Amidament | Uts. | Parcial |
|---|---|---|
| Previsió | 25 | 25.00 |
| Total |  | 25 |

**E1107** m Vorada de peces de formigó de 8x20 cm tipus tauló
38 m × 21.02 = 798.76
Vorada prefabricada de peces de formigó bicapa de 8x20 cm tipus tauló, col·locada, inclòs l'excavació, base de formigó tipus HM-20 i rejuntat amb morter de ciment.

| Codi | Ut | Descripció | Rendiment | Preu | Import |
|---|---|---|---|---|---|
| O0101 | h | Cap de colla | 0.03 | 31.22 | 0.94 |
| O0102 | h | Oficial 1ª | 0.06 | 29.47 | 1.77 |
| O0110 | h | Peó | 0.18 | 24.49 | 4.41 |
| P1609 | m3 | Excavació de terres | 0.06 | 13.344 | 0.80 |
| P1006 | m | Vorada pref. form. 8x20 cm. tipus tauló (material; 23/07/1998) | 1 | 3.636 | 3.64 |
| P0503 | m3 | Formigó HM-20 posat a l'obra | 0.04 | 80.4 | 3.22 |
| E0108 | m3 | Morter de ciment elaborat a l'obra | 0.08 | 64.75 | 5.18 |
| vg | % | Despeses indirectes | 0.147 | 7.2 | 1.06 |
|  |  | Total |  |  | 21.02 |

| Amidament | Uts. | Parcial |
|---|---|---|
| Previsió | 38 | 38.00 |
| Total |  | 38 |

**E06291** m Rigola blanca de 30x30x8 cm
25 m × 22.04 = 551.00

| Amidament | Uts. | Parcial |
|---|---|---|
| Previsió | 25 | 25.00 |
| Total |  | 25 |

**E0681** m Gual vehicles ó vianants, 570x400x100 mm, peça central
5 m × 69.99 = 349.95
Gual per a vehicles ó vianants de formigó, format per peces de 570x400x100 mm, sobre una base de formigó HM-20 de 25 cm de gruix i la seva excavació, ambdues incloses, i rejuntat amb morter de ciment, segons plànols, col·locat

| Codi | Ut | Descripció | Rendiment | Preu |
|---|---|---|---|---|
| O0101 | h | Cap de colla | 0.05 | 31.22 |
| O0102 | h | Oficial 1ª | 0.25 | 29.47 |
| O0110 | h | Peó | 0.25 | 24.49 |
| P1609 | m3 | Excavació de terres | 0.16 | 13.344 |
| P10094 | u | Gual vehicles, peça central de 570x400x100 mm (material; 23/07/1998) | 2.5 | 14.064 |
| E0108 | m3 | Morter de ciment elaborat a l'obra | 0.03 | 64.75 |
| P0503 | m3 | Formigó HM-20 posat a l'obra | 0.15 | 80.4 |
| vg | % | Despeses indirectes | 0.508 | 7.2 |

| Amidament | Uts. | Parcial |
|---|---|---|
| Previsió | 5 | 5.00 |
| Total |  | 5 |

**E0682** u Peça de cantonada per a gual vehicles ó vianants, 570x400x280 mm
2 u × 71.89 = 143.78
Peça de cantonada de 570x400x280 mm, per gual de vehicles ó vianants, sobre una base de formigó HM-20 de 25 cm de gruix i la seva excavació, ambdues incloses, i rejuntat amb morter de ciment, segons plànols, col·locat

| Codi | Ut | Descripció | Rendiment | Preu | Import |
|---|---|---|---|---|---|
| O0101 | h | Cap de colla | 0.05 | 31.22 | 1.56 |
| O0102 | h | Oficial 1ª | 0.15 | 29.47 | 4.42 |
| O0110 | h | Peó | 0.25 | 24.49 | 6.12 |
| P1609 | m3 | Excavació de terres | 0.05 | 13.344 | 0.67 |
| P0503 | m3 | Formigó HM-20 posat a l'obra | 0.05 | 80.4 | 4.02 |
| E0108 | m3 | Morter de ciment elaborat a l'obra | 0.017 | 64.75 | 1.10 |
| P10095 | u | Peça cantonada 570x400x280 mm per a gual de vehicles ó vianants (material; 23/07/1998) | 1 | 50.1 | 50.10 |
| vg | % | Despeses indirectes | 0.541 | 7.2 | 3.90 |
|  |  | Total |  |  | 71.89 |

| Amidament | Uts. | Parcial |
|---|---|---|
| Previsió | 2 | 2.00 |
| Total |  | 2 |

**E0683** u Peça de cantonada prolongació gual vianants, 600x400x200 mm (peça de darrera)
2 u × 46.15 = 92.30
Peça de cantonada de 6000x400x200 mm, per gual de vianants, sobre una base de formigó HM-20 de 25 cm de gruix i la seva excavació, ambdues incloses, i rejuntat amb morter de ciment, segons plànols, col·locat

| Codi | Ut | Descripció | Rendiment | Preu | Import |
|---|---|---|---|---|---|
| O0101 | h | Cap de colla | 0.05 | 31.22 | 1.56 |
| O0102 | h | Oficial 1ª | 0.12 | 29.47 | 3.54 |
| O0110 | h | Peó | 0.2 | 24.49 | 4.90 |
| P1609 | m3 | Excavació de terres | 0.05 | 13.344 | 0.67 |
| P0503 | m3 | Formigó HM-20 posat a l'obra | 0.05 | 80.4 | 4.02 |
| E0108 | m3 | Morter de ciment elaborat a l'obra | 0.017 | 64.75 | 1.10 |
| P10094P |  | Peça de cantonada prolongació 600x400x200 per a gual de vianants (material; 23/07/1998) | 1 | 27.9 | 27.90 |
| vg | % | Despeses indirectes | 0.341 | 7.2 | 2.46 |
|  |  | Total |  |  | 46.15 |

| Amidament | Uts. | Parcial |
|---|---|---|
| Previsió | 2 | 2.00 |
| Total |  | 2 |

**E0601** m3 Base granular de tot-u artificial, amb motoanivelladora
935 m3 × 28.67 = 26806.45

| Amidament | Uts. | Parcial |
|---|---|---|
|  | 196 | 196.00 |
|  | 655 | 655.00 |
|  | 84 | 84.00 |
| Subtotal |  | 935.00 |
| Total |  | 935 |

**E05173** m2 Malla electrosoldada en acer corrugat B500T 15x15 cm Ø 6 mm
135 m2 × 3.55 = 479.25

| Amidament | Uts. | Parcial |
|---|---|---|
|  | 120 | 120.00 |
|  | 15 | 15.00 |
| Subtotal |  | 135.00 |
| Total |  | 135 |

**E05171** m2 Malla electrosoldada en acer corrugat B 500 T, de 20x20 cm i 8 mm
70 m2 × 5.29 = 370.30
Malla electrosoldada en acer corrugat B 500 T, de 20x20 cm i 8 mm de diàmetre, col·locada.

| Codi | Ut | Descripció | Rendiment | Preu | Import |
|---|---|---|---|---|---|
| O0101 | h | Cap de colla | 0.001 | 31.22 | 0.03 |
| O0102 | h | Oficial 1ª | 0.003 | 29.47 | 0.09 |
| O0110 | h | Peó | 0.003 | 24.49 | 0.07 |
| P0602 | kg | Filferro recuit | 0.008 | 1.8790848 | 0.02 |
| P06101 | m2 | Malla electrosoldada en acer corrugat B500T, de 20x20 cm i 8 mm de diàmetre (material; 23/07/1998) | 1 | 4.812 | 4.81 |
| M0245 | h | Cisalla elèctrica | 0.002 | 4.4751888 | 0.01 |
| M0246 | h | Màquina de doblegar rodó d'acer | 0.002 | 3.5974584 | 0.01 |
| vg | % | Despeses indirectes | 0.035 | 7.2 | 0.25 |
|  |  | Total |  |  | 5.29 |

**E1108** m Vorada de peces de formigó de 8x20 cm tipus jardí
25 m × 21.16 = 529.00

| Amidament | Uts. | Llarg | Parcial |
|---|---|---|---|
| Previsió | 1 | 25 | 25.00 |
| Total |  |  | 25 |

### 15.04 Instal·lacions
Import: 13847.89

**E1211** u Pericó registre 60x60x90 cm, amb tapa (aigua potable, base formigó)
2 u × 200.11 = 400.22
Pericó de registre de dimensions de 60x60x90 cm interiors mínim, per a instal·lacions i serveis, inclòs marc i tapa de fosa dúctil classe B-125, de tipus prefabricat o elaborat in siut amb parets de maó calat "gero" arrebossat i acabat lliscat interior, col·locat sobre solera de graves.

| Codi | Ut | Descripció | Rendiment | Preu |
|---|---|---|---|---|
| O0101 | h | Cap de colla | 0.1 | 31.22 |
| O0102 | h | Oficial 1ª | 0.7 | 29.47 |
| O0110 | h | Peó | 1.3 | 24.49 |
| P0805 | u | Maó massís 29x14x5 cm. a rev. | 185 | 0.144 |
| E0108 | m3 | Morter de ciment elaborat a l'obra | 0.1 | 64.75 |
| P0503 | m3 | Formigó HM-20 posat a l'obra | 0.08 | 80.4 |
| P0841 | m2 | Enlluïment parets exteriors | 2.16 | 24.0077808 |
| P06206 | u | Tapa fosa 680x680x40, marc 700x700, classe B-125 | 1 | 43.14 |
| vg | % | Despeses indirectes | 1.488 | 7.2 |

| Amidament | Uts. | Parcial |
|---|---|---|
| Previsió | 2 | 2.00 |
| Total |  | 2 |

**E101005** m Tub de PEAD corrugat de Ø160 mm doble paret (23/09/2020)
12 m × 7.85 = 94.20
Tub corbable de PEAD de doble paret vermell de 160 mm. de diàmetre nominal, interior llis i exterior corrugat, per a canalització soterrada amb fil guia incorporat, resistència a la compressió 450 N, grau de protecció segons normativa vigent, inclòs part proporcional de maneguets d'unió, col·locat.

| Codi | Ut | Descripció | Rendiment | Preu | Import |
|---|---|---|---|---|---|
| O0102 | h | Oficial 1ª | 0.015 | 29.47 | 0.44 |
| O0110 | h | Peó | 0.015 | 24.49 | 0.37 |
| P091292 | m | Tub PEAD corrugat DN160 mm. (material; 23/09/2020) | 1.05 | 6.288 | 6.60 |
| %1615 | % | Despeses generals (23/09/2020) | 6 % | 7.41 | 0.44 |
|  |  | Total |  |  | 7.85 |

| Amidament | Uts. | Parcial |
|---|---|---|
| Previsió | 12 | 12.00 |
| Total |  | 12 |

**E10109** m Conductor coure tripolar 3x2,5 mm2 soterrada (23/07/1998)
60 m × 3.78 = 226.80
Conductor de coure tripolar 3x2,5 mm2, de desiganció UNE RV 0,6/1 kV, col·locat en línia d'enllumenat soterrada, allotjat en tub corrugat.

| Codi | Ut | Descripció | Rendiment | Preu | Import |
|---|---|---|---|---|---|
| O0101 | h | Cap de colla | 0.01 | 31.22 | 0.312 |
| O0102 | h | Oficial 1ª | 0.03 | 29.47 | 0.884 |
| O0110 | h | Peó | 0.03 | 24.49 | 0.735 |
| P10109 | m | Conductor Cu tripolar 3x2,5 rv 0,6/1 kV | 1.05 | 1.56 | 1.638 |
| % | % | Despeses generals | 6 % | 3.569 | 0.214 |
|  |  | Total |  |  | 3.78 |

| Amidament | Uts. | Parcial |
|---|---|---|
| Previsió | 60 | 60.00 |
| Total |  | 60 |

**E0007** u Pericó de telefonia tipus H de formigó prefabricat amb tapa de fosa B-125,
1 u × 663.42 = 663.42
Pericó de telefonia tipus H de formigó prefabricat amb tapa de fosa B-125, inclòs bastiment de fosa, suports d'ancoratge per a politges i punts de fixació per a regletes, col·locat sobre solera de formigó HM-20 de 15 cm de gruix i reblert lateral amb terra de la pròpia excavació.

| Codi | Ut | Descripció | Rendiment | Preu | Import |
|---|---|---|---|---|---|
| O0101 | h | Cap de colla | 0.5 | 31.22 | 15.610 |
| O0102 | h | Oficial 1ª | 2 | 29.47 | 58.940 |
| O0110 | h | Peó | 4 | 24.49 | 97.960 |
| M0207 | h | Retroexcavadora 100 hp | 0.5 | 71.292 | 35.646 |
| M0211 | h | Corró de llança 650 kg | 0.2 | 11.5341192 | 2.307 |
| M0214 | h | Camió grua 12 tn | 1.5 | 50.484 | 75.726 |
| P01081 | u | Arqueta pref. de formigó tipus H (material; 23/07/1998) | 1 | 191.256 | 191.256 |
| P0111 | u | Tapa pref. de formigó 820x460 mmm B-125 (material) | 2 | 64.164 | 128.328 |
| P0503 | m3 | Formigó HM-20 posat a l'obra | 0.25 | 80.4 | 20.100 |
| %16130 | % | Despeses indirectes | 6 % | 625.873 | 37.552 |
|  |  | Total |  |  | 663.42 |

| Amidament | Uts. | Parcial |
|---|---|---|
| Previsió | 1 | 1.00 |
| Total |  | 1 |

**E10130** m Tritub PEAD de 40 mm de diàmetre per cablejat comunicacions. (23/07/1998)
32 m × 4.11 = 131.52
Tritub de 3 tubs de PEAD de 40 mm de diàmetre per cablejat comunicacions.

| Codi | Ut | Descripció | Rendiment | Preu | Import |
|---|---|---|---|---|---|
| O0101 | h | Cap de colla | 0.01 | 31.22 | 0.31 |
| O0102 | h | Oficial 1ª | 0.02 | 29.47 | 0.59 |
| O0110 | h | Peó | 0.02 | 24.49 | 0.49 |
| P0908 | m | Tub PEAD DN40 mm., PE-100, PN-10 (material; 23/07/1998) | 3.15 | 0.72 | 2.27 |
| A0901 | pp | Elements de muntatge (12/01/2009) | 1 | 0.22032 | 0.22 |
| % | % | Despeses generals | 6 % | 3.88 | 0.23 |
|  |  | Total |  |  | 4.11 |

| Amidament | Uts. | Parcial |
|---|---|---|
| Previsió | 32 | 32.00 |
| Total |  | 32 |

**E10128** u Fonamentació fanal columna h<5m alçada
5 u × 124.44 = 622.20
Fonamentació de fanal amb columna de 5 m d'alçada com a màxim, inclòs excavació, formigó HA-25 i placa amb perns d'ancoratge, totalment acabada.

| Codi | Ut | Descripció | Rendiment | Preu | Import |
|---|---|---|---|---|---|
| O0101 | h | Cap de colla | 0.12 | 31.22 | 3.75 |
| O0110 | h | Peó | 0.48 | 24.49 | 11.76 |
| P1609 | m3 | Excavació de terres | 1 | 13.344 | 13.34 |
| P0505 | m3 | Formigó HA-25 posat a l'obra | 1 | 84 | 84.00 |
| P1680 | u | Placa, perns i cargoleria per ancoratge | 1 | 9.0121896 | 9.01 |
| vg | % | Despeses indirectes | 0.358 | 7.2 | 2.58 |
|  |  | Total |  |  | 124.44 |

| Amidament | Uts. | Parcial |
|---|---|---|
| Previsió | 5 | 5.00 |
| Total |  | 5 |

**E111322** u Columna model NICKOLSON en acer galvanitzat, h=4 m (23/07/1998)
5 u × 395.46 = 1977.30
Columna model NICKOLSON, d'acer galvanitzat apte per resistir ambients marins corrosius, amb una alçada total de 3950 mm, inclou la base i el fust, conductor de coure 3x2,5 mm2, conductor de coure 2x2,5 mm2 per al doble nivell, perns i altres elements auxiliars, instal·lada i connexionada en caixa a l'interior, hissada, aplomada i fixada sobre dau de formigó.

| Codi | Ut | Descripció | Rendiment | Preu |
|---|---|---|---|---|
| O0101 | h | Cap de colla | 0.1 | 31.22 |
| O0102 | h | Oficial 1ª | 0.7 | 29.47 |
| O0110 | h | Peó | 0.7 | 24.49 |
| P990130 | u | Columna tipus NICKOLSON de 4 m d'alçada (material; 23/07/1998) | 1 | 275.316 |
| P10109 | m | Conductor Cu tripolar 3x2,5 rv 0,6/1 kV | 4 | 1.56 |
| P101101 | m | Conductor Cu bipolar 2x2,5 rv 0,6/1 kV | 4 | 1.176 |
| P10209 | pp | Petit material | 1 | 35.8015104 |
| M0214 | h | Camió grua 12 tn | 0.2 | 50.484 |
| % | % | Despeses generals | 6 % |  |

| Amidament | Uts. | Parcial |
|---|---|---|
| Previsió | 5 | 5.00 |
| Total |  | 5 |

**E1115661** u Llumenera model VMAX 54 W LED de Carandini o similar (23/07/1998)
1 u × 641.06 = 641.06
Llumenera model VMAX VMX.L063.V2.F4Q1.SE2.C9 de Carandini ó similar, làmpades LED, 54W, i caixa de fusibles inclòs

| Codi | Ut | Descripció | Rendiment | Preu | Import |
|---|---|---|---|---|---|
| O0101 | h | Cap de colla | 0.15 | 31.22 | 4.68 |
| O0102 | h | Oficial 1ª | 1.05 | 29.47 | 30.94 |
| O0110 | h | Peó | 1.05 | 24.49 | 25.71 |
| P990191 | u | Lluminària Vmax L063.V2.F4Q1 (material; 01/09/2013) | 1 | 482.4 | 482.40 |
| P10209 | pp | Petit material | 1 | 35.8015104 | 35.80 |
| M0214 | h | Camió grua 12 tn | 0.5 | 50.484 | 25.24 |
| % | % | Despeses generals | 6 % | 604.77 | 36.29 |
|  |  | Total |  |  | 641.06 |

| Amidament | Uts. | Parcial |
|---|---|---|
| Previsió | 1 | 1.00 |
| Total |  | 1 |

**E1115662** u Llumenera model VMAX 37 W LED de Carandini o similar L043.V1.F4Q1 (23/07/1998)
5 u × 544.39 = 2721.95
Llumenera model VMAX VMX.L043.V1.F4Q1.SE2.C9 de Carandini ó similar, làmpades LED, 37 W, i caixa de fusibles inclòs

| Codi | Ut | Descripció | Rendiment | Preu | Import |
|---|---|---|---|---|---|
| O0101 | h | Cap de colla | 0.15 | 31.22 | 4.68 |
| O0102 | h | Oficial 1ª | 1.05 | 29.47 | 30.94 |
| O0110 | h | Peó | 1.05 | 24.49 | 25.71 |
| P990192 | u | Lluminària Vmax L043.V1.F4Q1 (material; 01/09/2013) | 1 | 391.2 | 391.20 |
| P10209 | pp | Petit material | 1 | 35.8015104 | 35.80 |
| M0214 | h | Camió grua 12 tn | 0.5 | 50.484 | 25.24 |
| % | % | Despeses generals | 6 % | 513.57 | 30.81 |
|  |  | Total |  |  | 544.39 |

| Amidament | Uts. | Parcial |
|---|---|---|
| Previsió | 5 | 5.00 |
| Total |  | 5 |

**E10215** u Retirada llumenera, inclòs columna, demolició de la fonamentació
1 u × 122.23 = 122.23
Retirada de llumenera, inclòs columna, demolició de la fonamentació, rebliment del forat, càrrega i transport de les runes, fanal, cablejat i de tots els elements a l'abocador controlat, inclòs cànons.

| Codi | Ut | Descripció | Rendiment | Preu |
|---|---|---|---|---|
| O0101 | h | Cap de colla | 0.02 | 31.22 |
| O0102 | h | Oficial 1ª | 0.2 | 29.47 |
| O0110 | h | Peó | 0.8 | 24.49 |
| P0502 | m3 | Formigó HL-150 posat a l'obra | 0.6 | 72.6 |
| P1609 | m3 | Excavació de terres | 0.6 | 13.344 |
| M0214 | h | Camió grua 12 tn | 0.8 | 50.484 |
| vg | % | Despeses indirectes | 0.582 | 7.2 |

| Amidament | Uts. | Parcial |
|---|---|---|
| Previsió | 1 | 1.00 |
| Total |  | 1 |

**E102041** u Desplaçament de fanal, inclòs base de fonamentació.
1 u × 696.03 = 696.03

| Amidament | Uts. | Parcial |
|---|---|---|
| Previsió | 1 | 1.00 |
| Total |  | 1 |

**E10147** u Treballs de col·locació de caixa de companyia de qualsevol tipus empotrada en tanca existent
1 u × 182.91 = 182.91
Treballs de col·locació de caixa de companyia de qualsevol tipus empotrada en tanca existent, inclou tots els treballs necesaris per deixar la partida completament acabada.

| Codi | Ut | Descripció | Rendiment | Preu | Import |
|---|---|---|---|---|---|
| O0101 | h | Cap de colla | 0.15 | 31.22 | 4.68 |
| O0102 | h | Oficial 1ª | 2 | 29.47 | 58.94 |
| O0110 | h | Peó | 4 | 24.49 | 97.96 |
| P09129 | m | Tub corrugat Ø160 mm. (material; 23/07/1998) | 2 | 6.288 | 12.58 |
| vg | % | Despeses indirectes | 1.215 | 7.2 | 8.75 |
|  |  | Total |  |  | 182.91 |

| Amidament | Uts. | Parcial |
|---|---|---|
| Previsió | 1 | 1.00 |
| Total |  | 1 |

**E10145** u Armari de distribució urbana (ADU) LSBT
1 u × 694.18 = 694.18
Subministrament i instal·lació d'armari de distribució urbana (ADU), LSBT, col·locat i muntat.

| Codi | Ut | Descripció | Rendiment | Preu | Import |
|---|---|---|---|---|---|
| O0101 | h | Cap de colla | 0.05 | 31.22 | 1.56 |
| O0102 | h | Oficial 1ª | 0.6 | 29.47 | 17.68 |
| O0110 | h | Peó | 2 | 24.49 | 48.98 |
| M0214 | h | Camió grua 12 tn | 0.3 | 50.484 | 15.15 |
| P0503 | m3 | Formigó HM-20 posat a l'obra | 0.3 | 80.4 | 24.12 |
| P102215 | u | Armari ADU (material; 23/07/1998) | 1 | 548.4 | 548.40 |
| vg | % | Despeses indirectes | 5.32 | 7.2 | 38.30 |
|  |  | Total |  |  | 694.18 |

| Amidament | Uts. | Parcial |
|---|---|---|
| Previsió | 1 | 1.00 |
| Total |  | 1 |

**E10138** u Subministrament i instal·lació de caixa general de protecció tipus CGP de doble aïllament i autoextingible.
1 u × 293.32 = 293.32
Subministrament i instal·lació de caixa general de protecció CGP de polièster reforçat amb fibra de vidre, de fins a 160 A, segons esquema de ENDESA , seccionable en càrrega (BUC) , inclosa base portafusibles trifàsica (sense fusibles), neutre seccionable, borns de connexió i grau de protecció IP-43, IK09, muntada superficialment

| Codi | Ut | Descripció | Rendiment | Preu | Import |
|---|---|---|---|---|---|
| O0101 | h | Cap de colla | 0.25 | 31.22 | 7.81 |
| O0102 | h | Oficial 1ª | 1 | 29.47 | 29.47 |
| O0110 | h | Peó | 1 | 24.49 | 24.49 |
| P10115 | u | Caixa general de protecció, esquema segons companyia (material; 23/07/1998) | 1 | 215.568 | 215.57 |
| vg | % | Despeses indirectes | 2.22 | 7.2 | 15.98 |
|  |  | Total |  |  | 293.32 |

| Amidament | Uts. | Parcial |
|---|---|---|
| Previsió | 1 | 1.00 |
| Total |  | 1 |

**E10141** u Conjunt de protecció i mesura del tipus TMF1 per a subministrament individual superior a 15 kW, per a mesura directa, potència m
1 u × 472.87 = 472.87
Conjunt de protecció i mesura del tipus TMF1 per a subministrament individual superior a 15 kW, per a mesura directa, potència màxima de 43,64 kW, tensió de 400 V, corrent fins a 63 A, format per conjunt de caixes modulars de doble aïllament de polièster reforçat amb fibra de vidre de mides totals 540x810x171 mm, amb base de fusibles (sense incloure els fusibles), sense equip de comptage, amb ICP-M tetrapolar (4P) de 63 A d'intensitat nominal i poder de tall superior a 4,5 kA i sense interruptor diferencial, col·locat superficialment.

| Codi | Ut | Descripció | Rendiment | Preu | Import |
|---|---|---|---|---|---|
| O0101 | h | Cap de colla | 0.25 | 31.22 | 7.81 |
| O0102 | h | Oficial 1ª | 1.25 | 29.47 | 36.84 |
| O0110 | h | Peó | 1.25 | 24.49 | 30.61 |
| P10120 | u | Conjunt de protecció i mesura tipus TMF1 (material; 23/07/1998) | 1 | 371.604 | 371.60 |
| vg | % | Despeses indirectes | 3.613 | 7.2 | 26.01 |
|  |  | Total |  |  | 472.87 |

| Amidament | Uts. | Parcial |
|---|---|---|
| Previsió | 1 | 1.00 |
| Total |  | 1 |

**E101361** u Armari prefabricat monobloc amb pedestal CGP+CS
1 u × 1246.48 = 1246.48
Armari prefabricat monobloc amb pedestal i porta metàl·lica d'acer galvanitzat per a caixa general de protecció i caixa de seccionament de 2150x800x330 mm, col·locat i muntat, segons especificacions tècniques de la Companyia.
.

| Codi | Ut | Descripció | Rendiment | Preu | Import |
|---|---|---|---|---|---|
| O0101 | h | Cap de colla | 1 | 31.22 | 31.22 |
| O0102 | h | Oficial 1ª | 4 | 29.47 | 117.88 |
| O0110 | h | Peó | 4 | 24.49 | 97.96 |
| P10117 | u | Armari monobloc per a CS i CGP amb pedestal (material; 23/07/1998) | 1 | 928.872 | 928.87 |
| %16130 | % | Despeses indirectes | 6 % | 1175.93 | 70.56 |
|  |  | Total |  |  | 1246.48 |

| Amidament | Uts. | Parcial |
|---|---|---|
| Previsió | 1 | 1.00 |
| Total |  | 1 |

**E1208** u Desplaçament de semàfor, fonamentació i connexions
2 u × 1330.6 = 2661.20
Desplaçament de semàfor, inclòs fonamentació i connexions.

| Codi | Ut | Descripció | Rendiment | Preu |
|---|---|---|---|---|
| O0101 | h | Cap de colla | 1.5 | 31.22 |
| O0102 | h | Oficial 1ª | 2.5 | 29.47 |
| O0110 | h | Peó | 12.5 | 24.49 |
| P1609 | m3 | Excavació de terres | 1.5 | 13.344 |
| P1230 | m | Tub PVC DN110 mm., PN 10 | 1 | 3.672 |
| P0503 | m3 | Formigó HM-20 posat a l'obra | 1.5 | 80.4 |
| P10209 | pp | Petit material | 8 | 35.8015104 |
| M0214 | h | Camió grua 12 tn | 8 | 50.484 |
| vg | % | Despeses indirectes | 9.644 | 7.2 |

| Amidament | Uts. | Parcial |
|---|---|---|
| Previsió | 2 | 2.00 |
| Total |  | 2 |

### 15.05 Fonamentació i estructures
Import: 13258.6

**E0535** m2 Membrana drenant HDPE nòduls de 8 mm > 300 kN/m2 (12/01/2009)
60 m2 × 19.88 = 1192.80
Membrana drenant de polietilè d'alta densitat HDPE amb nòduls de 8 mm de gruix amb làmina drenant de polipropilè, unida per termofusió a un geotèxtil no teixit de polipropilè, amb resistència a la compressió > 300 kN/m2, resistent als agents químics, arrels, a la contaminació de fongs i bacteris, no degradable, fixada mecànicament en paraments verticals, inclòs pèrdues per retalls i encavalcaments, totalment col·locada.

| Codi | Ut | Descripció | Rendiment | Preu | Import |
|---|---|---|---|---|---|
| O0110 | h | Peó | 0.08 | 24.49 | 1.96 |
| O0101 | h | Cap de colla | 0.02 | 31.22 | 0.62 |
| O0102 | h | Oficial 1ª | 0.08 | 29.47 | 2.36 |
| P2009 | m2 | Làmina PEAD nòduls 8 mm, feltre PP, làmina PE i resist. 400 kN/m2 (material; 23/09/2020) | 1.1 | 8.832 | 9.72 |
| P0604 | kg | Claus d'acer zincats | 2 | 2.0521584 | 4.10 |
| %16134 | % | Despeses indirectes | 6 % | 18.76 | 1.13 |
|  |  | Total |  |  | 19.88 |

| Amidament | Uts. | Parcial |
|---|---|---|
| Previsió | 60 | 60.00 |
| Total |  | 60 |

**E0105** m2 Impermeabilització de tauler de pont amb membrana de betum asfàltic (29/06/2020)
15 m2 × 6.05 = 90.75
Impermeabilització de tauler de pont amb làmina de betum asfàltic, inclòs pèrdues per retalls i encavalcaments, totalment acabat.

| Codi | Ut | Descripció | Rendiment | Preu | Import |
|---|---|---|---|---|---|
| A0802 | h | Equip de maquinària especial de fixació de làmina de betum asfàltic (29/06/2020) | 0.12 | 2.148 | 0.26 |
| O0102 | h | Oficial 1ª | 0.08 | 29.47 | 2.36 |
| P2005 | kg | Oxiasfalt sacs, OA 80725, en cal (material; 29/06/2020) | 2 | 0.18 | 0.36 |
| P2006 | m2 | Làmina bet.modif.n/proteg.LBM(SBS)40_FV+FP 50g/m2, 130 g/m2 (material; 29/06/2020) | 1.05 | 2.52 | 2.65 |
| P2004 | kg | Emulsió bituminosa tipus ED negre (material; 29/06/2020) | 0.3 | 0.252 | 0.08 |
| %16132 | % | Despeses indirectes (29/06/2020) | 6 % | 5.71 | 0.34 |
|  |  | Total |  |  | 6.05 |

| Amidament | Uts. | Parcial |
|---|---|---|
| Previsió | 15 | 15.00 |
| Total |  | 15 |

**E0533** m2 Pintura bituminosa en extradós de murs (tres capes) (23/07/1998)
60 m2 × 2.96 = 177.60

| Codi | Ut | Descripció | Rendiment | Preu | Import |
|---|---|---|---|---|---|
| O0102 | h | Oficial 1ª | 0.02 | 29.47 | 0.59 |
| O0110 | h | Peó | 0.08 | 24.49 | 1.96 |
| P0412 | kg | Emulsió bituminosa tipus C50BF4 IMP (material; 23/07/1998) | 1.8 | 0.228 | 0.41 |
|  |  | Total |  |  | 2.96 |

| Amidament | Uts. | Parcial |
|---|---|---|
| Previsió | 60 | 60.00 |
| Total |  | 60 |

**E0531** m Formació de mitja canya en alçats amb morter especial (23/07/1998)
20 m × 17.4 = 348.00
Formació de mitja canya en alçats amb morter especial, amb una secció total de 50x15 cm.

| Amidament | Uts. | Parcial |
|---|---|---|
| Previsió | 20 | 20.00 |
| Total |  | 20 |

**E0519** m3 Muntatge i desmuntatge de cindri amb apuntalament metàl·lic
15 m3 × 15.19 = 227.85
Muntatge i desmuntatge de cindri amb apuntalament metàl·lic, totalment instal·lat, inclosa preparació de la base.

| Codi | Ut | Descripció | Rendiment | Preu | Import |
|---|---|---|---|---|---|
| O0101 | h | Cap de colla | 0.04 | 31.22 | 1.25 |
| O0102 | h | Oficial 1ª | 0.1 | 29.47 | 2.95 |
| O0110 | h | Peó | 0.15 | 24.49 | 3.67 |
| P0708 | m3 | Bastida metàl·lica. (material; 01/04/2009) | 1 | 5.9388 | 5.94 |
| M0215 | h | Grua autopropulsada de 25 tn (maquinària; 12/01/2009) | 0.01 | 60.2172504 | 0.60 |
| vg | % | Despeses indirectes | 0.108 | 7.2 | 0.78 |
|  |  | Total |  |  | 15.19 |

| Amidament | Uts. | Parcial |
|---|---|---|
| Previsió | 15 | 15.00 |
| Total |  | 15 |

**E0517** kg Acer especial B-500S de límit elàstic 500 N/mm2 en barres corrugades
780 kg × 1.48 = 1154.40

| Amidament | Uts. | Parcial |
|---|---|---|
| Previsió | 780 | 780.00 |
| Total |  | 780 |

**E0518** kg Acer en perfils laminats tipus IPN,IPE,HEB,HEA,HEM,UPN
120 kg × 2.73 = 327.60
Acer en perfils laminats, galvanitzat en calent, amb capa d'imprimació d'adherència, 2 capes de poliuretà alifàtic, tipus IPN,IPE,HEB,HEA,HEM,UPN,col.locat a l'obra amb soldadura.

| Codi | Ut | Descripció | Rendiment | Preu | Import |
|---|---|---|---|---|---|
| O0101 | h | Cap de colla | 0.005 | 31.22 | 0.16 |
| O0102 | h | Oficial 1ª | 0.02 | 29.47 | 0.59 |
| O0110 | h | Peó | 0.02 | 24.49 | 0.49 |
| P0608 | kg | Acer en perfils laminats (material; 01/04/2009) | 1 | 1.1514 | 1.15 |
| M0235 | h | Equip de soldadura elèctrica | 0.01 | 17.4557088 | 0.17 |
| M0226 | h | Grup electrògen de 20/30 kVA | 0.005 | 5.686704 | 0.03 |
| vg | % | Despeses indirectes | 0.02 | 7.2 | 0.14 |
|  |  | Total |  |  | 2.73 |

| Amidament | Uts. | Parcial |
|---|---|---|
| Previsió | 120 | 120.00 |
| Total |  | 120 |

**E0515** m2 Encofrat de fusta per a fonaments i/o formigó ocult
14 m2 × 30.55 = 427.70
Encofrat de fusta per a fonaments i formigó ocult, col·locat.

| Codi | Ut | Descripció | Rendiment | Preu | Import |
|---|---|---|---|---|---|
| O0101 | h | Cap de colla | 0.02 | 31.22 | 0.624 |
| O0102 | h | Oficial 1ª | 0.11 | 29.47 | 3.242 |
| O0110 | h | Peó | 0.11 | 24.49 | 2.694 |
| P0602 | kg | Filferro recuit | 0.3 | 1.8790848 | 0.564 |
| P0604 | kg | Claus d'acer zincats | 0.15 | 2.0521584 | 0.308 |
| P0701 | m | Tauló de fusta de pi | 2 | 0.5068584 | 1.014 |
| P0702 | m3 | Llata de fusta de pi | 0.001 | 346.1472 | 0.346 |
| P0704 | m2 | Tauler de fusta de pi 22 mm. | 1 | 18.0588 | 18.059 |
| P0706 | u | Puntal telescòpic. | 0.05 | 13.5491904 | 0.677 |
| P0707 | l | Desencofrant | 0.05 | 1.916172 | 0.096 |
| M0214 | h | Camió grua 12 tn | 0.025 | 50.484 | 1.262 |
| vg | % | Despeses indirectes | 0.231 | 7.2 | 1.663 |
|  |  | Total |  |  | 30.55 |

| Amidament | Uts. | Parcial |
|---|---|---|
| Previsió | 14 | 14.00 |
| Total |  | 14 |

**E0516** m2 Encofrat de fusta per a formigó vist
110 m2 × 38.62 = 4248.20

| Amidament | Uts. | Parcial |
|---|---|---|
| Previsió | 110 | 110.00 |
| Total |  | 110 |

**E0506** m3 Formigó HA-30 fonaments i soleres
12 m3 × 101.87 = 1222.44
Formigó tipus HA-30 en fonaments, elaborat en planta,col·locat.

| Codi | Ut | Descripció | Rendiment | Preu | Import |
|---|---|---|---|---|---|
| O0101 | h | Cap de colla | 0.025 | 31.22 | 0.78 |
| O0102 | h | Oficial 1ª | 0.06 | 29.47 | 1.77 |
| O0110 | h | Peó | 0.1 | 24.49 | 2.45 |
| P0507 | m3 | Formigó HA-30 posat a l'obra (material; 23/07/1998) | 1.02 | 90.048 | 91.85 |
| M0225 | h | Vibrador | 0.1 | 2.51 | 0.25 |
| vg | % | Despeses indirectes | 0.662 | 7.2 | 4.77 |
|  |  | Total |  |  | 101.87 |

| Amidament | Uts. | Parcial |
|---|---|---|
| Previsió | 12 | 12.00 |
| Total |  | 12 |

**E0508** m3 Formigó HA-25 alçats
8 m3 × 105.58 = 844.64
Formigó tipus HA-25 en alçats, elaborat en planta, col·locat.

| Codi | Ut | Descripció | Rendiment | Preu | Import |
|---|---|---|---|---|---|
| O0101 | h | Cap de colla | 0.03 | 31.22 | 0.94 |
| O0102 | h | Oficial 1ª | 0.08 | 29.47 | 2.36 |
| O0110 | h | Peó | 0.12 | 24.49 | 2.94 |
| P0505 | m3 | Formigó HA-25 posat a l'obra | 1.02 | 84 | 85.68 |
| M0225 | h | Vibrador | 0.1 | 2.51 | 0.25 |
| M0234 | h | Camió amb bomba de formigonar | 0.08 | 106.7 | 8.54 |
| vg | % | Despeses indirectes | 0.677 | 7.2 | 4.87 |
|  |  | Total |  |  | 105.58 |

| Amidament | Uts. | Parcial |
|---|---|---|
| Previsió | 8 | 8.00 |
| Total |  | 8 |

**E0509** m3 Formigó HA-30 alçats
6 m3 × 112.22 = 673.32
Formigó tipus HA-30 en alçats, elaborat en planta, col·locat.

| Codi | Ut | Descripció | Rendiment | Preu | Import |
|---|---|---|---|---|---|
| O0101 | h | Cap de colla | 0.03 | 31.22 | 0.94 |
| O0102 | h | Oficial 1ª | 0.08 | 29.47 | 2.36 |
| O0110 | h | Peó | 0.12 | 24.49 | 2.94 |
| P0507 | m3 | Formigó HA-30 posat a l'obra | 1.02 | 90.048 | 91.85 |
| M0225 | h | Vibrador | 0.1 | 2.51 | 0.25 |
| M0234 | h | Camió amb bomba de formigonar | 0.08 | 106.7 | 8.54 |
| vg | % | Despeses indirectes | 0.741 | 7.2 | 5.34 |
|  |  | Total |  |  | 112.22 |

| Amidament | Uts. | Parcial |
|---|---|---|
| Previsió | 6 | 6.00 |
| Total |  | 6 |

**E0501** m3 Formigó HL-150 solera neteja
12 m3 × 84.95 = 1019.40

| Amidament | Uts. | Parcial |
|---|---|---|
| Previsió | 12 | 12.00 |
| Total |  | 12 |

**E0424** m2 Aplacat de pedra rejuntat amb morter de ciment sobre solera de formigó
10 m2 × 73.36 = 733.60
Aplacat de pedra rejuntat amb morter de ciment, sobre solera de formigó HM-20, totalment acabat.

| Codi | Ut | Descripció | Rendiment | Preu | Import |
|---|---|---|---|---|---|
| O0101 | h | Cap de colla | 0.08 | 31.22 | 2.50 |
| O0102 | h | Oficial 1ª | 0.9 | 29.47 | 26.52 |
| O0110 | h | Peó | 0.9 | 24.49 | 22.04 |
| P0313 | m3 | Pedra calcària posada a l'obra (material; 12/01/2009) | 0.07 | 143.8117992 | 10.07 |
| P0503 | m3 | Formigó HM-20 posat a l'obra | 0.1 | 80.4 | 8.04 |
| E0108 | m3 | Morter de ciment elaborat a l'obra | 0.01 | 64.75 | 0.65 |
| vg | % | Despeses indirectes | 0.492 | 7.2 | 3.54 |
|  |  | Total |  |  | 73.36 |

| Amidament | Uts. | Parcial |
|---|---|---|
| Previsió | 10 | 10.00 |
| Total |  | 10 |

**E0012** m2 Mur de maçoneria de pedra ordinària procedent de la pròpia obra,
3 m2 × 190.1 = 570.30
Mur de maçoneria de pedra ordinària procedent de la pròpia obra, a una cara vista, de fins a 50 cm de gruix, col·locada i rejuntada amb morter de ciment elaborat a l'obra, inclòs preparació de les pedres, armat lleuger en extradós, fonamentació amb formigó tipus HM-20, aplomat, totalment acabat.

| Codi | Ut | Descripció | Rendiment | Preu |
|---|---|---|---|---|
| O0101 | h | Cap de colla | 0.2 | 31.22 |
| O0102 | h | Oficial 1ª | 1.6 | 29.47 |
| O0110 | h | Peó | 1.6 | 24.49 |
| M0207 | h | Retroexcavadora 100 hp | 0.1 | 71.292 |
| P0503 | m3 | Formigó HM-20 posat a l'obra | 0.3 | 80.4 |
| P0505 | m3 | Formigó HA-25 posat a l'obra | 0.25 | 84 |
| P0402 | m3 | Morter de ciment elaborat a l'obra. (material; 30/03/2005) | 0.2 | 75.936 |
| P0607 | kg | Acer corrugat B500S en barres | 5.5 | 1.104 |
| P0708 | m3 | Bastida metàl·lica. | 1 | 5.9388 |
| P1609 | m3 | Excavació de terres | 0.55 | 13.344 |
| %16130 | % | Despeses indirectes | 6 % |  |

| Amidament | Uts. | Llarg | Ample | Parcial |
|---|---|---|---|---|
| Previsió | 1 | 2 | 1.5 | 3.00 |
| Total |  |  |  | 3 |

### 15.06 Tancaments i revestiments
Import: 4999.67

**E0645** m2 Feltre geotextil de polipropilè 125 g/m2
120 m2 × 2.72 = 326.40

| Amidament | Uts. | Parcial |
|---|---|---|
| Previsió | 120 | 120.00 |
| Total |  | 120 |

**E04216** m Peça de coronació de muret de 20 cm d'amplada
10 m × 15.07 = 150.70
Peça de coronoació de muret de 20 cm de gruix de peces prefabricades de 40x20x5, de color blanc, col·locada amb morter blanc.

| Codi | Ut | Descripció | Rendiment | Preu | Import |
|---|---|---|---|---|---|
| O0101 | h | Cap de colla | 0.04 | 31.22 | 1.25 |
| O0102 | h | Oficial 1ª | 0.15 | 29.47 | 4.42 |
| O0110 | h | Peó | 0.15 | 24.49 | 3.67 |
| P5017 | u | Peça de coronoació muret, 20 cm d'amplada (material; 07/11/2017) | 2.5 | 1.86 | 4.65 |
| E0108 | m3 | Morter de ciment elaborat a l'obra | 0.005 | 64.75 | 0.32 |
| vg | % | Despeses indirectes | 0.105 | 7.2 | 0.76 |
|  |  | Total |  |  | 15.07 |

| Amidament | Uts. | Parcial |
|---|---|---|
| Previsió | 10 | 10.00 |
| Total |  | 10 |

**E1159** m Mur de pedra seca, h<60cm
2 m × 148.18 = 296.36
Construcció i reconstrucció de murs de pedra seca, fins una alçada màxima de 60 cm, segons s'especifica a la cartografia.

| Codi | Ut | Descripció | Rendiment | Preu | Import |
|---|---|---|---|---|---|
| O0101 | h | Cap de colla | 0.368 | 31.22 | 11.49 |
| O0102 | h | Oficial 1ª | 2 | 29.47 | 58.94 |
| O0110 | h | Peó | 2 | 24.49 | 48.98 |
| P0313 | m3 | Pedra calcària posada a l'obra | 0.15 | 143.8117992 | 21.57 |
| vg | % | Despeses indirectes | 1 | 7.2 | 7.20 |
|  |  | Total |  |  | 148.18 |

| Amidament | Uts. | Parcial |
|---|---|---|
| Previsió | 2 | 2.00 |
| Total |  | 2 |

**E04215** m2 Arrebossat reglejat sobre parament vertical exterior, a 3,00 m d'alçària, com a màxim, amb morter ús corrent (GP) de designació
38 m2 × 28.2 = 1071.60

| Amidament | Uts. | Parcial |
|---|---|---|
| Previsió | 38 | 38.00 |
| Total |  | 38 |

**E0414** m2 Emmacat de pedra travada acabat rústic
20 m2 × 71.33 = 1426.60
Emmacat de pedra de la zona, col.locada de forma irregular i travada sobre base de formigó tipus HM-20 de 10 cm de gruix, inclòs l'excavació, rebaix i encaixonat de les terres, totalment col.locada.

| Codi | Ut | Descripció | Rendiment | Preu | Import |
|---|---|---|---|---|---|
| O0101 | h | Cap de colla | 0.1 | 31.22 | 3.12 |
| O0102 | h | Oficial 1ª | 0.6 | 29.47 | 17.68 |
| O0110 | h | Peó | 1.2 | 24.49 | 29.39 |
| P0327 | m3 | Matacà de pedra gran. fonaments (material; 12/01/2009) | 0.242 | 16.7757768 | 4.06 |
| E0108 | m3 | Morter de ciment elaborat a l'obra | 0.05 | 64.75 | 3.24 |
| P0503 | m3 | Formigó HM-20 posat a l'obra | 0.13 | 80.4 | 10.45 |
| vg | % | Despeses indirectes | 0.471 | 7.2 | 3.39 |
|  |  | Total |  |  | 71.33 |

| Amidament | Uts. | Parcial |
|---|---|---|
| Previsió | 20 | 20.00 |
| Total |  | 20 |

**E04121** t Escullera amb blocs pedra calcària 800-1500 kg
28 t × 32.77 = 917.56
Escullera amb blocs de pedra calcària de 800 kg a 1500 kg, com a màxim, col·locats amb pala carregadora, inclòs càrrega i transport.

| Codi | Ut | Descripció | Rendiment | Preu | Import |
|---|---|---|---|---|---|
| O0101 | h | Cap de colla | 0.01 | 31.22 | 0.31 |
| O0102 | h | Oficial 1ª | 0.04 | 29.47 | 1.18 |
| O0110 | h | Peó | 0.1 | 24.49 | 2.45 |
| P03261 | t | Bloc pedra calcària esc. >800 kg (material; 23/07/1998) | 1 | 24.876 | 24.88 |
| M0205 | h | Pala carregadora sobre orugues | 0.015 | 88.02 | 1.32 |
| M0212B | h | Camió de trabuc 16 m³ | 0.015 | 54.48 | 0.82 |
| vg | % | Despeses indirectes | 0.251 | 7.2 | 1.81 |
|  |  | Total |  |  | 32.77 |

| Amidament | Uts. | Parcial |
|---|---|---|
| Previsió | 28 | 28.00 |
| Total |  | 28 |

**E0413** m2 Escullera concertada pedra calcària 400-800 kg., rejuntat amb formigó
15 m2 × 54.03 = 810.45
Escullera concertada de amb blocs de pedra calcària de 400 a 800 kg., inclòs rejuntat de formigó tipus HM-20, totalment col.locada.

| Codi | Ut | Descripció | Rendiment | Preu | Import |
|---|---|---|---|---|---|
| O0101 | h | Cap de colla | 0.025 | 31.22 | 0.78 |
| O0102 | h | Oficial 1ª | 0.05 | 29.47 | 1.47 |
| O0110 | h | Peó | 0.162 | 24.49 | 3.97 |
| P03251 | t | Bloc pedra calcària.esc.400-800 kg | 1.43 | 21.3 | 30.46 |
| P0503 | m3 | Formigó HM-20 posat a l'obra | 0.06 | 80.4 | 4.82 |
| M0204 | h | Pala carregadora pneumàtics | 0.054 | 69.9217344 | 3.78 |
| M0212B | h | Camió de trabuc 16 m³ | 0.108 | 54.48 | 5.88 |
| vg | % | Despeses indirectes | 0.399 | 7.2 | 2.87 |
|  |  | Total |  |  | 54.03 |

| Amidament | Uts. | Parcial |
|---|---|---|
| Previsió | 15 | 15.00 |
| Total |  | 15 |

### 15.07 Senyalització, abalisament i sistemes de contenció
Import: 117871.47

**E0780** u Balisa cilíndrica H-75, nivell 2 HI , h=75cm
3 u × 47.99 = 143.97
Balisa cilíndrica tipus H-75, nivell 2 HI , 75 cm d'alçada , fabricada en polietilè amb memòria de forma i alta resistència a cops de vehicles a baixa i alta velocitat; amb dues bandes reflectants de nivell 2 de retrorreflectància de 100 mm d'amplada, totalment col·locada

| Codi | Ut | Descripció | Rendiment | Preu | Import |
|---|---|---|---|---|---|
| O0102 | h | Oficial 1ª | 0.3 | 29.47 | 8.84 |
| O0110 | h | Peó | 0.3 | 24.49 | 7.35 |
| P14770 | u | Balisa cilíndrica H-75, alçada 75 cm, nivell reflectant 3 (material; 23/07/1998) | 1 | 25.2 | 25.20 |
| M0214 | h | Camió grua 12 tn | 0.08 | 50.484 | 4.04 |
| vg | % | Despeses indirectes | 0.355 | 7.2 | 2.56 |
|  |  | Total |  |  | 47.99 |

| Amidament | Uts. | Parcial |
|---|---|---|
| Previsió | 3 | 3.00 |
| Total |  | 3 |

**E0784** u Balisa solar de 3 LED de 8 mm. a una cara
6 u × 72.74 = 436.44
Balisa de senyalització solar de 3 LED de 8 mm. a una cara amb llum blanca intermitent instal·lada amb resina epoxi.

| Codi | Ut | Descripció | Rendiment | Preu | Import |
|---|---|---|---|---|---|
| O0102 | h | Oficial 1ª | 0.075 | 29.47 | 2.21 |
| O0110 | h | Peó | 0.075 | 24.49 | 1.84 |
| P0784 | u | Balisa solar de led (material; 02/09/2009) | 1 | 48 | 48.00 |
| P0785 | u | pp resina i altres (material; 02/09/2009) | 1 | 15.6 | 15.60 |
| M0214 | h | Camió grua 12 tn | 0.02 | 50.484 | 1.01 |
| vg | % | Despeses indirectes | 0.566 | 7.2 | 4.08 |
|  |  | Total |  |  | 72.74 |

| Amidament | Uts. | Parcial |
|---|---|---|
| Previsió | 6 | 6.00 |
| Total |  | 6 |

**E07812** u Pilona flexible d'alta resisitència de Ø100 element delimitador
571 u × 62.13 = 35476.23

**E07082** m Pintura en vorades de color alternatiu blanc i vermell
54 m × 7.13 = 385.02
Pintura acrílica amb base solvent aplicada en vorades de qualsevol mida de color alternatiu blanc i vermell amb microesferes de vidre, totalment acabada.

| Codi | Ut | Descripció | Rendiment | Preu | Import |
|---|---|---|---|---|---|
| O0101 | h | Cap de colla | 0.05 | 31.22 | 1.56 |
| O0110 | h | Peó | 0.14 | 24.49 | 3.43 |
| M0220 | h | Escombradora autopropulsada | 0.002 | 50.58 | 0.10 |
| M0224 | h | Màquina pintura bandes autop. | 0.012 | 49.882284 | 0.60 |
| P14220 | kg | Pintura | 0.385 | 2.719728 | 1.05 |
| P14210 | kg | Microesferes de vidre | 0.095 | 1.1497032 | 0.11 |
| vg | % | Despeses indirectes | 0.039 | 7.2 | 0.28 |
|  |  | Total |  |  | 7.13 |

| Amidament | Uts. | Parcial |
|---|---|---|
| previsió | 54 | 54.00 |
| Total |  | 54 |

**E0731** u Retirada de senyal o cartell
10 u × 19.47 = 194.70

| Amidament | Uts. | Parcial |
|---|---|---|
|  | 5 | 5.00 |
|  | 1 | 1.00 |
|  | 4 | 4.00 |
| Subtotal |  | 10.00 |
| Total |  | 10 |

**E0748** m2 Fletxa d'acer, nivell 2 HIP, amb guies d'alumini
1 m2 × 285.9 = 285.90
Fletxa d'acer, nivell 2 HIP, amb guies d'alumini, col·locada.

| Codi | Ut | Descripció | Rendiment | Preu | Import |
|---|---|---|---|---|---|
| O0101 | h | Cap de colla | 0.15 | 31.22 | 4.68 |
| O0102 | h | Oficial 1ª | 0.3 | 29.47 | 8.84 |
| O0110 | h | Peó | 0.4 | 24.49 | 9.80 |
| P1475 | m2 | Fletxa d'acer HI amb guies d'alumini (material; 12/01/2009) | 1 | 246.62988 | 246.63 |
| vg | % | Despeses indirectes | 2.215 | 7.2 | 15.95 |
|  |  | Total |  |  | 285.9 |

| Amidament | Uts. | Parcial |
|---|---|---|
| previsió | 1 | 1.00 |
| Total |  | 1 |

**E0751** u Placa circular d'alumini Ø60 cm, nivell 2 HIP
1 u × 102.38 = 102.38
Placa circular d'alumini per a senyals de trànsit de Ø= 60 cm, nivell 2 HIP, inclòs ancoratges i cargoleria.

| Codi | Ut | Descripció | Rendiment | Preu | Import |
|---|---|---|---|---|---|
| O0102 | h | Oficial 1ª | 0.175 | 29.47 | 5.16 |
| O0110 | h | Peó | 0.2 | 24.49 | 4.90 |
| P14820 | u | Placa rodona alumini reflect. 60 cm. (material; 12/01/2009) | 1 | 86.6233368 | 86.62 |
| vg | % | Despeses indirectes | 0.791 | 7.2 | 5.70 |
|  |  | Total |  |  | 102.38 |

| Amidament | Uts. | Parcial |
|---|---|---|
| previsió | 1 | 1.00 |
| Total |  | 1 |

**E07521** u Placa triangular d'alumini L= 90 cm, nivell 2 HIP
1 u × 135.17 = 135.17

| Amidament | Uts. | Parcial |
|---|---|---|
| previsió | 1 | 1.00 |
| Total |  | 1 |

**E0754** u Placa quadrada d'alumini, L=60 cm, nivell 2 HIP
1 u × 104.83 = 104.83

| Amidament | Uts. | Parcial |
|---|---|---|
| previsió | 1 | 1.00 |
| Total |  | 1 |

**E0716** u Placa reflectora quadrada de 90 cm. costat, nivell 2 HIP
1 u × 260.57 = 260.57

| Amidament | Uts. | Parcial |
|---|---|---|
| previsió | 1 | 1.00 |
| Total |  | 1 |

**E0724** m2 Cartell reflector en planxa o lamel·les
1 m2 × 364.1 = 364.10
Cartell reflector d'acer galvanitzat en planxa o lamel·les perfilades per a senyals d'informació i d'orientació, nivell 2 HIP, inclòs ancoratges i cargoleria.

| Codi | Ut | Descripció | Rendiment | Preu | Import |
|---|---|---|---|---|---|
| O0101 | h | Cap de colla | 0.15 | 31.22 | 4.68 |
| O0102 | h | Oficial 1ª | 0.6 | 29.47 | 17.68 |
| O0110 | h | Peó | 0.6 | 24.49 | 14.69 |
| P1411 | m2 | Cartell (material; 12/01/2009) | 1 | 306.8100432 | 306.81 |
| vg | % | Despeses indirectes | 2.811 | 7.2 | 20.24 |
|  |  | Total |  |  | 364.1 |

| Amidament | Uts. | Parcial |
|---|---|---|
| previsió | 1 | 1.00 |
| Total |  | 1 |

**E0738** m Pal d'alumini anoditzat color plata, Ø60 mm.
3 m × 24.91 = 74.73

| Amidament | Uts. | Parcial |
|---|---|---|
| previsió | 3 | 3.00 |
| Total |  | 3 |

**E5403** m2 Pintat de parament horitzontal o vertical de formigó amb color òxid ocre
20 m2 × 11.43 = 228.60

| Amidament | Uts. | Parcial |
|---|---|---|
| previsió | 20 | 20.00 |
| Total |  | 20 |

**E0737** m Pintura d'ampit o barana metàl·lica de pont color RAL a determinar
15 m × 49.4 = 741.00
Pintura d'ampit o barana metàl·lica de pont o obres de pas amb un mínim d'una capa d'emprimació anticorrosiva i dues capes de color RAL a determinar, amb túnel de polimeritzat inclòs després de l'aplicació de cada capa.

| Codi | Ut | Descripció | Rendiment | Preu | Import |
|---|---|---|---|---|---|
| O0101 | h | Cap de colla | 0.05 | 31.22 | 1.56 |
| O0102 | h | Oficial 1ª | 0.6 | 29.47 | 17.68 |
| O0110 | h | Peó | 0.6 | 24.49 | 14.69 |
| P1903 | kg | Pintura d'emprimació | 0.3 | 7.6770504 | 2.30 |
| P1904 | kg | Pintura | 2 × 0.6 | 8.6413176 | 10.37 |
| %1613 | % | Despeses indirectes | 6 % | 46.60 | 2.80 |
|  |  | Total |  |  | 49.4 |

| Amidament | Uts. | Parcial |
|---|---|---|
| previsió | 15 | 15.00 |
| Total |  | 15 |

**E1160** m Tanca mixta ferro-fusta fabricada per mòduls travessers de ferro galvanitzat (23/07/1998)
10 m × 178.78 = 1787.80
Tanca mixta de ferro-fusta fabricada per mòduls travessers de ferro galvanitzat amb pilars de fusta cada 2 m amb un tap metàl.lic galvanitzat a la testa i llistons de fusta rectangulars col·locats verticalment de pi flandes tractat a l’autoclau nivell IV amb la impregnació realitzada per mitjà del sistema Bethel buit-pressió a base de sals hidrosolubles lliures de crom i arsèni, d' 1 m d'alçària, inclòs el subministrament i transport a l'obra, completament muntada i instal·lada.

| Codi | Ut | Descripció | Rendiment | Preu | Import |
|---|---|---|---|---|---|
| M0214 | h | Camió grua 12 tn | 0.3 | 50.484 | 15.15 |
| O0101 | h | Cap de colla | 0.05 | 31.22 | 1.56 |
| O0110 | h | Peó | 0.3 | 24.49 | 7.35 |
| O0102 | h | Oficial 1ª | 0.3 | 29.47 | 8.84 |
| P1609 | m3 | Excavació de terres | 0.13 | 13.344 | 1.73 |
| P0503 | m3 | Formigó HM-20 posat a l'obra | 0.1 | 80.4 | 8.04 |
| P2190 | m | Tanca mixta ferro-fusta 1m alçària (material; 23/09/2020) | 1 | 126 | 126.00 |
| %16134 | % | Despeses indirectes | 6 % | 168.67 | 10.12 |
|  |  | Total |  |  | 178.78 |

| Amidament | Uts. | Parcial |
|---|---|---|
| previsió | 10 | 10.00 |
| Total |  | 10 |

**E0735** ut Increment per unitat de pal de perfil "en C" tipus CPN C-120 soldat en placa base fixada amb perns
20 ut × 76.47 = 1529.40

| Amidament | Uts. | Parcial |
|---|---|---|
| previsió | 20 | 20.00 |
| Total |  | 20 |

**E11983** ut Abatiment de 4 metres per barrera mixta fusta metall (23/07/1998)
1 ut × 379.13 = 379.13
Abatiment de 4 metres per barrera mixta fusta i metall.

| Codi | Ut | Descripció | Rendiment | Preu | Import |
|---|---|---|---|---|---|
| M0253 | h | Màquina per a clavar muntants metàl·lics | 0.04 | 52.7627232 | 2.11 |
| O0101 | h | Cap de colla | 0.05 | 31.22 | 1.56 |
| O0110 | h | Peó | 0.1 | 24.49 | 2.45 |
| O0102 | h | Oficial 1ª | 0.1 | 29.47 | 2.95 |
| P1197 | m | Barrera de seguretat de fusta-metall G2M (material; 23/09/2020) | 4 | 87.048 | 348.19 |
| P1609 | m3 | Excavació de terres | 0.03 | 13.344 | 0.40 |
| %16134 | % | Despeses indirectes | 6 % | 357.66 | 21.46 |
|  |  | Total |  |  | 379.13 |

| Amidament | Uts. | Parcial |
|---|---|---|
| previsió | 1 | 1.00 |
| Total |  | 1 |

**E11984** m Barrera de seguretat mixta de fusta i acer tipus BEAM-N2-S4R
20 m × 115.46 = 2309.20

| Amidament | Uts. | Parcial |
|---|---|---|
| previsió | 20 | 20.00 |
| Total |  | 20 |

**E07032** m Muntatge de barrera aprofitada sobre suport existent
20 m × 7.67 = 153.40

| Codi | Ut | Descripció | Rendiment | Preu | Import |
|---|---|---|---|---|---|
| O0101 | h | Cap de colla | 0.04 | 31.22 | 1.25 |
| O0102 | h | Oficial 1ª | 0.1 | 29.47 | 2.95 |
| O0110 | h | Peó | 0.1 | 24.49 | 2.45 |
| P1425 | u | Part proporcional de petit material per a muntatge de barreres (material; 23/07/1998) | 1 | 0.12 | 0.12 |
| vg | % | Despeses indirectes | 0.125 | 7.2 | 0.90 |
|  |  | Total |  |  | 7.67 |

| Amidament | Uts. | Parcial |
|---|---|---|
| previsió | 20 | 20.00 |
| Total |  | 20 |

**E119712** u Terminal en forma de cua de peix mixt de fusta-metall
1 u × 92.37 = 92.37
Terminal en forma de cua de peix per a barrera de seguretat mixta de fusta-metall, secció doble ona, inclòs elements de fixació, peça reflectora, totalment col·locat.

| Codi | Ut | Descripció | Rendiment | Preu | Import |
|---|---|---|---|---|---|
| O0101 | h | Cap de colla | 0.02 | 31.22 | 0.62 |
| O0102 | h | Oficial 1ª | 0.05 | 29.47 | 1.47 |
| O0110 | h | Peó | 0.05 | 24.49 | 1.22 |
| P1448 | u | Terminal en forma de cua de peix mixta de fusta-metall (material; 23/07/1998) | 1 | 76.32 | 76.32 |
| P1424 | u | Part proporc. mater. barreres | 1 | 7.53864 | 7.54 |
| vg | % | Despeses indirectes | 0.722 | 7.2 | 5.20 |
|  |  | Total |  |  | 92.37 |

| Amidament | Uts. | Parcial |
|---|---|---|
| previsió | 1 | 1.00 |
| Total |  | 1 |

**E07016** m Pantalla de protecció de motociclistes SPM-ES4TUB
80 m × 23.54 = 1883.20
Sistema de protecció de motociclistes tipus BMSNA4/120 g (SPM-ES4TUB) en barreres de seguretat flexibles, incloen part proporcinal de braç de subjecció cada 2 m, suports i material auxiliar.

| Codi | Ut | Descripció | Rendiment | Preu | Import |
|---|---|---|---|---|---|
| O0101 | h | Cap de colla | 0.005 | 31.22 | 0.156 |
| O0102 | h | Oficial 1ª | 0.01 | 29.47 | 0.295 |
| O0110 | h | Peó | 0.02 | 24.49 | 0.490 |
| P1424 | u | Part proporc. mater. barreres | 0.25 | 7.53864 | 1.885 |
| P1444 | m | Sistema prot. motociclistes SPM-ES4TUB inclòs suports (material; 23/07/1998) | 1 | 19.392 | 19.392 |
| vg | % | Despeses indirectes | 0.184 | 7.2 | 1.325 |
|  |  | Total |  |  | 23.54 |

**E0736** m Barrera de seguretat metàl·lica simple sense separador, tipus AS-BLB.H (C4) o similar
1030 m × 39.42 = 40602.60

| Amidament | Uts. | Parcial |
|---|---|---|
|  | 80 | 80.00 |
|  | 650 | 650.00 |
|  | 300 | 300.00 |
| Subtotal |  | 1030.00 |
| Total |  | 1030 |

**E07367** u Terminal en forma de cua de peix
1 u × 34.51 = 34.51
Terminal en forma de cua de peix, per a barrera de seguretat secció doble ona, inclòs elements de fixació, peça reflectora, totalment col·locat.

| Codi | Ut | Descripció | Rendiment | Preu | Import |
|---|---|---|---|---|---|
| O0101 | h | Cap de colla | 0.02 | 31.22 | 0.62 |
| O0102 | h | Oficial 1ª | 0.05 | 29.47 | 1.47 |
| O0110 | h | Peó | 0.05 | 24.49 | 1.22 |
| P1447 | u | Terminal en forma de cua de peix (material; 23/07/1998) | 1 | 21.744 | 21.74 |
| P1424 | u | Part proporc. mater. barreres | 1 | 7.53864 | 7.54 |
| vg | % | Despeses indirectes | 0.267 | 7.2 | 1.92 |
|  |  | Total |  |  | 34.51 |

**E07362** m Barrera de seguretat metàl·lica simple sense separador, tipus AS-BLB.H (C4) (suports de 2 m d'alçada)
80 m × 41.59 = 3327.20
Barrera de seguretat metàl·lica simple sense separador, tipus AS-BLB.H (C4) o similar, amb nivell de contenció N2, índex de severitat A, amplària de treball W4 i deflexió dinàmica 1,1 m, segons UNE-EN 1317-2, amb un perfil longitudinal de secció de doble ona i pals de perfil "en C" tipus CPN C-120 de 2 m de longitud cada 4 m, inclòs enclavament en terres o formigó, soldadures, peça reflectora a dues cares cada 8 m, topall final si s'escau, material auxiliar, totalment col·locada en recta o corba de qualsevol radi.

| Codi | Ut | Descripció | Rendiment | Preu | Import |
|---|---|---|---|---|---|
| O0101 | h | Cap de colla | 0.02 | 31.22 | 0.62 |
| O0102 | h | Oficial 1ª | 0.045 | 29.47 | 1.33 |
| O0110 | h | Peó | 0.045 | 24.49 | 1.10 |
| P14140 | m | Barrera seguretat doble ona | 1 | 24.792 | 24.79 |
| P1424 | u | Part proporc. mater. barreres | 1.2 | 7.53864 | 9.05 |
| M0253 | h | Màquina per a clavar muntants metàl·lics | 0.045 | 52.7627232 | 2.37 |
| vg | % | Despeses indirectes | 0.323 | 7.2 | 2.33 |
|  |  | Total |  |  | 41.59 |

| Amidament | Uts. | Parcial |
|---|---|---|
| previsió | 80 | 80.00 |
| Total |  | 80 |

**E0759** m Barrera de seguretat simple BMSNC2/C 2 tanques sobreposades
120 m × 74.12 = 8894.40
Barrera de seguretat metàl·lica simple amb separador, tipus BMSNC2/C o similar, amb 2 tanques sobreposades, inclòs enclavament soldadures i material auxiliar, pal de perfil "en C" tipus CPN C-120 cada 2 m, peça reflectora a dues cares cada 8 m, topall final si s'escau, totalment col·locada en recta o corba de qualsevol radi.

| Codi | Ut | Descripció | Rendiment | Preu | Import |
|---|---|---|---|---|---|
| O0101 | h | Cap de colla | 0.03 | 31.22 | 0.94 |
| O0102 | h | Oficial 1ª | 0.06 | 29.47 | 1.77 |
| O0110 | h | Peó | 0.06 | 24.49 | 1.47 |
| P14140 | m | Barrera seguretat doble ona | 2 | 24.792 | 49.58 |
| P1424 | u | Part proporc. mater. barreres | 1.8 | 7.53864 | 13.57 |
| M0253 | h | Màquina per a clavar muntants metàl·lics | 0.05 | 52.7627232 | 2.64 |
| vg | % | Despeses indirectes | 0.577 | 7.2 | 4.15 |
|  |  | Total |  |  | 74.12 |

| Amidament | Uts. | Parcial |
|---|---|---|
| previsió | 120 | 120.00 |
| Total |  | 120 |

**E07364** u Extrem de 8 m de barrera de seguretat metàl·lica
15 u × 480 = 7200.00

| Amidament | Uts. | Parcial |
|---|---|---|
|  | 2 | 2.00 |
|  | 5 | 5.00 |
|  | 8 | 8.00 |
| Subtotal |  | 15.00 |
| Total |  | 15 |

**E07366** u Extrem de barrera en accessos i altres, col·locat en corba a 90º
6 u × 267.28 = 1603.68

| Amidament | Uts. | Parcial |
|---|---|---|
|  | 4 | 4.00 |
|  | 2 | 2.00 |
| Subtotal |  | 6.00 |
| Total |  | 6 |

**E07361** m Barrera de seguretat enclavada BMSNA4/C termolacada en RAL verd-marró
140 m × 46.78 = 6549.20
Barrera de seguretat metàl·lica simple amb separador, tipus BMSNA4/C o similar, inclòs enclavament, soldadures i material auxiliar, pal de perfil "en C" tipus CPN C-120 cada 4 m, peça reflectora a dues cares cada 8m, topall final si s'escau, totalment col·locada en recta o corba de qualsevol radi, termolacada en RAL verd-marró a definir per la Propietat.

| Codi | Ut | Descripció | Rendiment | Preu | Import |
|---|---|---|---|---|---|
| O0101 | h | Cap de colla | 0.02 | 31.22 | 0.62 |
| O0102 | h | Oficial 1ª | 0.04 | 29.47 | 1.18 |
| O0110 | h | Peó | 0.04 | 24.49 | 0.98 |
| P14141 | m | Barrera seguretat doble ona termolacada en RAL verd-marró (material; 23/07/1998) | 1 | 31.728 | 31.73 |
| P1424 | u | Part proporc. mater. barreres | 1 | 7.53864 | 7.54 |
| M0253 | h | Màquina per a clavar muntants metàl·lics | 0.04 | 52.7627232 | 2.11 |
| vg | % | Despeses indirectes | 0.364 | 7.2 | 2.62 |
|  |  | Total |  |  | 46.78 |

**E07034** m Barrera de seguretat metàl·lica simple sense separador, tipus BMS2Q-N2 o similar, postes cada 2m
10 m × 89.96 = 899.60
Barrera de seguretat metàl·lica simple sense separador, tipus BMS2Q-N2 o similar, amb nivell de contenció N2, índex de severitat A, amplària de treball W4 i deflexió dinàmica 1,0 m, segons UNE-EN 1317-2, amb un perfil longitudinal de secció de doble ona i pals de perfil "en C" tipus CPN C-120 soldats en placa base fixada amb perns d'anclatge químic cada 2 m, inclòs soldadures, peça reflectora a dues cares cada 8 m, topall final si s'escau, material auxiliar, totalment col·locada en recta o corba de qualsevol radi.

| Codi | Ut | Descripció | Rendiment | Preu | Import |
|---|---|---|---|---|---|
| O0101 | h | Cap de colla | 0.08 | 31.22 | 2.50 |
| O0102 | h | Oficial 1ª | 0.25 | 29.47 | 7.37 |
| O0110 | h | Peó | 0.25 | 24.49 | 6.12 |
| P1414A | m | Barrera de seguretat doble ona amb suport CPN amb placa d'ancoratge (material; 23/07/1998) | 1 | 49.4 | 49.40 |
| P1680 | u | Placa, perns i cargoleria per ancoratge | 1 | 9.0121896 | 9.01 |
| P1424 | u | Part proporc. mater. barreres | 1.5 | 7.53864 | 11.31 |
| vg | % | Despeses indirectes | 0.59 | 7.2 | 4.25 |
|  |  | Total |  |  | 89.96 |

| Amidament | Uts. | Llarg | Parcial |
|---|---|---|---|
| Previsió | 1 | 10 | 10.00 |
| Total |  |  | 10 |

**E070341** m Barrera de seguretat metàl·lica simple sense separador, tipus BMS2Q-N2 o similar, postes cada 4m
10 m × 73.55 = 735.50
Barrera de seguretat metàl·lica simple sense separador, tipus BMS2Q-N2 o similar, amb nivell de contenció N2, índex de severitat A, amplària de treball W4 i deflexió dinàmica 1,0 m, segons UNE-EN 1317-2, amb un perfil longitudinal de secció de doble ona i pals de perfil "en C" tipus CPN C-120 soldats en placa base fixada amb perns d'anclatge químic cada 4 m, inclòs soldadures, peça reflectora a dues cares cada 8 m, topall final si s'escau, material auxiliar, totalment col·locada en recta o corba de qualsevol radi.

| Codi | Ut | Descripció | Rendiment | Preu | Import |
|---|---|---|---|---|---|
| O0101 | h | Cap de colla | 0.01 | 31.22 | 0.31 |
| O0102 | h | Oficial 1ª | 0.07 | 29.47 | 2.06 |
| O0110 | h | Peó | 0.07 | 24.49 | 1.71 |
| P1414A | m | Barrera de seguretat doble ona amb suport CPN amb placa d'ancoratge | 1 | 49.4 | 49.40 |
| P1680 | u | Placa, perns i cargoleria per ancoratge | 0.5 | 9.0121896 | 4.51 |
| P1424 | u | Part proporc. mater. barreres | 1.5 | 7.53864 | 11.31 |
| vg | % | Despeses indirectes | 0.59 | 7.2 | 4.25 |
|  |  | Total |  |  | 73.55 |

| Amidament | Uts. | Llarg | Parcial |
|---|---|---|---|
| Previsió | 1 | 10 | 10.00 |
| Total |  |  | 10 |

**E1196** m Tanca de fusta "texana" o similar h=1m
5 m × 47.67 = 238.35
Tanca de fusta tipus "texana" o similar d'1 m. d'alçada, amb pals d'1,5 metres i 10 cm de diàmetre i dos pals horitzontals de 2,5 m de llargada i 8 cm de diàmetre separats entre ells 45 cm, incloses les unions mètal·liques, materials auxiliars, enclavament, col·locat.

| Codi | Ut | Descripció | Rendiment | Preu | Import |
|---|---|---|---|---|---|
| O0101 | h | Cap de colla | 0.05 | 31.22 | 1.56 |
| O0102 | h | Oficial 1ª | 0.25 | 29.47 | 7.37 |
| O0110 | h | Peó | 0.25 | 24.49 | 6.12 |
| P1196 | m | tanca de fusta tipus texana (material; 23/07/1998) | 1 | 20.4 | 20.40 |
| P1609 | m3 | Excavació de terres | 0.13 | 13.344 | 1.73 |
| P0503 | m3 | Formigó HM-20 posat a l'obra | 0.1 | 80.4 | 8.04 |
| vg | % | Despeses indirectes | 0.34 | 7.2 | 2.45 |
|  |  | Total |  |  | 47.67 |

| Amidament | Uts. | Parcial |
|---|---|---|
| Previsió | 5 | 5.00 |
| Total |  | 5 |

**E0746** m Pal d'alumini anoditzat color plata, Ø114 mm. MD
3 m × 48.62 = 145.86

**E07461** m Pal d'alumini anoditzat color plata, Ø114/Ø140 mm. ME
3 m × 72.65 = 217.95

**E07462** m Pal d'alumini anoditzat color plata, Ø140 mm. MF
3 m × 118.16 = 354.48

### 15.08 Jardineria i mobiliari urbà
Import: 11940.23

**E1101** u Banc de fusta 2 m pintat i envernissat, 10 llistons
1 u × 356.68 = 356.68
Banc de fusta pintat i envernissat, de 2 m de llargària, 10 llistons de 2,5x5,2 cm., cargols passadors d'acer cadmiat i suports de passamà, ancorat amb daus de formigó de 30x30x30 cm.

| Codi | Ut | Descripció | Rendiment | Preu | Import |
|---|---|---|---|---|---|
| O0101 | h | Cap de colla | 0.05 | 31.22 | 1.56 |
| O0102 | h | Oficial 1ª | 0.155 | 29.47 | 4.57 |
| O0110 | h | Peó | 0.91 | 24.49 | 22.29 |
| P15010 | u | Banc de fusta de 2 m. llarg. (material; 12/01/2009) | 1 | 297.2291832 | 297.23 |
| P1609 | m3 | Excavació de terres | 0.12 | 13.344 | 1.60 |
| P0503 | m3 | Formigó HM-20 posat a l'obra | 0.12 | 80.4 | 9.65 |
| vg | % | Despeses indirectes | 2.747 | 7.2 | 19.78 |
|  |  | Total |  |  | 356.68 |

| Amidament | Uts. | Parcial |
|---|---|---|
| previsió | 1 | 1.00 |
| Total |  | 1 |

**E1182** u Paperera circular basculant inoxidable de color gris (12/01/2007)
1 u × 147.042 = 147.04
Paperera circular inoxidable de color gris i basculant, col·locada.

| Amidament | Uts. | Parcial |
|---|---|---|
| previsió | 1 | 1.00 |
| Total |  | 1 |

**E1601** u Rètol decoratiu identificatiu municipal corten amb lletres inox
1 u × 11436.51 = 11436.51
Subministrament i col·locació de rètol decoratiu identificatiu de municipi, amb el nom del poble amb lletres d'acer inoxidable col·locades en una xapa d'acer corten vertical sobre un pedestal de formigó armat amb un acabat cosmètic, segons inidcacions de la Direcció d'Obra.

| Codi | Ut | Descripció | Rendiment | Preu |
|---|---|---|---|---|
| O0101 | h | Cap de colla | 1 | 31.22 |
| O0102 | h | Oficial 1ª | 18 | 29.47 |
| O0110 | h | Peó | 18 | 24.49 |
| M0211 | h | Corró de llança 650 kg | 1 | 11.5341192 |
| M0214 | h | Camió grua 12 tn | 8 | 50.484 |
| M0225 | h | Vibrador | 1.3 | 2.51 |
| M0226 | h | Grup electrògen de 20/30 kVA | 8 | 5.686704 |
| M0245 | h | Cisalla elèctrica | 2 | 4.4751888 |
| M0278 | h | Minicarregadora amb acces.retro. (maquinària; 12/01/2009) | 4 | 57.5098848 |
| M0246 | h | Màquina de doblegar rodó d'acer | 1 | 3.5974584 |
| M0334 | h | Serra de disc | 2.5 | 14.4 |
| P0505 | m3 | Formigó HA-25 posat a l'obra | 4 | 84 |
| P0602 | kg | Filferro recuit | 5 | 1.8790848 |
| P0604 | kg | Claus d'acer zincats | 6 | 2.0521584 |
| P0607 | kg | Acer corrugat B500S en barres | 250 | 1.104 |
| P0701 | m | Tauló de fusta de pi | 10 | 0.5068584 |
| P0702 | m3 | Llata de fusta de pi | 0.5 | 346.1472 |
| P0704 | m2 | Tauler de fusta de pi 22 mm. | 10 | 18.0588 |
| P0706 | u | Puntal telescòpic. | 8 | 13.5491904 |
| PE0003 | u | Panell acer corten tallat a làser (material; 11/11/2019) | 1 | 4200 |
| PE0004 | u | Lletres acer inoxidable (material; 11/11/2019) | 6 | 540 |
| PE0005 | kg | Morter tipus cosmetic per a formigons (material; 11/11/2019) | 25 | 4.248 |
| P10207 | pp | Soldadures a xarxa i petit mat. | 10 | 1.08936 |
| P10209 | pp | Petit material | 10 | 35.8015104 |
| A0901 | pp | Elements de muntatge | 10 | 0.22032 |
| P1609 | m3 | Excavació de terres | 2 | 13.344 |
| %16130 | % | Despeses indirectes | 6 % |  |

| Amidament | Uts. | Parcial |
|---|---|---|
| previsió | 1 | 1.00 |
| Total |  | 1 |

### 15.09 Partides alçades (05/08/2022)
Import: 40000

**E1620** pa Cobrament íntegre seguretat viària, senyalització i desv provisionals (05/08/2022)
1 pa × 15000 = 15000.00
Partida alçada d'abonament íntegre per a la seguretat viària, inclòs senyalistes, instal·lacions de semàfors, senyalització horitzontal i vertical, abalisament, proteccions, barreres de seguretat, tancaments i de tots els desviaments provisionals durant les diferents fases d'execució de les obres i d'acord amb el seu avanç, inclòs els desplaçaments, muntatge i desmuntatge, manteniment, trasllats i tots els mitjans i elements auxiliars que requereixin, mà d'obra, maquinària i materials, segons indicacions de la Direcció de l'Obra.

**E1600** pa A justificar obres no previstes i imprescindibles (05/08/2022)
1 pa × 25000 = 25000.00
Partida alçada a justificar per a obres no previstes i imprescindibles de realitzar.

## 16 Mesures correctores d'impacte ambiental
Import: 8057.25

**E1143** m2 Hidrosembra projectada en 2 fases
300 m2 × 1.51

| Amidament | Uts. | Parcial |
|---|---|---|
| previsió | 300 | 300.00 |
| Total |  | 300 |

**E0333** m2 Reperfilat de talussos
180 m2 × 2.89

| Amidament | Uts. | Parcial |
|---|---|---|
| previsió | 180 | 180.00 |
| Total |  | 180 |

**E0327** m2 Estesa terra vegetal en talussos (material aportació)
80 m2 × 3.85
Estesa de terra vegetal procedent de préstec per talussos, inclòs càrrega i transport.

| Codi | Ut | Descripció | Rendiment | Preu | Import |
|---|---|---|---|---|---|
| O0101 | h | Cap de colla | 0.001 | 31.22 | 0.03 |
| O0102 | h | Oficial 1ª | 0.004 | 29.47 | 0.12 |
| O0110 | h | Peó | 0.025 | 24.49 | 0.61 |
| P1503 | m3 | Terra veg. adobada i garbell. (material; 12/01/2009) | 0.13 | 13.4255664 | 1.75 |
| M0250 | h | Dúmper 6 tn articulat basculant (maquinària; 12/01/2009) | 0.01 | 59.8587408 | 0.60 |
| M0212B | h | Camió de trabuc 16 m³ | 0.01 | 54.48 | 0.54 |
| vg | % | Despeses indirectes | 0.028 | 7.2 | 0.20 |
|  |  | Total |  |  | 3.85 |

| Amidament | Uts. | Parcial |
|---|---|---|
| previsió | 80 | 80.00 |
| Total |  | 80 |

**E03132** m2 Esbrossada i tala de vegetació en qualsevol tipus de terreny
360 m2 × 0.85

| Amidament | Uts. | Parcial |
|---|---|---|
| previsió | 360 | 360.00 |
| Total |  | 360 |

**E1181** u Transplantament d'arbre dins de l'obra
8 u × 354.88
Transplantat d'arbre dins de l'àmbit de l'obra, inclou l'extracció amb mitjans mecànics i manuals, plantació en el lloc determinat, inclòs l'excavació del clot, transport, reblert del clot amb aportació de terra vegetal i adobs, reg d'arrelament, manteniment de l'arbre en el clot de plantació mitjançant un reg diari fins al seu complet arrelament i la poda si s'escau.

| Codi | Ut | Descripció | Rendiment | Preu |
|---|---|---|---|---|
| O0101 | h | Cap de colla | 0.25 | 31.22 |
| O0102 | h | Oficial 1ª | 2 | 29.47 |
| O0110 | h | Peó | 4 | 24.49 |
| P1503 | m3 | Terra veg. adobada i garbell. | 0.5 | 13.4255664 |
| B05144 | kg | Adob mineral simple, sulfat amoni (material; 12/01/2009) | 1.1 | 0.1483488 |
| P1601 | m3 | Aigua | 0.25 | 0.78 |
| M0207 | h | Retroexcavadora 100 hp | 1.5 | 71.292 |
| M0215 | h | Grua autopropulsada de 25 tn | 0.6 | 60.2172504 |
| M0212B | h | Camió de trabuc 16 m³ | 0.4 | 54.48 |
| vg | % | Despeses indirectes | 2.531 | 7.2 |

| Amidament | Uts. | Parcial |
|---|---|---|
| previsió | 8 | 8.00 |
| Total |  | 8 |

**E0217** u Arrencament d'arbre, inclòs planta de compostatge, i tapat forat aportació terra
2 u × 40.46

| Amidament | Uts. | Parcial |
|---|---|---|
| previsió | 2 | 2.00 |
| Total |  | 2 |

**E02212** u Tall d'arbre de diàmetre superior a 25 cm. i extracció de la soca
5 u × 257.53
Tall d'arbre de diàmetre superior a 25 cm.i extracció de la soca i retirada de branques, inclòs càrrega i transport a planta de compostatge, i tapat del forat.

| Codi | Ut | Descripció | Rendiment | Preu | Import |
|---|---|---|---|---|---|
| O0101 | h | Cap de colla | 0.1 | 31.22 | 3.12 |
| O0102 | h | Oficial 1ª | 0.8 | 29.47 | 23.58 |
| O0110 | h | Peó | 1.6 | 24.49 | 39.18 |
| M0214 | h | Camió grua 12 tn | 1.6 | 50.484 | 80.77 |
| M0335 | h | Equip de tala i poda (maquinària; 17/05/2012) | 1.6 | 60 | 96.00 |
| P1613 | u | Cànon d'abocador | 1 | 0.96 | 0.96 |
| vg | % | Despeses indirectes | 1.933 | 7.2 | 13.92 |
|  |  | Total |  |  | 257.53 |

| Amidament | Uts. | Parcial |
|---|---|---|
| T-702 | 5 | 5.00 |
| Total |  | 5 |

**E02211** u Tall d'arbre de diàmetre entre 10 i 25 cm. i extracció de la soca
4 u × 130.9
Tall d'arbre de diàmetre entre 10 i 25 cm. i extracció de la soca i retirada de branques, inclòs càrrega i transport de restes a planta de compostatge, i tapat del forat.

| Codi | Ut | Descripció | Rendiment | Preu | Import |
|---|---|---|---|---|---|
| O0101 | h | Cap de colla | 0.1 | 31.22 | 3.12 |
| O0102 | h | Oficial 1ª | 0.4 | 29.47 | 11.79 |
| O0110 | h | Peó | 0.8 | 24.49 | 19.59 |
| M0214 | h | Camió grua 12 tn | 0.8 | 50.484 | 40.39 |
| M0335 | h | Equip de tala i poda | 0.8 | 60 | 48.00 |
| P1613 | u | Cànon d'abocador | 1 | 0.96 | 0.96 |
| vg | % | Despeses indirectes | 0.981 | 7.2 | 7.06 |
|  |  | Total |  |  | 130.9 |

**E11831** m2 Grava decorativa o equivalent estesa i anivellada.
90 m2 × 12.38

| Amidament | Uts. | Parcial |
|---|---|---|
| previsió | 90 | 90.00 |
| Total |  | 90 |

**E1192** u Subministrament olivera (Olea Europea) 25-30 cm perímetre (23/07/1998)
4 u × 156.156
Subministrament d'olivera (Olea Europaea) de 25 a 30 cm de perímetre, en contenidor de més de 80 litres.

| Amidament | Uts. | Parcial |
|---|---|---|
| previsió | 4 | 4.00 |
| Total |  | 4 |

## 17 Gestió de residus (23/07/1998)
Import: 7984.2

**E1551** u Acondicionament de la zona de residus (23/07/1998)
10 u × 228
Acondicionament del terreny per la implementació dels residus, inclou l'excavació i reperfilat de la superfície del terreny per col·locar posteriorment els diferents contenidors, zones d'apilament i aïllament, i la seva posterior retirada per deixar la zona en un correcte estat.

**E1552** m3 Classificació a peu d'obra de residus (23/07/1998)
72 m3 × 23.856
Classificació a preu d'obra de residus de la construcció o demolició en residus inerts, no especials i especials, amb mitjans manuals o mecànics.

**E1561** m3 Càrrega i transport residus inerts o no especials barrejats, contenidor 5 m3 (23/07/1998)
50 m3 × 32.976
Càrrega amb mitjans manuals o mecànics i transport de residus inerts o no especials a instal·lació autoritzada de gestió de residus, amb contenidor de 5 m3 de capacitat, inclòs el seu subministrament.

**E1563** m3 Càrrega i transport residus (ferralla i plàstic), contenidor 1 m3 (23/07/1998)
18 m3 × 39.588
Càrrega amb mitjans manuals o mecànics i transport de residus de plàstic i/o ferralla a instal·lació autoritzada de gestió de residus, amb contenidor d'1 m3 de capacitat, inclòs el seu subministrament.

**E1564** m3 Càrrega i transport residus especials, bidó 200 l (23/07/1998)
4 m3 × 171.6
Càrrega amb mitjans manuals o mecànics i transport de residus especials a instal·lació autoritzada de gestió de residus, amb bidó de plàstic de 200 l de capacitat, inclòs el seu subministrament.

**E1571** m3 Disposició controlada residus inerts o no especials barrejats (23/07/1998)
50 m3 × 7.08
Disposició controlada a centre de reciclatge de residus inerts o no especials barrejats, procedents de construcció o demolició.

**E1572** m3 Disposició controlada residus de metalls no especials barrejats (23/07/1998)
4 m3 × 15.9
Disposició controlada a centre de reciclatge de residus de metalls no especials barrejats, procedents de construcció o demolició.

**E1573** m3 Disposició controlada residus de plàstics no especials (23/07/1998)
7 m3 × 9.84
Disposició controlada a centre de reciclatge de residus de plàstics no especials, procedents de construcció o demolició.

**E1574** m3 Disposició controlada residus de fusta no especials (23/07/1998)
7 m3 × 8.82
Disposició controlada a centre de reciclatge de residus de fusta no especials, procedents de construcció o demolició.

**E1575** m3 Disposició controlada residus especials barrejats (23/07/1998)
4 m3 × 97.512
Disposició controlada a centre de selecció i transferència de residus especials barrejats, procedents de construcció o demolició.

## 18 Seguretat i salut (05/08/2022)
Import: 58357.05

**E1632** pa Mesures de seguretat i salut necessàries per l'execució de l'obra (05/08/2022)
1 pa × 58357.05 = 58357.05
Mesures de seguretat i salut necessàries (individuals, col.lectives i senyalitzacions) per l'execució de l'obra. Inclòs el Pla de Seguretat i Salut. Tot inclòs.

## Preus auxiliars

**E0108** m3 Morter de ciment elaborat a l'obra (23/07/1998)
Preu: 64.75

| Codi | Ut | Descripció | Rendiment | Preu |
|---|---|---|---|---|
| O0110 | h | Peó | 1 | 24.49 |
| P1601 | m3 | Aigua | 0.2 | 0.78 |
| P0301 | m3 | Sorra per a formigons i morters (material; 23/07/1998) | 0.67 | 26.58 |
| P0401 | kg | Ciment pòrtland P-350 | 200 | 0.084 |
| M0218 | h | Formigonera 250 litres i 5 HP (maquinària; 10/07/2006) | 0.7 | 8.976 |

**E0307** m3 Excavació rases i pous, mitjans mecànics, cànon abocador (xarxa telecos)
Preu: 47.92
Excavació en rases, pous o fonaments, amb mitjans mecànics i manuals en qualsevol tipus tipus de terreny, inclòs càrrega i transport a l'interior d'obra o abocador controlat, inclòs el seu cànon.

| Codi | Ut | Descripció | Rendiment | Preu | Import |
|---|---|---|---|---|---|
| O0101 | h | Cap de colla | 0.06 | 31.22 | 1.87 |
| O0102 | h | Oficial 1ª | 0.16 | 29.47 | 4.72 |
| O0110 | h | Peó | 0.32 | 24.49 | 7.84 |
| M0207B | h | Retroexcavadora amb martell trencador | 0.32 | 82.668 | 26.45 |
| M0228 | h | Electrobomba sumergible 20 kW | 0.02 | 4.5617256 | 0.09 |
| M0212B | h | Camió de trabuc 16 m³ | 0.06 | 54.48 | 3.27 |
| P1613 | u | Cànon d'abocador | 1.2 | 0.96 | 1.15 |
| vg | % | Despeses indirectes | 0.352 | 7.2 | 2.53 |
|  |  | Total |  |  | 47.92 |

**E0337** m3 Graveta 18-25mm, amidat sobre perfil
Preu: 32.44
Subministrament de grava decorativa o altre àrid decoratiu a determinar per la Direcció d'Obra, estès i anivellat amb un gruix de fins a 10 cm, a l'interior de la rotonda o espais destinats a l'enjardiment.

| Codi | Ut | Descripció | Rendiment | Preu | Import |
|---|---|---|---|---|---|
| O0101 | h | Cap de colla | 0.04 | 31.22 | 1.25 |
| O0102 | h | Oficial 1ª | 0.08 | 29.47 | 2.36 |
| O0110 | h | Peó | 0.15 | 24.49 | 3.67 |
| P0322 | m3 | Grava de pedrera de 18-25 mm. (material; 23/07/1998) | 1 | 21.624 | 21.62 |
| M0207 | h | Retroexcavadora 100 hp | 0.025 | 71.292 | 1.78 |
| vg | % | Despeses indirectes | 0.245 | 7.2 | 1.76 |
|  |  | Total |  |  | 32.44 |

**E05051** m3 Formigó prefabricat HA-25, tapes
Preu: 329.78
Formigó prefabricat HA-25, inclusivament l'encofrat, armadures i col·locació, a les tapes, inclusivament la p.p. d'ancoratges

| Codi | Ut | Descripció | Rendiment | Preu |
|---|---|---|---|---|
| O0101 | h | Cap de colla | 0.5 | 31.22 |
| O0102 | h | Oficial 1ª | 2.5 | 29.47 |
| O0110 | h | Peó | 2.5 | 24.49 |
| P0505 | m3 | Formigó HA-25 posat a l'obra | 1.01 | 84 |
| P0607 | kg | Acer corrugat B500S en barres | 50 | 1.104 |
| P0602 | kg | Filferro recuit | 0.3 | 1.8790848 |
| P0604 | kg | Claus d'acer zincats | 0.15 | 2.0521584 |
| P0701 | m | Tauló de fusta de pi | 0.5 | 0.5068584 |
| P0702 | m3 | Llata de fusta de pi | 0.001 | 346.1472 |
| P0704 | m2 | Tauler de fusta de pi 22 mm. | 1 | 18.0588 |
| P0707 | l | Desencofrant | 0.06 | 1.916172 |
| M0214 | h | Camió grua 12 tn | 0.08 | 50.484 |
| M0225 | h | Vibrador | 0.1 | 2.51 |
| vg | % | Despeses indirectes | 2.148 | 7.2 |

**E05176** kg Acer especial B-500S de límit elàstic 500 N/mm2 en barres corrugades
Preu: 1.47
Subministrament d'acer B 500 S de límit elàstic 500 n/mm2 en barres corrugades, inclòs muntatge, distanciadors i col·locació.

| Codi | Ut | Descripció | Rendiment | Preu | Import |
|---|---|---|---|---|---|
| O0101 | h | Cap de colla | 0.001 | 31.22 | 0.03 |
| O0102 | h | Oficial 1ª | 0.004 | 29.47 | 0.12 |
| O0110 | h | Peó | 0.004 | 24.49 | 0.10 |
| P0602 | kg | Filferro recuit | 0.008 | 1.8790848 | 0.02 |
| P0607 | kg | Acer corrugat B500S en barres | 1 | 1.104 | 1.10 |
| M0245 | h | Cisalla elèctrica | 0.003 | 4.4751888 | 0.01 |
| M0246 | h | Màquina de doblegar rodó d'acer | 0.003 | 3.5974584 | 0.01 |
| %16130 | % | Despeses indirectes | 6 % | 1.39 | 0.08 |
|  |  | Total |  |  | 1.47 |

## Recursos

**M0212B** h Camió de trabuc 16 m³
Camió de trabuc de 20 t

**M0214** h Camió grua 12 tn
Camió grua

**M0358** h Motoserra 80 cm³
Motoserra

**P1613** u Cànon d'abocador
Canon d'abocador

**M0207** h Retroexcavadora 100 hp
Retroexcavadora

**M0201** h Compressor aire gasoil 13,3 m³/h
Compressor amb dos martells

**M0204** h Pala carregadora pneumàtics
Pala carregadora neumàtics

**P03061** m3 Tot-u artificial SE>35 NP ZA20 ZA32
Tot-u artificial

**M0208** h Motoanivelladora
Motonivelladora

**M0213** h Camió cisterna de 8 m³
Camió cisterna de 8 m3

**P0508** m3 Formigó HM-20-P-12-I-AI, posat a l'obra en revest. cunetes
Formigó HM-20 posat a l'obra en revest. cunetes

**P06102** m2 Malla electrosoldada en acer corrugat B500T, de 15x15 cm i 8 mm de diàmetre
Malla electrosoldada en acer corrugat B 500 T, de 20x20 cm i 8 mm de diàmetre

**P1615** u Condicionament de l'abocador
Acondiciament de l'abocador

**P1151** m Tub PE DN200 mm doble paret TP
Tub porós de Ø200mm

**P0604** kg Claus d'acer zincats
Claus d'acer

**P0607** kg Acer corrugat B500S en barres
Acer corrugat B-500s en barres

**P06202** u Reixa i marc C-250
Reixa i bastiment 650x330x40 mm.

**P0617** u Reixa i bastiment 973x490x70 mm D-400
Reixa i bastiment 973x500x70 mm.

**P1242** m Tub de pp DN400 mm., SN 8 kN/m2
Tub de pp d 400 mm., SN 8 kN/m2

**P1243** m Tub de pp DN500 mm., SN 8 kN/m2
Tub de pp d 500 mm., SN 8 kN/m2

**P1241** m Tub de pp DN315 mm., SN 8 kN/m2
Tub de pp d 315 mm., SN 8 kN/m2

**P1240** m Tub de pp DN250 mm., SN 8 kN/m2
Tub de pp d 250 mm., SN 8 kN/m2

**P0618** u Tapa fosa Ø650 mm. exterior, marc Ø800 mm., classe D-400
Tapa Ø650 mm. exterior i bastiment, pou Ø800 mm., estanca i insonora

**P0651** u Graó d'acer revestit de polipropilè, 40 cm d'amplada
Graó per a pou de registre 300x300x300 mm

**P10190** m Baixant prefabricat en forma d'U 60x31,5 cm
Baixant prefabricat secció en forma d'U, 60x35 cm.

**P0811** m2 Rajola hidr. gris 20x20x4 cm
Rajola hidr. gris 20x20x4 c

**P1007** m Vorada pref. form. 8x20 cm. tipus jardí
Vorada pref. form. 8x20 cm. jardí

**P19020** u Rigola blanca 20x20x8 cm
Rigola blanca 20x20x8

**P19021** u Rigola blanca 30x30X7 cm
Rigola blanca 30x30X7

**M0211** h Corró de llança 650 kg
Picó vibrant amb placa 60 cm.

**P10109** m Conductor Cu tripolar 3x2,5 rv 0,6/1 kV
Conductor Cu 3x2,5 rv 0,6/1 kV

**P101101** m Conductor Cu bipolar 2x2,5 rv 0,6/1 kV
Conductor Cu 2x2,5 rv 0,6/1 kV

**P091272** m Tub PEAD corrugat ext. llis int. DN90 mm
Tub corrugat Ø110 mm.

**P10104** m Conductor Cu tetrapolar 4x6 rv 0,6/1 kV
Conductor Cu tetrapolar de 4x6 mm2

**P101102** m Conductor Cu nu unipolar d'1x35 mm2
Conductor Coure nu de 1x35 mm2

**P0101** m Cinta senyalitzadora PVC 150 mm color groc
Cinta senyalitzadora PVC

**P1230** m Tub PVC DN110 mm., PN 10
Ø

**M0229** h Compressor d'aire de gasoil 3m³
Electrobomba sumergible 20 kW

**P1439** m Suport acer galv. 100x50x3 mm
Suport acer galv. 100x50x3mm

**P1481** m Pal alumini diàmetre 76 mm. MB
Pal alumini 76 mm. diàmetre

**P1472** m Pal alumini diàmetre 90 mm. MC
Pal alumini 90 mm. diàmetre

**E02084** u Embocadura armada tub Ø 500 mm
Embocadura armada D 500

**P14970** m2 Placa d'alumini de 0,50 m2 a 1,00 m2
Placa d'alumini de 0,50 m2 a 1.00 m2

**P14730** m Pal alumini diàmetre 114 mm. MD
Pal alumini diàmetre 114 o 140 mm. ME

**M0301** h Equip complert específic de minirasadora amb aspiració
Equip complert per a excavació amb microrasadora amb aspiració del material excavat, per a rases de fins a 30 cm d'amplària i fins a 90 cm de fondària

**M0333** m Parell de semàfors portàtils d'obra
Sistema d'explotació que permet regular el pas alternatiu de vehicles per una carretera, amb 2 semàfors portàtils, cadascun d'ells col·locat en un extrem de la zona en obres.

**P0201** kg Pigment inorgànic de color per a morters i ciments
Pigment inorgànic de color d'òxid de ferro per a morters i ciments

**P101232** u Pericó 80x80x60 mm pref. tipus B2 amb marc i tapa D-400
Pericó de formigó de 600x600 mm interiors, amb tapa de fosa dúctil D400 serigrafiada amb logo de la Diputació de Tarragona.

**P101233** u Pericó 140x80x80 mm pref. tipus C2 amb marc i tapa D-400
Pericó de formigó de 1.200x600 mm interiors, amb tapa de fosa dúctil D400 serigrafiada amb logo de la Diputació de Tarragona.

**M0350** h Motoserra 6,4 kW
Motoserra 80 cm3

**P14731** m Pal alumini diàmetre 114 o 140 mm. ME
Pal alumini 114 mm. diàmetre

**P14732** m Pal alumini diàmetre 140 mm. MF
Pal alumini 140 mm. diàmetre

**P09128** m Tub PEAD corrugat ext. llis int. DN125 mm
Tub corrugat Ø125 mm.

**P08181** u Bloc de formigó 40x20x20 gris hidròfug
Bloc buit de formigó, per revestir, color gris, 40x20x20 cm, resistència normalitzada R10 (10 N/mm²)

**E01081** m3 Morter de ciment gris amb additiu hidròfug
Morter industrial per a obra de paleta, de ciment, color gris, amb additiu hidròfug, categoria M-5 (resistència a compressió 5 N/mm²), subministrat a granel, segons UNE-EN 998-2.

**P14452** u Extrem de 4,32 metres
Extrem de 4 metres

**P14230** m Barana acer tipus EG
Barana acer galv.passa.trave.

**P14231** m Barana acer passa. trave. 50x20x1,5 mm
Barana acer galv.passa.trave.

**M0202** h Retroexcavadora 74 hp
Retroexcavadora

**P001AZ** u Senyal S-13 lluminosa amb radar, bateria 18 Amp/H, regulador, i elements
Senyal S-13 lluminosa amb radar de detecció, bateria 18 Amp/H, regulador, i elements necessaris

**P1151A** Tub dren PE DN250 mm doble paret TP
Tub dren PE DN250 mm

**P06421** m2 Geotèxtil 125 g/m2 resist>= 1500 N
Geotextil 125 g/m2 resist>= 1500 N

**P12440** m Tub de pp DN630 mm., SN 8 kN/m2
Tub de pp d 630 mm., SN 8 kN/m2

**P0619** u Tapa fosa Ø650 mm. exterior, marc 850x850 mm.,classe D-400
Tapa Ø650 mm. exterior i bastiment, pou 850x850 mm., estanca i insonora

**P0813** m2 Rajola hidràulica color 20x20x4 cm
Rajola hidr.color 20x20x4 c

**P0603** m2 Tela metàl·lica galv. i plast
Tela metàl.lica galv. i plast

**P0906** m Pal tub acer galvanitzat DN48 mm
Pal tub acer galv. d 48 mm.

**%1616** % Eines i mitjans auxiliars
Eines i medis auxiliars

**P0789** u Delimitador prefabricat de cautxú de 775x164x9 mm
Delimitador prefabricat de cautxú de 550x150x8 mm

**P03301** m3 Grava decorativa
Ceràmica triturada

**P06100** m2 Malla electrosoldada en acer corrugat B500T, de 15x15 cm i 6 mm de diàmetre
Malla electrosoldada en acer corrugat B 500 T, de 15x15 cm i 6 mm de diàmetre

**P1237** m Tub de pp DN200 mm., SN 8 kN/m2
Tub de pp d 200 mm., SN 8 kN/m2

**P06203** Reixa i marc D-400 anti-bicicletes
Reixa 840x340x70 mm i marc C-250 anti-bicicletes

**P0616** u Reixa i bastiment 985x495x70 mm
Reixa i bastiment 750x495x70 mm.

**P06201** u Reixa i bastiment 730x285x70 mm
Reixa i bastiment 650x330x40 mm.

**P1485** u Placa quadrada alumini reflect. 60 cm
Placa quadrada alumini reflect.60 cm.

**P14971** m2 Placa d'alumini de 0,50 m2 a 1,00 m2 nivell 3 DG
Placa d'alumini de 0,50 m2 a 1.00 m2 nivell 3 DG

**%18533** % Resta d'obra
Resto de obra.

**P14832** u Placa triangular alumini reflect. 90 cm
Placa triangular alumini reflect.90 cm.

**P06206** u Tapa fosa 680x680x40, marc 700x700, classe B-125
Tapa fosa 680x680x40, marc 700x700, classe B125

**P1245** m Tub de pp DN800 mm., SN 8 kN/m2
Tub de pp d 800 mm., SN 8 kN/m2

**P0653** u Anell prefabricat 1000x1000 mm
Anell prefabricat 1000x300

**P0632** m2 Reixa tràmex acer galvanitzat 30x30x30mm, gruix pletina 2 mm
Reixa tràmex acer galvanitzat 50x50x30mm, gruix pletina 2 mm

**P10191** m Baixant prefabricat en forma d'U 41x15 cm
Baixant prefabricat secció en forma d'U, 40x18 cm.

**E02081** u Embocadura armada tub Ø 800 mm
Embocadura armada D 800

**E02083** u Embocadura armada tub Ø 600 mm
Embocadura armada D 600

**P1901** m3 Barreja de granulat calcari
Emulsió aniònica EAL-1 lenta

**P0424** t M.B.en fred posada a l'obra
M.b. en fred posada a l'obra

**M0237** h Piconadora de pneumàtics 15 tn
Piconadora de pneumàtics 15 t

**B05141** t Ciment pòrtl.escòr. CEM II/B-S 32,5,sacs
Ciment pòrtland amb escòria CEM II/B-S 32,5, en sacs

**B05142** m3 Formigó p/paviments HF-3,5 MPa, c.plàstica
Formigó per a paviments HP-3,5 N/mm2 de resistència a flexotracció (PG-3) i consistència plàstica

**M0101** h Dúmper giratori 2 tn basculant
Dúmper d´1,5 t de càrrega útil, amb mecanisme hidràulic

**M0102** h Estenedora p/paviment formigó
Estenedora per a paviments de formigó

**P10095** u Peça cantonada 570x400x280 mm per a gual de vehicles ó vianants
Gual vehicles, peça cantonada 570x400x280 mm

**P06101** m2 Malla electrosoldada en acer corrugat B500T, de 20x20 cm i 8 mm de diàmetre
Malla electrosoldada en acer corrugat B 500 T, de 20x20 cm i 8 mm de diàmetre

**P091292** m Tub PEAD corrugat DN160 mm
Tub corrugat Ø160 mm.

**P990192** u Lluminària Vmax L043.V1.F4Q1
Lluminària Vmax L043.V2.F4Q1

**P102215** u Armari ADU
Armari monobloc per a CDU o bé CSI amb pedestal

**P2009** m2 Làmina PEAD nòduls 8 mm, feltre PP, làmina PE i resist. 400 kN/m2
Làmina PEAD nòduls 9 mm, feltre PP, làmina PE i resist. 400 kN/m2

**P0412** kg Emulsió bituminosa tipus C50BF4 IMP
Emulsió catiònica tipus ECI

**M0215** h Grua autopropulsada de 25 tn
Grua autopropulsada de 12 t

**P0313** m3 Pedra calcària posada a l'obra
Pedra calcàr. posada a l'obra

**P0327** m3 Matacà de pedra gran. fonaments
Matacà de pedra gran. foname.

**P1197** m Barrera de seguretat de fusta-metall G2M
Barrera de seguretat de fusta-metall amb ànima d'acer galv.

**P1444** m Sistema prot. motociclistes SPM-ES4TUB inclòs suports
Sistema prot. motociclistes SPM-ES4 inclòs suports

**P14141** m Barrera seguretat doble ona termolacada en RAL verd-marró
Barrera seguretat doble ona

**M0278** h Minicarregadora amb acces.retro
Minicarregadora sobre pneumàtics, amb accessori retroexcavador de 25 a 39 cm d'amplària

**M0250** h Dúmper 6 tn articulat basculant
Dumper 2 tn descàrrega hidrau.

**B05144** kg Adob mineral simple, sulfat amoni
Adob mineral solid de fons simple, sulfat amonic 21% gr

**M0218** h Formigonera 250 litres i 5 HP
Formigonera de 250 l

**P0301** m3 Sorra per a formigons i morters
Sorra per a formigons i mort.
